# Mittelschule Thannhausen, Generalsanierung Schulgebäude
Angebotsaufforderung (GAEB DA XML 3.2, DA83)
Projekt: 2231
Währung: EUR
Vergabeart: Verhandlungsverfahren
Auftraggeber: Schulverband Thannhausen, Edmund-Zimmermann-Str. 3, 86470 Thannhausen; DV-Nummer: 09G-DÄMM; Vergabenummer: 09G-DÄMM
Erstellt mit: BECHMANN AVA 2022.120/ GXML Toolbox V3.3 R20210630, BECHMANN AVA 2022.120, 29.05.2026

## 09G-Dämmung Wärmedämmarbeiten
Datum: 29.05.2026

### 01 WÄRMEDÄMMARBEITEN

#### Titel 01.01 BAUSTELLENEINRICHTUNG

*Hinweis: T I T E L 01*

**01.01.1 Baustelle einrichten**
In folgender Position sind alle Leistungen,
aufzunehmen, die zur Durchführung der
im Leistungsverzeichnis beschriebenen
Arbeiten notwendig sind.
Die hierfür notwendigen Anfahrten und das
Aufbauen von nachstehenden Baustelleneinrichtungen sind beinhaltet.

Dies sind insbesonders:
- Unterkunft für eigenes Personal,
  einschl. Heizung und Beleuchtung,
  sowie Reinigung nach den Arbeitsstättenrichtlinien.
- Stellung von Materialcontainer für die
  Zwischenlagerung von technischen
  Einbauten
- Geräte und Maschinen, sowie Förderanlagen jeglicher Art.
Menge: 1,000 psch

**01.01.2 Baustelle vorhalten während der Dauer der Vertragsleistung**
Hierin enthalten ist auch das mehrmalige
Umsetzen (pro Bearbeitungsabschnitt = 3 x)
der Baustelleneinrichtung.
Dies kann aufgrund der beengten Platzverhältnisse auf dem Baugrundstück notwendig
werden.

Vom Bauherrn wird ein Baustromverteiler
gestellt. Der für die Montage benötigte
Strom wird unentgeltlich zur Verfügung
gestellt.

 - Beseitigung und Abtransport des
  gesamten eigenen Bauschutts
  und Verpackungsmaterials

  Die Entsorgung hat nach dem derzeit
  gültigen Müllgesetz zu erfolgen.
  Dabei ist auf die Müllvermeidung und
  Mülltrennung größte Sorgfalt zu verwenden.
  Bei Nichteinhaltung der gesetzlichen
  Bestimmungen der Mülltrennung und
  -entsorgung ist die Bauleitung (Arch.)
  berechtigt, nach mündlicher Aufforderung sowie einer Nachfrist von
  10 Tagen, Maßnahmen zur Entsorgung
  auf Kosten des Auftragnehmers durchzuführen.
  Notwendige Dokumentationen wie Fotos
  Aufzeichnungen, Arbeitsaufwand und dergl.
  gehen ebenfalls zu Lasten des Verursachers.
  Der Abzug eventuell entstehender, bauseitiger Kosten wird bei der nächstfolgenden Abschlagszahlung bzw.
  Schlußrechnung in Ansatz gebracht.
- Die vorhandene WC- und Waschanlage
  kann von allen am Bau Beschäftigten
  kostenlos mit benützt werden. Im
  Winter ist die Anlage beheizt.
Menge: 1,000 psch

**01.01.3 Baustelle räumen**
Baustelleneinrichtung nach Beendigung
sämtlicher Arbeiten räumen

Hierbei sind sämtliche während der
Bauzeit auf dem Baugrundstück
aufgestellten Einrichtungen, sowie
gelagertes Material rückstandsfrei
zu beseitigen.
Menge: 1,000 psch

**01.01.4 Gerüststellung**
Gerüststellung
einschl. An- und Abfahrt, Aufbau, Abbau
sowie Vorhaltung von Montagegerüsten
mit Arbeitsbühnen über 2,0 m über dem
Fußboden mit einer Montagehöhe von bis
zu 5,50 m über Rohfußboden für die im
Leistungsverzeichnis beschriebenen Leistungen innerhalb des Gebäudes.
Die Gerüste sind in fahrbarer Ausführung
zu kalkulieren.

Für Ausführung der Dämmarbeiten in der
Lüftungszentrale, Höhe ca. 5,80 m
Menge: 12,000 Wo

#### Titel 01.02 DÄMMUNG SCHMUTZ- UND REGENWASSERLEITUNGEN

*Hinweis: T I T E L 02*

*Hinweis: DÄMMUNG VON SCHMUTZWASSERLEITUNGEN*

**01.02.1 Wärmedämmung Rohr DN50 Gebäude Mineralwolle AS-Qualität hydrophobiert Rohrschale D 20mm**
STLB-Bau 2025-10 047
Wärmedämmung ohne Ummantelung DIN 4140 an haus- und betriebstechnischen Anlagen, an Rohrleitung, DN 50, Rohrverbindung als Steckverbindung, Mindestabstände DIN 4140 sind nicht eingehalten, im Gebäude, Dämmung aus Mineralwolle DIN EN 14303, AS-Qualität und hydrophobiert, als Rohrschale, Dämmschichtdicke 20 mm, Brandverhaltensklasse DIN EN 13501-1 A1 (nichtbrennbar), Schmelzpunkt größer 1000 Grad C, DIN 4102-17, Wärmeleitfähigkeit 0,035 W/(mK) bei 40 Grad C Mitteltemperatur DIN EN 12667, kaschiert mit Alufolie, Arbeitshöhe des Montageortes bis 3,5 m über der Standfläche des hierfür erforderlichen Gerüstes.
Menge: 30,000 m
Kostengruppe DIN 276 2018-12: 499

**01.02.2 Wärmedämmung Rohr DN70 Gebäude Mineralwolle AS-Qualität hydrophobiert Rohrschale D 20mm**
STLB-Bau 2025-10 047
Wärmedämmung ohne Ummantelung DIN 4140 an haus- und betriebstechnischen Anlagen, an Rohrleitung, DN 70, Rohrverbindung als Steckverbindung, Mindestabstände DIN 4140 sind nicht eingehalten, im Gebäude, Dämmung aus Mineralwolle DIN EN 14303, AS-Qualität und hydrophobiert, als Rohrschale, Dämmschichtdicke 20 mm, Brandverhaltensklasse DIN EN 13501-1 A1 (nichtbrennbar), Schmelzpunkt größer 1000 Grad C, DIN 4102-17, Wärmeleitfähigkeit 0,035 W/(mK) bei 40 Grad C Mitteltemperatur DIN EN 12667, kaschiert mit Alufolie, Arbeitshöhe des Montageortes bis 3,5 m über der Standfläche des hierfür erforderlichen Gerüstes.
Menge: 35,000 m
Kostengruppe DIN 276 2018-12: 499

**01.02.3 Wärmedämmung Rohr DN90 Gebäude Mineralwolle AS-Qualität hydrophobiert Rohrschale D 20mm**
STLB-Bau 2025-10 047
Wärmedämmung ohne Ummantelung DIN 4140 an haus- und betriebstechnischen Anlagen, an Rohrleitung, DN 90, Rohrverbindung als Steckverbindung, Mindestabstände DIN 4140 sind nicht eingehalten, im Gebäude, Dämmung aus Mineralwolle DIN EN 14303, AS-Qualität und hydrophobiert, als Rohrschale, Dämmschichtdicke 20 mm, Brandverhaltensklasse DIN EN 13501-1 A1 (nichtbrennbar), Schmelzpunkt größer 1000 Grad C, DIN 4102-17, Wärmeleitfähigkeit 0,035 W/(mK) bei 40 Grad C Mitteltemperatur DIN EN 12667, kaschiert mit Alufolie, Arbeitshöhe des Montageortes bis 3,5 m über der Standfläche des hierfür erforderlichen Gerüstes.
Menge: 15,000 m
Kostengruppe DIN 276 2018-12: 499

**01.02.4 Wärmedämmung Rohr DN100 Gebäude Mineralwolle AS-Qualität hydrophobiert Rohrschale D 20mm**
STLB-Bau 2025-10 047
Wärmedämmung ohne Ummantelung DIN 4140 an haus- und betriebstechnischen Anlagen, an Rohrleitung, DN 100, Rohrverbindung als Steckverbindung, Mindestabstände DIN 4140 sind nicht eingehalten, im Gebäude, Dämmung aus Mineralwolle DIN EN 14303, AS-Qualität und hydrophobiert, als Rohrschale, Dämmschichtdicke 20 mm, Brandverhaltensklasse DIN EN 13501-1 A1 (nichtbrennbar), Schmelzpunkt größer 1000 Grad C, DIN 4102-17, Wärmeleitfähigkeit 0,035 W/(mK) bei 40 Grad C Mitteltemperatur DIN EN 12667, kaschiert mit Alufolie, Arbeitshöhe des Montageortes bis 3,5 m über der Standfläche des hierfür erforderlichen Gerüstes.
Menge: 90,000 m
Kostengruppe DIN 276 2018-12: 499

**01.02.5 Wärmedämmung Rohr DN125 Gebäude Mineralwolle AS-Qualität hydrophobiert Rohrschale D 20mm**
STLB-Bau 2025-10 047
Wärmedämmung ohne Ummantelung DIN 4140 an haus- und betriebstechnischen Anlagen, an Rohrleitung, DN 125, Rohrverbindung als Steckverbindung, Mindestabstände DIN 4140 sind nicht eingehalten, im Gebäude, Dämmung aus Mineralwolle DIN EN 14303, AS-Qualität und hydrophobiert, als Rohrschale, Dämmschichtdicke 20 mm, Brandverhaltensklasse DIN EN 13501-1 A1 (nichtbrennbar), Schmelzpunkt größer 1000 Grad C, DIN 4102-17, Wärmeleitfähigkeit 0,035 W/(mK) bei 40 Grad C Mitteltemperatur DIN EN 12667, kaschiert mit Alufolie, Arbeitshöhe des Montageortes bis 3,5 m über der Standfläche des hierfür erforderlichen Gerüstes.
Menge: 20,000 m
Kostengruppe DIN 276 2018-12: 499

**01.02.6 Wärmedämmung Rohr DN150 Gebäude Mineralwolle AS-Qualität hydrophobiert Rohrschale D 20mm**
STLB-Bau 2025-10 047
Wärmedämmung ohne Ummantelung DIN 4140 an haus- und betriebstechnischen Anlagen, an Rohrleitung, DN 150, Rohrverbindung als Steckverbindung, Mindestabstände DIN 4140 sind nicht eingehalten, im Gebäude, Dämmung aus Mineralwolle DIN EN 14303, AS-Qualität und hydrophobiert, als Rohrschale, Dämmschichtdicke 20 mm, Brandverhaltensklasse DIN EN 13501-1 A1 (nichtbrennbar), Schmelzpunkt größer 1000 Grad C, DIN 4102-17, Wärmeleitfähigkeit 0,035 W/(mK) bei 40 Grad C Mitteltemperatur DIN EN 12667, kaschiert mit Alufolie, Arbeitshöhe des Montageortes bis 3,5 m über der Standfläche des hierfür erforderlichen Gerüstes.
Menge: 18,000 m
Kostengruppe DIN 276 2018-12: 499

*Hinweis: FORMSTÜCKE FÜR WÄRMEDÄMMUNG SCHMUTZWASSER*
FORMSTÜCKE FÜR WÄRMEDÄMMUNG
SCHMUTZWASSER
(wie z.B. Bogen, Abzweig, Reduzierung, etc.)

**01.02.7 Wärmedämmung Formstück, DN 50 Gebäude Mineralwolle Matte D 20mm**
Wärmedämmung ohne Ummantelung DIN 4140 an haus- und betriebstechnische Anlagen, an Formstücken, DN 50, im Gebäude, Oberkante Dämmung über Gelände/Fußboden bis 3,5 m, Dämmung aus Mineralwolle, als Lamellenmatte, kaschiert mit Alufolie, Baustoffklasse DIN 4102-1 A (nichtbrennbar), Gesamt-Dämmschichtdicke 20 mm.
Menge: 10,000 St

**01.02.8 Wärmedämmung Formstück, DN 70 Gebäude Mineralwolle Matte D 20mm**
Wärmedämmung ohne Ummantelung DIN 4140 an haus- und betriebstechnische Anlagen, an Formstücken, DN 70, im Gebäude, Oberkante Dämmung über Gelände/Fußboden bis 3,5 m, Dämmung aus Mineralwolle, als Lamellenmatte, kaschiert mit Alufolie, Baustoffklasse DIN 4102-1 A (nichtbrennbar), Gesamt-Dämmschichtdicke 20 mm.
Menge: 15,000 St

**01.02.9 Wärmedämmung Formstück, DN 90 Gebäude Mineralwolle Matte D 20mm**
Wärmedämmung ohne Ummantelung DIN 4140 an haus- und betriebstechnische Anlagen, an Formstücken, DN 90, im Gebäude, Oberkante Dämmung über Gelände/Fußboden bis 3,5 m, Dämmung aus Mineralwolle, als Lamellenmatte, kaschiert mit Alufolie, Baustoffklasse DIN 4102-1 A (nichtbrennbar), Gesamt-Dämmschichtdicke 20 mm.
Menge: 5,000 St

**01.02.10 Wärmedämmung Formstück, DN 100 Gebäude Mineralwolle Matte D 20mm**
Wärmedämmung ohne Ummantelung DIN 4140 an haus- und betriebstechnische Anlagen, an Formstücken, DN 100, im Gebäude, Oberkante Dämmung über Gelände/Fußboden bis 3,5 m, Dämmung aus Mineralwolle, als Lamellenmatte, kaschiert mit Alufolie, Baustoffklasse DIN 4102-1 A (nichtbrennbar), Gesamt-Dämmschichtdicke 20 mm.
Menge: 55,000 St

**01.02.11 Wärmedämmung Formstück, DN 125 Gebäude Mineralwolle Matte D 20mm**
Wärmedämmung ohne Ummantelung DIN 4140 an haus- und betriebstechnische Anlagen, an Formstücken, DN 125, im Gebäude, Oberkante Dämmung über Gelände/Fußboden bis 3,5 m, Dämmung aus Mineralwolle, als Lamellenmatte, kaschiert mit Alufolie, Baustoffklasse DIN 4102-1 A (nichtbrennbar), Gesamt-Dämmschichtdicke 20 mm.
Menge: 10,000 St

**01.02.12 Wärmedämmung Formstück, DN 150 Gebäude Mineralwolle Matte D 20mm**
Wärmedämmung ohne Ummantelung DIN 4140 an haus- und betriebstechnische Anlagen, an Formstücken, DN 150, im Gebäude, Oberkante Dämmung über Gelände/Fußboden bis 3,5 m, Dämmung aus Mineralwolle, als Lamellenmatte, kaschiert mit Alufolie, Baustoffklasse DIN 4102-1 A (nichtbrennbar), Gesamt-Dämmschichtdicke 20 mm.
Menge: 5,000 St

*Hinweis: DÄMMUNG VON SCHMUTZWASSERLEITUNGEN IM WANDSCHLITZ*

**01.02.13 Dämmschlauch DN 56**
Dämmschlauch
aus geschlossenzelligem Polyethylen
mit reißfestem Gittergewebe, schwerentflammbar B 1 nach DIN 4102,
mit Anti-Körperschall-Ausrüstung,
9 mm stark, für Schmutzwasserleitungen
Rohrleitung DN 56 (DA = 56 mm)
Menge: 25,000 m

**01.02.14 Dämmschlauch DN 70**
Dämmschlauch
aus geschlossenzelligem Polyethylen
mit reißfestem Gittergewebe, schwerentflammbar B 1 nach DIN 4102,
mit Anti-Körperschall-Ausrüstung,
9 mm stark, für Schmutzwasserleitungen
Rohrleitung DN 70 (DA = 75 mm)
Menge: 20,000 m

**01.02.15 Dämmschlauch DN 80**
Dämmschlauch
aus geschlossenzelligem Polyethylen
mit reißfestem Gittergewebe, schwerentflammbar B 1 nach DIN 4102,
mit Anti-Körperschall-Ausrüstung,
9 mm stark, für Schmutzwasserleitungen
Rohrleitung DN 80 (DA = 90 mm)
Menge: 10,000 m

**01.02.16 Dämmschlauch DN 100**
Dämmschlauch
aus geschlossenzelligem Polyethylen
mit reißfestem Gittergewebe, schwerentflammbar B 1 nach DIN 4102,
mit Anti-Körperschall-Ausrüstung,
9 mm stark, für Schmutzwasserleitungen
Rohrleitung DN 100 (DA = 110 mm)
Menge: 10,000 m

**01.02.17 Zuschlag für Formstücke mit Dämmschlauch, DN 56**
Zuschlag für Formstücke mit Dämmschlauch
aus geschlossenzelligem Polyethylen mit
reißfestem Gittergewebe, 9 mm stark
DN 56
Menge: 18,000 St

**01.02.18 Zuschlag für Formstücke mit Dämmschlauch, DN 70**
Zuschlag für Formstücke mit Dämmschlauch
aus geschlossenzelligem Polyethylen mit
reißfestem Gittergewebe, 9 mm stark
DN 70
Menge: 14,000 St

**01.02.19 Zuschlag für Formstücke mit Dämmschlauch, DN 80**
Zuschlag für Formstücke mit Dämmschlauch
aus geschlossenzelligem Polyethylen mit
reißfestem Gittergewebe, 9 mm stark
DN 80
Menge: 6,000 St

**01.02.20 Zuschlag für Formstücke mit Dämmschlauch, DN 100**
Zuschlag für Formstücke mit Dämmschlauch
aus geschlossenzelligem Polyethylen mit
reißfestem Gittergewebe, 9 mm stark
DN 100
Menge: 6,000 St

*Hinweis: DÄMMUNG VON REGENWASSERLEITUNGEN*

**01.02.21 Wärmedämmung Rohr DN50 Gebäude flexibler Elastomerschaum D 25mm**
STLB-Bau 2025-10 047
Wärmedämmung ohne Ummantelung DIN 4140 an haus- und betriebstechnischen Anlagen, an Rohrleitung, DN 50, Rohrverbindung als Steckverbindung, Mindestabstände DIN 4140 sind nicht eingehalten, im Gebäude, Dämmung aus flexiblem Elastomerschaum DIN EN 14304, einlagig, Dämmschichtdicke 25 mm, Baustoffklasse DIN 4102-1 B1 (schwerentflammbar), Wärmeleitfähigkeit 0,038 W/(mK) bei 40 Grad C Mitteltemperatur DIN EN 12667, Arbeitshöhe des Montageortes bis 3,5 m über der Standfläche des hierfür erforderlichen Gerüstes.
Menge: 10,000 m
Kostengruppe DIN 276 2018-12: 499

**01.02.22 Wärmedämmung Rohr DN70 Gebäude flexibler Elastomerschaum D 25mm**
STLB-Bau 2025-10 047
Wärmedämmung ohne Ummantelung DIN 4140 an haus- und betriebstechnischen Anlagen, an Rohrleitung, DN 70, Rohrverbindung als Steckverbindung, Mindestabstände DIN 4140 sind nicht eingehalten, im Gebäude, Dämmung aus flexiblem Elastomerschaum DIN EN 14304, einlagig, Dämmschichtdicke 25 mm, Baustoffklasse DIN 4102-1 B1 (schwerentflammbar), Wärmeleitfähigkeit 0,038 W/(mK) bei 40 Grad C Mitteltemperatur DIN EN 12667, Arbeitshöhe des Montageortes bis 3,5 m über der Standfläche des hierfür erforderlichen Gerüstes.
Menge: 10,000 m
Kostengruppe DIN 276 2018-12: 499

**01.02.23 Wärmedämmung Rohr DN90 Gebäude flexibler Elastomerschaum D 25mm**
STLB-Bau 2025-10 047
Wärmedämmung ohne Ummantelung DIN 4140 an haus- und betriebstechnischen Anlagen, an Rohrleitung, DN 90, Rohrverbindung als Steckverbindung, Mindestabstände DIN 4140 sind nicht eingehalten, im Gebäude, Dämmung aus flexiblem Elastomerschaum DIN EN 14304, einlagig, Dämmschichtdicke 25 mm, Baustoffklasse DIN 4102-1 B1 (schwerentflammbar), Wärmeleitfähigkeit 0,038 W/(mK) bei 40 Grad C Mitteltemperatur DIN EN 12667, Arbeitshöhe des Montageortes bis 3,5 m über der Standfläche des hierfür erforderlichen Gerüstes.
Menge: 10,000 m
Kostengruppe DIN 276 2018-12: 499

**01.02.24 Wärmedämmung Rohr DN100 Gebäude flexibler Elastomerschaum D 25mm**
STLB-Bau 2025-10 047
Wärmedämmung ohne Ummantelung DIN 4140 an haus- und betriebstechnischen Anlagen, an Rohrleitung, DN 100, Rohrverbindung als Steckverbindung, Mindestabstände DIN 4140 sind nicht eingehalten, im Gebäude, Dämmung aus flexiblem Elastomerschaum DIN EN 14304, einlagig, Dämmschichtdicke 25 mm, Baustoffklasse DIN 4102-1 B1 (schwerentflammbar), Wärmeleitfähigkeit 0,038 W/(mK) bei 40 Grad C Mitteltemperatur DIN EN 12667, Arbeitshöhe des Montageortes bis 3,5 m über der Standfläche des hierfür erforderlichen Gerüstes.
Menge: 300,000 m
Kostengruppe DIN 276 2018-12: 499

**01.02.25 Wärmedämmung Rohr DN125 Gebäude flexibler Elastomerschaum D 25mm**
STLB-Bau 2025-10 047
Wärmedämmung ohne Ummantelung DIN 4140 an haus- und betriebstechnischen Anlagen, an Rohrleitung, DN 125, Rohrverbindung als Steckverbindung, Mindestabstände DIN 4140 sind nicht eingehalten, im Gebäude, Dämmung aus flexiblem Elastomerschaum DIN EN 14304, einlagig, Dämmschichtdicke 25 mm, Baustoffklasse DIN 4102-1 B1 (schwerentflammbar), Wärmeleitfähigkeit 0,038 W/(mK) bei 40 Grad C Mitteltemperatur DIN EN 12667, Arbeitshöhe des Montageortes bis 3,5 m über der Standfläche des hierfür erforderlichen Gerüstes.
Menge: 120,000 m
Kostengruppe DIN 276 2018-12: 499

**01.02.26 Wärmedämmung Rohr DN150 Gebäude flexibler Elastomerschaum D 25mm**
STLB-Bau 2025-10 047
Wärmedämmung ohne Ummantelung DIN 4140 an haus- und betriebstechnischen Anlagen, an Rohrleitung, DN 150, Rohrverbindung als Steckverbindung, Mindestabstände DIN 4140 sind nicht eingehalten, im Gebäude, Dämmung aus flexiblem Elastomerschaum DIN EN 14304, einlagig, Dämmschichtdicke 25 mm, Baustoffklasse DIN 4102-1 B1 (schwerentflammbar), Wärmeleitfähigkeit 0,038 W/(mK) bei 40 Grad C Mitteltemperatur DIN EN 12667, Arbeitshöhe des Montageortes bis 3,5 m über der Standfläche des hierfür erforderlichen Gerüstes.
Menge: 15,000 m
Kostengruppe DIN 276 2018-12: 499

*Hinweis: FORMSTÜCKE FÜR SCHWITZWASSER- DÄMMUNG REGENWASSER*
FORMSTÜCKE FÜR SCHWITZWASSER-
DÄMMUNG REGENWASSER
(wie z.B. Bogen, Abzweig, Reduzierung, etc.)

**01.02.27 Wärmedämmung Formstück, DN 50, flexibler Elastomerschaum D 25 mm**
Dämmung aus flexiblem Elastomerschaum DIN EN 14304, Wärmedämmung DIN 4140 an haus- und betriebstechnischen Anlagen, an Formstück, DN 50, Mindestabstände nach DIN 4140 sind nicht eingehalten, im Gebäude, Baustoffklasse DIN 4102-1 B1 (schwerentflammbar), Wärmeleitfähigkeit 0,038 W/(mK) bei 40 Grad C Mitteltemperatur DIN EN 12667, einlagig, Dämmschichtdicke 25 mm, Arbeitshöhe des Montageortes bis 3,5 m über der Standfläche des hierfür erforderlichen Gerüstes.
Menge: 10,000 St
Kostengruppe DIN 276 2018-12: 422

**01.02.28 Wärmedämmung Formstück, DN 70, flexibler Elastomerschaum D 25 mm**
Dämmung aus flexiblem Elastomerschaum DIN EN 14304, Wärmedämmung DIN 4140 an haus- und betriebstechnischen Anlagen, an Formstück, DN 70, Mindestabstände nach DIN 4140 sind nicht eingehalten, im Gebäude, Baustoffklasse DIN 4102-1 B1 (schwerentflammbar), Wärmeleitfähigkeit 0,038 W/(mK) bei 40 Grad C Mitteltemperatur DIN EN 12667, einlagig, Dämmschichtdicke 25 mm, Arbeitshöhe des Montageortes bis 3,5 m über der Standfläche des hierfür erforderlichen Gerüstes.
Menge: 15,000 St
Kostengruppe DIN 276 2018-12: 422

**01.02.29 Wärmedämmung Formstück, DN 90, flexibler Elastomerschaum D 25 mm**
Dämmung aus flexiblem Elastomerschaum DIN EN 14304, Wärmedämmung DIN 4140 an haus- und betriebstechnischen Anlagen, an Formstück, DN 90, Mindestabstände nach DIN 4140 sind nicht eingehalten, im Gebäude, Baustoffklasse DIN 4102-1 B1 (schwerentflammbar), Wärmeleitfähigkeit 0,038 W/(mK) bei 40 Grad C Mitteltemperatur DIN EN 12667, einlagig, Dämmschichtdicke 25 mm, Arbeitshöhe des Montageortes bis 3,5 m über der Standfläche des hierfür erforderlichen Gerüstes.
Menge: 5,000 St
Kostengruppe DIN 276 2018-12: 422

**01.02.30 Wärmedämmung Formstück, DN 100, flexibler Elastomerschaum D 25 mm**
Dämmung aus flexiblem Elastomerschaum DIN EN 14304, Wärmedämmung DIN 4140 an haus- und betriebstechnischen Anlagen, an Formstück, DN 100, Mindestabstände nach DIN 4140 sind nicht eingehalten, im Gebäude, Baustoffklasse DIN 4102-1 B1 (schwerentflammbar), Wärmeleitfähigkeit 0,038 W/(mK) bei 40 Grad C Mitteltemperatur DIN EN 12667, einlagig, Dämmschichtdicke 25 mm, Arbeitshöhe des Montageortes bis 3,5 m über der Standfläche des hierfür erforderlichen Gerüstes.
Menge: 190,000 St
Kostengruppe DIN 276 2018-12: 422

**01.02.31 Wärmedämmung Formstück, DN 125, flexibler Elastomerschaum D 25 mm**
Dämmung aus flexiblem Elastomerschaum DIN EN 14304, Wärmedämmung DIN 4140 an haus- und betriebstechnischen Anlagen, an Formstück, DN 125, Mindestabstände nach DIN 4140 sind nicht eingehalten, im Gebäude, Baustoffklasse DIN 4102-1 B1 (schwerentflammbar), Wärmeleitfähigkeit 0,038 W/(mK) bei 40 Grad C Mitteltemperatur DIN EN 12667, einlagig, Dämmschichtdicke 25 mm, Arbeitshöhe des Montageortes bis 3,5 m über der Standfläche des hierfür erforderlichen Gerüstes.
Menge: 75,000 St
Kostengruppe DIN 276 2018-12: 422

**01.02.32 Wärmedämmung Formstück, DN 150, flexibler Elastomerschaum D 25 mm**
Dämmung aus flexiblem Elastomerschaum DIN EN 14304, Wärmedämmung DIN 4140 an haus- und betriebstechnischen Anlagen, an Formstück, DN 150, Mindestabstände nach DIN 4140 sind nicht eingehalten, im Gebäude, Baustoffklasse DIN 4102-1 B1 (schwerentflammbar), Wärmeleitfähigkeit 0,038 W/(mK) bei 40 Grad C Mitteltemperatur DIN EN 12667, einlagig, Dämmschichtdicke 25 mm, Arbeitshöhe des Montageortes bis 3,5 m über der Standfläche des hierfür erforderlichen Gerüstes.
Menge: 15,000 St
Kostengruppe DIN 276 2018-12: 422

*Hinweis: Verschluss von Wand- und Deckenöffnungen*

**01.02.33 Bohrungen in Geschossdecken für Dachablaufe, Größe D = 250 mm, mit Dämmung**
Bohrungen in Geschossdecken für Dachablaufe, Größe D = 250 mm, mit Dämmung ausstopfen bzw. deckenunterseitig bündiges
Ausschäumen mit geeignetem Dämmmaterial, einschl. Stellung und Einbau von notwendiger
Schalung
Menge: 14,000 St

#### Titel 01.03 WÄRMEDÄMMUNG BEWÄSSERUNG

*Hinweis: T I T E L 03*

*Hinweis: Dämmung Kaltwasser, Warmwasser, Zirkulation ohne Mantel*
Die Dämmschichtdicke (100%) mit der entsprechenden
Wärmeleitfähigkeit ist generell nach DIN 1988-200 und
Gebäudeenergiegesetz GEG auszuführen!

Dämmung Kaltwasser, Warmwasser, Zirkulation
ohne Mantel

**01.03.1 Wärmedämmung Rohr DN15 Gebäude Mineralwolle AS-Qualität hydrophobiert Rohrschale D 20mm**
STLB-Bau 2025-10 047
Wärmedämmung ohne Ummantelung DIN 4140 an haus- und betriebstechnischen Anlagen, an Rohrleitung, DN 15, Rohrverbindung als Pressverbindung, Mindestabstände DIN 4140 sind nicht eingehalten, im Gebäude, Dämmung aus Mineralwolle DIN EN 14303, AS-Qualität und hydrophobiert, als Rohrschale, Dämmschichtdicke 20 mm, Brandverhaltensklasse DIN EN 13501-1 A1 (nichtbrennbar), Schmelzpunkt größer 1000 Grad C, DIN 4102-17, Wärmeleitfähigkeit 0,035 W/(mK) bei 40 Grad C Mitteltemperatur DIN EN 12667, kaschiert mit Alufolie, Arbeitshöhe des Montageortes bis 3,5 m über der Standfläche des hierfür erforderlichen Gerüstes.
Menge: 195,000 m
Kostengruppe DIN 276 2018-12: 499

**01.03.2 Wärmedämmung Rohr DN20 Gebäude Mineralwolle AS-Qualität hydrophobiert Rohrschale D 20mm**
STLB-Bau 2025-10 047
Wärmedämmung ohne Ummantelung DIN 4140 an haus- und betriebstechnischen Anlagen, an Rohrleitung, DN 20, Rohrverbindung als Pressverbindung, Mindestabstände DIN 4140 sind nicht eingehalten, im Gebäude, Dämmung aus Mineralwolle DIN EN 14303, AS-Qualität und hydrophobiert, als Rohrschale, Dämmschichtdicke 20 mm, Brandverhaltensklasse DIN EN 13501-1 A1 (nichtbrennbar), Schmelzpunkt größer 1000 Grad C, DIN 4102-17, Wärmeleitfähigkeit 0,035 W/(mK) bei 40 Grad C Mitteltemperatur DIN EN 12667, kaschiert mit Alufolie, Arbeitshöhe des Montageortes bis 3,5 m über der Standfläche des hierfür erforderlichen Gerüstes.
Menge: 168,000 m
Kostengruppe DIN 276 2018-12: 499

**01.03.3 Wärmedämmung Rohr DN25 Gebäude Mineralwolle AS-Qualität hydrophobiert Rohrschale D 30mm**
STLB-Bau 2025-10 047
Wärmedämmung ohne Ummantelung DIN 4140 an haus- und betriebstechnischen Anlagen, an Rohrleitung, DN 25, Rohrverbindung als Pressverbindung, Mindestabstände DIN 4140 sind nicht eingehalten, im Gebäude, Dämmung aus Mineralwolle DIN EN 14303, AS-Qualität und hydrophobiert, als Rohrschale, Dämmschichtdicke 30 mm, Brandverhaltensklasse DIN EN 13501-1 A1 (nichtbrennbar), Schmelzpunkt größer 1000 Grad C, DIN 4102-17, Wärmeleitfähigkeit 0,035 W/(mK) bei 40 Grad C Mitteltemperatur DIN EN 12667, kaschiert mit Alufolie, Arbeitshöhe des Montageortes bis 3,5 m über der Standfläche des hierfür erforderlichen Gerüstes.
Menge: 120,000 m
Kostengruppe DIN 276 2018-12: 499

**01.03.4 Wärmedämmung Rohr DN32 Gebäude Mineralwolle AS-Qualität hydrophobiert Rohrschale D 30mm**
STLB-Bau 2025-10 047
Wärmedämmung ohne Ummantelung DIN 4140 an haus- und betriebstechnischen Anlagen, an Rohrleitung, DN 32, Rohrverbindung als Pressverbindung, Mindestabstände DIN 4140 sind nicht eingehalten, im Gebäude, Dämmung aus Mineralwolle DIN EN 14303, AS-Qualität und hydrophobiert, als Rohrschale, Dämmschichtdicke 30 mm, Brandverhaltensklasse DIN EN 13501-1 A1 (nichtbrennbar), Schmelzpunkt größer 1000 Grad C, DIN 4102-17, Wärmeleitfähigkeit 0,035 W/(mK) bei 40 Grad C Mitteltemperatur DIN EN 12667, kaschiert mit Alufolie, Arbeitshöhe des Montageortes bis 3,5 m über der Standfläche des hierfür erforderlichen Gerüstes.
Menge: 25,000 m
Kostengruppe DIN 276 2018-12: 499

**01.03.5 Wärmedämmung Rohr DN40 Gebäude Mineralwolle AS-Qualität hydrophobiert Rohrschale D 40mm**
STLB-Bau 2025-10 047
Wärmedämmung ohne Ummantelung DIN 4140 an haus- und betriebstechnischen Anlagen, an Rohrleitung, DN 40, Rohrverbindung als Pressverbindung, Mindestabstände DIN 4140 sind nicht eingehalten, im Gebäude, Dämmung aus Mineralwolle DIN EN 14303, AS-Qualität und hydrophobiert, als Rohrschale, Dämmschichtdicke 40 mm, Brandverhaltensklasse DIN EN 13501-1 A1 (nichtbrennbar), Schmelzpunkt größer 1000 Grad C, DIN 4102-17, Wärmeleitfähigkeit 0,035 W/(mK) bei 40 Grad C Mitteltemperatur DIN EN 12667, kaschiert mit Alufolie, Arbeitshöhe des Montageortes bis 3,5 m über der Standfläche des hierfür erforderlichen Gerüstes.
Menge: 15,000 m
Kostengruppe DIN 276 2018-12: 499

**01.03.6 Bogen Mineralwolle AS-Qualität hydrophobiert Wärmedämmung Rohr DN15 Gebäude 0,035W/(mK) D 20mm kaschiert Alu-Folie**
STLB-Bau 2025-10 047
Bogen aus Mineralwolle DIN EN 14303, AS-Qualität und hydrophobiert, Wärmedämmung DIN 4140 an haus- und betriebstechnischen Anlagen, an Rohrleitung, DN 15, Mindestabstände DIN 4140 sind nicht eingehalten, im Gebäude, Brandverhaltensklasse DIN EN 13501-1 A1 (nichtbrennbar), Wärmeleitfähigkeit 0,035 W/(mK) bei 40 Grad C Mitteltemperatur DIN EN 12667, Dämmschichtdicke 20 mm, kaschiert mit Aluminiumfolie, Arbeitshöhe des Montageortes bis 3,5 m über der Standfläche des hierfür erforderlichen Gerüstes.
Menge: 108,000 St
Kostengruppe DIN 276 2018-12: 499

**01.03.7 Bogen Mineralwolle AS-Qualität hydrophobiert Wärmedämmung Rohr DN20 Gebäude 0,035W/(mK) D 20mm kaschiert Alu-Folie**
STLB-Bau 2025-10 047
Bogen aus Mineralwolle DIN EN 14303, AS-Qualität und hydrophobiert, Wärmedämmung DIN 4140 an haus- und betriebstechnischen Anlagen, an Rohrleitung, DN 20, Mindestabstände DIN 4140 sind nicht eingehalten, im Gebäude, Brandverhaltensklasse DIN EN 13501-1 A1 (nichtbrennbar), Wärmeleitfähigkeit 0,035 W/(mK) bei 40 Grad C Mitteltemperatur DIN EN 12667, Dämmschichtdicke 20 mm, kaschiert mit Aluminiumfolie, Arbeitshöhe des Montageortes bis 3,5 m über der Standfläche des hierfür erforderlichen Gerüstes.
Menge: 80,000 St
Kostengruppe DIN 276 2018-12: 499

**01.03.8 Bogen Mineralwolle AS-Qualität hydrophobiert Wärmedämmung Rohr DN25 Gebäude 0,035W/(mK) D 30mm kaschiert Alu-Folie**
STLB-Bau 2025-10 047
Bogen aus Mineralwolle DIN EN 14303, AS-Qualität und hydrophobiert, Wärmedämmung DIN 4140 an haus- und betriebstechnischen Anlagen, an Rohrleitung, DN 25, Mindestabstände DIN 4140 sind nicht eingehalten, im Gebäude, Brandverhaltensklasse DIN EN 13501-1 A1 (nichtbrennbar), Wärmeleitfähigkeit 0,035 W/(mK) bei 40 Grad C Mitteltemperatur DIN EN 12667, Dämmschichtdicke 30 mm, kaschiert mit Aluminiumfolie, Arbeitshöhe des Montageortes bis 3,5 m über der Standfläche des hierfür erforderlichen Gerüstes.
Menge: 34,000 St
Kostengruppe DIN 276 2018-12: 499

**01.03.9 Bogen Mineralwolle AS-Qualität hydrophobiert Wärmedämmung Rohr DN32 Gebäude 0,035W/(mK) D 30mm kaschiert Alu-Folie**
STLB-Bau 2025-10 047
Bogen aus Mineralwolle DIN EN 14303, AS-Qualität und hydrophobiert, Wärmedämmung DIN 4140 an haus- und betriebstechnischen Anlagen, an Rohrleitung, DN 32, Mindestabstände DIN 4140 sind nicht eingehalten, im Gebäude, Brandverhaltensklasse DIN EN 13501-1 A1 (nichtbrennbar), Wärmeleitfähigkeit 0,035 W/(mK) bei 40 Grad C Mitteltemperatur DIN EN 12667, Dämmschichtdicke 30 mm, kaschiert mit Aluminiumfolie, Arbeitshöhe des Montageortes bis 3,5 m über der Standfläche des hierfür erforderlichen Gerüstes.
Menge: 10,000 St
Kostengruppe DIN 276 2018-12: 499

**01.03.10 Bogen Mineralwolle AS-Qualität hydrophobiert Wärmedämmung Rohr DN40 Gebäude 0,035W/(mK) D 40mm kaschiert Alu-Folie**
STLB-Bau 2025-10 047
Bogen aus Mineralwolle DIN EN 14303, AS-Qualität und hydrophobiert, Wärmedämmung DIN 4140 an haus- und betriebstechnischen Anlagen, an Rohrleitung, DN 40, Mindestabstände DIN 4140 sind nicht eingehalten, im Gebäude, Brandverhaltensklasse DIN EN 13501-1 A1 (nichtbrennbar), Wärmeleitfähigkeit 0,035 W/(mK) bei 40 Grad C Mitteltemperatur DIN EN 12667, Dämmschichtdicke 40 mm, kaschiert mit Aluminiumfolie, Arbeitshöhe des Montageortes bis 3,5 m über der Standfläche des hierfür erforderlichen Gerüstes.
Menge: 8,000 St
Kostengruppe DIN 276 2018-12: 499

**01.03.11 T-Stück Mineralwolle AS-Qualität hydrophobiert Wärmedämmung Rohr DN15 Gebäude 0,035W/(mK) D 20mm kaschiert Alu-Folie**
STLB-Bau 2025-10 047
T-Stück aus Mineralwolle DIN EN 14303, AS-Qualität und hydrophobiert, Wärmedämmung DIN 4140 an haus- und betriebstechnischen Anlagen, an Rohrleitung, DN 15, Mindestabstände DIN 4140 sind nicht eingehalten, im Gebäude, Brandverhaltensklasse DIN EN 13501-1 A1 (nichtbrennbar), Wärmeleitfähigkeit 0,035 W/(mK) bei 40 Grad C Mitteltemperatur DIN EN 12667, Dämmschichtdicke 20 mm, kaschiert mit Aluminiumfolie, Arbeitshöhe des Montageortes bis 3,5 m über der Standfläche des hierfür erforderlichen Gerüstes.
Menge: 44,000 St
Kostengruppe DIN 276 2018-12: 499

**01.03.12 T-Stück Mineralwolle AS-Qualität hydrophobiert Wärmedämmung Rohr DN20 Gebäude 0,035W/(mK) D 20mm kaschiert Alu-Folie**
STLB-Bau 2025-10 047
T-Stück aus Mineralwolle DIN EN 14303, AS-Qualität und hydrophobiert, Wärmedämmung DIN 4140 an haus- und betriebstechnischen Anlagen, an Rohrleitung, DN 20, Mindestabstände DIN 4140 sind nicht eingehalten, im Gebäude, Brandverhaltensklasse DIN EN 13501-1 A1 (nichtbrennbar), Wärmeleitfähigkeit 0,035 W/(mK) bei 40 Grad C Mitteltemperatur DIN EN 12667, Dämmschichtdicke 20 mm, kaschiert mit Aluminiumfolie, Arbeitshöhe des Montageortes bis 3,5 m über der Standfläche des hierfür erforderlichen Gerüstes.
Menge: 36,000 St
Kostengruppe DIN 276 2018-12: 499

**01.03.13 T-Stück Mineralwolle AS-Qualität hydrophobiert Wärmedämmung Rohr DN25 Gebäude 0,035W/(mK) D 30mm kaschiert Alu-Folie**
STLB-Bau 2025-10 047
T-Stück aus Mineralwolle DIN EN 14303, AS-Qualität und hydrophobiert, Wärmedämmung DIN 4140 an haus- und betriebstechnischen Anlagen, an Rohrleitung, DN 25, Mindestabstände DIN 4140 sind nicht eingehalten, im Gebäude, Brandverhaltensklasse DIN EN 13501-1 A1 (nichtbrennbar), Wärmeleitfähigkeit 0,035 W/(mK) bei 40 Grad C Mitteltemperatur DIN EN 12667, Dämmschichtdicke 30 mm, kaschiert mit Aluminiumfolie, Arbeitshöhe des Montageortes bis 3,5 m über der Standfläche des hierfür erforderlichen Gerüstes.
Menge: 18,000 St
Kostengruppe DIN 276 2018-12: 499

**01.03.14 T-Stück Mineralwolle AS-Qualität hydrophobiert Wärmedämmung Rohr DN32 Gebäude 0,035W/(mK) D 30mm kaschiert Alu-Folie**
STLB-Bau 2025-10 047
T-Stück aus Mineralwolle DIN EN 14303, AS-Qualität und hydrophobiert, Wärmedämmung DIN 4140 an haus- und betriebstechnischen Anlagen, an Rohrleitung, DN 32, Mindestabstände DIN 4140 sind nicht eingehalten, im Gebäude, Brandverhaltensklasse DIN EN 13501-1 A1 (nichtbrennbar), Wärmeleitfähigkeit 0,035 W/(mK) bei 40 Grad C Mitteltemperatur DIN EN 12667, Dämmschichtdicke 30 mm, kaschiert mit Aluminiumfolie, Arbeitshöhe des Montageortes bis 3,5 m über der Standfläche des hierfür erforderlichen Gerüstes.
Menge: 10,000 St
Kostengruppe DIN 276 2018-12: 499

**01.03.15 T-Stück Mineralwolle AS-Qualität hydrophobiert Wärmedämmung Rohr DN40 Gebäude 0,035W/(mK) D 40mm kaschiert Alu-Folie**
STLB-Bau 2025-10 047
T-Stück aus Mineralwolle DIN EN 14303, AS-Qualität und hydrophobiert, Wärmedämmung DIN 4140 an haus- und betriebstechnischen Anlagen, an Rohrleitung, DN 40, Mindestabstände DIN 4140 sind nicht eingehalten, im Gebäude, Brandverhaltensklasse DIN EN 13501-1 A1 (nichtbrennbar), Wärmeleitfähigkeit 0,035 W/(mK) bei 40 Grad C Mitteltemperatur DIN EN 12667, Dämmschichtdicke 40 mm, kaschiert mit Aluminiumfolie, Arbeitshöhe des Montageortes bis 3,5 m über der Standfläche des hierfür erforderlichen Gerüstes.
Menge: 6,000 St
Kostengruppe DIN 276 2018-12: 499

**01.03.16 Reduzierung Mineralwolle AS-Qualität hydrophobiert Wärmedämmung Rohr DN15 Gebäude 0,035W/(mK) D 20mm kaschiert Alu-Folie**
STLB-Bau 2025-10 047
Reduzierung aus Mineralwolle DIN EN 14303, AS-Qualität und hydrophobiert, Wärmedämmung DIN 4140 an haus- und betriebstechnischen Anlagen, an Rohrleitung, DN 15, Mindestabstände DIN 4140 sind nicht eingehalten, im Gebäude, Brandverhaltensklasse DIN EN 13501-1 A1 (nichtbrennbar), Wärmeleitfähigkeit 0,035 W/(mK) bei 40 Grad C Mitteltemperatur DIN EN 12667, Dämmschichtdicke 20 mm, kaschiert mit Aluminiumfolie, Arbeitshöhe des Montageortes bis 3,5 m über der Standfläche des hierfür erforderlichen Gerüstes.
Menge: 4,000 St
Kostengruppe DIN 276 2018-12: 499

**01.03.17 Reduzierung Mineralwolle AS-Qualität hydrophobiert Wärmedämmung Rohr DN20 Gebäude 0,035W/(mK) D 20mm kaschiert Alu-Folie**
STLB-Bau 2025-10 047
Reduzierung aus Mineralwolle DIN EN 14303, AS-Qualität und hydrophobiert, Wärmedämmung DIN 4140 an haus- und betriebstechnischen Anlagen, an Rohrleitung, DN 20, Mindestabstände DIN 4140 sind nicht eingehalten, im Gebäude, Brandverhaltensklasse DIN EN 13501-1 A1 (nichtbrennbar), Wärmeleitfähigkeit 0,035 W/(mK) bei 40 Grad C Mitteltemperatur DIN EN 12667, Dämmschichtdicke 20 mm, kaschiert mit Aluminiumfolie, Arbeitshöhe des Montageortes bis 3,5 m über der Standfläche des hierfür erforderlichen Gerüstes.
Menge: 26,000 St
Kostengruppe DIN 276 2018-12: 499

**01.03.18 Reduzierung Mineralwolle AS-Qualität hydrophobiert Wärmedämmung Rohr DN25 Gebäude 0,035W/(mK) D 30mm kaschiert Alu-Folie**
STLB-Bau 2025-10 047
Reduzierung aus Mineralwolle DIN EN 14303, AS-Qualität und hydrophobiert, Wärmedämmung DIN 4140 an haus- und betriebstechnischen Anlagen, an Rohrleitung, DN 25, Mindestabstände DIN 4140 sind nicht eingehalten, im Gebäude, Brandverhaltensklasse DIN EN 13501-1 A1 (nichtbrennbar), Wärmeleitfähigkeit 0,035 W/(mK) bei 40 Grad C Mitteltemperatur DIN EN 12667, Dämmschichtdicke 30 mm, kaschiert mit Aluminiumfolie, Arbeitshöhe des Montageortes bis 3,5 m über der Standfläche des hierfür erforderlichen Gerüstes.
Menge: 16,000 St
Kostengruppe DIN 276 2018-12: 499

**01.03.19 Reduzierung Mineralwolle AS-Qualität hydrophobiert Wärmedämmung Rohr DN32 Gebäude 0,035W/(mK) D 30mm kaschiert Alu-Folie**
STLB-Bau 2025-10 047
Reduzierung aus Mineralwolle DIN EN 14303, AS-Qualität und hydrophobiert, Wärmedämmung DIN 4140 an haus- und betriebstechnischen Anlagen, an Rohrleitung, DN 32, Mindestabstände DIN 4140 sind nicht eingehalten, im Gebäude, Brandverhaltensklasse DIN EN 13501-1 A1 (nichtbrennbar), Wärmeleitfähigkeit 0,035 W/(mK) bei 40 Grad C Mitteltemperatur DIN EN 12667, Dämmschichtdicke 30 mm, kaschiert mit Aluminiumfolie, Arbeitshöhe des Montageortes bis 3,5 m über der Standfläche des hierfür erforderlichen Gerüstes.
Menge: 10,000 St
Kostengruppe DIN 276 2018-12: 499

**01.03.20 Reduzierung Mineralwolle AS-Qualität hydrophobiert Wärmedämmung Rohr DN40 Gebäude 0,035W/(mK) D 40mm kaschiert Alu-Folie**
STLB-Bau 2025-10 047
Reduzierung aus Mineralwolle DIN EN 14303, AS-Qualität und hydrophobiert, Wärmedämmung DIN 4140 an haus- und betriebstechnischen Anlagen, an Rohrleitung, DN 40, Mindestabstände DIN 4140 sind nicht eingehalten, im Gebäude, Brandverhaltensklasse DIN EN 13501-1 A1 (nichtbrennbar), Wärmeleitfähigkeit 0,035 W/(mK) bei 40 Grad C Mitteltemperatur DIN EN 12667, Dämmschichtdicke 40 mm, kaschiert mit Aluminiumfolie, Arbeitshöhe des Montageortes bis 3,5 m über der Standfläche des hierfür erforderlichen Gerüstes.
Menge: 6,000 St
Kostengruppe DIN 276 2018-12: 499

**01.03.21 Stutzen Mineralwolle AS-Qualität hydrophobiert Wärmedämmung Rohr DN15 Gebäude 0,035W/(mK) D 20mm kaschiert Alu-Folie**
STLB-Bau 2025-10 047
Stutzen aus Mineralwolle DIN EN 14303, AS-Qualität und hydrophobiert, Wärmedämmung DIN 4140 an haus- und betriebstechnischen Anlagen, an Rohrleitung, DN 15, Mindestabstände DIN 4140 sind nicht eingehalten, im Gebäude, Brandverhaltensklasse DIN EN 13501-1 A1 (nichtbrennbar), Wärmeleitfähigkeit 0,035 W/(mK) bei 40 Grad C Mitteltemperatur DIN EN 12667, Dämmschichtdicke 20 mm, kaschiert mit Aluminiumfolie, Arbeitshöhe des Montageortes bis 3,5 m über der Standfläche des hierfür erforderlichen Gerüstes.
Menge: 54,000 St
Kostengruppe DIN 276 2018-12: 499

**01.03.22 Stutzen Mineralwolle AS-Qualität hydrophobiert Wärmedämmung Rohr DN20 Gebäude 0,035W/(mK) D 20mm kaschiert Alu-Folie**
STLB-Bau 2025-10 047
Stutzen aus Mineralwolle DIN EN 14303, AS-Qualität und hydrophobiert, Wärmedämmung DIN 4140 an haus- und betriebstechnischen Anlagen, an Rohrleitung, DN 20, Mindestabstände DIN 4140 sind nicht eingehalten, im Gebäude, Brandverhaltensklasse DIN EN 13501-1 A1 (nichtbrennbar), Wärmeleitfähigkeit 0,035 W/(mK) bei 40 Grad C Mitteltemperatur DIN EN 12667, Dämmschichtdicke 20 mm, kaschiert mit Aluminiumfolie, Arbeitshöhe des Montageortes bis 3,5 m über der Standfläche des hierfür erforderlichen Gerüstes.
Menge: 52,000 St
Kostengruppe DIN 276 2018-12: 499

**01.03.23 Stutzen Mineralwolle AS-Qualität hydrophobiert Wärmedämmung Rohr DN25 Gebäude 0,035W/(mK) D 30mm kaschiert Alu-Folie**
STLB-Bau 2025-10 047
Stutzen aus Mineralwolle DIN EN 14303, AS-Qualität und hydrophobiert, Wärmedämmung DIN 4140 an haus- und betriebstechnischen Anlagen, an Rohrleitung, DN 25, Mindestabstände DIN 4140 sind nicht eingehalten, im Gebäude, Brandverhaltensklasse DIN EN 13501-1 A1 (nichtbrennbar), Wärmeleitfähigkeit 0,035 W/(mK) bei 40 Grad C Mitteltemperatur DIN EN 12667, Dämmschichtdicke 30 mm, kaschiert mit Aluminiumfolie, Arbeitshöhe des Montageortes bis 3,5 m über der Standfläche des hierfür erforderlichen Gerüstes.
Menge: 38,000 St
Kostengruppe DIN 276 2018-12: 499

**01.03.24 Stutzen Mineralwolle AS-Qualität hydrophobiert Wärmedämmung Rohr DN32 Gebäude 0,035W/(mK) D 30mm kaschiert Alu-Folie**
STLB-Bau 2025-10 047
Stutzen aus Mineralwolle DIN EN 14303, AS-Qualität und hydrophobiert, Wärmedämmung DIN 4140 an haus- und betriebstechnischen Anlagen, an Rohrleitung, DN 32, Mindestabstände DIN 4140 sind nicht eingehalten, im Gebäude, Brandverhaltensklasse DIN EN 13501-1 A1 (nichtbrennbar), Wärmeleitfähigkeit 0,035 W/(mK) bei 40 Grad C Mitteltemperatur DIN EN 12667, Dämmschichtdicke 30 mm, kaschiert mit Aluminiumfolie, Arbeitshöhe des Montageortes bis 3,5 m über der Standfläche des hierfür erforderlichen Gerüstes.
Menge: 10,000 St
Kostengruppe DIN 276 2018-12: 499

**01.03.25 Stutzen Mineralwolle AS-Qualität hydrophobiert Wärmedämmung Rohr DN40 Gebäude 0,035W/(mK) D 40mm kaschiert Alu-Folie**
STLB-Bau 2025-10 047
Stutzen aus Mineralwolle DIN EN 14303, AS-Qualität und hydrophobiert, Wärmedämmung DIN 4140 an haus- und betriebstechnischen Anlagen, an Rohrleitung, DN 40, Mindestabstände DIN 4140 sind nicht eingehalten, im Gebäude, Brandverhaltensklasse DIN EN 13501-1 A1 (nichtbrennbar), Wärmeleitfähigkeit 0,035 W/(mK) bei 40 Grad C Mitteltemperatur DIN EN 12667, Dämmschichtdicke 40 mm, kaschiert mit Aluminiumfolie, Arbeitshöhe des Montageortes bis 3,5 m über der Standfläche des hierfür erforderlichen Gerüstes.
Menge: 8,000 St
Kostengruppe DIN 276 2018-12: 499

**01.03.26 Passstück Mineralwolle AS-Qualität hydrophobiert Wärmedämmung Rohr DN15 Gebäude 0,035W/(mK) D 20mm kaschiert Alu-Folie**
STLB-Bau 2025-10 047
Passstück aus Mineralwolle DIN EN 14303, AS-Qualität und hydrophobiert, Wärmedämmung DIN 4140 an haus- und betriebstechnischen Anlagen, an Rohrleitung, DN 15, Mindestabstände DIN 4140 sind nicht eingehalten, im Gebäude, Brandverhaltensklasse DIN EN 13501-1 A1 (nichtbrennbar), Wärmeleitfähigkeit 0,035 W/(mK) bei 40 Grad C Mitteltemperatur DIN EN 12667, Dämmschichtdicke 20 mm, kaschiert mit Aluminiumfolie, Arbeitshöhe des Montageortes bis 3,5 m über der Standfläche des hierfür erforderlichen Gerüstes.
Menge: 26,000 St
Kostengruppe DIN 276 2018-12: 499

**01.03.27 Passstück Mineralwolle AS-Qualität hydrophobiert Wärmedämmung Rohr DN20 Gebäude 0,035W/(mK) D 20mm kaschiert Alu-Folie**
STLB-Bau 2025-10 047
Passstück aus Mineralwolle DIN EN 14303, AS-Qualität und hydrophobiert, Wärmedämmung DIN 4140 an haus- und betriebstechnischen Anlagen, an Rohrleitung, DN 20, Mindestabstände DIN 4140 sind nicht eingehalten, im Gebäude, Brandverhaltensklasse DIN EN 13501-1 A1 (nichtbrennbar), Wärmeleitfähigkeit 0,035 W/(mK) bei 40 Grad C Mitteltemperatur DIN EN 12667, Dämmschichtdicke 20 mm, kaschiert mit Aluminiumfolie, Arbeitshöhe des Montageortes bis 3,5 m über der Standfläche des hierfür erforderlichen Gerüstes.
Menge: 22,000 St
Kostengruppe DIN 276 2018-12: 499

**01.03.28 Passstück Mineralwolle AS-Qualität hydrophobiert Wärmedämmung Rohr DN25 Gebäude 0,035W/(mK) D 30mm kaschiert Alu-Folie**
STLB-Bau 2025-10 047
Passstück aus Mineralwolle DIN EN 14303, AS-Qualität und hydrophobiert, Wärmedämmung DIN 4140 an haus- und betriebstechnischen Anlagen, an Rohrleitung, DN 25, Mindestabstände DIN 4140 sind nicht eingehalten, im Gebäude, Brandverhaltensklasse DIN EN 13501-1 A1 (nichtbrennbar), Wärmeleitfähigkeit 0,035 W/(mK) bei 40 Grad C Mitteltemperatur DIN EN 12667, Dämmschichtdicke 30 mm, kaschiert mit Aluminiumfolie, Arbeitshöhe des Montageortes bis 3,5 m über der Standfläche des hierfür erforderlichen Gerüstes.
Menge: 14,000 St
Kostengruppe DIN 276 2018-12: 499

**01.03.29 Passstück Mineralwolle AS-Qualität hydrophobiert Wärmedämmung Rohr DN32 Gebäude 0,035W/(mK) D 30mm kaschiert Alu-Folie**
STLB-Bau 2025-10 047
Passstück aus Mineralwolle DIN EN 14303, AS-Qualität und hydrophobiert, Wärmedämmung DIN 4140 an haus- und betriebstechnischen Anlagen, an Rohrleitung, DN 32, Mindestabstände DIN 4140 sind nicht eingehalten, im Gebäude, Brandverhaltensklasse DIN EN 13501-1 A1 (nichtbrennbar), Wärmeleitfähigkeit 0,035 W/(mK) bei 40 Grad C Mitteltemperatur DIN EN 12667, Dämmschichtdicke 30 mm, kaschiert mit Aluminiumfolie, Arbeitshöhe des Montageortes bis 3,5 m über der Standfläche des hierfür erforderlichen Gerüstes.
Menge: 10,000 St
Kostengruppe DIN 276 2018-12: 499

**01.03.30 Passstück Mineralwolle AS-Qualität hydrophobiert Wärmedämmung Rohr DN40 Gebäude 0,035W/(mK) D 40mm kaschiert Alu-Folie**
STLB-Bau 2025-10 047
Passstück aus Mineralwolle DIN EN 14303, AS-Qualität und hydrophobiert, Wärmedämmung DIN 4140 an haus- und betriebstechnischen Anlagen, an Rohrleitung, DN 40, Mindestabstände DIN 4140 sind nicht eingehalten, im Gebäude, Brandverhaltensklasse DIN EN 13501-1 A1 (nichtbrennbar), Wärmeleitfähigkeit 0,035 W/(mK) bei 40 Grad C Mitteltemperatur DIN EN 12667, Dämmschichtdicke 40 mm, kaschiert mit Aluminiumfolie, Arbeitshöhe des Montageortes bis 3,5 m über der Standfläche des hierfür erforderlichen Gerüstes.
Menge: 6,000 St
Kostengruppe DIN 276 2018-12: 499

**01.03.31 Endstelle Wärmedämmung Rohr DN15 Gebäude Mineralwolle AS-Qualität hydrophobiert D 20mm kaschiert Alu-Folie**
STLB-Bau 2025-10 047
Endstelle für Wärmedämmung DIN 4140 an haus- und betriebstechnischen Anlagen, an Rohrleitung, DN 15, im Gebäude, Dämmung aus Mineralwolle DIN EN 14303, AS-Qualität und hydrophobiert, Brandverhaltensklasse DIN EN 13501-1 A1 (nichtbrennbar), Wärmeleitfähigkeit 0,035 W/(mK) bei 40 Grad C Mitteltemperatur DIN EN 12667, Gesamt-Dämmschichtdicke 20 mm, kaschiert mit Aluminiumfolie, Arbeitshöhe des Montageortes bis 3,5 m über der Standfläche des hierfür erforderlichen Gerüstes.
Menge: 24,000 St
Kostengruppe DIN 276 2018-12: 499

**01.03.32 Endstelle Wärmedämmung Rohr DN20 Gebäude Mineralwolle AS-Qualität hydrophobiert D 20mm kaschiert Alu-Folie**
STLB-Bau 2025-10 047
Endstelle für Wärmedämmung DIN 4140 an haus- und betriebstechnischen Anlagen, an Rohrleitung, DN 20, im Gebäude, Dämmung aus Mineralwolle DIN EN 14303, AS-Qualität und hydrophobiert, Brandverhaltensklasse DIN EN 13501-1 A1 (nichtbrennbar), Wärmeleitfähigkeit 0,035 W/(mK) bei 40 Grad C Mitteltemperatur DIN EN 12667, Gesamt-Dämmschichtdicke 20 mm, kaschiert mit Aluminiumfolie, Arbeitshöhe des Montageortes bis 3,5 m über der Standfläche des hierfür erforderlichen Gerüstes.
Menge: 18,000 St
Kostengruppe DIN 276 2018-12: 499

**01.03.33 Endstelle Wärmedämmung Rohr DN25 Gebäude Mineralwolle AS-Qualität hydrophobiert D 30mm kaschiert Alu-Folie**
STLB-Bau 2025-10 047
Endstelle für Wärmedämmung DIN 4140 an haus- und betriebstechnischen Anlagen, an Rohrleitung, DN 25, im Gebäude, Dämmung aus Mineralwolle DIN EN 14303, AS-Qualität und hydrophobiert, Brandverhaltensklasse DIN EN 13501-1 A1 (nichtbrennbar), Wärmeleitfähigkeit 0,035 W/(mK) bei 40 Grad C Mitteltemperatur DIN EN 12667, Gesamt-Dämmschichtdicke 30 mm, kaschiert mit Aluminiumfolie, Arbeitshöhe des Montageortes bis 3,5 m über der Standfläche des hierfür erforderlichen Gerüstes.
Menge: 12,000 St
Kostengruppe DIN 276 2018-12: 499

**01.03.34 Endstelle Wärmedämmung Rohr DN32 Gebäude Mineralwolle AS-Qualität hydrophobiert D 30mm kaschiert Alu-Folie**
STLB-Bau 2025-10 047
Endstelle für Wärmedämmung DIN 4140 an haus- und betriebstechnischen Anlagen, an Rohrleitung, DN 32, im Gebäude, Dämmung aus Mineralwolle DIN EN 14303, AS-Qualität und hydrophobiert, Brandverhaltensklasse DIN EN 13501-1 A1 (nichtbrennbar), Wärmeleitfähigkeit 0,035 W/(mK) bei 40 Grad C Mitteltemperatur DIN EN 12667, Gesamt-Dämmschichtdicke 30 mm, kaschiert mit Aluminiumfolie, Arbeitshöhe des Montageortes bis 3,5 m über der Standfläche des hierfür erforderlichen Gerüstes.
Menge: 6,000 St
Kostengruppe DIN 276 2018-12: 499

**01.03.35 Endstelle Wärmedämmung Rohr DN40 Gebäude Mineralwolle AS-Qualität hydrophobiert D 40mm kaschiert Alu-Folie**
STLB-Bau 2025-10 047
Endstelle für Wärmedämmung DIN 4140 an haus- und betriebstechnischen Anlagen, an Rohrleitung, DN 40, im Gebäude, Dämmung aus Mineralwolle DIN EN 14303, AS-Qualität und hydrophobiert, Brandverhaltensklasse DIN EN 13501-1 A1 (nichtbrennbar), Wärmeleitfähigkeit 0,035 W/(mK) bei 40 Grad C Mitteltemperatur DIN EN 12667, Gesamt-Dämmschichtdicke 40 mm, kaschiert mit Aluminiumfolie, Arbeitshöhe des Montageortes bis 3,5 m über der Standfläche des hierfür erforderlichen Gerüstes.
Menge: 4,000 St
Kostengruppe DIN 276 2018-12: 499

**01.03.36 Abflachung Wärmedämmung Rohr DN15 Gebäude Mineralwolle AS-Qualität hydrophobiert D 20mm kaschiert Alu-Folie**
STLB-Bau 2025-10 047
Abflachung für Wärmedämmung DIN 4140 an haus- und betriebstechnischen Anlagen, an Rohrleitung, DN 15, im Gebäude, Dämmung aus Mineralwolle DIN EN 14303, AS-Qualität und hydrophobiert, Brandverhaltensklasse DIN EN 13501-1 A1 (nichtbrennbar), Wärmeleitfähigkeit 0,035 W/(mK) bei 40 Grad C Mitteltemperatur DIN EN 12667, Gesamt-Dämmschichtdicke 20 mm, kaschiert mit Aluminiumfolie, Arbeitshöhe des Montageortes bis 3,5 m über der Standfläche des hierfür erforderlichen Gerüstes.
Menge: 22,000 St
Kostengruppe DIN 276 2018-12: 499

**01.03.37 Abflachung Wärmedämmung Rohr DN20 Gebäude Mineralwolle AS-Qualität hydrophobiert D 20mm kaschiert Alu-Folie**
STLB-Bau 2025-10 047
Abflachung für Wärmedämmung DIN 4140 an haus- und betriebstechnischen Anlagen, an Rohrleitung, DN 20, im Gebäude, Dämmung aus Mineralwolle DIN EN 14303, AS-Qualität und hydrophobiert, Brandverhaltensklasse DIN EN 13501-1 A1 (nichtbrennbar), Wärmeleitfähigkeit 0,035 W/(mK) bei 40 Grad C Mitteltemperatur DIN EN 12667, Gesamt-Dämmschichtdicke 20 mm, kaschiert mit Aluminiumfolie, Arbeitshöhe des Montageortes bis 3,5 m über der Standfläche des hierfür erforderlichen Gerüstes.
Menge: 18,000 St
Kostengruppe DIN 276 2018-12: 499

**01.03.38 Abflachung Wärmedämmung Rohr DN25 Gebäude Mineralwolle AS-Qualität hydrophobiert D 30mm kaschiert Alu-Folie**
STLB-Bau 2025-10 047
Abflachung für Wärmedämmung DIN 4140 an haus- und betriebstechnischen Anlagen, an Rohrleitung, DN 25, im Gebäude, Dämmung aus Mineralwolle DIN EN 14303, AS-Qualität und hydrophobiert, Brandverhaltensklasse DIN EN 13501-1 A1 (nichtbrennbar), Wärmeleitfähigkeit 0,035 W/(mK) bei 40 Grad C Mitteltemperatur DIN EN 12667, Gesamt-Dämmschichtdicke 30 mm, kaschiert mit Aluminiumfolie, Arbeitshöhe des Montageortes bis 3,5 m über der Standfläche des hierfür erforderlichen Gerüstes.
Menge: 6,000 St
Kostengruppe DIN 276 2018-12: 499

**01.03.39 Abflachung Wärmedämmung Rohr DN32 Gebäude Mineralwolle AS-Qualität hydrophobiert D 30mm kaschiert Alu-Folie**
STLB-Bau 2025-10 047
Abflachung für Wärmedämmung DIN 4140 an haus- und betriebstechnischen Anlagen, an Rohrleitung, DN 32, im Gebäude, Dämmung aus Mineralwolle DIN EN 14303, AS-Qualität und hydrophobiert, Brandverhaltensklasse DIN EN 13501-1 A1 (nichtbrennbar), Wärmeleitfähigkeit 0,035 W/(mK) bei 40 Grad C Mitteltemperatur DIN EN 12667, Gesamt-Dämmschichtdicke 30 mm, kaschiert mit Aluminiumfolie, Arbeitshöhe des Montageortes bis 3,5 m über der Standfläche des hierfür erforderlichen Gerüstes.
Menge: 2,000 St
Kostengruppe DIN 276 2018-12: 499

**01.03.40 Abflachung Wärmedämmung Rohr DN40 Gebäude Mineralwolle AS-Qualität hydrophobiert D 40mm kaschiert Alu-Folie**
STLB-Bau 2025-10 047
Abflachung für Wärmedämmung DIN 4140 an haus- und betriebstechnischen Anlagen, an Rohrleitung, DN 40, im Gebäude, Dämmung aus Mineralwolle DIN EN 14303, AS-Qualität und hydrophobiert, Brandverhaltensklasse DIN EN 13501-1 A1 (nichtbrennbar), Wärmeleitfähigkeit 0,035 W/(mK) bei 40 Grad C Mitteltemperatur DIN EN 12667, Gesamt-Dämmschichtdicke 40 mm, kaschiert mit Aluminiumfolie, Arbeitshöhe des Montageortes bis 3,5 m über der Standfläche des hierfür erforderlichen Gerüstes.
Menge: 2,000 St
Kostengruppe DIN 276 2018-12: 499

**01.03.41 Ausschnitt Wärmedämmung Rohr DN15 Gebäude Mineralwolle AS-Qualität hydrophobiert D 20mm kaschiert Alu-Folie**
STLB-Bau 2025-10 047
Ausschnitt für Wärmedämmung DIN 4140 an haus- und betriebstechnischen Anlagen, an Rohrleitung, DN 15, im Gebäude, Dämmung aus Mineralwolle DIN EN 14303, AS-Qualität und hydrophobiert, Brandverhaltensklasse DIN EN 13501-1 A1 (nichtbrennbar), Wärmeleitfähigkeit 0,035 W/(mK) bei 40 Grad C Mitteltemperatur DIN EN 12667, Gesamt-Dämmschichtdicke 20 mm, kaschiert mit Aluminiumfolie, Arbeitshöhe des Montageortes bis 3,5 m über der Standfläche des hierfür erforderlichen Gerüstes.
Menge: 32,000 St
Kostengruppe DIN 276 2018-12: 499

**01.03.42 Ausschnitt Wärmedämmung Rohr DN20 Gebäude Mineralwolle AS-Qualität hydrophobiert D 20mm kaschiert Alu-Folie**
STLB-Bau 2025-10 047
Ausschnitt für Wärmedämmung DIN 4140 an haus- und betriebstechnischen Anlagen, an Rohrleitung, DN 20, im Gebäude, Dämmung aus Mineralwolle DIN EN 14303, AS-Qualität und hydrophobiert, Brandverhaltensklasse DIN EN 13501-1 A1 (nichtbrennbar), Wärmeleitfähigkeit 0,035 W/(mK) bei 40 Grad C Mitteltemperatur DIN EN 12667, Gesamt-Dämmschichtdicke 20 mm, kaschiert mit Aluminiumfolie, Arbeitshöhe des Montageortes bis 3,5 m über der Standfläche des hierfür erforderlichen Gerüstes.
Menge: 26,000 St
Kostengruppe DIN 276 2018-12: 499

**01.03.43 Ausschnitt Wärmedämmung Rohr DN25 Gebäude Mineralwolle AS-Qualität hydrophobiert D 30mm kaschiert Alu-Folie**
STLB-Bau 2025-10 047
Ausschnitt für Wärmedämmung DIN 4140 an haus- und betriebstechnischen Anlagen, an Rohrleitung, DN 25, im Gebäude, Dämmung aus Mineralwolle DIN EN 14303, AS-Qualität und hydrophobiert, Brandverhaltensklasse DIN EN 13501-1 A1 (nichtbrennbar), Wärmeleitfähigkeit 0,035 W/(mK) bei 40 Grad C Mitteltemperatur DIN EN 12667, Gesamt-Dämmschichtdicke 30 mm, kaschiert mit Aluminiumfolie, Arbeitshöhe des Montageortes bis 3,5 m über der Standfläche des hierfür erforderlichen Gerüstes.
Menge: 14,000 St
Kostengruppe DIN 276 2018-12: 499

**01.03.44 Ausschnitt Wärmedämmung Rohr DN32 Gebäude Mineralwolle AS-Qualität hydrophobiert D 30mm kaschiert Alu-Folie**
STLB-Bau 2025-10 047
Ausschnitt für Wärmedämmung DIN 4140 an haus- und betriebstechnischen Anlagen, an Rohrleitung, DN 32, im Gebäude, Dämmung aus Mineralwolle DIN EN 14303, AS-Qualität und hydrophobiert, Brandverhaltensklasse DIN EN 13501-1 A1 (nichtbrennbar), Wärmeleitfähigkeit 0,035 W/(mK) bei 40 Grad C Mitteltemperatur DIN EN 12667, Gesamt-Dämmschichtdicke 30 mm, kaschiert mit Aluminiumfolie, Arbeitshöhe des Montageortes bis 3,5 m über der Standfläche des hierfür erforderlichen Gerüstes.
Menge: 6,000 St
Kostengruppe DIN 276 2018-12: 499

**01.03.45 Ausschnitt Wärmedämmung Rohr DN40 Gebäude Mineralwolle AS-Qualität hydrophobiert D 40mm kaschiert Alu-Folie**
STLB-Bau 2025-10 047
Ausschnitt für Wärmedämmung DIN 4140 an haus- und betriebstechnischen Anlagen, an Rohrleitung, DN 40, im Gebäude, Dämmung aus Mineralwolle DIN EN 14303, AS-Qualität und hydrophobiert, Brandverhaltensklasse DIN EN 13501-1 A1 (nichtbrennbar), Wärmeleitfähigkeit 0,035 W/(mK) bei 40 Grad C Mitteltemperatur DIN EN 12667, Gesamt-Dämmschichtdicke 40 mm, kaschiert mit Aluminiumfolie, Arbeitshöhe des Montageortes bis 3,5 m über der Standfläche des hierfür erforderlichen Gerüstes.
Menge: 6,000 St
Kostengruppe DIN 276 2018-12: 499

*Hinweis: Dämmung mit PVC-Mantel, 100%*

**01.03.46 Wärmedämmung Ummantelung Rohr DN15 Gebäude Mineralwolle AS-Qualität hydrophobiert Rohrschale D 20mm Mantel Kunststofffolie**
STLB-Bau 2025-10 047
Wärmedämmung einschl. Ummantelung DIN 4140 an haus- und betriebstechnischen Anlagen, an Rohrleitung, DN 15, Rohrverbindung als Pressverbindung, Mindestabstände DIN 4140 sind nicht eingehalten, im Gebäude, Dämmung aus Mineralwolle DIN EN 14303, AS-Qualität und hydrophobiert, als Rohrschale, Dämmschichtdicke 20 mm, Brandverhaltensklasse DIN EN 13501-1 A1 (nichtbrennbar), Schmelzpunkt größer 1000 Grad C, DIN 4102-17, Wärmeleitfähigkeit 0,035 W/(mK) bei 40 Grad C Mitteltemperatur DIN EN 12667, kaschiert mit Alufolie, Ummantelung aus harter Kunststofffolie, Nähte quellverschweißen, Arbeitshöhe des Montageortes bis 3,5 m über der Standfläche des hierfür erforderlichen Gerüstes.
Menge: 85,000 m
Kostengruppe DIN 276 2018-12: 499

**01.03.47 Wärmedämmung Ummantelung Rohr DN20 Gebäude Mineralwolle AS-Qualität hydrophobiert Rohrschale D 20mm Mantel Kunststofffolie**
STLB-Bau 2025-10 047
Wärmedämmung einschl. Ummantelung DIN 4140 an haus- und betriebstechnischen Anlagen, an Rohrleitung, DN 20, Mindestabstände DIN 4140 sind nicht eingehalten, im Gebäude, Dämmung aus Mineralwolle DIN EN 14303, AS-Qualität und hydrophobiert, als Rohrschale, Dämmschichtdicke 20 mm, Brandverhaltensklasse DIN EN 13501-1 A1 (nichtbrennbar), Schmelzpunkt größer 1000 Grad C, DIN 4102-17, Wärmeleitfähigkeit 0,035 W/(mK) bei 40 Grad C Mitteltemperatur DIN EN 12667, kaschiert mit Alufolie, Ummantelung aus harter Kunststofffolie, Nähte quellverschweißen, Arbeitshöhe des Montageortes bis 3,5 m über der Standfläche des hierfür erforderlichen Gerüstes.
Menge: 70,000 m
Kostengruppe DIN 276 2018-12: 499

**01.03.48 Wärmedämmung Ummantelung Rohr DN25 Gebäude Mineralwolle AS-Qualität hydrophobiert Rohrschale D 30mm Mantel Kunststofffolie**
STLB-Bau 2025-10 047
Wärmedämmung einschl. Ummantelung DIN 4140 an haus- und betriebstechnischen Anlagen, an Rohrleitung, DN 25, Mindestabstände DIN 4140 sind nicht eingehalten, im Gebäude, Dämmung aus Mineralwolle DIN EN 14303, AS-Qualität und hydrophobiert, als Rohrschale, Dämmschichtdicke 30 mm, Brandverhaltensklasse DIN EN 13501-1 A1 (nichtbrennbar), Schmelzpunkt größer 1000 Grad C, DIN 4102-17, Wärmeleitfähigkeit 0,035 W/(mK) bei 40 Grad C Mitteltemperatur DIN EN 12667, kaschiert mit Alufolie, Ummantelung aus harter Kunststofffolie, Nähte quellverschweißen, Arbeitshöhe des Montageortes bis 3,5 m über der Standfläche des hierfür erforderlichen Gerüstes.
Menge: 140,000 m
Kostengruppe DIN 276 2018-12: 499

**01.03.49 Wärmedämmung Ummantelung Rohr DN32 Gebäude Mineralwolle AS-Qualität hydrophobiert Rohrschale D 30mm Mantel Kunststofffolie**
STLB-Bau 2025-10 047
Wärmedämmung einschl. Ummantelung DIN 4140 an haus- und betriebstechnischen Anlagen, an Rohrleitung, DN 32, Mindestabstände DIN 4140 sind nicht eingehalten, im Gebäude, Dämmung aus Mineralwolle DIN EN 14303, AS-Qualität und hydrophobiert, als Rohrschale, Dämmschichtdicke 30 mm, Brandverhaltensklasse DIN EN 13501-1 A1 (nichtbrennbar), Schmelzpunkt größer 1000 Grad C, DIN 4102-17, Wärmeleitfähigkeit 0,035 W/(mK) bei 40 Grad C Mitteltemperatur DIN EN 12667, kaschiert mit Alufolie, Ummantelung aus harter Kunststofffolie, Nähte quellverschweißen, Arbeitshöhe des Montageortes bis 3,5 m über der Standfläche des hierfür erforderlichen Gerüstes.
Menge: 104,000 m
Kostengruppe DIN 276 2018-12: 499

**01.03.50 Wärmedämmung Ummantelung Rohr DN40 Gebäude Mineralwolle AS-Qualität hydrophobiert Rohrschale D 40mm Mantel Kunststofffolie**
STLB-Bau 2025-10 047
Wärmedämmung einschl. Ummantelung DIN 4140 an haus- und betriebstechnischen Anlagen, an Rohrleitung, DN 40, Mindestabstände DIN 4140 sind nicht eingehalten, im Gebäude, Dämmung aus Mineralwolle DIN EN 14303, AS-Qualität und hydrophobiert, als Rohrschale, Dämmschichtdicke 40 mm, Brandverhaltensklasse DIN EN 13501-1 A1 (nichtbrennbar), Schmelzpunkt größer 1000 Grad C, DIN 4102-17, Wärmeleitfähigkeit 0,035 W/(mK) bei 40 Grad C Mitteltemperatur DIN EN 12667, kaschiert mit Alufolie, Ummantelung aus harter Kunststofffolie, Nähte quellverschweißen, Arbeitshöhe des Montageortes bis 3,5 m über der Standfläche des hierfür erforderlichen Gerüstes.
Menge: 115,000 m
Kostengruppe DIN 276 2018-12: 499

**01.03.51 Bogen Mineralwolle AS-Qualität hydrophobiert Wärmedämmung Ummantelung Rohr DN15 Gebäude 0,035W/(mK) einlagig D 20mm Mantel Kunststofffolie quellverschweißen**
STLB-Bau 2025-10 047
Bogen aus Mineralwolle DIN EN 14303, AS-Qualität und hydrophobiert, Wärmedämmung einschl. Ummantelung DIN 4140 an haus- und betriebstechnischen Anlagen, an Rohrleitung, DN 15, Mindestabstände DIN 4140 sind nicht eingehalten, im Gebäude, Brandverhaltensklasse DIN EN 13501-1 A1 (nichtbrennbar), Wärmeleitfähigkeit 0,035 W/(mK) bei 40 Grad C Mitteltemperatur DIN EN 12667, einlagig, Dämmschichtdicke 20 mm, Ummantelung aus harter Kunststofffolie, Nähte quellverschweißen, Arbeitshöhe des Montageortes bis 3,5 m über der Standfläche des hierfür erforderlichen Gerüstes.
Menge: 32,000 St
Kostengruppe DIN 276 2018-12: 499

**01.03.52 Bogen Mineralwolle AS-Qualität hydrophobiert Wärmedämmung Ummantelung Rohr DN20 Gebäude 0,035W/(mK) einlagig D 20mm Mantel Kunststofffolie quellverschweißen**
STLB-Bau 2025-10 047
Bogen aus Mineralwolle DIN EN 14303, AS-Qualität und hydrophobiert, Wärmedämmung einschl. Ummantelung DIN 4140 an haus- und betriebstechnischen Anlagen, an Rohrleitung, DN 20, Mindestabstände DIN 4140 sind nicht eingehalten, im Gebäude, Brandverhaltensklasse DIN EN 13501-1 A1 (nichtbrennbar), Wärmeleitfähigkeit 0,035 W/(mK) bei 40 Grad C Mitteltemperatur DIN EN 12667, einlagig, Dämmschichtdicke 20 mm, Ummantelung aus harter Kunststofffolie, Nähte quellverschweißen, Arbeitshöhe des Montageortes bis 3,5 m über der Standfläche des hierfür erforderlichen Gerüstes.
Menge: 26,000 St
Kostengruppe DIN 276 2018-12: 499

**01.03.53 Bogen Mineralwolle AS-Qualität hydrophobiert Wärmedämmung Ummantelung Rohr DN25 Gebäude 0,035W/(mK) einlagig D 30mm Mantel Kunststofffolie quellverschweißen**
STLB-Bau 2025-10 047
Bogen aus Mineralwolle DIN EN 14303, AS-Qualität und hydrophobiert, Wärmedämmung einschl. Ummantelung DIN 4140 an haus- und betriebstechnischen Anlagen, an Rohrleitung, DN 25, Mindestabstände DIN 4140 sind nicht eingehalten, im Gebäude, Brandverhaltensklasse DIN EN 13501-1 A1 (nichtbrennbar), Wärmeleitfähigkeit 0,035 W/(mK) bei 40 Grad C Mitteltemperatur DIN EN 12667, einlagig, Dämmschichtdicke 30 mm, Ummantelung aus harter Kunststofffolie, Nähte quellverschweißen, Arbeitshöhe des Montageortes bis 3,5 m über der Standfläche des hierfür erforderlichen Gerüstes.
Menge: 40,000 St
Kostengruppe DIN 276 2018-12: 499

**01.03.54 Bogen Mineralwolle AS-Qualität hydrophobiert Wärmedämmung Ummantelung Rohr DN32 Gebäude 0,035W/(mK) einlagig D 30mm Mantel Kunststofffolie quellverschweißen**
STLB-Bau 2025-10 047
Bogen aus Mineralwolle DIN EN 14303, AS-Qualität und hydrophobiert, Wärmedämmung einschl. Ummantelung DIN 4140 an haus- und betriebstechnischen Anlagen, an Rohrleitung, DN 32, Mindestabstände DIN 4140 sind nicht eingehalten, im Gebäude, Brandverhaltensklasse DIN EN 13501-1 A1 (nichtbrennbar), Wärmeleitfähigkeit 0,035 W/(mK) bei 40 Grad C Mitteltemperatur DIN EN 12667, einlagig, Dämmschichtdicke 30 mm, Ummantelung aus harter Kunststofffolie, Nähte quellverschweißen, Arbeitshöhe des Montageortes bis 3,5 m über der Standfläche des hierfür erforderlichen Gerüstes.
Menge: 32,000 St
Kostengruppe DIN 276 2018-12: 499

**01.03.55 Bogen Mineralwolle AS-Qualität hydrophobiert Wärmedämmung Ummantelung Rohr DN40 Gebäude 0,035W/(mK) einlagig D 40mm Mantel Kunststofffolie quellverschweißen**
STLB-Bau 2025-10 047
Bogen aus Mineralwolle DIN EN 14303, AS-Qualität und hydrophobiert, Wärmedämmung einschl. Ummantelung DIN 4140 an haus- und betriebstechnischen Anlagen, an Rohrleitung, DN 40, Mindestabstände DIN 4140 sind nicht eingehalten, im Gebäude, Brandverhaltensklasse DIN EN 13501-1 A1 (nichtbrennbar), Wärmeleitfähigkeit 0,035 W/(mK) bei 40 Grad C Mitteltemperatur DIN EN 12667, einlagig, Dämmschichtdicke 40 mm, Ummantelung aus harter Kunststofffolie, Nähte quellverschweißen, Arbeitshöhe des Montageortes bis 3,5 m über der Standfläche des hierfür erforderlichen Gerüstes.
Menge: 26,000 St
Kostengruppe DIN 276 2018-12: 499

**01.03.56 Reduzierung Mineralwolle AS-Qualität hydrophobiert Wärmedämmung Ummantelung Rohr DN15 Gebäude 0,035W/(mK) einlagig D 20mm Mantel Kunststofffolie quellverschweißen**
STLB-Bau 2025-10 047
Reduzierung aus Mineralwolle DIN EN 14303, AS-Qualität und hydrophobiert, Wärmedämmung einschl. Ummantelung DIN 4140 an haus- und betriebstechnischen Anlagen, an Rohrleitung, DN 15, Mindestabstände DIN 4140 sind nicht eingehalten, im Gebäude, Brandverhaltensklasse DIN EN 13501-1 A1 (nichtbrennbar), Wärmeleitfähigkeit 0,035 W/(mK) bei 40 Grad C Mitteltemperatur DIN EN 12667, einlagig, Dämmschichtdicke 20 mm, Ummantelung aus harter Kunststofffolie, Nähte quellverschweißen, Arbeitshöhe des Montageortes bis 3,5 m über der Standfläche des hierfür erforderlichen Gerüstes.
Menge: 6,000 St
Kostengruppe DIN 276 2018-12: 499

**01.03.57 Reduzierung Mineralwolle AS-Qualität hydrophobiert Wärmedämmung Ummantelung Rohr DN20 Gebäude 0,035W/(mK) einlagig D 20mm Mantel Kunststofffolie quellverschweißen**
STLB-Bau 2025-10 047
Reduzierung aus Mineralwolle DIN EN 14303, AS-Qualität und hydrophobiert, Wärmedämmung einschl. Ummantelung DIN 4140 an haus- und betriebstechnischen Anlagen, an Rohrleitung, DN 20, Mindestabstände DIN 4140 sind nicht eingehalten, im Gebäude, Brandverhaltensklasse DIN EN 13501-1 A1 (nichtbrennbar), Wärmeleitfähigkeit 0,035 W/(mK) bei 40 Grad C Mitteltemperatur DIN EN 12667, einlagig, Dämmschichtdicke 20 mm, Ummantelung aus harter Kunststofffolie, Nähte quellverschweißen, Arbeitshöhe des Montageortes bis 3,5 m über der Standfläche des hierfür erforderlichen Gerüstes.
Menge: 10,000 St
Kostengruppe DIN 276 2018-12: 499

**01.03.58 Reduzierung Mineralwolle AS-Qualität hydrophobiert Wärmedämmung Ummantelung Rohr DN25 Gebäude 0,035W/(mK) einlagig D 30mm Mantel Kunststofffolie quellverschweißen**
STLB-Bau 2025-10 047
Reduzierung aus Mineralwolle DIN EN 14303, AS-Qualität und hydrophobiert, Wärmedämmung einschl. Ummantelung DIN 4140 an haus- und betriebstechnischen Anlagen, an Rohrleitung, DN 25, Mindestabstände DIN 4140 sind nicht eingehalten, im Gebäude, Brandverhaltensklasse DIN EN 13501-1 A1 (nichtbrennbar), Wärmeleitfähigkeit 0,035 W/(mK) bei 40 Grad C Mitteltemperatur DIN EN 12667, einlagig, Dämmschichtdicke 30 mm, Ummantelung aus harter Kunststofffolie, Nähte quellverschweißen, Arbeitshöhe des Montageortes bis 3,5 m über der Standfläche des hierfür erforderlichen Gerüstes.
Menge: 28,000 St
Kostengruppe DIN 276 2018-12: 499

**01.03.59 Reduzierung Mineralwolle AS-Qualität hydrophobiert Wärmedämmung Ummantelung Rohr DN32 Gebäude 0,035W/(mK) einlagig D 30mm Mantel Kunststofffolie quellverschweißen**
STLB-Bau 2025-10 047
Reduzierung aus Mineralwolle DIN EN 14303, AS-Qualität und hydrophobiert, Wärmedämmung einschl. Ummantelung DIN 4140 an haus- und betriebstechnischen Anlagen, an Rohrleitung, DN 32, Mindestabstände DIN 4140 sind nicht eingehalten, im Gebäude, Brandverhaltensklasse DIN EN 13501-1 A1 (nichtbrennbar), Wärmeleitfähigkeit 0,035 W/(mK) bei 40 Grad C Mitteltemperatur DIN EN 12667, einlagig, Dämmschichtdicke 30 mm, Ummantelung aus harter Kunststofffolie, Nähte quellverschweißen, Arbeitshöhe des Montageortes bis 3,5 m über der Standfläche des hierfür erforderlichen Gerüstes.
Menge: 12,000 St
Kostengruppe DIN 276 2018-12: 499

**01.03.60 Reduzierung Mineralwolle AS-Qualität hydrophobiert Wärmedämmung Ummantelung Rohr DN40 Gebäude 0,035W/(mK) einlagig D 40mm Mantel Kunststofffolie quellverschweißen**
STLB-Bau 2025-10 047
Reduzierung aus Mineralwolle DIN EN 14303, AS-Qualität und hydrophobiert, Wärmedämmung einschl. Ummantelung DIN 4140 an haus- und betriebstechnischen Anlagen, an Rohrleitung, DN 40, Mindestabstände DIN 4140 sind nicht eingehalten, im Gebäude, Brandverhaltensklasse DIN EN 13501-1 A1 (nichtbrennbar), Wärmeleitfähigkeit 0,035 W/(mK) bei 40 Grad C Mitteltemperatur DIN EN 12667, einlagig, Dämmschichtdicke 40 mm, Ummantelung aus harter Kunststofffolie, Nähte quellverschweißen, Arbeitshöhe des Montageortes bis 3,5 m über der Standfläche des hierfür erforderlichen Gerüstes.
Menge: 4,000 St
Kostengruppe DIN 276 2018-12: 499

**01.03.61 Stutzen Mineralwolle AS-Qualität hydrophobiert Wärmedämmung Ummantelung Rohr DN15 Gebäude 0,035W/(mK) einlagig D 20mm Mantel Kunststofffolie quellverschweißen**
STLB-Bau 2025-10 047
Stutzen aus Mineralwolle DIN EN 14303, AS-Qualität und hydrophobiert, Wärmedämmung einschl. Ummantelung DIN 4140 an haus- und betriebstechnischen Anlagen, an Rohrleitung, DN 15, Mindestabstände DIN 4140 sind nicht eingehalten, im Gebäude, Brandverhaltensklasse DIN EN 13501-1 A1 (nichtbrennbar), Wärmeleitfähigkeit 0,035 W/(mK) bei 40 Grad C Mitteltemperatur DIN EN 12667, einlagig, Dämmschichtdicke 20 mm, Ummantelung aus harter Kunststofffolie, Nähte quellverschweißen, Arbeitshöhe des Montageortes bis 3,5 m über der Standfläche des hierfür erforderlichen Gerüstes.
Menge: 14,000 St
Kostengruppe DIN 276 2018-12: 499

**01.03.62 Stutzen Mineralwolle AS-Qualität hydrophobiert Wärmedämmung Ummantelung Rohr DN20 Gebäude 0,035W/(mK) einlagig D 20mm Mantel Kunststofffolie quellverschweißen**
STLB-Bau 2025-10 047
Stutzen aus Mineralwolle DIN EN 14303, AS-Qualität und hydrophobiert, Wärmedämmung einschl. Ummantelung DIN 4140 an haus- und betriebstechnischen Anlagen, an Rohrleitung, DN 20, Mindestabstände DIN 4140 sind nicht eingehalten, im Gebäude, Brandverhaltensklasse DIN EN 13501-1 A1 (nichtbrennbar), Wärmeleitfähigkeit 0,035 W/(mK) bei 40 Grad C Mitteltemperatur DIN EN 12667, einlagig, Dämmschichtdicke 20 mm, Ummantelung aus harter Kunststofffolie, Nähte quellverschweißen, Arbeitshöhe des Montageortes bis 3,5 m über der Standfläche des hierfür erforderlichen Gerüstes.
Menge: 14,000 St
Kostengruppe DIN 276 2018-12: 499

**01.03.63 Stutzen Mineralwolle AS-Qualität hydrophobiert Wärmedämmung Ummantelung Rohr DN25 Gebäude 0,035W/(mK) einlagig D 30mm Mantel Kunststofffolie quellverschweißen**
STLB-Bau 2025-10 047
Stutzen aus Mineralwolle DIN EN 14303, AS-Qualität und hydrophobiert, Wärmedämmung einschl. Ummantelung DIN 4140 an haus- und betriebstechnischen Anlagen, an Rohrleitung, DN 25, Mindestabstände DIN 4140 sind nicht eingehalten, im Gebäude, Brandverhaltensklasse DIN EN 13501-1 A1 (nichtbrennbar), Wärmeleitfähigkeit 0,035 W/(mK) bei 40 Grad C Mitteltemperatur DIN EN 12667, einlagig, Dämmschichtdicke 30 mm, Ummantelung aus harter Kunststofffolie, Nähte quellverschweißen, Arbeitshöhe des Montageortes bis 3,5 m über der Standfläche des hierfür erforderlichen Gerüstes.
Menge: 30,000 St
Kostengruppe DIN 276 2018-12: 499

**01.03.64 Stutzen Mineralwolle AS-Qualität hydrophobiert Wärmedämmung Ummantelung Rohr DN32 Gebäude 0,035W/(mK) einlagig D 30mm Mantel Kunststofffolie quellverschweißen**
STLB-Bau 2025-10 047
Stutzen aus Mineralwolle DIN EN 14303, AS-Qualität und hydrophobiert, Wärmedämmung einschl. Ummantelung DIN 4140 an haus- und betriebstechnischen Anlagen, an Rohrleitung, DN 32, Mindestabstände DIN 4140 sind nicht eingehalten, im Gebäude, Brandverhaltensklasse DIN EN 13501-1 A1 (nichtbrennbar), Wärmeleitfähigkeit 0,035 W/(mK) bei 40 Grad C Mitteltemperatur DIN EN 12667, einlagig, Dämmschichtdicke 30 mm, Ummantelung aus harter Kunststofffolie, Nähte quellverschweißen, Arbeitshöhe des Montageortes bis 3,5 m über der Standfläche des hierfür erforderlichen Gerüstes.
Menge: 22,000 St
Kostengruppe DIN 276 2018-12: 499

**01.03.65 Stutzen Mineralwolle AS-Qualität hydrophobiert Wärmedämmung Ummantelung Rohr DN40 Gebäude 0,035W/(mK) einlagig D 40mm Mantel Kunststofffolie quellverschweißen**
STLB-Bau 2025-10 047
Stutzen aus Mineralwolle DIN EN 14303, AS-Qualität und hydrophobiert, Wärmedämmung einschl. Ummantelung DIN 4140 an haus- und betriebstechnischen Anlagen, an Rohrleitung, DN 40, Mindestabstände DIN 4140 sind nicht eingehalten, im Gebäude, Brandverhaltensklasse DIN EN 13501-1 A1 (nichtbrennbar), Wärmeleitfähigkeit 0,035 W/(mK) bei 40 Grad C Mitteltemperatur DIN EN 12667, einlagig, Dämmschichtdicke 40 mm, Ummantelung aus harter Kunststofffolie, Nähte quellverschweißen, Arbeitshöhe des Montageortes bis 3,5 m über der Standfläche des hierfür erforderlichen Gerüstes.
Menge: 18,000 St
Kostengruppe DIN 276 2018-12: 499

**01.03.66 Passstück Mineralwolle AS-Qualität hydrophobiert Wärmedämmung Ummantelung Rohr DN15 Gebäude 0,035W/(mK) einlagig D 20mm Mantel Kunststofffolie quellverschweißen**
STLB-Bau 2025-10 047
Passstück aus Mineralwolle DIN EN 14303, AS-Qualität und hydrophobiert, Wärmedämmung einschl. Ummantelung DIN 4140 an haus- und betriebstechnischen Anlagen, an Rohrleitung, DN 15, Mindestabstände DIN 4140 sind nicht eingehalten, im Gebäude, Brandverhaltensklasse DIN EN 13501-1 A1 (nichtbrennbar), Wärmeleitfähigkeit 0,035 W/(mK) bei 40 Grad C Mitteltemperatur DIN EN 12667, einlagig, Dämmschichtdicke 20 mm, Ummantelung aus harter Kunststofffolie, Nähte quellverschweißen, Arbeitshöhe des Montageortes bis 3,5 m über der Standfläche des hierfür erforderlichen Gerüstes.
Menge: 18,000 St
Kostengruppe DIN 276 2018-12: 499

**01.03.67 Passstück Mineralwolle AS-Qualität hydrophobiert Wärmedämmung Ummantelung Rohr DN20 Gebäude 0,035W/(mK) einlagig D 20mm Mantel Kunststofffolie quellverschweißen**
STLB-Bau 2025-10 047
Passstück aus Mineralwolle DIN EN 14303, AS-Qualität und hydrophobiert, Wärmedämmung einschl. Ummantelung DIN 4140 an haus- und betriebstechnischen Anlagen, an Rohrleitung, DN 20, Mindestabstände DIN 4140 sind nicht eingehalten, im Gebäude, Brandverhaltensklasse DIN EN 13501-1 A1 (nichtbrennbar), Wärmeleitfähigkeit 0,035 W/(mK) bei 40 Grad C Mitteltemperatur DIN EN 12667, einlagig, Dämmschichtdicke 20 mm, Ummantelung aus harter Kunststofffolie, Nähte quellverschweißen, Arbeitshöhe des Montageortes bis 3,5 m über der Standfläche des hierfür erforderlichen Gerüstes.
Menge: 16,000 St
Kostengruppe DIN 276 2018-12: 499

**01.03.68 Passstück Mineralwolle AS-Qualität hydrophobiert Wärmedämmung Ummantelung Rohr DN25 Gebäude 0,035W/(mK) einlagig D 30mm Mantel Kunststofffolie quellverschweißen**
STLB-Bau 2025-10 047
Passstück aus Mineralwolle DIN EN 14303, AS-Qualität und hydrophobiert, Wärmedämmung einschl. Ummantelung DIN 4140 an haus- und betriebstechnischen Anlagen, an Rohrleitung, DN 25, Mindestabstände DIN 4140 sind nicht eingehalten, im Gebäude, Brandverhaltensklasse DIN EN 13501-1 A1 (nichtbrennbar), Wärmeleitfähigkeit 0,035 W/(mK) bei 40 Grad C Mitteltemperatur DIN EN 12667, einlagig, Dämmschichtdicke 30 mm, Ummantelung aus harter Kunststofffolie, Nähte quellverschweißen, Arbeitshöhe des Montageortes bis 3,5 m über der Standfläche des hierfür erforderlichen Gerüstes.
Menge: 26,000 St
Kostengruppe DIN 276 2018-12: 499

**01.03.69 Passstück Mineralwolle AS-Qualität hydrophobiert Wärmedämmung Ummantelung Rohr DN32 Gebäude 0,035W/(mK) einlagig D 30mm Mantel Kunststofffolie quellverschweißen**
STLB-Bau 2025-10 047
Passstück aus Mineralwolle DIN EN 14303, AS-Qualität und hydrophobiert, Wärmedämmung einschl. Ummantelung DIN 4140 an haus- und betriebstechnischen Anlagen, an Rohrleitung, DN 32, Mindestabstände DIN 4140 sind nicht eingehalten, im Gebäude, Brandverhaltensklasse DIN EN 13501-1 A1 (nichtbrennbar), Wärmeleitfähigkeit 0,035 W/(mK) bei 40 Grad C Mitteltemperatur DIN EN 12667, einlagig, Dämmschichtdicke 30 mm, Ummantelung aus harter Kunststofffolie, Nähte quellverschweißen, Arbeitshöhe des Montageortes bis 3,5 m über der Standfläche des hierfür erforderlichen Gerüstes.
Menge: 20,000 St
Kostengruppe DIN 276 2018-12: 499

**01.03.70 Passstück Mineralwolle AS-Qualität hydrophobiert Wärmedämmung Ummantelung Rohr DN40 Gebäude 0,035W/(mK) einlagig D 40mm Mantel Kunststofffolie quellverschweißen**
STLB-Bau 2025-10 047
Passstück aus Mineralwolle DIN EN 14303, AS-Qualität und hydrophobiert, Wärmedämmung einschl. Ummantelung DIN 4140 an haus- und betriebstechnischen Anlagen, an Rohrleitung, DN 40, Mindestabstände DIN 4140 sind nicht eingehalten, im Gebäude, Brandverhaltensklasse DIN EN 13501-1 A1 (nichtbrennbar), Wärmeleitfähigkeit 0,035 W/(mK) bei 40 Grad C Mitteltemperatur DIN EN 12667, einlagig, Dämmschichtdicke 40 mm, Ummantelung aus harter Kunststofffolie, Nähte quellverschweißen, Arbeitshöhe des Montageortes bis 3,5 m über der Standfläche des hierfür erforderlichen Gerüstes.
Menge: 22,000 St
Kostengruppe DIN 276 2018-12: 499

**01.03.71 Endstelle Wärmedämmung Ummantelung Rohr DN15 Gebäude Mineralwolle AS-Qualität hydrophobiert D 20mm Mantel Kunststofffolie quellverschweißen**
STLB-Bau 2025-10 047
Endstelle für Wärmedämmung einschl. Ummantelung DIN 4140 an haus- und betriebstechnischen Anlagen, an Rohrleitung, DN 15, im Gebäude, Dämmung aus Mineralwolle DIN EN 14303, AS-Qualität und hydrophobiert, Brandverhaltensklasse DIN EN 13501-1 A1 (nichtbrennbar), Wärmeleitfähigkeit 0,035 W/(mK) bei 40 Grad C Mitteltemperatur DIN EN 12667, Gesamt-Dämmschichtdicke 20 mm, einlagig, Ummantelung aus harter Kunststofffolie, Nähte quellverschweißen, Arbeitshöhe des Montageortes bis 3,5 m über der Standfläche des hierfür erforderlichen Gerüstes.
Menge: 6,000 St
Kostengruppe DIN 276 2018-12: 499

**01.03.72 Endstelle Wärmedämmung Ummantelung Rohr DN20 Gebäude Mineralwolle AS-Qualität hydrophobiert D 20mm Mantel Kunststofffolie quellverschweißen**
STLB-Bau 2025-10 047
Endstelle für Wärmedämmung einschl. Ummantelung DIN 4140 an haus- und betriebstechnischen Anlagen, an Rohrleitung, DN 20, im Gebäude, Dämmung aus Mineralwolle DIN EN 14303, AS-Qualität und hydrophobiert, Brandverhaltensklasse DIN EN 13501-1 A1 (nichtbrennbar), Wärmeleitfähigkeit 0,035 W/(mK) bei 40 Grad C Mitteltemperatur DIN EN 12667, Gesamt-Dämmschichtdicke 20 mm, einlagig, Ummantelung aus harter Kunststofffolie, Nähte quellverschweißen, Arbeitshöhe des Montageortes bis 3,5 m über der Standfläche des hierfür erforderlichen Gerüstes.
Menge: 6,000 St
Kostengruppe DIN 276 2018-12: 499

**01.03.73 Endstelle Wärmedämmung Ummantelung Rohr DN25 Gebäude Mineralwolle AS-Qualität hydrophobiert D 30mm Mantel Kunststofffolie quellverschweißen**
STLB-Bau 2025-10 047
Endstelle für Wärmedämmung einschl. Ummantelung DIN 4140 an haus- und betriebstechnischen Anlagen, an Rohrleitung, DN 25, im Gebäude, Dämmung aus Mineralwolle DIN EN 14303, AS-Qualität und hydrophobiert, Brandverhaltensklasse DIN EN 13501-1 A1 (nichtbrennbar), Wärmeleitfähigkeit 0,035 W/(mK) bei 40 Grad C Mitteltemperatur DIN EN 12667, Gesamt-Dämmschichtdicke 30 mm, einlagig, Ummantelung aus harter Kunststofffolie, Nähte quellverschweißen, Arbeitshöhe des Montageortes bis 3,5 m über der Standfläche des hierfür erforderlichen Gerüstes.
Menge: 18,000 St
Kostengruppe DIN 276 2018-12: 499

**01.03.74 Endstelle Wärmedämmung Ummantelung Rohr DN32 Gebäude Mineralwolle AS-Qualität hydrophobiert D 30mm Mantel Kunststofffolie quellverschweißen**
STLB-Bau 2025-10 047
Endstelle für Wärmedämmung einschl. Ummantelung DIN 4140 an haus- und betriebstechnischen Anlagen, an Rohrleitung, DN 32, im Gebäude, Dämmung aus Mineralwolle DIN EN 14303, AS-Qualität und hydrophobiert, Brandverhaltensklasse DIN EN 13501-1 A1 (nichtbrennbar), Wärmeleitfähigkeit 0,035 W/(mK) bei 40 Grad C Mitteltemperatur DIN EN 12667, Gesamt-Dämmschichtdicke 30 mm, einlagig, Ummantelung aus harter Kunststofffolie, Nähte quellverschweißen, Arbeitshöhe des Montageortes bis 3,5 m über der Standfläche des hierfür erforderlichen Gerüstes.
Menge: 12,000 St
Kostengruppe DIN 276 2018-12: 499

**01.03.75 Endstelle Wärmedämmung Ummantelung Rohr DN40 Gebäude Mineralwolle AS-Qualität hydrophobiert D 40mm Mantel Kunststofffolie quellverschweißen**
STLB-Bau 2025-10 047
Endstelle für Wärmedämmung einschl. Ummantelung DIN 4140 an haus- und betriebstechnischen Anlagen, an Rohrleitung, DN 40, im Gebäude, Dämmung aus Mineralwolle DIN EN 14303, AS-Qualität und hydrophobiert, Brandverhaltensklasse DIN EN 13501-1 A1 (nichtbrennbar), Wärmeleitfähigkeit 0,035 W/(mK) bei 40 Grad C Mitteltemperatur DIN EN 12667, Gesamt-Dämmschichtdicke 40 mm, einlagig, Ummantelung aus harter Kunststofffolie, Nähte quellverschweißen, Arbeitshöhe des Montageortes bis 3,5 m über der Standfläche des hierfür erforderlichen Gerüstes.
Menge: 10,000 St
Kostengruppe DIN 276 2018-12: 499

**01.03.76 Abflachung Wärmedämmung Ummantelung Rohr DN15 Gebäude Mineralwolle AS-Qualität hydrophobiert D 20mm Mantel Kunststofffolie quellverschweißen**
STLB-Bau 2025-10 047
Abflachung für Wärmedämmung einschl. Ummantelung DIN 4140 an haus- und betriebstechnischen Anlagen, an Rohrleitung, DN 15, im Gebäude, Dämmung aus Mineralwolle DIN EN 14303, AS-Qualität und hydrophobiert, Brandverhaltensklasse DIN EN 13501-1 A1 (nichtbrennbar), Wärmeleitfähigkeit 0,035 W/(mK) bei 40 Grad C Mitteltemperatur DIN EN 12667, Gesamt-Dämmschichtdicke 20 mm, einlagig, Ummantelung aus harter Kunststofffolie, Nähte quellverschweißen, Arbeitshöhe des Montageortes bis 3,5 m über der Standfläche des hierfür erforderlichen Gerüstes.
Menge: 8,000 St
Kostengruppe DIN 276 2018-12: 499

**01.03.77 Abflachung Wärmedämmung Ummantelung Rohr DN20 Gebäude Mineralwolle AS-Qualität hydrophobiert D 20mm Mantel Kunststofffolie quellverschweißen**
STLB-Bau 2025-10 047
Abflachung für Wärmedämmung einschl. Ummantelung DIN 4140 an haus- und betriebstechnischen Anlagen, an Rohrleitung, DN 20, im Gebäude, Dämmung aus Mineralwolle DIN EN 14303, AS-Qualität und hydrophobiert, Brandverhaltensklasse DIN EN 13501-1 A1 (nichtbrennbar), Wärmeleitfähigkeit 0,035 W/(mK) bei 40 Grad C Mitteltemperatur DIN EN 12667, Gesamt-Dämmschichtdicke 20 mm, einlagig, Ummantelung aus harter Kunststofffolie, Nähte quellverschweißen, Arbeitshöhe des Montageortes bis 3,5 m über der Standfläche des hierfür erforderlichen Gerüstes.
Menge: 6,000 St
Kostengruppe DIN 276 2018-12: 499

**01.03.78 Abflachung Wärmedämmung Ummantelung Rohr DN25 Gebäude Mineralwolle AS-Qualität hydrophobiert D 30mm Mantel Kunststofffolie quellverschweißen**
STLB-Bau 2025-10 047
Abflachung für Wärmedämmung einschl. Ummantelung DIN 4140 an haus- und betriebstechnischen Anlagen, an Rohrleitung, DN 25, im Gebäude, Dämmung aus Mineralwolle DIN EN 14303, AS-Qualität und hydrophobiert, Brandverhaltensklasse DIN EN 13501-1 A1 (nichtbrennbar), Wärmeleitfähigkeit 0,035 W/(mK) bei 40 Grad C Mitteltemperatur DIN EN 12667, Gesamt-Dämmschichtdicke 30 mm, einlagig, Ummantelung aus harter Kunststofffolie, Nähte quellverschweißen, Arbeitshöhe des Montageortes bis 3,5 m über der Standfläche des hierfür erforderlichen Gerüstes.
Menge: 18,000 St
Kostengruppe DIN 276 2018-12: 499

**01.03.79 Abflachung Wärmedämmung Ummantelung Rohr DN32 Gebäude Mineralwolle AS-Qualität hydrophobiert D 30mm Mantel Kunststofffolie quellverschweißen**
STLB-Bau 2025-10 047
Abflachung für Wärmedämmung einschl. Ummantelung DIN 4140 an haus- und betriebstechnischen Anlagen, an Rohrleitung, DN 32, im Gebäude, Dämmung aus Mineralwolle DIN EN 14303, AS-Qualität und hydrophobiert, Brandverhaltensklasse DIN EN 13501-1 A1 (nichtbrennbar), Wärmeleitfähigkeit 0,035 W/(mK) bei 40 Grad C Mitteltemperatur DIN EN 12667, Gesamt-Dämmschichtdicke 30 mm, einlagig, Ummantelung aus harter Kunststofffolie, Nähte quellverschweißen, Arbeitshöhe des Montageortes bis 3,5 m über der Standfläche des hierfür erforderlichen Gerüstes.
Menge: 10,000 St
Kostengruppe DIN 276 2018-12: 499

**01.03.80 Abflachung Wärmedämmung Ummantelung Rohr DN40 Gebäude Mineralwolle AS-Qualität hydrophobiert D 40mm Mantel Kunststofffolie quellverschweißen**
STLB-Bau 2025-10 047
Abflachung für Wärmedämmung einschl. Ummantelung DIN 4140 an haus- und betriebstechnischen Anlagen, an Rohrleitung, DN 40, im Gebäude, Dämmung aus Mineralwolle DIN EN 14303, AS-Qualität und hydrophobiert, Brandverhaltensklasse DIN EN 13501-1 A1 (nichtbrennbar), Wärmeleitfähigkeit 0,035 W/(mK) bei 40 Grad C Mitteltemperatur DIN EN 12667, Gesamt-Dämmschichtdicke 40 mm, einlagig, Ummantelung aus harter Kunststofffolie, Nähte quellverschweißen, Arbeitshöhe des Montageortes bis 3,5 m über der Standfläche des hierfür erforderlichen Gerüstes.
Menge: 8,000 St
Kostengruppe DIN 276 2018-12: 499

**01.03.81 Ausschnitt Wärmedämmung Ummantelung Rohr DN15 Gebäude Mineralwolle AS-Qualität hydrophobiert D 20mm Mantel Kunststofffolie quellverschweißen**
STLB-Bau 2025-10 047
Ausschnitt für Wärmedämmung einschl. Ummantelung DIN 4140 an haus- und betriebstechnischen Anlagen, an Rohrleitung, DN 15, im Gebäude, Dämmung aus Mineralwolle DIN EN 14303, AS-Qualität und hydrophobiert, Brandverhaltensklasse DIN EN 13501-1 A1 (nichtbrennbar), Wärmeleitfähigkeit 0,035 W/(mK) bei 40 Grad C Mitteltemperatur DIN EN 12667, Gesamt-Dämmschichtdicke 20 mm, einlagig, Ummantelung aus harter Kunststofffolie, Nähte quellverschweißen, Arbeitshöhe des Montageortes bis 3,5 m über der Standfläche des hierfür erforderlichen Gerüstes.
Menge: 10,000 St
Kostengruppe DIN 276 2018-12: 499

**01.03.82 Ausschnitt Wärmedämmung Ummantelung Rohr DN20 Gebäude Mineralwolle AS-Qualität hydrophobiert D 20mm Mantel Kunststofffolie quellverschweißen**
STLB-Bau 2025-10 047
Ausschnitt für Wärmedämmung einschl. Ummantelung DIN 4140 an haus- und betriebstechnischen Anlagen, an Rohrleitung, DN 20, im Gebäude, Dämmung aus Mineralwolle DIN EN 14303, AS-Qualität und hydrophobiert, Brandverhaltensklasse DIN EN 13501-1 A1 (nichtbrennbar), Wärmeleitfähigkeit 0,035 W/(mK) bei 40 Grad C Mitteltemperatur DIN EN 12667, Gesamt-Dämmschichtdicke 20 mm, einlagig, Ummantelung aus harter Kunststofffolie, Nähte quellverschweißen, Arbeitshöhe des Montageortes bis 3,5 m über der Standfläche des hierfür erforderlichen Gerüstes.
Menge: 8,000 St
Kostengruppe DIN 276 2018-12: 499

**01.03.83 Ausschnitt Wärmedämmung Ummantelung Rohr DN25 Gebäude Mineralwolle AS-Qualität hydrophobiert D 30mm Mantel Kunststofffolie quellverschweißen**
STLB-Bau 2025-10 047
Ausschnitt für Wärmedämmung einschl. Ummantelung DIN 4140 an haus- und betriebstechnischen Anlagen, an Rohrleitung, DN 25, im Gebäude, Dämmung aus Mineralwolle DIN EN 14303, AS-Qualität und hydrophobiert, Brandverhaltensklasse DIN EN 13501-1 A1 (nichtbrennbar), Wärmeleitfähigkeit 0,035 W/(mK) bei 40 Grad C Mitteltemperatur DIN EN 12667, Gesamt-Dämmschichtdicke 30 mm, einlagig, Ummantelung aus harter Kunststofffolie, Nähte quellverschweißen, Arbeitshöhe des Montageortes bis 3,5 m über der Standfläche des hierfür erforderlichen Gerüstes.
Menge: 20,000 St
Kostengruppe DIN 276 2018-12: 499

**01.03.84 Ausschnitt Wärmedämmung Ummantelung Rohr DN32 Gebäude Mineralwolle AS-Qualität hydrophobiert D 30mm Mantel Kunststofffolie quellverschweißen**
STLB-Bau 2025-10 047
Ausschnitt für Wärmedämmung einschl. Ummantelung DIN 4140 an haus- und betriebstechnischen Anlagen, an Rohrleitung, DN 32, im Gebäude, Dämmung aus Mineralwolle DIN EN 14303, AS-Qualität und hydrophobiert, Brandverhaltensklasse DIN EN 13501-1 A1 (nichtbrennbar), Wärmeleitfähigkeit 0,035 W/(mK) bei 40 Grad C Mitteltemperatur DIN EN 12667, Gesamt-Dämmschichtdicke 30 mm, einlagig, Ummantelung aus harter Kunststofffolie, Nähte quellverschweißen, Arbeitshöhe des Montageortes bis 3,5 m über der Standfläche des hierfür erforderlichen Gerüstes.
Menge: 12,000 St
Kostengruppe DIN 276 2018-12: 499

**01.03.85 Ausschnitt Wärmedämmung Ummantelung Rohr DN40 Gebäude Mineralwolle AS-Qualität hydrophobiert D 40mm Mantel Kunststofffolie quellverschweißen**
STLB-Bau 2025-10 047
Ausschnitt für Wärmedämmung einschl. Ummantelung DIN 4140 an haus- und betriebstechnischen Anlagen, an Rohrleitung, DN 40, im Gebäude, Dämmung aus Mineralwolle DIN EN 14303, AS-Qualität und hydrophobiert, Brandverhaltensklasse DIN EN 13501-1 A1 (nichtbrennbar), Wärmeleitfähigkeit 0,035 W/(mK) bei 40 Grad C Mitteltemperatur DIN EN 12667, Gesamt-Dämmschichtdicke 40 mm, einlagig, Ummantelung aus harter Kunststofffolie, Nähte quellverschweißen, Arbeitshöhe des Montageortes bis 3,5 m über der Standfläche des hierfür erforderlichen Gerüstes.
Menge: 10,000 St
Kostengruppe DIN 276 2018-12: 499

*Hinweis: Rohrkennzeichnung*

**01.03.86 Farbkennzeichnung Beschilderung Richtungspfeile**
STLB-Bau 2025-10 041
Farbkennzeichnung DIN 2403 der Trinkwasserleitung, kalt, Kennzeichnung durch Beschilderung und Angabe der Fließrichtung durch Richtungspfeile, Befestigung durch Kleben.
Menge: 50,000 St
Kostengruppe DIN 276 2018-12: 412

#### Titel 01.04 WÄRMEDÄMMUNG HEIZUNG

*Hinweis: T I T E L 04*

*Hinweis: Dämmung Heizungsleitungen ohne Mantel, 100 %*
Die Dämmschichtdicke (100%) mit der entsprechenden
Wärmeleitfähigkeit ist generell nach DIN 1988-200 und
Gebäudeenergiegesetz GEG auszuführen!

Dämmung Heizungsleitungen ohne Mantel

**01.04.1 Wärmedämmung Rohr DN15 Gebäude Mineralwolle AS-Qualität hydrophobiert Rohrschale D 20mm**
STLB-Bau 2025-10 047
Wärmedämmung ohne Ummantelung DIN 4140 an haus- und betriebstechnischen Anlagen, an Rohrleitung, DN 15, Rohrverbindung als Pressverbindung, Mindestabstände DIN 4140 sind nicht eingehalten, im Gebäude, Dämmung aus Mineralwolle DIN EN 14303, AS-Qualität und hydrophobiert, als Rohrschale, Dämmschichtdicke 20 mm, Brandverhaltensklasse DIN EN 13501-1 A1 (nichtbrennbar), Schmelzpunkt größer 1000 Grad C, DIN 4102-17, Wärmeleitfähigkeit 0,035 W/(mK) bei 40 Grad C Mitteltemperatur DIN EN 12667, kaschiert mit Alufolie, Arbeitshöhe des Montageortes bis 3,5 m über der Standfläche des hierfür erforderlichen Gerüstes.
Menge: 400,000 m
Kostengruppe DIN 276 2018-12: 499

**01.04.2 Wärmedämmung Rohr DN20 Gebäude Mineralwolle AS-Qualität hydrophobiert Rohrschale D 20mm**
STLB-Bau 2025-10 047
Wärmedämmung ohne Ummantelung DIN 4140 an haus- und betriebstechnischen Anlagen, an Rohrleitung, DN 20, Rohrverbindung als Pressverbindung, Mindestabstände DIN 4140 sind nicht eingehalten, im Gebäude, Dämmung aus Mineralwolle DIN EN 14303, AS-Qualität und hydrophobiert, als Rohrschale, Dämmschichtdicke 20 mm, Brandverhaltensklasse DIN EN 13501-1 A1 (nichtbrennbar), Schmelzpunkt größer 1000 Grad C, DIN 4102-17, Wärmeleitfähigkeit 0,035 W/(mK) bei 40 Grad C Mitteltemperatur DIN EN 12667, kaschiert mit Alufolie, Arbeitshöhe des Montageortes bis 3,5 m über der Standfläche des hierfür erforderlichen Gerüstes.
Menge: 300,000 m
Kostengruppe DIN 276 2018-12: 499

**01.04.3 Wärmedämmung Rohr DN25 Gebäude Mineralwolle AS-Qualität hydrophobiert Rohrschale D 30mm**
STLB-Bau 2025-10 047
Wärmedämmung ohne Ummantelung DIN 4140 an haus- und betriebstechnischen Anlagen, an Rohrleitung, DN 25, Rohrverbindung als Pressverbindung, Mindestabstände DIN 4140 sind nicht eingehalten, im Gebäude, Dämmung aus Mineralwolle DIN EN 14303, AS-Qualität und hydrophobiert, als Rohrschale, Dämmschichtdicke 30 mm, Brandverhaltensklasse DIN EN 13501-1 A1 (nichtbrennbar), Schmelzpunkt größer 1000 Grad C, DIN 4102-17, Wärmeleitfähigkeit 0,035 W/(mK) bei 40 Grad C Mitteltemperatur DIN EN 12667, kaschiert mit Alufolie, Arbeitshöhe des Montageortes bis 3,5 m über der Standfläche des hierfür erforderlichen Gerüstes.
Menge: 315,000 m
Kostengruppe DIN 276 2018-12: 499

**01.04.4 Wärmedämmung Rohr DN32 Gebäude Mineralwolle AS-Qualität hydrophobiert Rohrschale D 30mm**
STLB-Bau 2025-10 047
Wärmedämmung ohne Ummantelung DIN 4140 an haus- und betriebstechnischen Anlagen, an Rohrleitung, DN 32, Rohrverbindung als Pressverbindung, Mindestabstände DIN 4140 sind nicht eingehalten, im Gebäude, Dämmung aus Mineralwolle DIN EN 14303, AS-Qualität und hydrophobiert, als Rohrschale, Dämmschichtdicke 30 mm, Brandverhaltensklasse DIN EN 13501-1 A1 (nichtbrennbar), Schmelzpunkt größer 1000 Grad C, DIN 4102-17, Wärmeleitfähigkeit 0,035 W/(mK) bei 40 Grad C Mitteltemperatur DIN EN 12667, kaschiert mit Alufolie, Arbeitshöhe des Montageortes bis 3,5 m über der Standfläche des hierfür erforderlichen Gerüstes.
Menge: 220,000 m
Kostengruppe DIN 276 2018-12: 499

**01.04.5 Wärmedämmung Rohr DN40 Gebäude Mineralwolle AS-Qualität hydrophobiert Rohrschale D 40mm**
STLB-Bau 2025-10 047
Wärmedämmung ohne Ummantelung DIN 4140 an haus- und betriebstechnischen Anlagen, an Rohrleitung, DN 40, Rohrverbindung als Pressverbindung, Mindestabstände DIN 4140 sind nicht eingehalten, im Gebäude, Dämmung aus Mineralwolle DIN EN 14303, AS-Qualität und hydrophobiert, als Rohrschale, Dämmschichtdicke 40 mm, Brandverhaltensklasse DIN EN 13501-1 A1 (nichtbrennbar), Schmelzpunkt größer 1000 Grad C, DIN 4102-17, Wärmeleitfähigkeit 0,035 W/(mK) bei 40 Grad C Mitteltemperatur DIN EN 12667, kaschiert mit Alufolie, Arbeitshöhe des Montageortes bis 3,5 m über der Standfläche des hierfür erforderlichen Gerüstes.
Menge: 165,000 m
Kostengruppe DIN 276 2018-12: 499

**01.04.6 Wärmedämmung Rohr DN50 Gebäude Mineralwolle AS-Qualität hydrophobiert Rohrschale D 50mm**
STLB-Bau 2025-10 047
Wärmedämmung ohne Ummantelung DIN 4140 an haus- und betriebstechnischen Anlagen, an Rohrleitung, DN 50, Rohrverbindung als Pressverbindung, Mindestabstände DIN 4140 sind nicht eingehalten, im Gebäude, Dämmung aus Mineralwolle DIN EN 14303, AS-Qualität und hydrophobiert, als Rohrschale, Dämmschichtdicke 50 mm, Brandverhaltensklasse DIN EN 13501-1 A1 (nichtbrennbar), Schmelzpunkt größer 1000 Grad C, DIN 4102-17, Wärmeleitfähigkeit 0,035 W/(mK) bei 40 Grad C Mitteltemperatur DIN EN 12667, kaschiert mit Alufolie, Arbeitshöhe des Montageortes bis 3,5 m über der Standfläche des hierfür erforderlichen Gerüstes.
Menge: 150,000 m
Kostengruppe DIN 276 2018-12: 499

**01.04.7 Wärmedämmung Rohr DN65 Gebäude Mineralwolle AS-Qualität hydrophobiert Rohrschale D 70mm**
STLB-Bau 2025-10 047
Wärmedämmung ohne Ummantelung DIN 4140 an haus- und betriebstechnischen Anlagen, an Rohrleitung, DN 65, Rohrverbindung als Pressverbindung, Mindestabstände DIN 4140 sind nicht eingehalten, im Gebäude, Dämmung aus Mineralwolle DIN EN 14303, AS-Qualität und hydrophobiert, als Rohrschale, Dämmschichtdicke 70 mm, Brandverhaltensklasse DIN EN 13501-1 A1 (nichtbrennbar), Schmelzpunkt größer 1000 Grad C, DIN 4102-17, Wärmeleitfähigkeit 0,035 W/(mK) bei 40 Grad C Mitteltemperatur DIN EN 12667, kaschiert mit Alufolie, Arbeitshöhe des Montageortes bis 3,5 m über der Standfläche des hierfür erforderlichen Gerüstes.
Menge: 60,000 m
Kostengruppe DIN 276 2018-12: 499

**01.04.8 Wärmedämmung Rohr DN80 Gebäude Mineralwolle AS-Qualität hydrophobiert Rohrschale D 80mm**
STLB-Bau 2025-10 047
Wärmedämmung ohne Ummantelung DIN 4140 an haus- und betriebstechnischen Anlagen, an Rohrleitung, DN 80, Rohrverbindung als Pressverbindung, Mindestabstände DIN 4140 sind nicht eingehalten, im Gebäude, Dämmung aus Mineralwolle DIN EN 14303, AS-Qualität und hydrophobiert, als Rohrschale, Dämmschichtdicke 80 mm, Brandverhaltensklasse DIN EN 13501-1 A1 (nichtbrennbar), Schmelzpunkt größer 1000 Grad C, DIN 4102-17, Wärmeleitfähigkeit 0,035 W/(mK) bei 40 Grad C Mitteltemperatur DIN EN 12667, kaschiert mit Alufolie, Arbeitshöhe des Montageortes bis 3,5 m über der Standfläche des hierfür erforderlichen Gerüstes.
Menge: 35,000 m
Kostengruppe DIN 276 2018-12: 499

**01.04.9 Wärmedämmung Rohr DN100 Gebäude Mineralwolle AS-Qualität hydrophobiert Rohrschale D 100mm**
STLB-Bau 2025-10 047
Wärmedämmung ohne Ummantelung DIN 4140 an haus- und betriebstechnischen Anlagen, an Rohrleitung, DN 100, Rohrverbindung als Pressverbindung, Mindestabstände DIN 4140 sind nicht eingehalten, im Gebäude, Dämmung aus Mineralwolle DIN EN 14303, AS-Qualität und hydrophobiert, als Rohrschale, Dämmschichtdicke 100 mm, Brandverhaltensklasse DIN EN 13501-1 A1 (nichtbrennbar), Schmelzpunkt größer 1000 Grad C, DIN 4102-17, Wärmeleitfähigkeit 0,035 W/(mK) bei 40 Grad C Mitteltemperatur DIN EN 12667, kaschiert mit Alufolie, Arbeitshöhe des Montageortes bis 3,5 m über der Standfläche des hierfür erforderlichen Gerüstes.
Menge: 20,000 m
Kostengruppe DIN 276 2018-12: 499

**01.04.10 Bogen Mineralwolle AS-Qualität hydrophobiert Wärmedämmung Rohr DN15 Gebäude 0,035W/(mK) D 20mm kaschiert Alu-Folie**
STLB-Bau 2025-10 047
Bogen aus Mineralwolle DIN EN 14303, AS-Qualität und hydrophobiert, Wärmedämmung DIN 4140 an haus- und betriebstechnischen Anlagen, an Rohrleitung, DN 15, Mindestabstände DIN 4140 sind nicht eingehalten, im Gebäude, Brandverhaltensklasse DIN EN 13501-1 A1 (nichtbrennbar), Wärmeleitfähigkeit 0,035 W/(mK) bei 40 Grad C Mitteltemperatur DIN EN 12667, Dämmschichtdicke 20 mm, kaschiert mit Aluminiumfolie, Arbeitshöhe des Montageortes bis 3,5 m über der Standfläche des hierfür erforderlichen Gerüstes.
Menge: 580,000 St
Kostengruppe DIN 276 2018-12: 499

**01.04.11 Bogen Mineralwolle AS-Qualität hydrophobiert Wärmedämmung Rohr DN20 Gebäude 0,035W/(mK) D 20mm kaschiert Alu-Folie**
STLB-Bau 2025-10 047
Bogen aus Mineralwolle DIN EN 14303, AS-Qualität und hydrophobiert, Wärmedämmung DIN 4140 an haus- und betriebstechnischen Anlagen, an Rohrleitung, DN 20, Mindestabstände DIN 4140 sind nicht eingehalten, im Gebäude, Brandverhaltensklasse DIN EN 13501-1 A1 (nichtbrennbar), Wärmeleitfähigkeit 0,035 W/(mK) bei 40 Grad C Mitteltemperatur DIN EN 12667, Dämmschichtdicke 20 mm, kaschiert mit Aluminiumfolie, Arbeitshöhe des Montageortes bis 3,5 m über der Standfläche des hierfür erforderlichen Gerüstes.
Menge: 80,000 St
Kostengruppe DIN 276 2018-12: 499

**01.04.12 Bogen Mineralwolle AS-Qualität hydrophobiert Wärmedämmung Rohr DN25 Gebäude 0,035W/(mK) D 30mm kaschiert Alu-Folie**
STLB-Bau 2025-10 047
Bogen aus Mineralwolle DIN EN 14303, AS-Qualität und hydrophobiert, Wärmedämmung DIN 4140 an haus- und betriebstechnischen Anlagen, an Rohrleitung, DN 25, Mindestabstände DIN 4140 sind nicht eingehalten, im Gebäude, Brandverhaltensklasse DIN EN 13501-1 A1 (nichtbrennbar), Wärmeleitfähigkeit 0,035 W/(mK) bei 40 Grad C Mitteltemperatur DIN EN 12667, Dämmschichtdicke 30 mm, kaschiert mit Aluminiumfolie, Arbeitshöhe des Montageortes bis 3,5 m über der Standfläche des hierfür erforderlichen Gerüstes.
Menge: 120,000 St
Kostengruppe DIN 276 2018-12: 499

**01.04.13 Bogen Mineralwolle AS-Qualität hydrophobiert Wärmedämmung Rohr DN32 Gebäude 0,035W/(mK) D 30mm kaschiert Alu-Folie**
STLB-Bau 2025-10 047
Bogen aus Mineralwolle DIN EN 14303, AS-Qualität und hydrophobiert, Wärmedämmung DIN 4140 an haus- und betriebstechnischen Anlagen, an Rohrleitung, DN 32, Mindestabstände DIN 4140 sind nicht eingehalten, im Gebäude, Brandverhaltensklasse DIN EN 13501-1 A1 (nichtbrennbar), Wärmeleitfähigkeit 0,035 W/(mK) bei 40 Grad C Mitteltemperatur DIN EN 12667, Dämmschichtdicke 30 mm, kaschiert mit Aluminiumfolie, Arbeitshöhe des Montageortes bis 3,5 m über der Standfläche des hierfür erforderlichen Gerüstes.
Menge: 40,000 St
Kostengruppe DIN 276 2018-12: 499

**01.04.14 Bogen Mineralwolle AS-Qualität hydrophobiert Wärmedämmung Rohr DN40 Gebäude 0,035W/(mK) D 40mm kaschiert Alu-Folie**
STLB-Bau 2025-10 047
Bogen aus Mineralwolle DIN EN 14303, AS-Qualität und hydrophobiert, Wärmedämmung DIN 4140 an haus- und betriebstechnischen Anlagen, an Rohrleitung, DN 40, Mindestabstände DIN 4140 sind nicht eingehalten, im Gebäude, Brandverhaltensklasse DIN EN 13501-1 A1 (nichtbrennbar), Wärmeleitfähigkeit 0,035 W/(mK) bei 40 Grad C Mitteltemperatur DIN EN 12667, Dämmschichtdicke 40 mm, kaschiert mit Aluminiumfolie, Arbeitshöhe des Montageortes bis 3,5 m über der Standfläche des hierfür erforderlichen Gerüstes.
Menge: 30,000 St
Kostengruppe DIN 276 2018-12: 499

**01.04.15 Bogen Mineralwolle AS-Qualität hydrophobiert Wärmedämmung Rohr DN50 Gebäude 0,035W/(mK) D 50mm kaschiert Alu-Folie**
STLB-Bau 2025-10 047
Bogen aus Mineralwolle DIN EN 14303, AS-Qualität und hydrophobiert, Wärmedämmung DIN 4140 an haus- und betriebstechnischen Anlagen, an Rohrleitung, DN 50, Mindestabstände DIN 4140 sind nicht eingehalten, im Gebäude, Brandverhaltensklasse DIN EN 13501-1 A1 (nichtbrennbar), Wärmeleitfähigkeit 0,035 W/(mK) bei 40 Grad C Mitteltemperatur DIN EN 12667, Dämmschichtdicke 50 mm, kaschiert mit Aluminiumfolie, Arbeitshöhe des Montageortes bis 3,5 m über der Standfläche des hierfür erforderlichen Gerüstes.
Menge: 26,000 St
Kostengruppe DIN 276 2018-12: 499

**01.04.16 Bogen Mineralwolle AS-Qualität hydrophobiert Wärmedämmung Rohr DN65 Gebäude 0,035W/(mK) D 70mm kaschiert Alu-Folie**
STLB-Bau 2025-10 047
Bogen aus Mineralwolle DIN EN 14303, AS-Qualität und hydrophobiert, Wärmedämmung DIN 4140 an haus- und betriebstechnischen Anlagen, an Rohrleitung, DN 65, Mindestabstände DIN 4140 sind nicht eingehalten, im Gebäude, Brandverhaltensklasse DIN EN 13501-1 A1 (nichtbrennbar), Wärmeleitfähigkeit 0,035 W/(mK) bei 40 Grad C Mitteltemperatur DIN EN 12667, Dämmschichtdicke 70 mm, kaschiert mit Aluminiumfolie, Arbeitshöhe des Montageortes bis 3,5 m über der Standfläche des hierfür erforderlichen Gerüstes.
Menge: 12,000 St
Kostengruppe DIN 276 2018-12: 499

**01.04.17 Bogen Mineralwolle AS-Qualität hydrophobiert Wärmedämmung Rohr DN80 Gebäude 0,035W/(mK) D 80mm kaschiert Alu-Folie**
STLB-Bau 2025-10 047
Bogen aus Mineralwolle DIN EN 14303, AS-Qualität und hydrophobiert, Wärmedämmung DIN 4140 an haus- und betriebstechnischen Anlagen, an Rohrleitung, DN 80, Mindestabstände DIN 4140 sind nicht eingehalten, im Gebäude, Brandverhaltensklasse DIN EN 13501-1 A1 (nichtbrennbar), Wärmeleitfähigkeit 0,035 W/(mK) bei 40 Grad C Mitteltemperatur DIN EN 12667, Dämmschichtdicke 80 mm, kaschiert mit Aluminiumfolie, Arbeitshöhe des Montageortes bis 3,5 m über der Standfläche des hierfür erforderlichen Gerüstes.
Menge: 8,000 St
Kostengruppe DIN 276 2018-12: 499

**01.04.18 Bogen Mineralwolle AS-Qualität hydrophobiert Wärmedämmung Rohr DN100 Gebäude 0,035W/(mK) D 100mm kaschiert Alu-Folie**
STLB-Bau 2025-10 047
Bogen aus Mineralwolle DIN EN 14303, AS-Qualität und hydrophobiert, Wärmedämmung DIN 4140 an haus- und betriebstechnischen Anlagen, an Rohrleitung, DN 100, Mindestabstände DIN 4140 sind nicht eingehalten, im Gebäude, Brandverhaltensklasse DIN EN 13501-1 A1 (nichtbrennbar), Wärmeleitfähigkeit 0,035 W/(mK) bei 40 Grad C Mitteltemperatur DIN EN 12667, Dämmschichtdicke 100 mm, kaschiert mit Aluminiumfolie, Arbeitshöhe des Montageortes bis 3,5 m über der Standfläche des hierfür erforderlichen Gerüstes.
Menge: 4,000 St
Kostengruppe DIN 276 2018-12: 499

**01.04.19 T-Stück Mineralwolle AS-Qualität hydrophobiert Wärmedämmung Rohr DN15 Gebäude 0,035W/(mK) D 20mm kaschiert Alu-Folie**
STLB-Bau 2025-10 047
T-Stück aus Mineralwolle DIN EN 14303, AS-Qualität und hydrophobiert, Wärmedämmung DIN 4140 an haus- und betriebstechnischen Anlagen, an Rohrleitung, DN 15, Mindestabstände DIN 4140 sind nicht eingehalten, im Gebäude, Brandverhaltensklasse DIN EN 13501-1 A1 (nichtbrennbar), Wärmeleitfähigkeit 0,035 W/(mK) bei 40 Grad C Mitteltemperatur DIN EN 12667, Dämmschichtdicke 20 mm, kaschiert mit Aluminiumfolie, Arbeitshöhe des Montageortes bis 3,5 m über der Standfläche des hierfür erforderlichen Gerüstes.
Menge: 120,000 St
Kostengruppe DIN 276 2018-12: 499

**01.04.20 T-Stück Mineralwolle AS-Qualität hydrophobiert Wärmedämmung Rohr DN20 Gebäude 0,035W/(mK) D 20mm kaschiert Alu-Folie**
STLB-Bau 2025-10 047
T-Stück aus Mineralwolle DIN EN 14303, AS-Qualität und hydrophobiert, Wärmedämmung DIN 4140 an haus- und betriebstechnischen Anlagen, an Rohrleitung, DN 20, Mindestabstände DIN 4140 sind nicht eingehalten, im Gebäude, Brandverhaltensklasse DIN EN 13501-1 A1 (nichtbrennbar), Wärmeleitfähigkeit 0,035 W/(mK) bei 40 Grad C Mitteltemperatur DIN EN 12667, Dämmschichtdicke 20 mm, kaschiert mit Aluminiumfolie, Arbeitshöhe des Montageortes bis 3,5 m über der Standfläche des hierfür erforderlichen Gerüstes.
Menge: 80,000 St
Kostengruppe DIN 276 2018-12: 499

**01.04.21 T-Stück Mineralwolle AS-Qualität hydrophobiert Wärmedämmung Rohr DN25 Gebäude 0,035W/(mK) D 30mm kaschiert Alu-Folie**
STLB-Bau 2025-10 047
T-Stück aus Mineralwolle DIN EN 14303, AS-Qualität und hydrophobiert, Wärmedämmung DIN 4140 an haus- und betriebstechnischen Anlagen, an Rohrleitung, DN 25, Mindestabstände DIN 4140 sind nicht eingehalten, im Gebäude, Brandverhaltensklasse DIN EN 13501-1 A1 (nichtbrennbar), Wärmeleitfähigkeit 0,035 W/(mK) bei 40 Grad C Mitteltemperatur DIN EN 12667, Dämmschichtdicke 30 mm, kaschiert mit Aluminiumfolie, Arbeitshöhe des Montageortes bis 3,5 m über der Standfläche des hierfür erforderlichen Gerüstes.
Menge: 50,000 St
Kostengruppe DIN 276 2018-12: 499

**01.04.22 T-Stück Mineralwolle AS-Qualität hydrophobiert Wärmedämmung Rohr DN32 Gebäude 0,035W/(mK) D 30mm kaschiert Alu-Folie**
STLB-Bau 2025-10 047
T-Stück aus Mineralwolle DIN EN 14303, AS-Qualität und hydrophobiert, Wärmedämmung DIN 4140 an haus- und betriebstechnischen Anlagen, an Rohrleitung, DN 32, Mindestabstände DIN 4140 sind nicht eingehalten, im Gebäude, Brandverhaltensklasse DIN EN 13501-1 A1 (nichtbrennbar), Wärmeleitfähigkeit 0,035 W/(mK) bei 40 Grad C Mitteltemperatur DIN EN 12667, Dämmschichtdicke 30 mm, kaschiert mit Aluminiumfolie, Arbeitshöhe des Montageortes bis 3,5 m über der Standfläche des hierfür erforderlichen Gerüstes.
Menge: 30,000 St
Kostengruppe DIN 276 2018-12: 499

**01.04.23 T-Stück Mineralwolle AS-Qualität hydrophobiert Wärmedämmung Rohr DN40 Gebäude 0,035W/(mK) D 40mm kaschiert Alu-Folie**
STLB-Bau 2025-10 047
T-Stück aus Mineralwolle DIN EN 14303, AS-Qualität und hydrophobiert, Wärmedämmung DIN 4140 an haus- und betriebstechnischen Anlagen, an Rohrleitung, DN 40, Mindestabstände DIN 4140 sind nicht eingehalten, im Gebäude, Brandverhaltensklasse DIN EN 13501-1 A1 (nichtbrennbar), Wärmeleitfähigkeit 0,035 W/(mK) bei 40 Grad C Mitteltemperatur DIN EN 12667, Dämmschichtdicke 40 mm, kaschiert mit Aluminiumfolie, Arbeitshöhe des Montageortes bis 3,5 m über der Standfläche des hierfür erforderlichen Gerüstes.
Menge: 20,000 St
Kostengruppe DIN 276 2018-12: 499

**01.04.24 T-Stück Mineralwolle AS-Qualität hydrophobiert Wärmedämmung Rohr DN50 Gebäude 0,035W/(mK) D 50mm kaschiert Alu-Folie**
STLB-Bau 2025-10 047
T-Stück aus Mineralwolle DIN EN 14303, AS-Qualität und hydrophobiert, Wärmedämmung DIN 4140 an haus- und betriebstechnischen Anlagen, an Rohrleitung, DN 50, Mindestabstände DIN 4140 sind nicht eingehalten, im Gebäude, Brandverhaltensklasse DIN EN 13501-1 A1 (nichtbrennbar), Wärmeleitfähigkeit 0,035 W/(mK) bei 40 Grad C Mitteltemperatur DIN EN 12667, Dämmschichtdicke 50 mm, kaschiert mit Aluminiumfolie, Arbeitshöhe des Montageortes bis 3,5 m über der Standfläche des hierfür erforderlichen Gerüstes.
Menge: 14,000 St
Kostengruppe DIN 276 2018-12: 499

**01.04.25 T-Stück Mineralwolle AS-Qualität hydrophobiert Wärmedämmung Rohr DN65 Gebäude 0,035W/(mK) D 70mm kaschiert Alu-Folie**
STLB-Bau 2025-10 047
T-Stück aus Mineralwolle DIN EN 14303, AS-Qualität und hydrophobiert, Wärmedämmung DIN 4140 an haus- und betriebstechnischen Anlagen, an Rohrleitung, DN 65, Mindestabstände DIN 4140 sind nicht eingehalten, im Gebäude, Brandverhaltensklasse DIN EN 13501-1 A1 (nichtbrennbar), Wärmeleitfähigkeit 0,035 W/(mK) bei 40 Grad C Mitteltemperatur DIN EN 12667, Dämmschichtdicke 70 mm, kaschiert mit Aluminiumfolie, Arbeitshöhe des Montageortes bis 3,5 m über der Standfläche des hierfür erforderlichen Gerüstes.
Menge: 8,000 St
Kostengruppe DIN 276 2018-12: 499

**01.04.26 T-Stück Mineralwolle AS-Qualität hydrophobiert Wärmedämmung Rohr DN80 Gebäude 0,035W/(mK) D 80mm kaschiert Alu-Folie**
STLB-Bau 2025-10 047
T-Stück aus Mineralwolle DIN EN 14303, AS-Qualität und hydrophobiert, Wärmedämmung DIN 4140 an haus- und betriebstechnischen Anlagen, an Rohrleitung, DN 80, Mindestabstände DIN 4140 sind nicht eingehalten, im Gebäude, Brandverhaltensklasse DIN EN 13501-1 A1 (nichtbrennbar), Wärmeleitfähigkeit 0,035 W/(mK) bei 40 Grad C Mitteltemperatur DIN EN 12667, Dämmschichtdicke 80 mm, kaschiert mit Aluminiumfolie, Arbeitshöhe des Montageortes bis 3,5 m über der Standfläche des hierfür erforderlichen Gerüstes.
Menge: 4,000 St
Kostengruppe DIN 276 2018-12: 499

**01.04.27 T-Stück Mineralwolle AS-Qualität hydrophobiert Wärmedämmung Rohr DN100 Gebäude 0,035W/(mK) D 100mm kaschiert Alu-Folie**
STLB-Bau 2025-10 047
T-Stück aus Mineralwolle DIN EN 14303, AS-Qualität und hydrophobiert, Wärmedämmung DIN 4140 an haus- und betriebstechnischen Anlagen, an Rohrleitung, DN 100, Mindestabstände DIN 4140 sind nicht eingehalten, im Gebäude, Brandverhaltensklasse DIN EN 13501-1 A1 (nichtbrennbar), Wärmeleitfähigkeit 0,035 W/(mK) bei 40 Grad C Mitteltemperatur DIN EN 12667, Dämmschichtdicke 100 mm, kaschiert mit Aluminiumfolie, Arbeitshöhe des Montageortes bis 3,5 m über der Standfläche des hierfür erforderlichen Gerüstes.
Menge: 2,000 St
Kostengruppe DIN 276 2018-12: 499

**01.04.28 Stutzen Mineralwolle AS-Qualität hydrophobiert Wärmedämmung Rohr DN15 Gebäude 0,035W/(mK) D 20mm kaschiert Alu-Folie**
STLB-Bau 2025-10 047
Stutzen aus Mineralwolle DIN EN 14303, AS-Qualität und hydrophobiert, Wärmedämmung DIN 4140 an haus- und betriebstechnischen Anlagen, an Rohrleitung, DN 15, Mindestabstände DIN 4140 sind nicht eingehalten, im Gebäude, Brandverhaltensklasse DIN EN 13501-1 A1 (nichtbrennbar), Wärmeleitfähigkeit 0,035 W/(mK) bei 40 Grad C Mitteltemperatur DIN EN 12667, Dämmschichtdicke 20 mm, kaschiert mit Aluminiumfolie, Arbeitshöhe des Montageortes bis 3,5 m über der Standfläche des hierfür erforderlichen Gerüstes.
Menge: 80,000 St
Kostengruppe DIN 276 2018-12: 499

**01.04.29 Stutzen Mineralwolle AS-Qualität hydrophobiert Wärmedämmung Rohr DN20 Gebäude 0,035W/(mK) D 20mm kaschiert Alu-Folie**
STLB-Bau 2025-10 047
Stutzen aus Mineralwolle DIN EN 14303, AS-Qualität und hydrophobiert, Wärmedämmung DIN 4140 an haus- und betriebstechnischen Anlagen, an Rohrleitung, DN 20, Mindestabstände DIN 4140 sind nicht eingehalten, im Gebäude, Brandverhaltensklasse DIN EN 13501-1 A1 (nichtbrennbar), Wärmeleitfähigkeit 0,035 W/(mK) bei 40 Grad C Mitteltemperatur DIN EN 12667, Dämmschichtdicke 20 mm, kaschiert mit Aluminiumfolie, Arbeitshöhe des Montageortes bis 3,5 m über der Standfläche des hierfür erforderlichen Gerüstes.
Menge: 55,000 St
Kostengruppe DIN 276 2018-12: 499

**01.04.30 Stutzen Mineralwolle AS-Qualität hydrophobiert Wärmedämmung Rohr DN25 Gebäude 0,035W/(mK) D 30mm kaschiert Alu-Folie**
STLB-Bau 2025-10 047
Stutzen aus Mineralwolle DIN EN 14303, AS-Qualität und hydrophobiert, Wärmedämmung DIN 4140 an haus- und betriebstechnischen Anlagen, an Rohrleitung, DN 25, Mindestabstände DIN 4140 sind nicht eingehalten, im Gebäude, Brandverhaltensklasse DIN EN 13501-1 A1 (nichtbrennbar), Wärmeleitfähigkeit 0,035 W/(mK) bei 40 Grad C Mitteltemperatur DIN EN 12667, Dämmschichtdicke 30 mm, kaschiert mit Aluminiumfolie, Arbeitshöhe des Montageortes bis 3,5 m über der Standfläche des hierfür erforderlichen Gerüstes.
Menge: 40,000 St
Kostengruppe DIN 276 2018-12: 499

**01.04.31 Stutzen Mineralwolle AS-Qualität hydrophobiert Wärmedämmung Rohr DN32 Gebäude 0,035W/(mK) D 30mm kaschiert Alu-Folie**
STLB-Bau 2025-10 047
Stutzen aus Mineralwolle DIN EN 14303, AS-Qualität und hydrophobiert, Wärmedämmung DIN 4140 an haus- und betriebstechnischen Anlagen, an Rohrleitung, DN 32, Mindestabstände DIN 4140 sind nicht eingehalten, im Gebäude, Brandverhaltensklasse DIN EN 13501-1 A1 (nichtbrennbar), Wärmeleitfähigkeit 0,035 W/(mK) bei 40 Grad C Mitteltemperatur DIN EN 12667, Dämmschichtdicke 30 mm, kaschiert mit Aluminiumfolie, Arbeitshöhe des Montageortes bis 3,5 m über der Standfläche des hierfür erforderlichen Gerüstes.
Menge: 30,000 St
Kostengruppe DIN 276 2018-12: 499

**01.04.32 Stutzen Mineralwolle AS-Qualität hydrophobiert Wärmedämmung Rohr DN40 Gebäude 0,035W/(mK) D 40mm kaschiert Alu-Folie**
STLB-Bau 2025-10 047
Stutzen aus Mineralwolle DIN EN 14303, AS-Qualität und hydrophobiert, Wärmedämmung DIN 4140 an haus- und betriebstechnischen Anlagen, an Rohrleitung, DN 40, Mindestabstände DIN 4140 sind nicht eingehalten, im Gebäude, Brandverhaltensklasse DIN EN 13501-1 A1 (nichtbrennbar), Wärmeleitfähigkeit 0,035 W/(mK) bei 40 Grad C Mitteltemperatur DIN EN 12667, Dämmschichtdicke 40 mm, kaschiert mit Aluminiumfolie, Arbeitshöhe des Montageortes bis 3,5 m über der Standfläche des hierfür erforderlichen Gerüstes.
Menge: 20,000 St
Kostengruppe DIN 276 2018-12: 499

**01.04.33 Stutzen Mineralwolle AS-Qualität hydrophobiert Wärmedämmung Rohr DN50 Gebäude 0,035W/(mK) D 50mm kaschiert Alu-Folie**
STLB-Bau 2025-10 047
Stutzen aus Mineralwolle DIN EN 14303, AS-Qualität und hydrophobiert, Wärmedämmung DIN 4140 an haus- und betriebstechnischen Anlagen, an Rohrleitung, DN 50, Mindestabstände DIN 4140 sind nicht eingehalten, im Gebäude, Brandverhaltensklasse DIN EN 13501-1 A1 (nichtbrennbar), Wärmeleitfähigkeit 0,035 W/(mK) bei 40 Grad C Mitteltemperatur DIN EN 12667, Dämmschichtdicke 50 mm, kaschiert mit Aluminiumfolie, Arbeitshöhe des Montageortes bis 3,5 m über der Standfläche des hierfür erforderlichen Gerüstes.
Menge: 14,000 St
Kostengruppe DIN 276 2018-12: 499

**01.04.34 Stutzen Mineralwolle AS-Qualität hydrophobiert Wärmedämmung Rohr DN65 Gebäude 0,035W/(mK) D 70mm kaschiert Alu-Folie**
STLB-Bau 2025-10 047
Stutzen aus Mineralwolle DIN EN 14303, AS-Qualität und hydrophobiert, Wärmedämmung DIN 4140 an haus- und betriebstechnischen Anlagen, an Rohrleitung, DN 65, Mindestabstände DIN 4140 sind nicht eingehalten, im Gebäude, Brandverhaltensklasse DIN EN 13501-1 A1 (nichtbrennbar), Wärmeleitfähigkeit 0,035 W/(mK) bei 40 Grad C Mitteltemperatur DIN EN 12667, Dämmschichtdicke 70 mm, kaschiert mit Aluminiumfolie, Arbeitshöhe des Montageortes bis 3,5 m über der Standfläche des hierfür erforderlichen Gerüstes.
Menge: 10,000 St
Kostengruppe DIN 276 2018-12: 499

**01.04.35 Stutzen Mineralwolle AS-Qualität hydrophobiert Wärmedämmung Rohr DN80 Gebäude 0,035W/(mK) D 80mm kaschiert Alu-Folie**
STLB-Bau 2025-10 047
Stutzen aus Mineralwolle DIN EN 14303, AS-Qualität und hydrophobiert, Wärmedämmung DIN 4140 an haus- und betriebstechnischen Anlagen, an Rohrleitung, DN 80, Mindestabstände DIN 4140 sind nicht eingehalten, im Gebäude, Brandverhaltensklasse DIN EN 13501-1 A1 (nichtbrennbar), Wärmeleitfähigkeit 0,035 W/(mK) bei 40 Grad C Mitteltemperatur DIN EN 12667, Dämmschichtdicke 80 mm, kaschiert mit Aluminiumfolie, Arbeitshöhe des Montageortes bis 3,5 m über der Standfläche des hierfür erforderlichen Gerüstes.
Menge: 6,000 St
Kostengruppe DIN 276 2018-12: 499

**01.04.36 Stutzen Mineralwolle AS-Qualität hydrophobiert Wärmedämmung Rohr DN100 Gebäude 0,035W/(mK) D 100mm kaschiert Alu-Folie**
STLB-Bau 2025-10 047
Stutzen aus Mineralwolle DIN EN 14303, AS-Qualität und hydrophobiert, Wärmedämmung DIN 4140 an haus- und betriebstechnischen Anlagen, an Rohrleitung, DN 100, Mindestabstände DIN 4140 sind nicht eingehalten, im Gebäude, Brandverhaltensklasse DIN EN 13501-1 A1 (nichtbrennbar), Wärmeleitfähigkeit 0,035 W/(mK) bei 40 Grad C Mitteltemperatur DIN EN 12667, Dämmschichtdicke 100 mm, kaschiert mit Aluminiumfolie, Arbeitshöhe des Montageortes bis 3,5 m über der Standfläche des hierfür erforderlichen Gerüstes.
Menge: 4,000 St
Kostengruppe DIN 276 2018-12: 499

**01.04.37 Passstück Mineralwolle AS-Qualität hydrophobiert Wärmedämmung Rohr DN15 Gebäude 0,035W/(mK) D 20mm kaschiert Alu-Folie**
STLB-Bau 2025-10 047
Passstück aus Mineralwolle DIN EN 14303, AS-Qualität und hydrophobiert, Wärmedämmung DIN 4140 an haus- und betriebstechnischen Anlagen, an Rohrleitung, DN 15, Mindestabstände DIN 4140 sind nicht eingehalten, im Gebäude, Brandverhaltensklasse DIN EN 13501-1 A1 (nichtbrennbar), Wärmeleitfähigkeit 0,035 W/(mK) bei 40 Grad C Mitteltemperatur DIN EN 12667, Dämmschichtdicke 20 mm, kaschiert mit Aluminiumfolie, Arbeitshöhe des Montageortes bis 3,5 m über der Standfläche des hierfür erforderlichen Gerüstes.
Menge: 104,000 St
Kostengruppe DIN 276 2018-12: 499

**01.04.38 Passstück Mineralwolle AS-Qualität hydrophobiert Wärmedämmung Rohr DN20 Gebäude 0,035W/(mK) D 20mm kaschiert Alu-Folie**
STLB-Bau 2025-10 047
Passstück aus Mineralwolle DIN EN 14303, AS-Qualität und hydrophobiert, Wärmedämmung DIN 4140 an haus- und betriebstechnischen Anlagen, an Rohrleitung, DN 20, Mindestabstände DIN 4140 sind nicht eingehalten, im Gebäude, Brandverhaltensklasse DIN EN 13501-1 A1 (nichtbrennbar), Wärmeleitfähigkeit 0,035 W/(mK) bei 40 Grad C Mitteltemperatur DIN EN 12667, Dämmschichtdicke 20 mm, kaschiert mit Aluminiumfolie, Arbeitshöhe des Montageortes bis 3,5 m über der Standfläche des hierfür erforderlichen Gerüstes.
Menge: 72,000 St
Kostengruppe DIN 276 2018-12: 499

**01.04.39 Passstück Mineralwolle AS-Qualität hydrophobiert Wärmedämmung Rohr DN25 Gebäude 0,035W/(mK) D 30mm kaschiert Alu-Folie**
STLB-Bau 2025-10 047
Passstück aus Mineralwolle DIN EN 14303, AS-Qualität und hydrophobiert, Wärmedämmung DIN 4140 an haus- und betriebstechnischen Anlagen, an Rohrleitung, DN 25, Mindestabstände DIN 4140 sind nicht eingehalten, im Gebäude, Brandverhaltensklasse DIN EN 13501-1 A1 (nichtbrennbar), Wärmeleitfähigkeit 0,035 W/(mK) bei 40 Grad C Mitteltemperatur DIN EN 12667, Dämmschichtdicke 30 mm, kaschiert mit Aluminiumfolie, Arbeitshöhe des Montageortes bis 3,5 m über der Standfläche des hierfür erforderlichen Gerüstes.
Menge: 66,000 St
Kostengruppe DIN 276 2018-12: 499

**01.04.40 Passstück Mineralwolle AS-Qualität hydrophobiert Wärmedämmung Rohr DN32 Gebäude 0,035W/(mK) D 30mm kaschiert Alu-Folie**
STLB-Bau 2025-10 047
Passstück aus Mineralwolle DIN EN 14303, AS-Qualität und hydrophobiert, Wärmedämmung DIN 4140 an haus- und betriebstechnischen Anlagen, an Rohrleitung, DN 32, Mindestabstände DIN 4140 sind nicht eingehalten, im Gebäude, Brandverhaltensklasse DIN EN 13501-1 A1 (nichtbrennbar), Wärmeleitfähigkeit 0,035 W/(mK) bei 40 Grad C Mitteltemperatur DIN EN 12667, Dämmschichtdicke 30 mm, kaschiert mit Aluminiumfolie, Arbeitshöhe des Montageortes bis 3,5 m über der Standfläche des hierfür erforderlichen Gerüstes.
Menge: 50,000 St
Kostengruppe DIN 276 2018-12: 499

**01.04.41 Passstück Mineralwolle AS-Qualität hydrophobiert Wärmedämmung Rohr DN40 Gebäude 0,035W/(mK) D 40mm kaschiert Alu-Folie**
STLB-Bau 2025-10 047
Passstück aus Mineralwolle DIN EN 14303, AS-Qualität und hydrophobiert, Wärmedämmung DIN 4140 an haus- und betriebstechnischen Anlagen, an Rohrleitung, DN 40, Mindestabstände DIN 4140 sind nicht eingehalten, im Gebäude, Brandverhaltensklasse DIN EN 13501-1 A1 (nichtbrennbar), Wärmeleitfähigkeit 0,035 W/(mK) bei 40 Grad C Mitteltemperatur DIN EN 12667, Dämmschichtdicke 40 mm, kaschiert mit Aluminiumfolie, Arbeitshöhe des Montageortes bis 3,5 m über der Standfläche des hierfür erforderlichen Gerüstes.
Menge: 38,000 St
Kostengruppe DIN 276 2018-12: 499

**01.04.42 Passstück Mineralwolle AS-Qualität hydrophobiert Wärmedämmung Rohr DN50 Gebäude 0,035W/(mK) D 50mm kaschiert Alu-Folie**
STLB-Bau 2025-10 047
Passstück aus Mineralwolle DIN EN 14303, AS-Qualität und hydrophobiert, Wärmedämmung DIN 4140 an haus- und betriebstechnischen Anlagen, an Rohrleitung, DN 50, Mindestabstände DIN 4140 sind nicht eingehalten, im Gebäude, Brandverhaltensklasse DIN EN 13501-1 A1 (nichtbrennbar), Wärmeleitfähigkeit 0,035 W/(mK) bei 40 Grad C Mitteltemperatur DIN EN 12667, Dämmschichtdicke 50 mm, kaschiert mit Aluminiumfolie, Arbeitshöhe des Montageortes bis 3,5 m über der Standfläche des hierfür erforderlichen Gerüstes.
Menge: 24,000 St
Kostengruppe DIN 276 2018-12: 499

**01.04.43 Passstück Mineralwolle AS-Qualität hydrophobiert Wärmedämmung Rohr DN65 Gebäude 0,035W/(mK) D 70mm kaschiert Alu-Folie**
STLB-Bau 2025-10 047
Passstück aus Mineralwolle DIN EN 14303, AS-Qualität und hydrophobiert, Wärmedämmung DIN 4140 an haus- und betriebstechnischen Anlagen, an Rohrleitung, DN 65, Mindestabstände DIN 4140 sind nicht eingehalten, im Gebäude, Brandverhaltensklasse DIN EN 13501-1 A1 (nichtbrennbar), Wärmeleitfähigkeit 0,035 W/(mK) bei 40 Grad C Mitteltemperatur DIN EN 12667, Dämmschichtdicke 70 mm, kaschiert mit Aluminiumfolie, Arbeitshöhe des Montageortes bis 3,5 m über der Standfläche des hierfür erforderlichen Gerüstes.
Menge: 18,000 St
Kostengruppe DIN 276 2018-12: 499

**01.04.44 Passstück Mineralwolle AS-Qualität hydrophobiert Wärmedämmung Rohr DN80 Gebäude 0,035W/(mK) D 80mm kaschiert Alu-Folie**
STLB-Bau 2025-10 047
Passstück aus Mineralwolle DIN EN 14303, AS-Qualität und hydrophobiert, Wärmedämmung DIN 4140 an haus- und betriebstechnischen Anlagen, an Rohrleitung, DN 80, Mindestabstände DIN 4140 sind nicht eingehalten, im Gebäude, Brandverhaltensklasse DIN EN 13501-1 A1 (nichtbrennbar), Wärmeleitfähigkeit 0,035 W/(mK) bei 40 Grad C Mitteltemperatur DIN EN 12667, Dämmschichtdicke 80 mm, kaschiert mit Aluminiumfolie, Arbeitshöhe des Montageortes bis 3,5 m über der Standfläche des hierfür erforderlichen Gerüstes.
Menge: 10,000 St
Kostengruppe DIN 276 2018-12: 499

**01.04.45 Passstück Mineralwolle AS-Qualität hydrophobiert Wärmedämmung Rohr DN100 Gebäude 0,035W/(mK) D 100mm kaschiert Alu-Folie**
STLB-Bau 2025-10 047
Passstück aus Mineralwolle DIN EN 14303, AS-Qualität und hydrophobiert, Wärmedämmung DIN 4140 an haus- und betriebstechnischen Anlagen, an Rohrleitung, DN 100, Mindestabstände DIN 4140 sind nicht eingehalten, im Gebäude, Brandverhaltensklasse DIN EN 13501-1 A1 (nichtbrennbar), Wärmeleitfähigkeit 0,035 W/(mK) bei 40 Grad C Mitteltemperatur DIN EN 12667, Dämmschichtdicke 100 mm, kaschiert mit Aluminiumfolie, Arbeitshöhe des Montageortes bis 3,5 m über der Standfläche des hierfür erforderlichen Gerüstes.
Menge: 6,000 St
Kostengruppe DIN 276 2018-12: 499

**01.04.46 Ausschnitt Wärmedämmung Rohr DN15 Gebäude Mineralwolle AS-Qualität hydrophobiert D 20mm kaschiert Alu-Folie**
STLB-Bau 2025-10 047
Ausschnitt für Wärmedämmung DIN 4140 an haus- und betriebstechnischen Anlagen, an Rohrleitung, DN 15, im Gebäude, Dämmung aus Mineralwolle DIN EN 14303, AS-Qualität und hydrophobiert, Brandverhaltensklasse DIN EN 13501-1 A1 (nichtbrennbar), Wärmeleitfähigkeit 0,035 W/(mK) bei 40 Grad C Mitteltemperatur DIN EN 12667, Gesamt-Dämmschichtdicke 20 mm, kaschiert mit Aluminiumfolie, Arbeitshöhe des Montageortes bis 3,5 m über der Standfläche des hierfür erforderlichen Gerüstes.
Menge: 138,000 St
Kostengruppe DIN 276 2018-12: 499

**01.04.47 Ausschnitt Wärmedämmung Rohr DN20 Gebäude Mineralwolle AS-Qualität hydrophobiert D 20mm kaschiert Alu-Folie**
STLB-Bau 2025-10 047
Ausschnitt für Wärmedämmung DIN 4140 an haus- und betriebstechnischen Anlagen, an Rohrleitung, DN 20, im Gebäude, Dämmung aus Mineralwolle DIN EN 14303, AS-Qualität und hydrophobiert, Brandverhaltensklasse DIN EN 13501-1 A1 (nichtbrennbar), Wärmeleitfähigkeit 0,035 W/(mK) bei 40 Grad C Mitteltemperatur DIN EN 12667, Gesamt-Dämmschichtdicke 20 mm, kaschiert mit Aluminiumfolie, Arbeitshöhe des Montageortes bis 3,5 m über der Standfläche des hierfür erforderlichen Gerüstes.
Menge: 56,000 St
Kostengruppe DIN 276 2018-12: 499

**01.04.48 Ausschnitt Wärmedämmung Rohr DN25 Gebäude Mineralwolle AS-Qualität hydrophobiert D 30mm kaschiert Alu-Folie**
STLB-Bau 2025-10 047
Ausschnitt für Wärmedämmung DIN 4140 an haus- und betriebstechnischen Anlagen, an Rohrleitung, DN 25, im Gebäude, Dämmung aus Mineralwolle DIN EN 14303, AS-Qualität und hydrophobiert, Brandverhaltensklasse DIN EN 13501-1 A1 (nichtbrennbar), Wärmeleitfähigkeit 0,035 W/(mK) bei 40 Grad C Mitteltemperatur DIN EN 12667, Gesamt-Dämmschichtdicke 30 mm, kaschiert mit Aluminiumfolie, Arbeitshöhe des Montageortes bis 3,5 m über der Standfläche des hierfür erforderlichen Gerüstes.
Menge: 48,000 St
Kostengruppe DIN 276 2018-12: 499

**01.04.49 Ausschnitt Wärmedämmung Rohr DN32 Gebäude Mineralwolle AS-Qualität hydrophobiert D 30mm kaschiert Alu-Folie**
STLB-Bau 2025-10 047
Ausschnitt für Wärmedämmung DIN 4140 an haus- und betriebstechnischen Anlagen, an Rohrleitung, DN 32, im Gebäude, Dämmung aus Mineralwolle DIN EN 14303, AS-Qualität und hydrophobiert, Brandverhaltensklasse DIN EN 13501-1 A1 (nichtbrennbar), Wärmeleitfähigkeit 0,035 W/(mK) bei 40 Grad C Mitteltemperatur DIN EN 12667, Gesamt-Dämmschichtdicke 30 mm, kaschiert mit Aluminiumfolie, Arbeitshöhe des Montageortes bis 3,5 m über der Standfläche des hierfür erforderlichen Gerüstes.
Menge: 40,000 St
Kostengruppe DIN 276 2018-12: 499

**01.04.50 Ausschnitt Wärmedämmung Rohr DN40 Gebäude Mineralwolle AS-Qualität hydrophobiert D 40mm kaschiert Alu-Folie**
STLB-Bau 2025-10 047
Ausschnitt für Wärmedämmung DIN 4140 an haus- und betriebstechnischen Anlagen, an Rohrleitung, DN 40, im Gebäude, Dämmung aus Mineralwolle DIN EN 14303, AS-Qualität und hydrophobiert, Brandverhaltensklasse DIN EN 13501-1 A1 (nichtbrennbar), Wärmeleitfähigkeit 0,035 W/(mK) bei 40 Grad C Mitteltemperatur DIN EN 12667, Gesamt-Dämmschichtdicke 40 mm, kaschiert mit Aluminiumfolie, Arbeitshöhe des Montageortes bis 3,5 m über der Standfläche des hierfür erforderlichen Gerüstes.
Menge: 24,000 St
Kostengruppe DIN 276 2018-12: 499

**01.04.51 Ausschnitt Wärmedämmung Rohr DN50 Gebäude Mineralwolle AS-Qualität hydrophobiert D 50mm kaschiert Alu-Folie**
STLB-Bau 2025-10 047
Ausschnitt für Wärmedämmung DIN 4140 an haus- und betriebstechnischen Anlagen, an Rohrleitung, DN 50, im Gebäude, Dämmung aus Mineralwolle DIN EN 14303, AS-Qualität und hydrophobiert, Brandverhaltensklasse DIN EN 13501-1 A1 (nichtbrennbar), Wärmeleitfähigkeit 0,035 W/(mK) bei 40 Grad C Mitteltemperatur DIN EN 12667, Gesamt-Dämmschichtdicke 50 mm, kaschiert mit Aluminiumfolie, Arbeitshöhe des Montageortes bis 3,5 m über der Standfläche des hierfür erforderlichen Gerüstes.
Menge: 18,000 St
Kostengruppe DIN 276 2018-12: 499

**01.04.52 Ausschnitt Wärmedämmung Rohr DN65 Gebäude Mineralwolle AS-Qualität hydrophobiert D 70mm kaschiert Alu-Folie**
STLB-Bau 2025-10 047
Ausschnitt für Wärmedämmung DIN 4140 an haus- und betriebstechnischen Anlagen, an Rohrleitung, DN 65, im Gebäude, Dämmung aus Mineralwolle DIN EN 14303, AS-Qualität und hydrophobiert, Brandverhaltensklasse DIN EN 13501-1 A1 (nichtbrennbar), Wärmeleitfähigkeit 0,035 W/(mK) bei 40 Grad C Mitteltemperatur DIN EN 12667, Gesamt-Dämmschichtdicke 70 mm, kaschiert mit Aluminiumfolie, Arbeitshöhe des Montageortes bis 3,5 m über der Standfläche des hierfür erforderlichen Gerüstes.
Menge: 12,000 St
Kostengruppe DIN 276 2018-12: 499

**01.04.53 Ausschnitt Wärmedämmung Rohr DN80 Gebäude Mineralwolle AS-Qualität hydrophobiert D 80mm kaschiert Alu-Folie**
STLB-Bau 2025-10 047
Ausschnitt für Wärmedämmung DIN 4140 an haus- und betriebstechnischen Anlagen, an Rohrleitung, DN 80, im Gebäude, Dämmung aus Mineralwolle DIN EN 14303, AS-Qualität und hydrophobiert, Brandverhaltensklasse DIN EN 13501-1 A1 (nichtbrennbar), Wärmeleitfähigkeit 0,035 W/(mK) bei 40 Grad C Mitteltemperatur DIN EN 12667, Gesamt-Dämmschichtdicke 80 mm, kaschiert mit Aluminiumfolie, Arbeitshöhe des Montageortes bis 3,5 m über der Standfläche des hierfür erforderlichen Gerüstes.
Menge: 10,000 St
Kostengruppe DIN 276 2018-12: 499

**01.04.54 Ausschnitt Wärmedämmung Rohr DN100 Gebäude Mineralwolle AS-Qualität hydrophobiert D 100mm kaschiert Alu-Folie**
STLB-Bau 2025-10 047
Ausschnitt für Wärmedämmung DIN 4140 an haus- und betriebstechnischen Anlagen, an Rohrleitung, DN 100, im Gebäude, Dämmung aus Mineralwolle DIN EN 14303, AS-Qualität und hydrophobiert, Brandverhaltensklasse DIN EN 13501-1 A1 (nichtbrennbar), Wärmeleitfähigkeit 0,035 W/(mK) bei 40 Grad C Mitteltemperatur DIN EN 12667, Gesamt-Dämmschichtdicke 100 mm, kaschiert mit Aluminiumfolie, Arbeitshöhe des Montageortes bis 3,5 m über der Standfläche des hierfür erforderlichen Gerüstes.
Menge: 6,000 St
Kostengruppe DIN 276 2018-12: 499

*Hinweis: Wärmedämmung mit PVC-Mantel, 100%*

**01.04.55 Wärmedämmung Ummantelung Rohr DN15 Gebäude Mineralwolle AS-Qualität hydrophobiert Rohrschale D 20mm Mantel Kunststofffolie**
STLB-Bau 2025-10 047
Wärmedämmung einschl. Ummantelung DIN 4140 an haus- und betriebstechnischen Anlagen, an Rohrleitung, DN 15, Rohrverbindung als Pressverbindung, Mindestabstände DIN 4140 sind nicht eingehalten, im Gebäude, Dämmung aus Mineralwolle DIN EN 14303, AS-Qualität und hydrophobiert, als Rohrschale, Dämmschichtdicke 20 mm, Brandverhaltensklasse DIN EN 13501-1 A1 (nichtbrennbar), Schmelzpunkt größer 1000 Grad C, DIN 4102-17, Wärmeleitfähigkeit 0,035 W/(mK) bei 40 Grad C Mitteltemperatur DIN EN 12667, kaschiert mit Alufolie, Ummantelung aus harter Kunststofffolie, Nähte quellverschweißen, Arbeitshöhe des Montageortes bis 3,5 m über der Standfläche des hierfür erforderlichen Gerüstes.
Menge: 35,000 m
Kostengruppe DIN 276 2018-12: 499

**01.04.56 Wärmedämmung Ummantelung Rohr DN20 Gebäude Mineralwolle AS-Qualität hydrophobiert Rohrschale D 20mm Mantel Kunststofffolie**
STLB-Bau 2025-10 047
Wärmedämmung einschl. Ummantelung DIN 4140 an haus- und betriebstechnischen Anlagen, an Rohrleitung, DN 20, Mindestabstände DIN 4140 sind nicht eingehalten, im Gebäude, Dämmung aus Mineralwolle DIN EN 14303, AS-Qualität und hydrophobiert, als Rohrschale, Dämmschichtdicke 20 mm, Baustoffklasse DIN 4102-1 A (nichtbrennbar), Schmelzpunkt größer 1000 Grad C, DIN 4102-17, Wärmeleitfähigkeit 0,035 W/(mK) bei 40 Grad C Mitteltemperatur DIN EN 12667, kaschiert mit Alufolie, Ummantelung aus harter Kunststofffolie, Nähte quellverschweißen, Arbeitshöhe des Montageortes bis 3,5 m über der Standfläche des hierfür erforderlichen Gerüstes.
Menge: 40,000 m
Kostengruppe DIN 276 2018-12: 499

**01.04.57 Wärmedämmung Ummantelung Rohr DN25 Gebäude Mineralwolle AS-Qualität hydrophobiert Rohrschale D 30mm Mantel Kunststofffolie**
STLB-Bau 2025-10 047
Wärmedämmung einschl. Ummantelung DIN 4140 an haus- und betriebstechnischen Anlagen, an Rohrleitung, DN 25, Mindestabstände DIN 4140 sind nicht eingehalten, im Gebäude, Dämmung aus Mineralwolle DIN EN 14303, AS-Qualität und hydrophobiert, als Rohrschale, Dämmschichtdicke 30 mm, Brandverhaltensklasse DIN EN 13501-1 A1 (nichtbrennbar), Schmelzpunkt größer 1000 Grad C, DIN 4102-17, Wärmeleitfähigkeit 0,035 W/(mK) bei 40 Grad C Mitteltemperatur DIN EN 12667, kaschiert mit Alufolie, Ummantelung aus harter Kunststofffolie, Nähte quellverschweißen, Arbeitshöhe des Montageortes bis 3,5 m über der Standfläche des hierfür erforderlichen Gerüstes.
Menge: 85,000 m
Kostengruppe DIN 276 2018-12: 499

**01.04.58 Wärmedämmung Ummantelung Rohr DN32 Gebäude Mineralwolle AS-Qualität hydrophobiert Rohrschale D 30mm Mantel Kunststofffolie**
STLB-Bau 2025-10 047
Wärmedämmung einschl. Ummantelung DIN 4140 an haus- und betriebstechnischen Anlagen, an Rohrleitung, DN 32, Mindestabstände DIN 4140 sind nicht eingehalten, im Gebäude, Dämmung aus Mineralwolle DIN EN 14303, AS-Qualität und hydrophobiert, als Rohrschale, Dämmschichtdicke 30 mm, Baustoffklasse DIN 4102-1 A (nichtbrennbar), Schmelzpunkt größer 1000 Grad C, DIN 4102-17, Wärmeleitfähigkeit 0,035 W/(mK) bei 40 Grad C Mitteltemperatur DIN EN 12667, kaschiert mit Alufolie, Ummantelung aus harter Kunststofffolie, Nähte quellverschweißen, Arbeitshöhe des Montageortes bis 3,5 m über der Standfläche des hierfür erforderlichen Gerüstes.
Menge: 110,000 m
Kostengruppe DIN 276 2018-12: 499

**01.04.59 Wärmedämmung Ummantelung Rohr DN40 Gebäude Mineralwolle AS-Qualität hydrophobiert Rohrschale D 40mm Mantel Kunststofffolie**
STLB-Bau 2025-10 047
Wärmedämmung einschl. Ummantelung DIN 4140 an haus- und betriebstechnischen Anlagen, an Rohrleitung, DN 40, Mindestabstände DIN 4140 sind nicht eingehalten, im Gebäude, Dämmung aus Mineralwolle DIN EN 14303, AS-Qualität und hydrophobiert, als Rohrschale, Dämmschichtdicke 40 mm, Brandverhaltensklasse DIN EN 13501-1 A1 (nichtbrennbar), Schmelzpunkt größer 1000 Grad C, DIN 4102-17, Wärmeleitfähigkeit 0,035 W/(mK) bei 40 Grad C Mitteltemperatur DIN EN 12667, kaschiert mit Alufolie, Ummantelung aus harter Kunststofffolie, Nähte quellverschweißen, Arbeitshöhe des Montageortes bis 3,5 m über der Standfläche des hierfür erforderlichen Gerüstes.
Menge: 105,000 m
Kostengruppe DIN 276 2018-12: 499

**01.04.60 Wärmedämmung Ummantelung Rohr DN50 Gebäude Mineralwolle AS-Qualität hydrophobiert Rohrschale D 50mm Mantel Kunststofffolie**
STLB-Bau 2025-10 047
Wärmedämmung einschl. Ummantelung DIN 4140 an haus- und betriebstechnischen Anlagen, an Rohrleitung, DN 50, Mindestabstände DIN 4140 sind nicht eingehalten, im Gebäude, Dämmung aus Mineralwolle DIN EN 14303, AS-Qualität und hydrophobiert, als Rohrschale, Dämmschichtdicke 50 mm, Brandverhaltensklasse DIN EN 13501-1 A1 (nichtbrennbar), Schmelzpunkt größer 1000 Grad C, DIN 4102-17, Wärmeleitfähigkeit 0,035 W/(mK) bei 40 Grad C Mitteltemperatur DIN EN 12667, kaschiert mit Alufolie, Ummantelung aus harter Kunststofffolie, Nähte quellverschweißen, Arbeitshöhe des Montageortes bis 3,5 m über der Standfläche des hierfür erforderlichen Gerüstes.
Menge: 140,000 m
Kostengruppe DIN 276 2018-12: 499

**01.04.61 Wärmedämmung Ummantelung Rohr DN65 Gebäude Mineralwolle AS-Qualität hydrophobiert Rohrschale D 70mm Mantel Kunststofffolie**
STLB-Bau 2025-10 047
Wärmedämmung einschl. Ummantelung DIN 4140 an haus- und betriebstechnischen Anlagen, an Rohrleitung, DN 65, Mindestabstände DIN 4140 sind nicht eingehalten, im Gebäude, Dämmung aus Mineralwolle DIN EN 14303, AS-Qualität und hydrophobiert, als Rohrschale, Dämmschichtdicke 70 mm, Baustoffklasse DIN 4102-1 A (nichtbrennbar), Schmelzpunkt größer 1000 Grad C, DIN 4102-17, Wärmeleitfähigkeit 0,035 W/(mK) bei 40 Grad C Mitteltemperatur DIN EN 12667, kaschiert mit Alufolie, Ummantelung aus harter Kunststofffolie, Nähte quellverschweißen, Arbeitshöhe des Montageortes bis 3,5 m über der Standfläche des hierfür erforderlichen Gerüstes.
Menge: 390,000 m
Kostengruppe DIN 276 2018-12: 499

**01.04.62 Wärmedämmung Ummantelung Rohr DN80 Gebäude Mineralwolle AS-Qualität hydrophobiert Rohrschale D 80mm Mantel Kunststofffolie**
STLB-Bau 2025-10 047
Wärmedämmung einschl. Ummantelung DIN 4140 an haus- und betriebstechnischen Anlagen, an Rohrleitung, DN 80, Mindestabstände DIN 4140 sind nicht eingehalten, im Gebäude, Dämmung aus Mineralwolle DIN EN 14303, AS-Qualität und hydrophobiert, als Rohrschale, Dämmschichtdicke 80 mm, Brandverhaltensklasse DIN EN 13501-1 A1 (nichtbrennbar), Schmelzpunkt größer 1000 Grad C, DIN 4102-17, Wärmeleitfähigkeit 0,035 W/(mK) bei 40 Grad C Mitteltemperatur DIN EN 12667, kaschiert mit Alufolie, Ummantelung aus harter Kunststofffolie, Nähte quellverschweißen, Arbeitshöhe des Montageortes bis 3,5 m über der Standfläche des hierfür erforderlichen Gerüstes.
Menge: 180,000 m
Kostengruppe DIN 276 2018-12: 499

**01.04.63 Wärmedämmung Ummantelung Rohr DN100 Gebäude Mineralwolle AS-Qualität hydrophobiert Rohrschale D 100mm Mantel Kunststofffolie**
STLB-Bau 2025-10 047
Wärmedämmung einschl. Ummantelung DIN 4140 an haus- und betriebstechnischen Anlagen, an Rohrleitung, DN 100, Mindestabstände DIN 4140 sind nicht eingehalten, im Gebäude, Dämmung aus Mineralwolle DIN EN 14303, AS-Qualität und hydrophobiert, als Rohrschale, Dämmschichtdicke 100 mm, Brandverhaltensklasse DIN EN 13501-1 A1 (nichtbrennbar), Schmelzpunkt größer 1000 Grad C, DIN 4102-17, Wärmeleitfähigkeit 0,035 W/(mK) bei 40 Grad C Mitteltemperatur DIN EN 12667, kaschiert mit Alufolie, Ummantelung aus harter Kunststofffolie, Nähte quellverschweißen, Arbeitshöhe des Montageortes bis 3,5 m über der Standfläche des hierfür erforderlichen Gerüstes.
Menge: 300,000 m
Kostengruppe DIN 276 2018-12: 499

**01.04.64 Wärmedämmung Ummantelung Rohr DN125 Gebäude Mineralwolle AS-Qualität hydrophobiert Rohrschale D 100mm Mantel Kunststofffolie**
STLB-Bau 2025-10 047
Wärmedämmung einschl. Ummantelung DIN 4140 an haus- und betriebstechnischen Anlagen, an Rohrleitung, DN 125, Mindestabstände DIN 4140 sind nicht eingehalten, im Gebäude, Dämmung aus Mineralwolle DIN EN 14303, AS-Qualität und hydrophobiert, als Rohrschale, Dämmschichtdicke 100 mm, Brandverhaltensklasse DIN EN 13501-1 A1 (nichtbrennbar), Schmelzpunkt größer 1000 Grad C, DIN 4102-17, Wärmeleitfähigkeit 0,035 W/(mK) bei 40 Grad C Mitteltemperatur DIN EN 12667, kaschiert mit Alufolie, Ummantelung aus harter Kunststofffolie, Nähte quellverschweißen, Arbeitshöhe des Montageortes bis 3,5 m über der Standfläche des hierfür erforderlichen Gerüstes.
Menge: 20,000 m
Kostengruppe DIN 276 2018-12: 499

**01.04.65 Bogen Mineralwolle AS-Qualität hydrophobiert Wärmedämmung Ummantelung Rohr DN15 Gebäude 0,035W/(mK) einlagig D 20mm Mantel Kunststofffolie quellverschweißen**
STLB-Bau 2025-10 047
Bogen aus Mineralwolle DIN EN 14303, AS-Qualität und hydrophobiert, Wärmedämmung einschl. Ummantelung DIN 4140 an haus- und betriebstechnischen Anlagen, an Rohrleitung, DN 15, Mindestabstände DIN 4140 sind nicht eingehalten, im Gebäude, Brandverhaltensklasse DIN EN 13501-1 A1 (nichtbrennbar), Wärmeleitfähigkeit 0,035 W/(mK) bei 40 Grad C Mitteltemperatur DIN EN 12667, einlagig, Dämmschichtdicke 20 mm, Ummantelung aus harter Kunststofffolie, Nähte quellverschweißen, Arbeitshöhe des Montageortes bis 3,5 m über der Standfläche des hierfür erforderlichen Gerüstes.
Menge: 24,000 St
Kostengruppe DIN 276 2018-12: 499

**01.04.66 Bogen Mineralwolle AS-Qualität hydrophobiert Wärmedämmung Ummantelung Rohr DN20 Gebäude 0,035W/(mK) einlagig D 20mm Mantel Kunststofffolie quellverschweißen**
STLB-Bau 2025-10 047
Bogen aus Mineralwolle DIN EN 14303, AS-Qualität und hydrophobiert, Wärmedämmung einschl. Ummantelung DIN 4140 an haus- und betriebstechnischen Anlagen, an Rohrleitung, DN 20, Mindestabstände DIN 4140 sind nicht eingehalten, im Gebäude, Brandverhaltensklasse DIN EN 13501-1 A1 (nichtbrennbar), Wärmeleitfähigkeit 0,035 W/(mK) bei 40 Grad C Mitteltemperatur DIN EN 12667, einlagig, Dämmschichtdicke 20 mm, Ummantelung aus harter Kunststofffolie, Nähte quellverschweißen, Arbeitshöhe des Montageortes bis 3,5 m über der Standfläche des hierfür erforderlichen Gerüstes.
Menge: 28,000 St
Kostengruppe DIN 276 2018-12: 499

**01.04.67 Bogen Mineralwolle AS-Qualität hydrophobiert Wärmedämmung Ummantelung Rohr DN25 Gebäude 0,035W/(mK) einlagig D 30mm Mantel Kunststofffolie quellverschweißen**
STLB-Bau 2025-10 047
Bogen aus Mineralwolle DIN EN 14303, AS-Qualität und hydrophobiert, Wärmedämmung einschl. Ummantelung DIN 4140 an haus- und betriebstechnischen Anlagen, an Rohrleitung, DN 25, Mindestabstände DIN 4140 sind nicht eingehalten, im Gebäude, Brandverhaltensklasse DIN EN 13501-1 A1 (nichtbrennbar), Wärmeleitfähigkeit 0,035 W/(mK) bei 40 Grad C Mitteltemperatur DIN EN 12667, einlagig, Dämmschichtdicke 30 mm, Ummantelung aus harter Kunststofffolie, Nähte quellverschweißen, Arbeitshöhe des Montageortes bis 3,5 m über der Standfläche des hierfür erforderlichen Gerüstes.
Menge: 46,000 St
Kostengruppe DIN 276 2018-12: 499

**01.04.68 Bogen Mineralwolle AS-Qualität hydrophobiert Wärmedämmung Ummantelung Rohr DN32 Gebäude 0,035W/(mK) einlagig D 30mm Mantel Kunststofffolie quellverschweißen**
STLB-Bau 2025-10 047
Bogen aus Mineralwolle DIN EN 14303, AS-Qualität und hydrophobiert, Wärmedämmung einschl. Ummantelung DIN 4140 an haus- und betriebstechnischen Anlagen, an Rohrleitung, DN 32, Mindestabstände DIN 4140 sind nicht eingehalten, im Gebäude, Brandverhaltensklasse DIN EN 13501-1 A1 (nichtbrennbar), Wärmeleitfähigkeit 0,035 W/(mK) bei 40 Grad C Mitteltemperatur DIN EN 12667, einlagig, Dämmschichtdicke 30 mm, Ummantelung aus harter Kunststofffolie, Nähte quellverschweißen, Arbeitshöhe des Montageortes bis 3,5 m über der Standfläche des hierfür erforderlichen Gerüstes.
Menge: 40,000 St
Kostengruppe DIN 276 2018-12: 499

**01.04.69 Bogen Mineralwolle AS-Qualität hydrophobiert Wärmedämmung Ummantelung Rohr DN40 Gebäude 0,035W/(mK) einlagig D 40mm Mantel Kunststofffolie quellverschweißen**
STLB-Bau 2025-10 047
Bogen aus Mineralwolle DIN EN 14303, AS-Qualität und hydrophobiert, Wärmedämmung einschl. Ummantelung DIN 4140 an haus- und betriebstechnischen Anlagen, an Rohrleitung, DN 40, Mindestabstände DIN 4140 sind nicht eingehalten, im Gebäude, Brandverhaltensklasse DIN EN 13501-1 A1 (nichtbrennbar), Wärmeleitfähigkeit 0,035 W/(mK) bei 40 Grad C Mitteltemperatur DIN EN 12667, einlagig, Dämmschichtdicke 40 mm, Ummantelung aus harter Kunststofffolie, Nähte quellverschweißen, Arbeitshöhe des Montageortes bis 3,5 m über der Standfläche des hierfür erforderlichen Gerüstes.
Menge: 36,000 St
Kostengruppe DIN 276 2018-12: 499

**01.04.70 Bogen Mineralwolle AS-Qualität hydrophobiert Wärmedämmung Ummantelung Rohr DN50 Gebäude 0,035W/(mK) einlagig D 50mm Mantel Kunststofffolie quellverschweißen**
STLB-Bau 2025-10 047
Bogen aus Mineralwolle DIN EN 14303, AS-Qualität und hydrophobiert, Wärmedämmung einschl. Ummantelung DIN 4140 an haus- und betriebstechnischen Anlagen, an Rohrleitung, DN 50, Mindestabstände DIN 4140 sind nicht eingehalten, im Gebäude, Brandverhaltensklasse DIN EN 13501-1 A1 (nichtbrennbar), Wärmeleitfähigkeit 0,035 W/(mK) bei 40 Grad C Mitteltemperatur DIN EN 12667, einlagig, Dämmschichtdicke 50 mm, Ummantelung aus harter Kunststofffolie, Nähte quellverschweißen, Arbeitshöhe des Montageortes bis 3,5 m über der Standfläche des hierfür erforderlichen Gerüstes.
Menge: 58,000 St
Kostengruppe DIN 276 2018-12: 499

**01.04.71 Bogen Mineralwolle AS-Qualität hydrophobiert Wärmedämmung Ummantelung Rohr DN65 Gebäude 0,035W/(mK) einlagig D 70mm Mantel Kunststofffolie quellverschweißen**
STLB-Bau 2025-10 047
Bogen aus Mineralwolle DIN EN 14303, AS-Qualität und hydrophobiert, Wärmedämmung einschl. Ummantelung DIN 4140 an haus- und betriebstechnischen Anlagen, an Rohrleitung, DN 65, Mindestabstände DIN 4140 sind nicht eingehalten, im Gebäude, Brandverhaltensklasse DIN EN 13501-1 A1 (nichtbrennbar), Wärmeleitfähigkeit 0,035 W/(mK) bei 40 Grad C Mitteltemperatur DIN EN 12667, einlagig, Dämmschichtdicke 70 mm, Ummantelung aus harter Kunststofffolie, Nähte quellverschweißen, Arbeitshöhe des Montageortes bis 3,5 m über der Standfläche des hierfür erforderlichen Gerüstes.
Menge: 76,000 St
Kostengruppe DIN 276 2018-12: 499

**01.04.72 Bogen Mineralwolle AS-Qualität hydrophobiert Wärmedämmung Ummantelung Rohr DN80 Gebäude 0,035W/(mK) einlagig D 80mm Mantel Kunststofffolie quellverschweißen**
STLB-Bau 2025-10 047
Bogen aus Mineralwolle DIN EN 14303, AS-Qualität und hydrophobiert, Wärmedämmung einschl. Ummantelung DIN 4140 an haus- und betriebstechnischen Anlagen, an Rohrleitung, DN 80, Mindestabstände DIN 4140 sind nicht eingehalten, im Gebäude, Brandverhaltensklasse DIN EN 13501-1 A1 (nichtbrennbar), Wärmeleitfähigkeit 0,035 W/(mK) bei 40 Grad C Mitteltemperatur DIN EN 12667, einlagig, Dämmschichtdicke 80 mm, Ummantelung aus harter Kunststofffolie, Nähte quellverschweißen, Arbeitshöhe des Montageortes bis 3,5 m über der Standfläche des hierfür erforderlichen Gerüstes.
Menge: 40,000 St
Kostengruppe DIN 276 2018-12: 499

**01.04.73 Bogen Mineralwolle AS-Qualität hydrophobiert Wärmedämmung Ummantelung Rohr DN100 Gebäude 0,035W/(mK) einlagig D 100mm Mantel Kunststofffolie quellverschweißen**
STLB-Bau 2025-10 047
Bogen aus Mineralwolle DIN EN 14303, AS-Qualität und hydrophobiert, Wärmedämmung einschl. Ummantelung DIN 4140 an haus- und betriebstechnischen Anlagen, an Rohrleitung, DN 100, Mindestabstände DIN 4140 sind nicht eingehalten, im Gebäude, Brandverhaltensklasse DIN EN 13501-1 A1 (nichtbrennbar), Wärmeleitfähigkeit 0,035 W/(mK) bei 40 Grad C Mitteltemperatur DIN EN 12667, einlagig, Dämmschichtdicke 100 mm, Ummantelung aus harter Kunststofffolie, Nähte quellverschweißen, Arbeitshöhe des Montageortes bis 3,5 m über der Standfläche des hierfür erforderlichen Gerüstes.
Menge: 34,000 St
Kostengruppe DIN 276 2018-12: 499

**01.04.74 Bogen Mineralwolle AS-Qualität hydrophobiert Wärmedämmung Ummantelung Rohr DN125 Gebäude 0,035W/(mK) einlagig D 100mm Mantel Kunststofffolie quellverschweißen**
STLB-Bau 2025-10 047
Bogen aus Mineralwolle DIN EN 14303, AS-Qualität und hydrophobiert, Wärmedämmung einschl. Ummantelung DIN 4140 an haus- und betriebstechnischen Anlagen, an Rohrleitung, DN 125, Mindestabstände DIN 4140 sind nicht eingehalten, im Gebäude, Brandverhaltensklasse DIN EN 13501-1 A1 (nichtbrennbar), Wärmeleitfähigkeit 0,035 W/(mK) bei 40 Grad C Mitteltemperatur DIN EN 12667, einlagig, Dämmschichtdicke 100 mm, Ummantelung aus harter Kunststofffolie, Nähte quellverschweißen, Arbeitshöhe des Montageortes bis 3,5 m über der Standfläche des hierfür erforderlichen Gerüstes.
Menge: 8,000 St
Kostengruppe DIN 276 2018-12: 499

**01.04.75 Reduzierung Mineralwolle AS-Qualität hydrophobiert Wärmedämmung Ummantelung Rohr DN15 Gebäude 0,035W/(mK) einlagig D 20mm Mantel Kunststofffolie quellverschweißen**
STLB-Bau 2025-10 047
Reduzierung aus Mineralwolle DIN EN 14303, AS-Qualität und hydrophobiert, Wärmedämmung einschl. Ummantelung DIN 4140 an haus- und betriebstechnischen Anlagen, an Rohrleitung, DN 15, Mindestabstände DIN 4140 sind nicht eingehalten, im Gebäude, Brandverhaltensklasse DIN EN 13501-1 A1 (nichtbrennbar), Wärmeleitfähigkeit 0,035 W/(mK) bei 40 Grad C Mitteltemperatur DIN EN 12667, einlagig, Dämmschichtdicke 20 mm, Ummantelung aus harter Kunststofffolie, Nähte quellverschweißen, Arbeitshöhe des Montageortes bis 3,5 m über der Standfläche des hierfür erforderlichen Gerüstes.
Menge: 10,000 St
Kostengruppe DIN 276 2018-12: 499

**01.04.76 Reduzierung Mineralwolle AS-Qualität hydrophobiert Wärmedämmung Ummantelung Rohr DN20 Gebäude 0,035W/(mK) einlagig D 20mm Mantel Kunststofffolie quellverschweißen**
STLB-Bau 2025-10 047
Reduzierung aus Mineralwolle DIN EN 14303, AS-Qualität und hydrophobiert, Wärmedämmung einschl. Ummantelung DIN 4140 an haus- und betriebstechnischen Anlagen, an Rohrleitung, DN 20, Mindestabstände DIN 4140 sind nicht eingehalten, im Gebäude, Brandverhaltensklasse DIN EN 13501-1 A1 (nichtbrennbar), Wärmeleitfähigkeit 0,035 W/(mK) bei 40 Grad C Mitteltemperatur DIN EN 12667, einlagig, Dämmschichtdicke 20 mm, Ummantelung aus harter Kunststofffolie, Nähte quellverschweißen, Arbeitshöhe des Montageortes bis 3,5 m über der Standfläche des hierfür erforderlichen Gerüstes.
Menge: 16,000 St
Kostengruppe DIN 276 2018-12: 499

**01.04.77 Reduzierung Mineralwolle AS-Qualität hydrophobiert Wärmedämmung Ummantelung Rohr DN25 Gebäude 0,035W/(mK) einlagig D 30mm Mantel Kunststofffolie quellverschweißen**
STLB-Bau 2025-10 047
Reduzierung aus Mineralwolle DIN EN 14303, AS-Qualität und hydrophobiert, Wärmedämmung einschl. Ummantelung DIN 4140 an haus- und betriebstechnischen Anlagen, an Rohrleitung, DN 25, Mindestabstände DIN 4140 sind nicht eingehalten, im Gebäude, Brandverhaltensklasse DIN EN 13501-1 A1 (nichtbrennbar), Wärmeleitfähigkeit 0,035 W/(mK) bei 40 Grad C Mitteltemperatur DIN EN 12667, einlagig, Dämmschichtdicke 30 mm, Ummantelung aus harter Kunststofffolie, Nähte quellverschweißen, Arbeitshöhe des Montageortes bis 3,5 m über der Standfläche des hierfür erforderlichen Gerüstes.
Menge: 20,000 St
Kostengruppe DIN 276 2018-12: 499

**01.04.78 Reduzierung Mineralwolle AS-Qualität hydrophobiert Wärmedämmung Ummantelung Rohr DN32 Gebäude 0,035W/(mK) einlagig D 30mm Mantel Kunststofffolie quellverschweißen**
STLB-Bau 2025-10 047
Reduzierung aus Mineralwolle DIN EN 14303, AS-Qualität und hydrophobiert, Wärmedämmung einschl. Ummantelung DIN 4140 an haus- und betriebstechnischen Anlagen, an Rohrleitung, DN 32, Mindestabstände DIN 4140 sind nicht eingehalten, im Gebäude, Brandverhaltensklasse DIN EN 13501-1 A1 (nichtbrennbar), Wärmeleitfähigkeit 0,035 W/(mK) bei 40 Grad C Mitteltemperatur DIN EN 12667, einlagig, Dämmschichtdicke 30 mm, Ummantelung aus harter Kunststofffolie, Nähte quellverschweißen, Arbeitshöhe des Montageortes bis 3,5 m über der Standfläche des hierfür erforderlichen Gerüstes.
Menge: 20,000 St
Kostengruppe DIN 276 2018-12: 499

**01.04.79 Reduzierung Mineralwolle AS-Qualität hydrophobiert Wärmedämmung Ummantelung Rohr DN40 Gebäude 0,035W/(mK) einlagig D 40mm Mantel Kunststofffolie quellverschweißen**
STLB-Bau 2025-10 047
Reduzierung aus Mineralwolle DIN EN 14303, AS-Qualität und hydrophobiert, Wärmedämmung einschl. Ummantelung DIN 4140 an haus- und betriebstechnischen Anlagen, an Rohrleitung, DN 40, Mindestabstände DIN 4140 sind nicht eingehalten, im Gebäude, Brandverhaltensklasse DIN EN 13501-1 A1 (nichtbrennbar), Wärmeleitfähigkeit 0,035 W/(mK) bei 40 Grad C Mitteltemperatur DIN EN 12667, einlagig, Dämmschichtdicke 40 mm, Ummantelung aus harter Kunststofffolie, Nähte quellverschweißen, Arbeitshöhe des Montageortes bis 3,5 m über der Standfläche des hierfür erforderlichen Gerüstes.
Menge: 18,000 St
Kostengruppe DIN 276 2018-12: 499

**01.04.80 Reduzierung Mineralwolle AS-Qualität hydrophobiert Wärmedämmung Ummantelung Rohr DN50 Gebäude 0,035W/(mK) einlagig D 50mm Mantel Kunststofffolie quellverschweißen**
STLB-Bau 2025-10 047
Reduzierung aus Mineralwolle DIN EN 14303, AS-Qualität und hydrophobiert, Wärmedämmung einschl. Ummantelung DIN 4140 an haus- und betriebstechnischen Anlagen, an Rohrleitung, DN 50, Mindestabstände DIN 4140 sind nicht eingehalten, im Gebäude, Brandverhaltensklasse DIN EN 13501-1 A1 (nichtbrennbar), Wärmeleitfähigkeit 0,035 W/(mK) bei 40 Grad C Mitteltemperatur DIN EN 12667, einlagig, Dämmschichtdicke 50 mm, Ummantelung aus harter Kunststofffolie, Nähte quellverschweißen, Arbeitshöhe des Montageortes bis 3,5 m über der Standfläche des hierfür erforderlichen Gerüstes.
Menge: 26,000 St
Kostengruppe DIN 276 2018-12: 499

**01.04.81 Reduzierung Mineralwolle AS-Qualität hydrophobiert Wärmedämmung Ummantelung Rohr DN65 Gebäude 0,035W/(mK) einlagig D 70mm Mantel Kunststofffolie quellverschweißen**
STLB-Bau 2025-10 047
Reduzierung aus Mineralwolle DIN EN 14303, AS-Qualität und hydrophobiert, Wärmedämmung einschl. Ummantelung DIN 4140 an haus- und betriebstechnischen Anlagen, an Rohrleitung, DN 65, Mindestabstände DIN 4140 sind nicht eingehalten, im Gebäude, Brandverhaltensklasse DIN EN 13501-1 A1 (nichtbrennbar), Wärmeleitfähigkeit 0,035 W/(mK) bei 40 Grad C Mitteltemperatur DIN EN 12667, einlagig, Dämmschichtdicke 70 mm, Ummantelung aus harter Kunststofffolie, Nähte quellverschweißen, Arbeitshöhe des Montageortes bis 3,5 m über der Standfläche des hierfür erforderlichen Gerüstes.
Menge: 42,000 St
Kostengruppe DIN 276 2018-12: 499

**01.04.82 Reduzierung Mineralwolle AS-Qualität hydrophobiert Wärmedämmung Ummantelung Rohr DN80 Gebäude 0,035W/(mK) einlagig D 80mm Mantel Kunststofffolie quellverschweißen**
STLB-Bau 2025-10 047
Reduzierung aus Mineralwolle DIN EN 14303, AS-Qualität und hydrophobiert, Wärmedämmung einschl. Ummantelung DIN 4140 an haus- und betriebstechnischen Anlagen, an Rohrleitung, DN 80, Mindestabstände DIN 4140 sind nicht eingehalten, im Gebäude, Brandverhaltensklasse DIN EN 13501-1 A1 (nichtbrennbar), Wärmeleitfähigkeit 0,035 W/(mK) bei 40 Grad C Mitteltemperatur DIN EN 12667, einlagig, Dämmschichtdicke 80 mm, Ummantelung aus harter Kunststofffolie, Nähte quellverschweißen, Arbeitshöhe des Montageortes bis 3,5 m über der Standfläche des hierfür erforderlichen Gerüstes.
Menge: 18,000 St
Kostengruppe DIN 276 2018-12: 499

**01.04.83 Reduzierung Mineralwolle AS-Qualität hydrophobiert Wärmedämmung Ummantelung Rohr DN100 Gebäude 0,035W/(mK) einlagig D 100mm Mantel Kunststofffolie quellverschweißen**
STLB-Bau 2025-10 047
Reduzierung aus Mineralwolle DIN EN 14303, AS-Qualität und hydrophobiert, Wärmedämmung einschl. Ummantelung DIN 4140 an haus- und betriebstechnischen Anlagen, an Rohrleitung, DN 100, Mindestabstände DIN 4140 sind nicht eingehalten, im Gebäude, Brandverhaltensklasse DIN EN 13501-1 A1 (nichtbrennbar), Wärmeleitfähigkeit 0,035 W/(mK) bei 40 Grad C Mitteltemperatur DIN EN 12667, einlagig, Dämmschichtdicke 100 mm, Ummantelung aus harter Kunststofffolie, Nähte quellverschweißen, Arbeitshöhe des Montageortes bis 3,5 m über der Standfläche des hierfür erforderlichen Gerüstes.
Menge: 10,000 St
Kostengruppe DIN 276 2018-12: 499

**01.04.84 Reduzierung Mineralwolle AS-Qualität hydrophobiert Wärmedämmung Ummantelung Rohr DN125 Gebäude 0,035W/(mK) einlagig D 100mm Mantel Kunststofffolie quellverschweißen**
STLB-Bau 2025-10 047
Reduzierung aus Mineralwolle DIN EN 14303, AS-Qualität und hydrophobiert, Wärmedämmung einschl. Ummantelung DIN 4140 an haus- und betriebstechnischen Anlagen, an Rohrleitung, DN 125, Mindestabstände DIN 4140 sind nicht eingehalten, im Gebäude, Brandverhaltensklasse DIN EN 13501-1 A1 (nichtbrennbar), Wärmeleitfähigkeit 0,035 W/(mK) bei 40 Grad C Mitteltemperatur DIN EN 12667, einlagig, Dämmschichtdicke 100 mm, Ummantelung aus harter Kunststofffolie, Nähte quellverschweißen, Arbeitshöhe des Montageortes bis 3,5 m über der Standfläche des hierfür erforderlichen Gerüstes.
Menge: 2,000 St
Kostengruppe DIN 276 2018-12: 499

**01.04.85 Stutzen Mineralwolle AS-Qualität hydrophobiert Wärmedämmung Ummantelung Rohr DN15 Gebäude 0,035W/(mK) einlagig D 20mm Mantel Kunststofffolie quellverschweißen**
STLB-Bau 2025-10 047
Stutzen aus Mineralwolle DIN EN 14303, AS-Qualität und hydrophobiert, Wärmedämmung einschl. Ummantelung DIN 4140 an haus- und betriebstechnischen Anlagen, an Rohrleitung, DN 15, Mindestabstände DIN 4140 sind nicht eingehalten, im Gebäude, Brandverhaltensklasse DIN EN 13501-1 A1 (nichtbrennbar), Wärmeleitfähigkeit 0,035 W/(mK) bei 40 Grad C Mitteltemperatur DIN EN 12667, einlagig, Dämmschichtdicke 20 mm, Ummantelung aus harter Kunststofffolie, Nähte quellverschweißen, Arbeitshöhe des Montageortes bis 3,5 m über der Standfläche des hierfür erforderlichen Gerüstes.
Menge: 8,000 St
Kostengruppe DIN 276 2018-12: 499

**01.04.86 Stutzen Mineralwolle AS-Qualität hydrophobiert Wärmedämmung Ummantelung Rohr DN20 Gebäude 0,035W/(mK) einlagig D 20mm Mantel Kunststofffolie quellverschweißen**
STLB-Bau 2025-10 047
Stutzen aus Mineralwolle DIN EN 14303, AS-Qualität und hydrophobiert, Wärmedämmung einschl. Ummantelung DIN 4140 an haus- und betriebstechnischen Anlagen, an Rohrleitung, DN 20, Mindestabstände DIN 4140 sind nicht eingehalten, im Gebäude, Brandverhaltensklasse DIN EN 13501-1 A1 (nichtbrennbar), Wärmeleitfähigkeit 0,035 W/(mK) bei 40 Grad C Mitteltemperatur DIN EN 12667, einlagig, Dämmschichtdicke 20 mm, Ummantelung aus harter Kunststofffolie, Nähte quellverschweißen, Arbeitshöhe des Montageortes bis 3,5 m über der Standfläche des hierfür erforderlichen Gerüstes.
Menge: 10,000 St
Kostengruppe DIN 276 2018-12: 499

**01.04.87 Stutzen Mineralwolle AS-Qualität hydrophobiert Wärmedämmung Ummantelung Rohr DN25 Gebäude 0,035W/(mK) einlagig D 30mm Mantel Kunststofffolie quellverschweißen**
STLB-Bau 2025-10 047
Stutzen aus Mineralwolle DIN EN 14303, AS-Qualität und hydrophobiert, Wärmedämmung einschl. Ummantelung DIN 4140 an haus- und betriebstechnischen Anlagen, an Rohrleitung, DN 25, Mindestabstände DIN 4140 sind nicht eingehalten, im Gebäude, Brandverhaltensklasse DIN EN 13501-1 A1 (nichtbrennbar), Wärmeleitfähigkeit 0,035 W/(mK) bei 40 Grad C Mitteltemperatur DIN EN 12667, einlagig, Dämmschichtdicke 30 mm, Ummantelung aus harter Kunststofffolie, Nähte quellverschweißen, Arbeitshöhe des Montageortes bis 3,5 m über der Standfläche des hierfür erforderlichen Gerüstes.
Menge: 14,000 St
Kostengruppe DIN 276 2018-12: 499

**01.04.88 Stutzen Mineralwolle AS-Qualität hydrophobiert Wärmedämmung Ummantelung Rohr DN32 Gebäude 0,035W/(mK) einlagig D 30mm Mantel Kunststofffolie quellverschweißen**
STLB-Bau 2025-10 047
Stutzen aus Mineralwolle DIN EN 14303, AS-Qualität und hydrophobiert, Wärmedämmung einschl. Ummantelung DIN 4140 an haus- und betriebstechnischen Anlagen, an Rohrleitung, DN 32, Mindestabstände DIN 4140 sind nicht eingehalten, im Gebäude, Brandverhaltensklasse DIN EN 13501-1 A1 (nichtbrennbar), Wärmeleitfähigkeit 0,035 W/(mK) bei 40 Grad C Mitteltemperatur DIN EN 12667, einlagig, Dämmschichtdicke 30 mm, Ummantelung aus harter Kunststofffolie, Nähte quellverschweißen, Arbeitshöhe des Montageortes bis 3,5 m über der Standfläche des hierfür erforderlichen Gerüstes.
Menge: 14,000 St
Kostengruppe DIN 276 2018-12: 499

**01.04.89 Stutzen Mineralwolle AS-Qualität hydrophobiert Wärmedämmung Ummantelung Rohr DN40 Gebäude 0,035W/(mK) einlagig D 40mm Mantel Kunststofffolie quellverschweißen**
STLB-Bau 2025-10 047
Stutzen aus Mineralwolle DIN EN 14303, AS-Qualität und hydrophobiert, Wärmedämmung einschl. Ummantelung DIN 4140 an haus- und betriebstechnischen Anlagen, an Rohrleitung, DN 40, Mindestabstände DIN 4140 sind nicht eingehalten, im Gebäude, Brandverhaltensklasse DIN EN 13501-1 A1 (nichtbrennbar), Wärmeleitfähigkeit 0,035 W/(mK) bei 40 Grad C Mitteltemperatur DIN EN 12667, einlagig, Dämmschichtdicke 40 mm, Ummantelung aus harter Kunststofffolie, Nähte quellverschweißen, Arbeitshöhe des Montageortes bis 3,5 m über der Standfläche des hierfür erforderlichen Gerüstes.
Menge: 12,000 St
Kostengruppe DIN 276 2018-12: 499

**01.04.90 Stutzen Mineralwolle AS-Qualität hydrophobiert Wärmedämmung Ummantelung Rohr DN50 Gebäude 0,035W/(mK) einlagig D 50mm Mantel Kunststofffolie quellverschweißen**
STLB-Bau 2025-10 047
Stutzen aus Mineralwolle DIN EN 14303, AS-Qualität und hydrophobiert, Wärmedämmung einschl. Ummantelung DIN 4140 an haus- und betriebstechnischen Anlagen, an Rohrleitung, DN 50, Mindestabstände DIN 4140 sind nicht eingehalten, im Gebäude, Brandverhaltensklasse DIN EN 13501-1 A1 (nichtbrennbar), Wärmeleitfähigkeit 0,035 W/(mK) bei 40 Grad C Mitteltemperatur DIN EN 12667, einlagig, Dämmschichtdicke 50 mm, Ummantelung aus harter Kunststofffolie, Nähte quellverschweißen, Arbeitshöhe des Montageortes bis 3,5 m über der Standfläche des hierfür erforderlichen Gerüstes.
Menge: 16,000 St
Kostengruppe DIN 276 2018-12: 499

**01.04.91 Stutzen Mineralwolle AS-Qualität hydrophobiert Wärmedämmung Ummantelung Rohr DN65 Gebäude 0,035W/(mK) einlagig D 70mm Mantel Kunststofffolie quellverschweißen**
STLB-Bau 2025-10 047
Stutzen aus Mineralwolle DIN EN 14303, AS-Qualität und hydrophobiert, Wärmedämmung einschl. Ummantelung DIN 4140 an haus- und betriebstechnischen Anlagen, an Rohrleitung, DN 65, Mindestabstände DIN 4140 sind nicht eingehalten, im Gebäude, Brandverhaltensklasse DIN EN 13501-1 A1 (nichtbrennbar), Wärmeleitfähigkeit 0,035 W/(mK) bei 40 Grad C Mitteltemperatur DIN EN 12667, einlagig, Dämmschichtdicke 70 mm, Ummantelung aus harter Kunststofffolie, Nähte quellverschweißen, Arbeitshöhe des Montageortes bis 3,5 m über der Standfläche des hierfür erforderlichen Gerüstes.
Menge: 28,000 St
Kostengruppe DIN 276 2018-12: 499

**01.04.92 Stutzen Mineralwolle AS-Qualität hydrophobiert Wärmedämmung Ummantelung Rohr DN80 Gebäude 0,035W/(mK) einlagig D 80mm Mantel Kunststofffolie quellverschweißen**
STLB-Bau 2025-10 047
Stutzen aus Mineralwolle DIN EN 14303, AS-Qualität und hydrophobiert, Wärmedämmung einschl. Ummantelung DIN 4140 an haus- und betriebstechnischen Anlagen, an Rohrleitung, DN 80, Mindestabstände DIN 4140 sind nicht eingehalten, im Gebäude, Brandverhaltensklasse DIN EN 13501-1 A1 (nichtbrennbar), Wärmeleitfähigkeit 0,035 W/(mK) bei 40 Grad C Mitteltemperatur DIN EN 12667, einlagig, Dämmschichtdicke 80 mm, Ummantelung aus harter Kunststofffolie, Nähte quellverschweißen, Arbeitshöhe des Montageortes bis 3,5 m über der Standfläche des hierfür erforderlichen Gerüstes.
Menge: 10,000 St
Kostengruppe DIN 276 2018-12: 499

**01.04.93 Stutzen Mineralwolle AS-Qualität hydrophobiert Wärmedämmung Ummantelung Rohr DN100 Gebäude 0,035W/(mK) einlagig D 100mm Mantel Kunststofffolie quellverschweißen**
STLB-Bau 2025-10 047
Stutzen aus Mineralwolle DIN EN 14303, AS-Qualität und hydrophobiert, Wärmedämmung einschl. Ummantelung DIN 4140 an haus- und betriebstechnischen Anlagen, an Rohrleitung, DN 100, Mindestabstände DIN 4140 sind nicht eingehalten, im Gebäude, Brandverhaltensklasse DIN EN 13501-1 A1 (nichtbrennbar), Wärmeleitfähigkeit 0,035 W/(mK) bei 40 Grad C Mitteltemperatur DIN EN 12667, einlagig, Dämmschichtdicke 100 mm, Ummantelung aus harter Kunststofffolie, Nähte quellverschweißen, Arbeitshöhe des Montageortes bis 3,5 m über der Standfläche des hierfür erforderlichen Gerüstes.
Menge: 10,000 St
Kostengruppe DIN 276 2018-12: 499

**01.04.94 Stutzen Mineralwolle AS-Qualität hydrophobiert Wärmedämmung Ummantelung Rohr DN125 Gebäude 0,035W/(mK) einlagig D 100mm Mantel Kunststofffolie quellverschweißen**
STLB-Bau 2025-10 047
Stutzen aus Mineralwolle DIN EN 14303, AS-Qualität und hydrophobiert, Wärmedämmung einschl. Ummantelung DIN 4140 an haus- und betriebstechnischen Anlagen, an Rohrleitung, DN 125, Mindestabstände DIN 4140 sind nicht eingehalten, im Gebäude, Brandverhaltensklasse DIN EN 13501-1 A1 (nichtbrennbar), Wärmeleitfähigkeit 0,035 W/(mK) bei 40 Grad C Mitteltemperatur DIN EN 12667, einlagig, Dämmschichtdicke 100 mm, Ummantelung aus harter Kunststofffolie, Nähte quellverschweißen, Arbeitshöhe des Montageortes bis 3,5 m über der Standfläche des hierfür erforderlichen Gerüstes.
Menge: 6,000 St
Kostengruppe DIN 276 2018-12: 499

**01.04.95 Endstelle Wärmedämmung Ummantelung Rohr DN15 Gebäude Mineralwolle AS-Qualität hydrophobiert D 20mm Mantel Kunststofffolie quellverschweißen**
STLB-Bau 2025-10 047
Endstelle für Wärmedämmung einschl. Ummantelung DIN 4140 an haus- und betriebstechnischen Anlagen, an Rohrleitung, DN 15, im Gebäude, Dämmung aus Mineralwolle DIN EN 14303, AS-Qualität und hydrophobiert, Brandverhaltensklasse DIN EN 13501-1 A1 (nichtbrennbar), Wärmeleitfähigkeit 0,035 W/(mK) bei 40 Grad C Mitteltemperatur DIN EN 12667, Gesamt-Dämmschichtdicke 20 mm, einlagig, Ummantelung aus harter Kunststofffolie, Nähte quellverschweißen, Arbeitshöhe des Montageortes bis 3,5 m über der Standfläche des hierfür erforderlichen Gerüstes.
Menge: 6,000 St
Kostengruppe DIN 276 2018-12: 499

**01.04.96 Endstelle Wärmedämmung Ummantelung Rohr DN20 Gebäude Mineralwolle AS-Qualität hydrophobiert D 20mm Mantel Kunststofffolie quellverschweißen**
STLB-Bau 2025-10 047
Endstelle für Wärmedämmung einschl. Ummantelung DIN 4140 an haus- und betriebstechnischen Anlagen, an Rohrleitung, DN 20, im Gebäude, Dämmung aus Mineralwolle DIN EN 14303, AS-Qualität und hydrophobiert, Brandverhaltensklasse DIN EN 13501-1 A1 (nichtbrennbar), Wärmeleitfähigkeit 0,035 W/(mK) bei 40 Grad C Mitteltemperatur DIN EN 12667, Gesamt-Dämmschichtdicke 20 mm, einlagig, Ummantelung aus harter Kunststofffolie, Nähte quellverschweißen, Arbeitshöhe des Montageortes bis 3,5 m über der Standfläche des hierfür erforderlichen Gerüstes.
Menge: 8,000 St
Kostengruppe DIN 276 2018-12: 499

**01.04.97 Endstelle Wärmedämmung Ummantelung Rohr DN25 Gebäude Mineralwolle AS-Qualität hydrophobiert D 30mm Mantel Kunststofffolie quellverschweißen**
STLB-Bau 2025-10 047
Endstelle für Wärmedämmung einschl. Ummantelung DIN 4140 an haus- und betriebstechnischen Anlagen, an Rohrleitung, DN 25, im Gebäude, Dämmung aus Mineralwolle DIN EN 14303, AS-Qualität und hydrophobiert, Brandverhaltensklasse DIN EN 13501-1 A1 (nichtbrennbar), Wärmeleitfähigkeit 0,035 W/(mK) bei 40 Grad C Mitteltemperatur DIN EN 12667, Gesamt-Dämmschichtdicke 30 mm, einlagig, Ummantelung aus harter Kunststofffolie, Nähte quellverschweißen, Arbeitshöhe des Montageortes bis 3,5 m über der Standfläche des hierfür erforderlichen Gerüstes.
Menge: 8,000 St
Kostengruppe DIN 276 2018-12: 499

**01.04.98 Endstelle Wärmedämmung Ummantelung Rohr DN32 Gebäude Mineralwolle AS-Qualität hydrophobiert D 30mm Mantel Kunststofffolie quellverschweißen**
STLB-Bau 2025-10 047
Endstelle für Wärmedämmung einschl. Ummantelung DIN 4140 an haus- und betriebstechnischen Anlagen, an Rohrleitung, DN 32, im Gebäude, Dämmung aus Mineralwolle DIN EN 14303, AS-Qualität und hydrophobiert, Brandverhaltensklasse DIN EN 13501-1 A1 (nichtbrennbar), Wärmeleitfähigkeit 0,035 W/(mK) bei 40 Grad C Mitteltemperatur DIN EN 12667, Gesamt-Dämmschichtdicke 30 mm, einlagig, Ummantelung aus harter Kunststofffolie, Nähte quellverschweißen, Arbeitshöhe des Montageortes bis 3,5 m über der Standfläche des hierfür erforderlichen Gerüstes.
Menge: 10,000 St
Kostengruppe DIN 276 2018-12: 499

**01.04.99 Endstelle Wärmedämmung Ummantelung Rohr DN40 Gebäude Mineralwolle AS-Qualität hydrophobiert D 40mm Mantel Kunststofffolie quellverschweißen**
STLB-Bau 2025-10 047
Endstelle für Wärmedämmung einschl. Ummantelung DIN 4140 an haus- und betriebstechnischen Anlagen, an Rohrleitung, DN 40, im Gebäude, Dämmung aus Mineralwolle DIN EN 14303, AS-Qualität und hydrophobiert, Brandverhaltensklasse DIN EN 13501-1 A1 (nichtbrennbar), Wärmeleitfähigkeit 0,035 W/(mK) bei 40 Grad C Mitteltemperatur DIN EN 12667, Gesamt-Dämmschichtdicke 40 mm, einlagig, Ummantelung aus harter Kunststofffolie, Nähte quellverschweißen, Arbeitshöhe des Montageortes bis 3,5 m über der Standfläche des hierfür erforderlichen Gerüstes.
Menge: 14,000 St
Kostengruppe DIN 276 2018-12: 499

**01.04.100 Endstelle Wärmedämmung Ummantelung Rohr DN50 Gebäude Mineralwolle AS-Qualität hydrophobiert D 50mm Mantel Kunststofffolie quellverschweißen**
STLB-Bau 2025-10 047
Endstelle für Wärmedämmung einschl. Ummantelung DIN 4140 an haus- und betriebstechnischen Anlagen, an Rohrleitung, DN 50, im Gebäude, Dämmung aus Mineralwolle DIN EN 14303, AS-Qualität und hydrophobiert, Brandverhaltensklasse DIN EN 13501-1 A1 (nichtbrennbar), Wärmeleitfähigkeit 0,035 W/(mK) bei 40 Grad C Mitteltemperatur DIN EN 12667, Gesamt-Dämmschichtdicke 50 mm, einlagig, Ummantelung aus harter Kunststofffolie, Nähte quellverschweißen, Arbeitshöhe des Montageortes bis 3,5 m über der Standfläche des hierfür erforderlichen Gerüstes.
Menge: 20,000 St
Kostengruppe DIN 276 2018-12: 499

**01.04.101 Endstelle Wärmedämmung Ummantelung Rohr DN65 Gebäude Mineralwolle AS-Qualität hydrophobiert D 70mm Mantel Kunststofffolie quellverschweißen**
STLB-Bau 2025-10 047
Endstelle für Wärmedämmung einschl. Ummantelung DIN 4140 an haus- und betriebstechnischen Anlagen, an Rohrleitung, DN 65, im Gebäude, Dämmung aus Mineralwolle DIN EN 14303, AS-Qualität und hydrophobiert, Brandverhaltensklasse DIN EN 13501-1 A1 (nichtbrennbar), Wärmeleitfähigkeit 0,035 W/(mK) bei 40 Grad C Mitteltemperatur DIN EN 12667, Gesamt-Dämmschichtdicke 70 mm, einlagig, Ummantelung aus harter Kunststofffolie, Nähte quellverschweißen, Arbeitshöhe des Montageortes bis 3,5 m über der Standfläche des hierfür erforderlichen Gerüstes.
Menge: 30,000 St
Kostengruppe DIN 276 2018-12: 499

**01.04.102 Endstelle Wärmedämmung Ummantelung Rohr DN80 Gebäude Mineralwolle AS-Qualität hydrophobiert D 80mm Mantel Kunststofffolie quellverschweißen**
STLB-Bau 2025-10 047
Endstelle für Wärmedämmung einschl. Ummantelung DIN 4140 an haus- und betriebstechnischen Anlagen, an Rohrleitung, DN 80, im Gebäude, Dämmung aus Mineralwolle DIN EN 14303, AS-Qualität und hydrophobiert, Brandverhaltensklasse DIN EN 13501-1 A1 (nichtbrennbar), Wärmeleitfähigkeit 0,035 W/(mK) bei 40 Grad C Mitteltemperatur DIN EN 12667, Gesamt-Dämmschichtdicke 80 mm, einlagig, Ummantelung aus harter Kunststofffolie, Nähte quellverschweißen, Arbeitshöhe des Montageortes bis 3,5 m über der Standfläche des hierfür erforderlichen Gerüstes.
Menge: 18,000 St
Kostengruppe DIN 276 2018-12: 499

**01.04.103 Endstelle Wärmedämmung Ummantelung Rohr DN100 Gebäude Mineralwolle AS-Qualität hydrophobiert D 100mm Mantel Kunststofffolie quellverschweißen**
STLB-Bau 2025-10 047
Endstelle für Wärmedämmung einschl. Ummantelung DIN 4140 an haus- und betriebstechnischen Anlagen, an Rohrleitung, DN 100, im Gebäude, Dämmung aus Mineralwolle DIN EN 14303, AS-Qualität und hydrophobiert, Brandverhaltensklasse DIN EN 13501-1 A1 (nichtbrennbar), Wärmeleitfähigkeit 0,035 W/(mK) bei 40 Grad C Mitteltemperatur DIN EN 12667, Gesamt-Dämmschichtdicke 100 mm, einlagig, Ummantelung aus harter Kunststofffolie, Nähte quellverschweißen, Arbeitshöhe des Montageortes bis 3,5 m über der Standfläche des hierfür erforderlichen Gerüstes.
Menge: 14,000 St
Kostengruppe DIN 276 2018-12: 499

**01.04.104 Endstelle Wärmedämmung Ummantelung Rohr DN125 Gebäude Mineralwolle AS-Qualität hydrophobiert D 100mm Mantel Kunststofffolie quellverschweißen**
STLB-Bau 2025-10 047
Endstelle für Wärmedämmung einschl. Ummantelung DIN 4140 an haus- und betriebstechnischen Anlagen, an Rohrleitung, DN 125, im Gebäude, Dämmung aus Mineralwolle DIN EN 14303, AS-Qualität und hydrophobiert, Brandverhaltensklasse DIN EN 13501-1 A1 (nichtbrennbar), Wärmeleitfähigkeit 0,035 W/(mK) bei 40 Grad C Mitteltemperatur DIN EN 12667, Gesamt-Dämmschichtdicke 100 mm, einlagig, Ummantelung aus harter Kunststofffolie, Nähte quellverschweißen, Arbeitshöhe des Montageortes bis 3,5 m über der Standfläche des hierfür erforderlichen Gerüstes.
Menge: 4,000 St
Kostengruppe DIN 276 2018-12: 499

**01.04.105 Abflachung Wärmedämmung Ummantelung Rohr DN15 Gebäude Mineralwolle AS-Qualität hydrophobiert D 20mm Mantel Kunststofffolie quellverschweißen**
STLB-Bau 2025-10 047
Abflachung für Wärmedämmung einschl. Ummantelung DIN 4140 an haus- und betriebstechnischen Anlagen, an Rohrleitung, DN 15, im Gebäude, Dämmung aus Mineralwolle DIN EN 14303, AS-Qualität und hydrophobiert, Brandverhaltensklasse DIN EN 13501-1 A1 (nichtbrennbar), Wärmeleitfähigkeit 0,035 W/(mK) bei 40 Grad C Mitteltemperatur DIN EN 12667, Gesamt-Dämmschichtdicke 20 mm, einlagig, Ummantelung aus harter Kunststofffolie, Nähte quellverschweißen, Arbeitshöhe des Montageortes bis 3,5 m über der Standfläche des hierfür erforderlichen Gerüstes.
Menge: 8,000 St
Kostengruppe DIN 276 2018-12: 499

**01.04.106 Abflachung Wärmedämmung Ummantelung Rohr DN20 Gebäude Mineralwolle AS-Qualität hydrophobiert D 20mm Mantel Kunststofffolie quellverschweißen**
STLB-Bau 2025-10 047
Abflachung für Wärmedämmung einschl. Ummantelung DIN 4140 an haus- und betriebstechnischen Anlagen, an Rohrleitung, DN 20, im Gebäude, Dämmung aus Mineralwolle DIN EN 14303, AS-Qualität und hydrophobiert, Brandverhaltensklasse DIN EN 13501-1 A1 (nichtbrennbar), Wärmeleitfähigkeit 0,035 W/(mK) bei 40 Grad C Mitteltemperatur DIN EN 12667, Gesamt-Dämmschichtdicke 20 mm, einlagig, Ummantelung aus harter Kunststofffolie, Nähte quellverschweißen, Arbeitshöhe des Montageortes bis 3,5 m über der Standfläche des hierfür erforderlichen Gerüstes.
Menge: 10,000 St
Kostengruppe DIN 276 2018-12: 499

**01.04.107 Abflachung Wärmedämmung Ummantelung Rohr DN25 Gebäude Mineralwolle AS-Qualität hydrophobiert D 30mm Mantel Kunststofffolie quellverschweißen**
STLB-Bau 2025-10 047
Abflachung für Wärmedämmung einschl. Ummantelung DIN 4140 an haus- und betriebstechnischen Anlagen, an Rohrleitung, DN 25, im Gebäude, Dämmung aus Mineralwolle DIN EN 14303, AS-Qualität und hydrophobiert, Brandverhaltensklasse DIN EN 13501-1 A1 (nichtbrennbar), Wärmeleitfähigkeit 0,035 W/(mK) bei 40 Grad C Mitteltemperatur DIN EN 12667, Gesamt-Dämmschichtdicke 30 mm, einlagig, Ummantelung aus harter Kunststofffolie, Nähte quellverschweißen, Arbeitshöhe des Montageortes bis 3,5 m über der Standfläche des hierfür erforderlichen Gerüstes.
Menge: 12,000 St
Kostengruppe DIN 276 2018-12: 499

**01.04.108 Abflachung Wärmedämmung Ummantelung Rohr DN32 Gebäude Mineralwolle AS-Qualität hydrophobiert D 30mm Mantel Kunststofffolie quellverschweißen**
STLB-Bau 2025-10 047
Abflachung für Wärmedämmung einschl. Ummantelung DIN 4140 an haus- und betriebstechnischen Anlagen, an Rohrleitung, DN 32, im Gebäude, Dämmung aus Mineralwolle DIN EN 14303, AS-Qualität und hydrophobiert, Brandverhaltensklasse DIN EN 13501-1 A1 (nichtbrennbar), Wärmeleitfähigkeit 0,035 W/(mK) bei 40 Grad C Mitteltemperatur DIN EN 12667, Gesamt-Dämmschichtdicke 30 mm, einlagig, Ummantelung aus harter Kunststofffolie, Nähte quellverschweißen, Arbeitshöhe des Montageortes bis 3,5 m über der Standfläche des hierfür erforderlichen Gerüstes.
Menge: 12,000 St
Kostengruppe DIN 276 2018-12: 499

**01.04.109 Abflachung Wärmedämmung Ummantelung Rohr DN40 Gebäude Mineralwolle AS-Qualität hydrophobiert D 40mm Mantel Kunststofffolie quellverschweißen**
STLB-Bau 2025-10 047
Abflachung für Wärmedämmung einschl. Ummantelung DIN 4140 an haus- und betriebstechnischen Anlagen, an Rohrleitung, DN 40, im Gebäude, Dämmung aus Mineralwolle DIN EN 14303, AS-Qualität und hydrophobiert, Brandverhaltensklasse DIN EN 13501-1 A1 (nichtbrennbar), Wärmeleitfähigkeit 0,035 W/(mK) bei 40 Grad C Mitteltemperatur DIN EN 12667, Gesamt-Dämmschichtdicke 40 mm, einlagig, Ummantelung aus harter Kunststofffolie, Nähte quellverschweißen, Arbeitshöhe des Montageortes bis 3,5 m über der Standfläche des hierfür erforderlichen Gerüstes.
Menge: 10,000 St
Kostengruppe DIN 276 2018-12: 499

**01.04.110 Abflachung Wärmedämmung Ummantelung Rohr DN50 Gebäude Mineralwolle AS-Qualität hydrophobiert D 50mm Mantel Kunststofffolie quellverschweißen**
STLB-Bau 2025-10 047
Abflachung für Wärmedämmung einschl. Ummantelung DIN 4140 an haus- und betriebstechnischen Anlagen, an Rohrleitung, DN 50, im Gebäude, Dämmung aus Mineralwolle DIN EN 14303, AS-Qualität und hydrophobiert, Brandverhaltensklasse DIN EN 13501-1 A1 (nichtbrennbar), Wärmeleitfähigkeit 0,035 W/(mK) bei 40 Grad C Mitteltemperatur DIN EN 12667, Gesamt-Dämmschichtdicke 50 mm, einlagig, Ummantelung aus harter Kunststofffolie, Nähte quellverschweißen, Arbeitshöhe des Montageortes bis 3,5 m über der Standfläche des hierfür erforderlichen Gerüstes.
Menge: 20,000 St
Kostengruppe DIN 276 2018-12: 499

**01.04.111 Abflachung Wärmedämmung Ummantelung Rohr DN65 Gebäude Mineralwolle AS-Qualität hydrophobiert D 70mm Mantel Kunststofffolie quellverschweißen**
STLB-Bau 2025-10 047
Abflachung für Wärmedämmung einschl. Ummantelung DIN 4140 an haus- und betriebstechnischen Anlagen, an Rohrleitung, DN 65, im Gebäude, Dämmung aus Mineralwolle DIN EN 14303, AS-Qualität und hydrophobiert, Brandverhaltensklasse DIN EN 13501-1 A1 (nichtbrennbar), Wärmeleitfähigkeit 0,035 W/(mK) bei 40 Grad C Mitteltemperatur DIN EN 12667, Gesamt-Dämmschichtdicke 70 mm, einlagig, Ummantelung aus harter Kunststofffolie, Nähte quellverschweißen, Arbeitshöhe des Montageortes bis 3,5 m über der Standfläche des hierfür erforderlichen Gerüstes.
Menge: 30,000 St
Kostengruppe DIN 276 2018-12: 499

**01.04.112 Abflachung Wärmedämmung Ummantelung Rohr DN80 Gebäude Mineralwolle AS-Qualität hydrophobiert D 80mm Mantel Kunststofffolie quellverschweißen**
STLB-Bau 2025-10 047
Abflachung für Wärmedämmung einschl. Ummantelung DIN 4140 an haus- und betriebstechnischen Anlagen, an Rohrleitung, DN 80, im Gebäude, Dämmung aus Mineralwolle DIN EN 14303, AS-Qualität und hydrophobiert, Brandverhaltensklasse DIN EN 13501-1 A1 (nichtbrennbar), Wärmeleitfähigkeit 0,035 W/(mK) bei 40 Grad C Mitteltemperatur DIN EN 12667, Gesamt-Dämmschichtdicke 80 mm, einlagig, Ummantelung aus harter Kunststofffolie, Nähte quellverschweißen, Arbeitshöhe des Montageortes bis 3,5 m über der Standfläche des hierfür erforderlichen Gerüstes.
Menge: 20,000 St
Kostengruppe DIN 276 2018-12: 499

**01.04.113 Abflachung Wärmedämmung Ummantelung Rohr DN100 Gebäude Mineralwolle AS-Qualität hydrophobiert D 100mm Mantel Kunststofffolie quellverschweißen**
STLB-Bau 2025-10 047
Abflachung für Wärmedämmung einschl. Ummantelung DIN 4140 an haus- und betriebstechnischen Anlagen, an Rohrleitung, DN 100, im Gebäude, Dämmung aus Mineralwolle DIN EN 14303, AS-Qualität und hydrophobiert, Brandverhaltensklasse DIN EN 13501-1 A1 (nichtbrennbar), Wärmeleitfähigkeit 0,035 W/(mK) bei 40 Grad C Mitteltemperatur DIN EN 12667, Gesamt-Dämmschichtdicke 100 mm, einlagig, Ummantelung aus harter Kunststofffolie, Nähte quellverschweißen, Arbeitshöhe des Montageortes bis 3,5 m über der Standfläche des hierfür erforderlichen Gerüstes.
Menge: 16,000 St
Kostengruppe DIN 276 2018-12: 499

**01.04.114 Abflachung Wärmedämmung Ummantelung Rohr DN125 Gebäude Mineralwolle AS-Qualität hydrophobiert D 100mm Mantel Kunststofffolie quellverschweißen**
STLB-Bau 2025-10 047
Abflachung für Wärmedämmung einschl. Ummantelung DIN 4140 an haus- und betriebstechnischen Anlagen, an Rohrleitung, DN 125, im Gebäude, Dämmung aus Mineralwolle DIN EN 14303, AS-Qualität und hydrophobiert, Brandverhaltensklasse DIN EN 13501-1 A1 (nichtbrennbar), Wärmeleitfähigkeit 0,035 W/(mK) bei 40 Grad C Mitteltemperatur DIN EN 12667, Gesamt-Dämmschichtdicke 100 mm, einlagig, Ummantelung aus harter Kunststofffolie, Nähte quellverschweißen, Arbeitshöhe des Montageortes bis 3,5 m über der Standfläche des hierfür erforderlichen Gerüstes.
Menge: 6,000 St
Kostengruppe DIN 276 2018-12: 499

**01.04.115 Ausschnitt Wärmedämmung Ummantelung Rohr DN15 Gebäude Mineralwolle AS-Qualität hydrophobiert D 20mm Mantel Kunststofffolie quellverschweißen**
STLB-Bau 2025-10 047
Ausschnitt für Wärmedämmung einschl. Ummantelung DIN 4140 an haus- und betriebstechnischen Anlagen, an Rohrleitung, DN 15, im Gebäude, Dämmung aus Mineralwolle DIN EN 14303, AS-Qualität und hydrophobiert, Brandverhaltensklasse DIN EN 13501-1 A1 (nichtbrennbar), Wärmeleitfähigkeit 0,035 W/(mK) bei 40 Grad C Mitteltemperatur DIN EN 12667, Gesamt-Dämmschichtdicke 20 mm, einlagig, Ummantelung aus harter Kunststofffolie, Nähte quellverschweißen, Arbeitshöhe des Montageortes bis 3,5 m über der Standfläche des hierfür erforderlichen Gerüstes.
Menge: 12,000 St
Kostengruppe DIN 276 2018-12: 499

**01.04.116 Ausschnitt Wärmedämmung Ummantelung Rohr DN20 Gebäude Mineralwolle AS-Qualität hydrophobiert D 20mm Mantel Kunststofffolie quellverschweißen**
STLB-Bau 2025-10 047
Ausschnitt für Wärmedämmung einschl. Ummantelung DIN 4140 an haus- und betriebstechnischen Anlagen, an Rohrleitung, DN 20, im Gebäude, Dämmung aus Mineralwolle DIN EN 14303, AS-Qualität und hydrophobiert, Brandverhaltensklasse DIN EN 13501-1 A1 (nichtbrennbar), Wärmeleitfähigkeit 0,035 W/(mK) bei 40 Grad C Mitteltemperatur DIN EN 12667, Gesamt-Dämmschichtdicke 20 mm, einlagig, Ummantelung aus harter Kunststofffolie, Nähte quellverschweißen, Arbeitshöhe des Montageortes bis 3,5 m über der Standfläche des hierfür erforderlichen Gerüstes.
Menge: 16,000 St
Kostengruppe DIN 276 2018-12: 499

**01.04.117 Ausschnitt Wärmedämmung Ummantelung Rohr DN25 Gebäude Mineralwolle AS-Qualität hydrophobiert D 30mm Mantel Kunststofffolie quellverschweißen**
STLB-Bau 2025-10 047
Ausschnitt für Wärmedämmung einschl. Ummantelung DIN 4140 an haus- und betriebstechnischen Anlagen, an Rohrleitung, DN 25, im Gebäude, Dämmung aus Mineralwolle DIN EN 14303, AS-Qualität und hydrophobiert, Brandverhaltensklasse DIN EN 13501-1 A1 (nichtbrennbar), Wärmeleitfähigkeit 0,035 W/(mK) bei 40 Grad C Mitteltemperatur DIN EN 12667, Gesamt-Dämmschichtdicke 30 mm, einlagig, Ummantelung aus harter Kunststofffolie, Nähte quellverschweißen, Arbeitshöhe des Montageortes bis 3,5 m über der Standfläche des hierfür erforderlichen Gerüstes.
Menge: 20,000 St
Kostengruppe DIN 276 2018-12: 499

**01.04.118 Ausschnitt Wärmedämmung Ummantelung Rohr DN32 Gebäude Mineralwolle AS-Qualität hydrophobiert D 30mm Mantel Kunststofffolie quellverschweißen**
STLB-Bau 2025-10 047
Ausschnitt für Wärmedämmung einschl. Ummantelung DIN 4140 an haus- und betriebstechnischen Anlagen, an Rohrleitung, DN 32, im Gebäude, Dämmung aus Mineralwolle DIN EN 14303, AS-Qualität und hydrophobiert, Brandverhaltensklasse DIN EN 13501-1 A1 (nichtbrennbar), Wärmeleitfähigkeit 0,035 W/(mK) bei 40 Grad C Mitteltemperatur DIN EN 12667, Gesamt-Dämmschichtdicke 30 mm, einlagig, Ummantelung aus harter Kunststofffolie, Nähte quellverschweißen, Arbeitshöhe des Montageortes bis 3,5 m über der Standfläche des hierfür erforderlichen Gerüstes.
Menge: 22,000 St
Kostengruppe DIN 276 2018-12: 499

**01.04.119 Ausschnitt Wärmedämmung Ummantelung Rohr DN40 Gebäude Mineralwolle AS-Qualität hydrophobiert D 40mm Mantel Kunststofffolie quellverschweißen**
STLB-Bau 2025-10 047
Ausschnitt für Wärmedämmung einschl. Ummantelung DIN 4140 an haus- und betriebstechnischen Anlagen, an Rohrleitung, DN 40, im Gebäude, Dämmung aus Mineralwolle DIN EN 14303, AS-Qualität und hydrophobiert, Brandverhaltensklasse DIN EN 13501-1 A1 (nichtbrennbar), Wärmeleitfähigkeit 0,035 W/(mK) bei 40 Grad C Mitteltemperatur DIN EN 12667, Gesamt-Dämmschichtdicke 40 mm, einlagig, Ummantelung aus harter Kunststofffolie, Nähte quellverschweißen, Arbeitshöhe des Montageortes bis 3,5 m über der Standfläche des hierfür erforderlichen Gerüstes.
Menge: 20,000 St
Kostengruppe DIN 276 2018-12: 499

**01.04.120 Ausschnitt Wärmedämmung Ummantelung Rohr DN50 Gebäude Mineralwolle AS-Qualität hydrophobiert D 50mm Mantel Kunststofffolie quellverschweißen**
STLB-Bau 2025-10 047
Ausschnitt für Wärmedämmung einschl. Ummantelung DIN 4140 an haus- und betriebstechnischen Anlagen, an Rohrleitung, DN 50, im Gebäude, Dämmung aus Mineralwolle DIN EN 14303, AS-Qualität und hydrophobiert, Brandverhaltensklasse DIN EN 13501-1 A1 (nichtbrennbar), Wärmeleitfähigkeit 0,035 W/(mK) bei 40 Grad C Mitteltemperatur DIN EN 12667, Gesamt-Dämmschichtdicke 50 mm, einlagig, Ummantelung aus harter Kunststofffolie, Nähte quellverschweißen, Arbeitshöhe des Montageortes bis 3,5 m über der Standfläche des hierfür erforderlichen Gerüstes.
Menge: 30,000 St
Kostengruppe DIN 276 2018-12: 499

**01.04.121 Ausschnitt Wärmedämmung Ummantelung Rohr DN65 Gebäude Mineralwolle AS-Qualität hydrophobiert D 70mm Mantel Kunststofffolie quellverschweißen**
STLB-Bau 2025-10 047
Ausschnitt für Wärmedämmung einschl. Ummantelung DIN 4140 an haus- und betriebstechnischen Anlagen, an Rohrleitung, DN 65, im Gebäude, Dämmung aus Mineralwolle DIN EN 14303, AS-Qualität und hydrophobiert, Brandverhaltensklasse DIN EN 13501-1 A1 (nichtbrennbar), Wärmeleitfähigkeit 0,035 W/(mK) bei 40 Grad C Mitteltemperatur DIN EN 12667, Gesamt-Dämmschichtdicke 70 mm, einlagig, Ummantelung aus harter Kunststofffolie, Nähte quellverschweißen, Arbeitshöhe des Montageortes bis 3,5 m über der Standfläche des hierfür erforderlichen Gerüstes.
Menge: 40,000 St
Kostengruppe DIN 276 2018-12: 499

**01.04.122 Ausschnitt Wärmedämmung Ummantelung Rohr DN80 Gebäude Mineralwolle AS-Qualität hydrophobiert D 80mm Mantel Kunststofffolie quellverschweißen**
STLB-Bau 2025-10 047
Ausschnitt für Wärmedämmung einschl. Ummantelung DIN 4140 an haus- und betriebstechnischen Anlagen, an Rohrleitung, DN 80, im Gebäude, Dämmung aus Mineralwolle DIN EN 14303, AS-Qualität und hydrophobiert, Brandverhaltensklasse DIN EN 13501-1 A1 (nichtbrennbar), Wärmeleitfähigkeit 0,035 W/(mK) bei 40 Grad C Mitteltemperatur DIN EN 12667, Gesamt-Dämmschichtdicke 80 mm, einlagig, Ummantelung aus harter Kunststofffolie, Nähte quellverschweißen, Arbeitshöhe des Montageortes bis 3,5 m über der Standfläche des hierfür erforderlichen Gerüstes.
Menge: 26,000 St
Kostengruppe DIN 276 2018-12: 499

**01.04.123 Ausschnitt Wärmedämmung Ummantelung Rohr DN100 Gebäude Mineralwolle AS-Qualität hydrophobiert D 100mm Mantel Kunststofffolie quellverschweißen**
STLB-Bau 2025-10 047
Ausschnitt für Wärmedämmung einschl. Ummantelung DIN 4140 an haus- und betriebstechnischen Anlagen, an Rohrleitung, DN 100, im Gebäude, Dämmung aus Mineralwolle DIN EN 14303, AS-Qualität und hydrophobiert, Brandverhaltensklasse DIN EN 13501-1 A1 (nichtbrennbar), Wärmeleitfähigkeit 0,035 W/(mK) bei 40 Grad C Mitteltemperatur DIN EN 12667, Gesamt-Dämmschichtdicke 100 mm, einlagig, Ummantelung aus harter Kunststofffolie, Nähte quellverschweißen, Arbeitshöhe des Montageortes bis 3,5 m über der Standfläche des hierfür erforderlichen Gerüstes.
Menge: 20,000 St
Kostengruppe DIN 276 2018-12: 499

**01.04.124 Ausschnitt Wärmedämmung Ummantelung Rohr DN125 Gebäude Mineralwolle AS-Qualität hydrophobiert D 100mm Mantel Kunststofffolie quellverschweißen**
STLB-Bau 2025-10 047
Ausschnitt für Wärmedämmung einschl. Ummantelung DIN 4140 an haus- und betriebstechnischen Anlagen, an Rohrleitung, DN 125, im Gebäude, Dämmung aus Mineralwolle DIN EN 14303, AS-Qualität und hydrophobiert, Brandverhaltensklasse DIN EN 13501-1 A1 (nichtbrennbar), Wärmeleitfähigkeit 0,035 W/(mK) bei 40 Grad C Mitteltemperatur DIN EN 12667, Gesamt-Dämmschichtdicke 100 mm, einlagig, Ummantelung aus harter Kunststofffolie, Nähte quellverschweißen, Arbeitshöhe des Montageortes bis 3,5 m über der Standfläche des hierfür erforderlichen Gerüstes.
Menge: 6,000 St
Kostengruppe DIN 276 2018-12: 499

*Hinweis: Rohrkennzeichnung*

**01.04.125 Farbkennzeichnung Beschilderung Richtungspfeile**
STLB-Bau 2025-04 041
Farbkennzeichnung DIN 2404 des Heizungsleitungs-Vorlaufs, Kennzeichnung durch Beschilderung und Angabe der Fließrichtung durch Richtungspfeile, Befestigung durch Kleben.
Menge: 40,000 St
Kostengruppe DIN 276 2018-12: 422

**01.04.126 Farbkennzeichnung Beschilderung Richtungspfeile**
STLB-Bau 2025-04 041
Farbkennzeichnung DIN 2404 des Heizungsleitungs-Rücklaufs, Kennzeichnung durch Beschilderung und Angabe der Fließrichtung durch Richtungspfeile, Befestigung durch Kleben.
Menge: 40,000 St
Kostengruppe DIN 276 2018-12: 422

#### Titel 01.05 WÄRMEDÄMMUNG HZG-ARMATUREN

*Hinweis: T I T E L 05*

*Hinweis: Dämmschichtdicke*
Die Dämmschichtdicke (50 %) mit der
entsprechenden Wärmeleitfähigkeit ist
generell nach EnEv auszuführen.

**01.05.1 Wärmedämmung Ummantelung Geradsitzarmatur DN20 Gebäude Mineralwolle AS-Qualität hydrophobiert Matte D 20mm Mantel Blech Stahl verz**
Wärmedämmung einschl. Ummantelung DIN 4140 an haus- und betriebstechnischen Anlagen, an Geradsitzarmatur, DN 20, Mindestabstände DIN 4140 sind nicht eingehalten, im Gebäude, Dämmung aus Mineralwolle DIN EN 14303, AS-Qualität und hydrophobiert, als Lamellenmatte, einlagig, Dämmschichtdicke 20 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 2,000 St
Kostengruppe DIN 276 2018-12: 499

**01.05.2 Wärmedämmung Ummantelung Geradsitzarmatur DN25 Gebäude Mineralwolle AS-Qualität hydrophobiert Matte D 30mm Mantel Blech Stahl verz**
Wärmedämmung einschl. Ummantelung DIN 4140 an haus- und betriebstechnischen Anlagen, an Geradsitzarmatur, DN 25, Mindestabstände DIN 4140 sind nicht eingehalten, im Gebäude, Dämmung aus Mineralwolle DIN EN 14303, AS-Qualität und hydrophobiert, als Lamellenmatte, einlagig, Dämmschichtdicke 30 mm, Brandverhaltensklasse DIN EN 13501-1 A1 (nichtbrennbar), Schmelzpunkt größer 1000 Grad C, DIN 4102-17, Wärmeleitfähigkeit 0,035 W/(mK) bei 40 Grad C Mitteltemperatur DIN EN 12667, unkaschiert, Ummantelung aus nichtprofiliertem Blech, Stahl,
feuerverzinkt, Blechdicke 0,8 mm, befestigen mit aluminiumplattierten Stahlbändern und Klemmhebelverschluss, Dämmkappe  zweiteilig, zum einfachen Ab- und Wiedereinbau.Zum Schutz vor Erwärmung des Blechs sind die bauteilberührenden Blechflächen dauerhaft mit Dichtschnüren zu
belegen.
Arbeitshöhe des Montageortes bis 3,5 m über der Standfläche des hierfür erforderlichen Gerüstes.
Menge: 6,000 St
Kostengruppe DIN 276 2018-12: 499

**01.05.3 Wärmedämmung Ummantelung Geradsitzarmatur DN32 Gebäude Mineralwolle AS-Qualität hydrophobiert Matte D 30mm Mantel Blech Stahl verz**
Wärmedämmung einschl. Ummantelung DIN 4140 an haus- und betriebstechnischen Anlagen, an Geradsitzarmatur, DN 32, Mindestabstände DIN 4140 sind nicht eingehalten, im Gebäude, Dämmung aus Mineralwolle DIN EN 14303, AS-Qualität und hydrophobiert, als Lamellenmatte, einlagig, Dämmschichtdicke 30 mm, Brandverhaltensklasse DIN EN 13501-1 A1 (nichtbrennbar), Schmelzpunkt größer 1000 Grad C, DIN 4102-17, Wärmeleitfähigkeit 0,035 W/(mK) bei 40 Grad C Mitteltemperatur DIN EN 12667, unkaschiert, Ummantelung aus nichtprofiliertem Blech, Stahl,
feuerverzinkt, Blechdicke 0,8 mm, befestigen mit aluminiumplattierten Stahlbändern und Klemmhebelverschluss, Dämmkappe  zweiteilig, zum einfachen Ab- und Wiedereinbau.Zum Schutz vor Erwärmung des Blechs sind die bauteilberührenden Blechflächen dauerhaft mit Dichtschnüren zu
belegen.
Arbeitshöhe des Montageortes bis 3,5 m über der Standfläche des hierfür erforderlichen Gerüstes.
Menge: 2,000 St
Kostengruppe DIN 276 2018-12: 499

**01.05.4 Wärmedämmung Ummantelung Geradsitzarmatur DN40 Gebäude Mineralwolle AS-Qualität hydrophobiert Matte D 40mm Mantel Blech Stahl verz**
Wärmedämmung einschl. Ummantelung DIN 4140 an haus- und betriebstechnischen Anlagen, an Geradsitzarmatur, DN 40, Mindestabstände DIN 4140 sind nicht eingehalten, im Gebäude, Dämmung aus Mineralwolle DIN EN 14303, AS-Qualität und hydrophobiert, als Lamellenmatte, einlagig, Dämmschichtdicke 40 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 8,000 St
Kostengruppe DIN 276 2018-12: 499

**01.05.5 Wärmedämmung Ummantelung Geradsitzarmatur DN50 Gebäude Mineralwolle AS-Qualität hydrophobiert Matte D 50mm Mantel Blech Stahl verz**
Wärmedämmung einschl. Ummantelung DIN 4140 an haus- und betriebstechnischen Anlagen, an Geradsitzarmatur, DN 50, Mindestabstände DIN 4140 sind nicht eingehalten, im Gebäude, Dämmung aus Mineralwolle DIN EN 14303, AS-Qualität und hydrophobiert, als Lamellenmatte, einlagig, Dämmschichtdicke 50 mm, Brandverhaltensklasse DIN EN 13501-1 A1 (nichtbrennbar), Schmelzpunkt größer 1000 Grad C, DIN 4102-17, Wärmeleitfähigkeit 0,035 W/(mK) bei 40 Grad C Mitteltemperatur DIN EN 12667, unkaschiert, Ummantelung aus nichtprofiliertem Blech, Stahl,
feuerverzinkt, Blechdicke 0,8 mm, befestigen mit aluminiumplattierten Stahlbändern und Klemmhebelverschluss, Dämmkappe  zweiteilig, zum einfachen Ab- und Wiedereinbau. Zum Schutz vor Erwärmung des Blechs sind die bauteilberührenden Blechflächen dauerhaft mit Dichtschnüren zu
belegen.
Arbeitshöhe des Montageortes bis 3,5 m über der Standfläche des hierfür erforderlichen Gerüstes.
Menge: 12,000 St
Kostengruppe DIN 276 2018-12: 499

**01.05.6 Wärmedämmung Ummantelung Geradsitzarmatur DN65 Gebäude Mineralwolle AS-Qualität hydrophobiert Matte D 50mm Mantel Blech Stahl verz**
Wärmedämmung einschl. Ummantelung DIN 4140 an haus- und betriebstechnischen Anlagen, an Geradsitzarmatur, DN 65, Mindestabstände DIN 4140 sind nicht eingehalten, im Gebäude, Dämmung aus Mineralwolle DIN EN 14303, AS-Qualität und hydrophobiert, als Lamellenmatte, einlagig, Dämmschichtdicke 50 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 26,000 St
Kostengruppe DIN 276 2018-12: 499

**01.05.7 Wärmedämmung Ummantelung Geradsitzarmatur DN80 Gebäude Mineralwolle AS-Qualität hydrophobiert Matte D 50mm Mantel Blech Stahl verz**
Wärmedämmung einschl. Ummantelung DIN 4140 an haus- und betriebstechnischen Anlagen, an Geradsitzarmatur, DN 80, Mindestabstände DIN 4140 sind nicht eingehalten, im Gebäude, Dämmung aus Mineralwolle DIN EN 14303, AS-Qualität und hydrophobiert, als Lamellenmatte, einlagig, Dämmschichtdicke 50 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 10,000 St
Kostengruppe DIN 276 2018-12: 499

**01.05.8 Wärmedämmung Ummantelung Geradsitzarmatur DN100 Gebäude Mineralwolle AS-Qualität hydrophobiert Matte D 50mm Mantel Blech Stahl verz**
Wärmedämmung einschl. Ummantelung DIN 4140 an haus- und betriebstechnischen Anlagen, an Geradsitzarmatur, DN 100, Mindestabstände DIN 4140 sind nicht eingehalten, im Gebäude, Dämmung aus Mineralwolle DIN EN 14303, AS-Qualität und hydrophobiert, als Lamellenmatte, einlagig, Dämmschichtdicke 50 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 8,000 St
Kostengruppe DIN 276 2018-12: 499

**01.05.9 Wärmedämmung Ummantelung Geradsitzarmatur DN125 Gebäude Mineralwolle AS-Qualität hydrophobiert Matte D 50mm Mantel Blech Stahl verz**
Wärmedämmung einschl. Ummantelung DIN 4140 an haus- und betriebstechnischen Anlagen, an Geradsitzarmatur, DN 125, Mindestabstände DIN 4140 sind nicht eingehalten, im Gebäude, Dämmung aus Mineralwolle DIN EN 14303, AS-Qualität und hydrophobiert, als Lamellenmatte, einlagig, Dämmschichtdicke 50 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 5,000 St
Kostengruppe DIN 276 2018-12: 499

**01.05.10 Wärmedämmung Ummantelung Schmutzfänger DN100 Gebäude Mineralwolle AS-Qualität hydrophobiert Matte D 50mm Mantel Blech Stahl verz**
Wärmedämmung einschl. Ummantelung DIN 4140 an haus- und betriebstechnischen Anlagen, an Schmutzfänger, DN 100, Mindestabstände DIN 4140 sind nicht eingehalten, im Gebäude, Dämmung aus Mineralwolle DIN EN 14303, AS-Qualität und hydrophobiert, als Lamellenmatte, einlagig, Dämmschichtdicke 50 mm, Brandverhaltensklasse DIN EN 13501-1 A1 (nichtbrennbar), Schmelzpunkt größer 1000 Grad C, DIN 4102-17, Wärmeleitfähigkeit 0,035 W/(mK) bei 40 Grad C Mitteltemperatur DIN EN 12667, unkaschiert, Ummantelung aus nichtprofiliertem Blech, Stahl, feuerverzinkt, Blechdicke 0,8 mm,befestigen mit aluminiumplattierten Stahlbändern und Klemmhebelverschluss, Dämmkappe  zweiteilig, zum einfachen Ab- und Wiedereinbau. Zum Schutz vor Erwärmung des Blechs sind die bauteilberührenden Blechflächen dauerhaft mit Dichtschnüren zu
belegen.
Arbeitshöhe des Montageortes bis 3,5 m über der Standfläche des hierfür erforderlichen Gerüstes.
Menge: 2,000 St
Kostengruppe DIN 276 2018-12: 499

**01.05.11 Wärmedämmung Ummantelung Schmutzfänger DN125 Gebäude Mineralwolle AS-Qualität hydrophobiert Matte D 50mm Mantel Blech Stahl verz**
Wärmedämmung einschl. Ummantelung DIN 4140 an haus- und betriebstechnischen Anlagen, an Schmutzfänger, DN 125, Mindestabstände DIN 4140 sind nicht eingehalten, im Gebäude, Dämmung aus Mineralwolle DIN EN 14303, AS-Qualität und hydrophobiert, als Lamellenmatte, einlagig, Dämmschichtdicke 50 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 1,000 St
Kostengruppe DIN 276 2018-12: 499

**01.05.12 Wärmedämmung Ummantelung Dreiwege-Regelventil DN15 Gebäude Mineralwolle AS-Qualität hydrophobiert Matte D 20mm Mantel Blech Stahl verz**
Wärmedämmung einschl. Ummantelung DIN 4140 an haus- und betriebstechnischen Anlagen, an Dreiwege-Regelventil, DN 15, Mindestabstände DIN 4140 sind nicht eingehalten, im Gebäude, Dämmung aus Mineralwolle DIN EN 14303, AS-Qualität und hydrophobiert, als Lamellenmatte, einlagig, Dämmschichtdicke 20 mm, Brandverhaltensklasse DIN EN 13501-1 A1 (nichtbrennbar), Schmelzpunkt größer 1000 Grad C, DIN 4102-17, Wärmeleitfähigkeit 0,035 W/(mK) bei 40 Grad C Mitteltemperatur DIN EN 12667, unkaschiert, Ummantelung
aus nichtprofiliertem Blech, Stahl, feuerverzinkt, Blechdicke 0,8 mm, befestigen mit aluminiumplattierten Stahlbändern und Klemmhebelverschluss, Dämmkappe  zweiteilig, zum einfachen Ab- und Wiedereinbau.Zum Schutz vor Erwärmung des Blechs sind die bauteilberührenden Blechflächen dauerhaft mit Dichtschnüren zu
belegen.
Arbeitshöhe des Montageortes bis 3,5 m über der Standfläche des hierfür erforderlichen Gerüstes.
Menge: 3,000 St
Kostengruppe DIN 276 2018-12: 499

**01.05.13 Wärmedämmung Ummantelung Dreiwege-Regelventil DN20 Gebäude Mineralwolle AS-Qualität hydrophobiert Matte D 20mm Mantel Blech Stahl verz**
Wärmedämmung einschl. Ummantelung DIN 4140 an haus- und betriebstechnischen Anlagen, an Dreiwege-Regelventil, DN 20, Mindestabstände DIN 4140 sind nicht eingehalten, im Gebäude, Dämmung aus Mineralwolle DIN EN 14303, AS-Qualität und hydrophobiert, als Lamellenmatte, einlagig, Dämmschichtdicke 20 mm, Brandverhaltensklasse DIN EN 13501-1 A1 (nichtbrennbar), Schmelzpunkt größer 1000 Grad C, DIN 4102-17, Wärmeleitfähigkeit 0,035 W/(mK) bei 40 Grad C Mitteltemperatur DIN EN 12667, unkaschiert, Ummantelung
aus nichtprofiliertem Blech, Stahl, feuerverzinkt, Blechdicke 0,8 mm, befestigen mit aluminiumplattierten Stahlbändern und Klemmhebelverschluss, Dämmkappe  zweiteilig, zum einfachen Ab- und Wiedereinbau. Zum Schutz vor Erwärmung des Blechs sind die bauteilberührenden Blechflächen dauerhaft mit Dichtschnüren zu
belegen.
Arbeitshöhe des Montageortes bis 3,5 m über der Standfläche des hierfür erforderlichen Gerüstes.
Menge: 1,000 St
Kostengruppe DIN 276 2018-12: 499

**01.05.14 Wärmedämmung Ummantelung Dreiwege-Regelventil DN25 Gebäude Mineralwolle AS-Qualität hydrophobiert Matte D 30mm Mantel Blech Stahl verz**
Wärmedämmung einschl. Ummantelung DIN 4140 an haus- und betriebstechnischen Anlagen, an Dreiwege-Regelventil, DN 25, Mindestabstände DIN 4140 sind nicht eingehalten, im Gebäude, Dämmung aus Mineralwolle DIN EN 14303, AS-Qualität und hydrophobiert, als Lamellenmatte, einlagig, Dämmschichtdicke 30 mm, Brandverhaltensklasse DIN EN 13501-1 A1 (nichtbrennbar), Schmelzpunkt größer 1000 Grad C, DIN 4102-17, Wärmeleitfähigkeit 0,035 W/(mK) bei 40 Grad C Mitteltemperatur DIN EN 12667, unkaschiert, Ummantelung
aus nichtprofiliertem Blech, Stahl, feuerverzinkt, Blechdicke 0,8 mm, befestigen mit aluminiumplattierten Stahlbändern und Klemmhebelverschluss, Dämmkappe  zweiteilig, zum einfachen Ab- und Wiedereinbau. Zum Schutz vor Erwärmung des Blechs sind die bauteilberührenden Blechflächen dauerhaft mit Dichtschnüren zu
belegen.
Arbeitshöhe des Montageortes bis 3,5 m über der Standfläche des hierfür erforderlichen Gerüstes.
Menge: 2,000 St
Kostengruppe DIN 276 2018-12: 499

**01.05.15 Wärmedämmung Ummantelung Dreiwege-Regelventil DN32 Gebäude Mineralwolle AS-Qualität hydrophobiert Matte D 30mm Mantel Blech Stahl verz**
Wärmedämmung einschl. Ummantelung DIN 4140 an haus- und betriebstechnischen Anlagen, an Dreiwege-Regelventil, DN 32, Mindestabstände DIN 4140 sind nicht eingehalten, im Gebäude, Dämmung aus Mineralwolle DIN EN 14303, AS-Qualität und hydrophobiert, als Lamellenmatte, einlagig, Dämmschichtdicke 30 mm, Brandverhaltensklasse DIN EN 13501-1 A1 (nichtbrennbar), Schmelzpunkt größer 1000 Grad C, DIN 4102-17, Wärmeleitfähigkeit 0,035 W/(mK) bei 40 Grad C Mitteltemperatur DIN EN 12667, unkaschiert, Ummantelung
aus nichtprofiliertem Blech, Stahl, feuerverzinkt, Blechdicke 0,8 mm, befestigen mit aluminiumplattierten Stahlbändern und Klemmhebelverschluss, Dämmkappe  zweiteilig, zum einfachen Ab- und Wiedereinbau. Zum Schutz vor Erwärmung des Blechs sind die bauteilberührenden Blechflächen dauerhaft mit Dichtschnüren zu
belegen.
Arbeitshöhe des Montageortes bis 3,5 m über der Standfläche des hierfür erforderlichen Gerüstes.
Menge: 1,000 St
Kostengruppe DIN 276 2018-12: 499

**01.05.16 Wärmedämmung Ummantelung Dreiwege-Regelventil DN40 Gebäude Mineralwolle AS-Qualität hydrophobiert Matte D 40mm Mantel Blech Stahl verz**
Wärmedämmung einschl. Ummantelung DIN 4140 an haus- und betriebstechnischen Anlagen, an Dreiwege-Regelventil, DN 40, Mindestabstände DIN 4140 sind nicht eingehalten, im Gebäude, Dämmung aus Mineralwolle DIN EN 14303, AS-Qualität und hydrophobiert, als Lamellenmatte, einlagig, Dämmschichtdicke 40 mm, Brandverhaltensklasse DIN EN 13501-1 A1 (nichtbrennbar), Schmelzpunkt größer 1000 Grad C, DIN 4102-17, Wärmeleitfähigkeit 0,035 W/(mK) bei 40 Grad C Mitteltemperatur DIN EN 12667, unkaschiert, Ummantelung
aus nichtprofiliertem Blech, Stahl, feuerverzinkt, Blechdicke 0,8 mm, befestigen mit aluminiumplattierten Stahlbändern und Klemmhebelverschluss, Dämmkappe  zweiteilig, zum einfachen Ab- und Wiedereinbau. Zum Schutz vor Erwärmung des Blechs sind die bauteilberührenden Blechflächen dauerhaft mit Dichtschnüren zu
belegen.
Arbeitshöhe des Montageortes bis 3,5 m über der Standfläche des hierfür erforderlichen Gerüstes.
Menge: 1,000 St
Kostengruppe DIN 276 2018-12: 499

**01.05.17 Wärmedämmung Ummantelung Dreiwege-Regelventil DN50 Gebäude Mineralwolle AS-Qualität hydrophobiert Matte D 50mm Mantel Blech Stahl verz**
Wärmedämmung einschl. Ummantelung DIN 4140 an haus- und betriebstechnischen Anlagen, an Dreiwege-Regelventil, DN 50, Mindestabstände DIN 4140 sind nicht eingehalten, im Gebäude, Dämmung aus Mineralwolle DIN EN 14303, AS-Qualität und hydrophobiert, als Lamellenmatte, einlagig, Dämmschichtdicke 50 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 1,000 St
Kostengruppe DIN 276 2018-12: 499

**01.05.18 Wärmedämmung Ummantelung Flanschenpaar DN20 Gebäude Mineralwolle AS-Qualität hydrophobiert Matte D 20mm Mantel Blech Stahl verz**
Wärmedämmung einschl. Ummantelung DIN 4140 an haus- und betriebstechnischen Anlagen, an Flanschenpaar, DN 20, Mindestabstände DIN 4140 sind nicht eingehalten, im Gebäude, Dämmung aus Mineralwolle DIN EN 14303, AS-Qualität und hydrophobiert, als Lamellenmatte, einlagig, Dämmschichtdicke 20 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 2,000 St
Kostengruppe DIN 276 2018-12: 499

**01.05.19 Wärmedämmung Ummantelung Flanschenpaar DN25 Gebäude Mineralwolle AS-Qualität hydrophobiert Matte D 30mm Mantel Blech Stahl verz**
Wärmedämmung einschl. Ummantelung DIN 4140 an haus- und betriebstechnischen Anlagen, an Flanschenpaar, DN 25, Mindestabstände DIN 4140 sind nicht eingehalten, im Gebäude, Dämmung aus Mineralwolle DIN EN 14303, AS-Qualität und hydrophobiert, als Lamellenmatte, einlagig, Dämmschichtdicke 30 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 2,000 St
Kostengruppe DIN 276 2018-12: 499

**01.05.20 Wärmedämmung Ummantelung Flanschenpaar DN32 Gebäude Mineralwolle AS-Qualität hydrophobiert Matte D 30mm Mantel Blech Stahl verz**
Wärmedämmung einschl. Ummantelung DIN 4140 an haus- und betriebstechnischen Anlagen, an Flanschenpaar, DN 32, Mindestabstände DIN 4140 sind nicht eingehalten, im Gebäude, Dämmung aus Mineralwolle DIN EN 14303, AS-Qualität und hydrophobiert, als Lamellenmatte, einlagig, Dämmschichtdicke 30 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 2,000 St
Kostengruppe DIN 276 2018-12: 499

**01.05.21 Wärmedämmung Ummantelung Flanschenpaar DN40 Gebäude Mineralwolle AS-Qualität hydrophobiert Matte D 40mm Mantel Blech Stahl verz**
Wärmedämmung einschl. Ummantelung DIN 4140 an haus- und betriebstechnischen Anlagen, an Flanschenpaar, DN 40, Mindestabstände DIN 4140 sind nicht eingehalten, im Gebäude, Dämmung aus Mineralwolle DIN EN 14303, AS-Qualität und hydrophobiert, als Lamellenmatte, einlagig, Dämmschichtdicke 40 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 2,000 St
Kostengruppe DIN 276 2018-12: 499

**01.05.22 Wärmedämmung Ummantelung Flanschenpaar DN50 Gebäude Mineralwolle AS-Qualität hydrophobiert Matte D 50mm Mantel Blech Stahl verz**
Wärmedämmung einschl. Ummantelung DIN 4140 an haus- und betriebstechnischen Anlagen, an Flanschenpaar, DN 50, Mindestabstände DIN 4140 sind nicht eingehalten, im Gebäude, Dämmung aus Mineralwolle DIN EN 14303, AS-Qualität und hydrophobiert, als Lamellenmatte, einlagig, Dämmschichtdicke 50 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 2,000 St
Kostengruppe DIN 276 2018-12: 499

**01.05.23 Wärmedämmung Ummantelung Flanschenpaar DN65 Gebäude Mineralwolle AS-Qualität hydrophobiert Matte D 50mm Mantel Blech Stahl verz**
Wärmedämmung einschl. Ummantelung DIN 4140 an haus- und betriebstechnischen Anlagen, an Flanschenpaar, DN 65, Mindestabstände DIN 4140 sind nicht eingehalten, im Gebäude, Dämmung aus Mineralwolle DIN EN 14303, AS-Qualität und hydrophobiert, als Lamellenmatte, einlagig, Dämmschichtdicke 50 mm, Brandverhaltensklasse DIN EN 13501-1 A1 (nichtbrennbar), Schmelzpunkt größer 1000 Grad C, DIN 4102-17, Wärmeleitfähigkeit 0,035 W/(mK) bei 40 Grad C Mitteltemperatur DIN EN 12667, unkaschiert, Ummantelung aus nichtprofiliertem Blech, Stahl, feuerverzinkt, Blechdicke 0,8 mm, befestigen mit aluminiumplattierten Stahlbändern und Klemmhebelverschluss, Dämmkappe  zweiteilig,Zum Schutz vor Erwärmung des Blechs sind die bauteilberührenden Blechflächen dauerhaft mit Dichtschnüren zu
belegen, zum einfachen Ab- und Wiedereinbau. Zum Schutz vor Erwärmung des Blechs sind die bauteilberührenden Blechflächen dauerhaft mit Dichtschnüren zu
belegen.
Arbeitshöhe des Montageortes bis 3,5 m über der Standfläche des hierfür erforderlichen Gerüstes.
Menge: 2,000 St
Kostengruppe DIN 276 2018-12: 499

**01.05.24 Wärmedämmung Ummantelung Flanschenpaar DN80 Gebäude Mineralwolle AS-Qualität hydrophobiert Matte D 50mm Mantel Blech Stahl verz**
Wärmedämmung einschl. Ummantelung DIN 4140 an haus- und betriebstechnischen Anlagen, an Flanschenpaar, DN 80, Mindestabstände DIN 4140 sind nicht eingehalten, im Gebäude, Dämmung aus Mineralwolle DIN EN 14303, AS-Qualität und hydrophobiert, als Lamellenmatte, einlagig, Dämmschichtdicke 50 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 2,000 St
Kostengruppe DIN 276 2018-12: 499

**01.05.25 Wärmedämmung Ummantelung Flanschenpaar DN100 Gebäude Mineralwolle AS-Qualität hydrophobiert Matte D 50mm Mantel Blech Stahl verz**
Wärmedämmung einschl. Ummantelung DIN 4140 an haus- und betriebstechnischen Anlagen, an Flanschenpaar, DN 100, Mindestabstände DIN 4140 sind nicht eingehalten, im Gebäude, Dämmung aus Mineralwolle DIN EN 14303, AS-Qualität und hydrophobiert, als Lamellenmatte, einlagig, Dämmschichtdicke 50 mm, Brandverhaltensklasse DIN EN 13501-1 A1 (nichtbrennbar), Schmelzpunkt größer 1000 Grad C, DIN 4102-17, Wärmeleitfähigkeit 0,035 W/(mK) bei 40 Grad C Mitteltemperatur DIN EN 12667, unkaschiert, Ummantelung aus nichtprofiliertem Blech, Stahl, feuerverzinkt, Blechdicke 0,8 mm, befestigen mit aluminiumplattierten Stahlbändern und Klemmhebelverschluss, Dämmkappe  zweiteilig, zum einfachen Ab- und Wiedereinbau. Zum Schutz vor Erwärmung des Blechs sind die bauteilberührenden Blechflächen dauerhaft mit Dichtschnüren zu
belegen.
Arbeitshöhe des Montageortes bis 3,5 m über der Standfläche des hierfür erforderlichen Gerüstes.
Menge: 4,000 St
Kostengruppe DIN 276 2018-12: 499

*Hinweis: WÄRMEDÄMMUNG AN SCHRÄGSITZ- ARMATUREN*
WÄRMEDÄMMUNG AN SCHRÄGSITZARMATUREN

**01.05.26 Dämmbox schrägliegende Spindel, DN 20**
Dämmbox zur Wärmedämmung von
Ventilen mit schrägliegender Spindel und
Entleerung, Rückschlagventile und
Schmutzfänger mit Muffenanschluß,
bestehend aus zwei ineinanderfassenden
Halbschalen und einer Spindeldämmung.
Mit einem ca. 1 mm dicken Kunststoffmantel und einem PUR-Hartschaum-Innenkern,
FCKW-frei, entsprechend der HeizAnlV.,
verschlossen mit Spannringen bzw. Spannbändern. für Armaturen DN 20
Kunststoffmantel
Material:  Polystyrol (kein PVC)
Baustoffklasse: B1 nach DIN 4102
Stärke:  0,8 mm - 3,0 mm
Farbe:  grau, RAL 7040

PUR-Schaumkern
Material:  Polyurethan, voll
  FCKW-frei, halogenfrei
Spez. Raumgew.:  55 - 60 kg/m3
Wärmeleitfähigk.:  0,027 W/mK (40°C)
Anwendungstemp.: -30°C - 140°C
Verschlüsse:
Material:  Spannbänder bzw.
  Spannringe aus nichtrostendem Stahl
Menge: 8,000 St

**01.05.27 Dämmbox schrägliegende Spindel, DN 25**
Dämmbox zur Wärmedämmung von
Ventilen mit schrägliegender Spindel und
Entleerung, Rückschlagventile und
Schmutzfänger mit Muffenanschluß,
bestehend aus zwei ineinanderfassenden
Halbschalen und einer Spindeldämmung.
Mit einem ca. 1 mm dicken Kunststoffmantel und einem PUR-Hartschaum-Innenkern,
FCKW-frei, entsprechend der HeizAnlV.,
verschlossen mit Spannringen bzw. Spannbändern. für Armaturen DN 25
Kunststoffmantel
Material:  Polystyrol (kein PVC)
Baustoffklasse: B1 nach DIN 4102
Stärke:  0,8 mm - 3,0 mm
Farbe:  grau, RAL 7040

PUR-Schaumkern
Material:  Polyurethan, voll
  FCKW-frei, halogenfrei
Spez. Raumgew.:  55 - 60 kg/m3
Wärmeleitfähigk.:  0,027 W/mK (40°C)
Anwendungstemp.: -30°C - 140°C
Verschlüsse:
Material:  Spannbänder bzw.
  Spannringe aus nichtrostendem Stahl
Menge: 12,000 St

**01.05.28 Dämmbox schrägliegende Spindel, DN 32**
Dämmbox zur Wärmedämmung von
Ventilen mit schrägliegender Spindel und
Entleerung, Rückschlagventile und
Schmutzfänger mit Muffenanschluß,
bestehend aus zwei ineinanderfassenden
Halbschalen und einer Spindeldämmung.
Mit einem ca. 1 mm dicken Kunststoffmantel und einem PUR-Hartschaum-Innenkern,
FCKW-frei, entsprechend der HeizAnlV.,
verschlossen mit Spannringen bzw. Spannbändern. für Armaturen DN 32
Kunststoffmantel
Material:  Polystyrol (kein PVC)
Baustoffklasse: B1 nach DIN 4102
Stärke:  0,8 mm - 3,0 mm
Farbe:  grau, RAL 7040

PUR-Schaumkern
Material:  Polyurethan, voll
  FCKW-frei, halogenfrei
Spez. Raumgew.:  55 - 60 kg/m3
Wärmeleitfähigk.:  0,027 W/mK (40°C)
Anwendungstemp.: -30°C - 140°C
Verschlüsse:
Material:  Spannbänder bzw.
  Spannringe aus nichtrostendem Stahl
Menge: 10,000 St

**01.05.29 Dämmbox schrägliegende Spindel, DN 40**
Dämmbox zur Wärmedämmung von
Ventilen mit schrägliegender Spindel und
Entleerung, Rückschlagventile und
Schmutzfänger mit Muffenanschluß,
bestehend aus zwei ineinanderfassenden
Halbschalen und einer Spindeldämmung.
Mit einem ca. 1 mm dicken Kunststoffmantel und einem PUR-Hartschaum-Innenkern,
FCKW-frei, entsprechend der HeizAnlV.,
verschlossen mit Spannringen bzw. Spannbändern. für Armaturen DN 40
Kunststoffmantel
Material:  Polystyrol (kein PVC)
Baustoffklasse: B1 nach DIN 4102
Stärke:  0,8 mm - 3,0 mm
Farbe:  grau, RAL 7040

PUR-Schaumkern
Material:  Polyurethan, voll
  FCKW-frei, halogenfrei
Spez. Raumgew.:  55 - 60 kg/m3
Wärmeleitfähigk.:  0,027 W/mK (40°C)
Anwendungstemp.: -30°C - 140°C
Verschlüsse:
Material:  Spannbänder bzw.
  Spannringe aus nichtrostendem Stahl
Menge: 6,000 St

**01.05.30 Wärmedämmung Kugelhahn DN15 Gebäude Schaumglas D 25mm**
STLB-Bau 2025-10 047
Wärmedämmung ohne Ummantelung DIN 4140 an haus- und betriebstechnischen Anlagen, an Kugelhahn, DN 15, Mindestabstände DIN 4140 sind nicht eingehalten, im Gebäude, Dämmung aus Schaumglas, Dämmschichtdicke 25 mm, Baustoffklasse DIN 4102-1 A (nichtbrennbar), Wärmeleitfähigkeit 0,040 W/(mK) bei 40 Grad C Mitteltemperatur DIN EN 12667, Arbeitshöhe des Montageortes bis 3,5 m über der Standfläche des hierfür erforderlichen Gerüstes.
Menge: 2,000 St
Kostengruppe DIN 276 2018-12: 499

**01.05.31 Wärmedämmung Kugelhahn DN20 Gebäude Schaumglas D 25mm**
STLB-Bau 2025-10 047
Wärmedämmung ohne Ummantelung DIN 4140 an haus- und betriebstechnischen Anlagen, an Kugelhahn, DN 20, Mindestabstände DIN 4140 sind nicht eingehalten, im Gebäude, Dämmung aus Schaumglas, Dämmschichtdicke 25 mm, Baustoffklasse DIN 4102-1 A (nichtbrennbar), Wärmeleitfähigkeit 0,040 W/(mK) bei 40 Grad C Mitteltemperatur DIN EN 12667, Arbeitshöhe des Montageortes bis 3,5 m über der Standfläche des hierfür erforderlichen Gerüstes.
Menge: 2,000 St
Kostengruppe DIN 276 2018-12: 499

**01.05.32 Wärmedämmung Kugelhahn DN25 Gebäude Schaumglas D 30mm**
STLB-Bau 2025-10 047
Wärmedämmung ohne Ummantelung DIN 4140 an haus- und betriebstechnischen Anlagen, an Kugelhahn, DN 25, Mindestabstände DIN 4140 sind nicht eingehalten, im Gebäude, Dämmung aus Schaumglas, Dämmschichtdicke 30 mm, Baustoffklasse DIN 4102-1 A (nichtbrennbar), Wärmeleitfähigkeit 0,040 W/(mK) bei 40 Grad C Mitteltemperatur DIN EN 12667, Arbeitshöhe des Montageortes bis 3,5 m über der Standfläche des hierfür erforderlichen Gerüstes.
Menge: 4,000 St
Kostengruppe DIN 276 2018-12: 499

**01.05.33 Wärmedämmung Kugelhahn DN32 Gebäude Schaumglas D 30mm**
STLB-Bau 2025-10 047
Wärmedämmung ohne Ummantelung DIN 4140 an haus- und betriebstechnischen Anlagen, an Kugelhahn, DN 32, Mindestabstände DIN 4140 sind nicht eingehalten, im Gebäude, Dämmung aus Schaumglas, Dämmschichtdicke 30 mm, Baustoffklasse DIN 4102-1 A (nichtbrennbar), Wärmeleitfähigkeit 0,040 W/(mK) bei 40 Grad C Mitteltemperatur DIN EN 12667, Arbeitshöhe des Montageortes bis 3,5 m über der Standfläche des hierfür erforderlichen Gerüstes.
Menge: 2,000 St
Kostengruppe DIN 276 2018-12: 499

**01.05.34 Wärmedämmung Kugelhahn DN40 Gebäude Schaumglas D 40mm**
STLB-Bau 2025-10 047
Wärmedämmung ohne Ummantelung DIN 4140 an haus- und betriebstechnischen Anlagen, an Kugelhahn, DN 40, Mindestabstände DIN 4140 sind nicht eingehalten, im Gebäude, Dämmung aus Schaumglas, Dämmschichtdicke 40 mm, Baustoffklasse DIN 4102-1 A (nichtbrennbar), Wärmeleitfähigkeit 0,040 W/(mK) bei 40 Grad C Mitteltemperatur DIN EN 12667, Arbeitshöhe des Montageortes bis 3,5 m über der Standfläche des hierfür erforderlichen Gerüstes.
Menge: 4,000 St
Kostengruppe DIN 276 2018-12: 499

**01.05.35 Wärmedämmung Kugelhahn DN50 Gebäude Schaumglas D 50mm**
STLB-Bau 2025-10 047
Wärmedämmung ohne Ummantelung DIN 4140 an haus- und betriebstechnischen Anlagen, an Kugelhahn, DN 50, Mindestabstände DIN 4140 sind nicht eingehalten, im Gebäude, Dämmung aus Schaumglas, Dämmschichtdicke 50 mm, Baustoffklasse DIN 4102-1 A (nichtbrennbar), Wärmeleitfähigkeit 0,040 W/(mK) bei 40 Grad C Mitteltemperatur DIN EN 12667, Arbeitshöhe des Montageortes bis 3,5 m über der Standfläche des hierfür erforderlichen Gerüstes.
Menge: 4,000 St
Kostengruppe DIN 276 2018-12: 499

**01.05.36 Wärmedämmung Kugelhahn DN65 Gebäude Schaumglas D 50mm**
STLB-Bau 2025-10 047
Wärmedämmung ohne Ummantelung DIN 4140 an haus- und betriebstechnischen Anlagen, an Kugelhahn, DN 65, Mindestabstände DIN 4140 sind nicht eingehalten, im Gebäude, Dämmung aus Schaumglas, Dämmschichtdicke 50 mm, Baustoffklasse DIN 4102-1 A (nichtbrennbar), Wärmeleitfähigkeit 0,040 W/(mK) bei 40 Grad C Mitteltemperatur DIN EN 12667, Arbeitshöhe des Montageortes bis 3,5 m über der Standfläche des hierfür erforderlichen Gerüstes.
Menge: 2,000 St
Kostengruppe DIN 276 2018-12: 499

**01.05.37 Wärmedämmung Kugelhahn DN80 Gebäude Schaumglas D 50mm**
STLB-Bau 2025-10 047
Wärmedämmung ohne Ummantelung DIN 4140 an haus- und betriebstechnischen Anlagen, an Kugelhahn, DN 80, Mindestabstände DIN 4140 sind nicht eingehalten, im Gebäude, Dämmung aus Schaumglas, Dämmschichtdicke 50 mm, Baustoffklasse DIN 4102-1 A (nichtbrennbar), Wärmeleitfähigkeit 0,040 W/(mK) bei 40 Grad C Mitteltemperatur DIN EN 12667, Arbeitshöhe des Montageortes bis 3,5 m über der Standfläche des hierfür erforderlichen Gerüstes.
Menge: 8,000 St
Kostengruppe DIN 276 2018-12: 499

**01.05.38 Ummantelung Plattenwärmeübertrager Zentrale, 500 kW, flexibler Elastomerschaum D 50mm Mantel Blech Stahl aluminiert**
Ummantelung DIN 4140, an Plattenwärmeübertrager, in Zentrale, Dämmung aus flexiblem Elastomerschaum DIN EN 14304, Dämmschichtdicke 50 mm, Ummantelung aus nichtprofiliertem Blech, Stahl, aluminiert, Blechdicke 0,8 mm, Überlappungen verschrauben und mit Dichtungsband abdichten, Größe Wärmetauscher:
LxBxH ca. 1090x410x900 mm (500 kW),
Arbeitshöhe des Montageortes bis 3,5 m über der Standfläche des hierfür erforderlichen Gerüstes.
Menge: 1,000 St
Kostengruppe DIN 276 2018-12: 499

**01.05.39 Ummantelung Plattenwärmeübertrager Zentrale, 350 kW, flexibler Elastomerschaum D 50mm Mantel Blech Stahl aluminiert**
Ummantelung DIN 4140, an Plattenwärmeübertrager, in Zentrale, Dämmung aus flexiblem Elastomerschaum DIN EN 14304, Dämmschichtdicke 50 mm, Ummantelung aus nichtprofiliertem Blech, Stahl, aluminiert, Blechdicke 0,8 mm, Überlappungen verschrauben und mit Dichtungsband abdichten, Größe Wärmetauscher:
LxBxH ca. 940x410x900 mm (350 kW),
Arbeitshöhe des Montageortes bis 3,5 m über der Standfläche des hierfür erforderlichen Gerüstes.
Menge: 1,000 St
Kostengruppe DIN 276 2018-12: 499

**01.05.40 Ummantelung Plattenwärmeübertrager Zentrale, 25 kW, flexibler Elastomerschaum D 50mm Mantel Blech Stahl aluminiert**
Ummantelung DIN 4140, an Plattenwärmeübertrager, in Zentrale, Dämmung aus flexiblem Elastomerschaum DIN EN 14304, Dämmschichtdicke 50 mm, Ummantelung aus nichtprofiliertem Blech, Stahl, aluminiert, Blechdicke 0,8 mm, Überlappungen verschrauben und mit Dichtungsband abdichten, Größe Wärmetauscher:
LxBxH ca. 610x200x800 mm (25 kW),
Arbeitshöhe des Montageortes bis 3,5 m über der Standfläche des hierfür erforderlichen Gerüstes.
Menge: 1,000 St
Kostengruppe DIN 276 2018-12: 499

#### Titel 01.06 WÄRMEDÄMMUNG LÜFTUNG

*Hinweis: T I T E L 06*

**01.06.1 Wärmedämmung Luftltg Kanten-L bis 500mm Gebäude Mineralwolle AS-Qualität hydrophobiert Lamellenmatte druckfest D 30mm**
STLB-Bau 2025-10 047
Wärmedämmung ohne Ummantelung DIN 4140 an haus- und betriebstechnischen Anlagen, an Luftleitung, rechteckig, Maße DIN EN 1505, Kantenlänge bis 500 mm, Mindestabstände DIN 4140 sind nicht eingehalten, im Gebäude, Dämmung aus Mineralwolle DIN EN 14303, AS-Qualität und hydrophobiert, als Lamellenmatte, druckfest, Dämmschichtdicke 30 mm, Brandverhaltensklasse DIN EN 13501-1 A1 (nichtbrennbar), Schmelzpunkt größer 1000 Grad C, DIN 4102-17, Wärmeleitfähigkeit 0,035 W/(mK) bei 40 Grad C Mitteltemperatur DIN EN 12667, kaschiert mit Alufolie, Arbeitshöhe des Montageortes bis 5,5 m über der Standfläche des hierfür erforderlichen Gerüstes, Gerüst wird gesondert vergütet.
Menge: 15,000 m2
Kostengruppe DIN 276 2018-12: 431

**01.06.2 Wärmedämmung Luftltg Kanten-L 500-1000mm Gebäude Mineralwolle AS-Qualität hydrophobiert Lamellenmatte druckfest D 30mm**
STLB-Bau 2025-10 047
Wärmedämmung ohne Ummantelung DIN 4140 an haus- und betriebstechnischen Anlagen, an Luftleitung, rechteckig, Maße DIN EN 1505, Kantenlänge über 500 bis 1000 mm, Mindestabstände DIN 4140 sind nicht eingehalten, im Gebäude, Dämmung aus Mineralwolle DIN EN 14303, AS-Qualität und hydrophobiert, als Lamellenmatte, druckfest, Dämmschichtdicke 30 mm, Brandverhaltensklasse DIN EN 13501-1 A1 (nichtbrennbar), Schmelzpunkt größer 1000 Grad C, DIN 4102-17, Wärmeleitfähigkeit 0,035 W/(mK) bei 40 Grad C Mitteltemperatur DIN EN 12667, kaschiert mit Alufolie, Arbeitshöhe des Montageortes bis 5,5 m über der Standfläche des hierfür erforderlichen Gerüstes, Gerüst wird gesondert vergütet.
Menge: 225,000 m2
Kostengruppe DIN 276 2018-12: 431

**01.06.3 Wärmedämmung Luftltg Kanten-L 500-1000mm Gebäude Mineralwolle AS-Qualität hydrophobiert Lamellenmatte druckfest D 50mm**
STLB-Bau 2025-10 047
Wärmedämmung ohne Ummantelung DIN 4140 an haus- und betriebstechnischen Anlagen, an Luftleitung, rechteckig, Maße DIN EN 1505, Kantenlänge über 500 bis 1000 mm, Mindestabstände DIN 4140 sind nicht eingehalten, im Gebäude, Dämmung aus Mineralwolle DIN EN 14303, AS-Qualität und hydrophobiert, als Lamellenmatte, druckfest, Dämmschichtdicke 50 mm, Brandverhaltensklasse DIN EN 13501-1 A1 (nichtbrennbar), Schmelzpunkt größer 1000 Grad C, DIN 4102-17, Wärmeleitfähigkeit 0,035 W/(mK) bei 40 Grad C Mitteltemperatur DIN EN 12667, kaschiert mit Alufolie, Arbeitshöhe des Montageortes bis 3,5 m über der Standfläche des hierfür erforderlichen Gerüstes.
Menge: 25,000 m2
Kostengruppe DIN 276 2018-12: 431

**01.06.4 Wärmedämmung Luftltg Kanten-L 1000-1500mm Gebäude Mineralwolle AS-Qualität hydrophobiert Lamellenmatte druckfest D 30mm**
STLB-Bau 2025-10 047
Wärmedämmung ohne Ummantelung DIN 4140 an haus- und betriebstechnischen Anlagen, an Luftleitung, rechteckig, Maße DIN EN 1505, Kantenlänge über 1000 bis 1500 mm, Mindestabstände DIN 4140 sind nicht eingehalten, im Gebäude, Dämmung aus Mineralwolle DIN EN 14303, AS-Qualität und hydrophobiert, als Lamellenmatte, druckfest, Dämmschichtdicke 30 mm, Brandverhaltensklasse DIN EN 13501-1 A1 (nichtbrennbar), Schmelzpunkt größer 1000 Grad C, DIN 4102-17, Wärmeleitfähigkeit 0,035 W/(mK) bei 40 Grad C Mitteltemperatur DIN EN 12667, kaschiert mit Alufolie, Arbeitshöhe des Montageortes bis 5,5 m über der Standfläche des hierfür erforderlichen Gerüstes, Gerüst wird gesondert vergütet.
Menge: 40,000 m2
Kostengruppe DIN 276 2018-12: 431

**01.06.5 Wärmedämmung Luftltg Kanten-L 1500-2000mm Gebäude Mineralwolle AS-Qualität hydrophobiert Lamellenmatte druckfest D 30mm**
STLB-Bau 2025-10 047
Wärmedämmung ohne Ummantelung DIN 4140 an haus- und betriebstechnischen Anlagen, an Luftleitung, rechteckig, Maße DIN EN 1505, Kantenlänge über 1500 bis 2000 mm, Mindestabstände DIN 4140 sind nicht eingehalten, im Gebäude, Dämmung aus Mineralwolle DIN EN 14303, AS-Qualität und hydrophobiert, als Lamellenmatte, druckfest, Dämmschichtdicke 30 mm, Brandverhaltensklasse DIN EN 13501-1 A1 (nichtbrennbar), Schmelzpunkt größer 1000 Grad C, DIN 4102-17, Wärmeleitfähigkeit 0,035 W/(mK) bei 40 Grad C Mitteltemperatur DIN EN 12667, kaschiert mit Alufolie, Arbeitshöhe des Montageortes bis 5,5 m über der Standfläche des hierfür erforderlichen Gerüstes, Gerüst wird gesondert vergütet.
Menge: 20,000 m2
Kostengruppe DIN 276 2018-12: 431

**01.06.6 Formstück Mineralwolle AS-Qualität hydrophobiert Wärmedämmung Luftltg Kanten-L bis 500mm Gebäude 0,035W/(mK) D 30mm kaschiert Alu-Folie**
STLB-Bau 2025-10 047
Formstück aus Mineralwolle DIN EN 14303, AS-Qualität und hydrophobiert, Wärmedämmung DIN 4140 an haus- und betriebstechnischen Anlagen, an Luftleitung, rechteckig, Kantenlänge bis 500 mm, Mindestabstände DIN 4140 sind nicht eingehalten, Maße DIN EN 1505, im Gebäude, Brandverhaltensklasse DIN EN 13501-1 A1 (nichtbrennbar), Wärmeleitfähigkeit 0,035 W/(mK) bei 40 Grad C Mitteltemperatur DIN EN 12667, Dämmschichtdicke 30 mm, kaschiert mit Aluminiumfolie, Arbeitshöhe des Montageortes bis 5,5 m über der Standfläche des hierfür erforderlichen Gerüstes, Gerüst wird gesondert vergütet.
Menge: 80,000 m2
Kostengruppe DIN 276 2018-12: 431

**01.06.7 Formstück Mineralwolle AS-Qualität hydrophobiert Wärmedämmung Luftltg Kanten-L 500-1000mm Gebäude 0,035W/(mK) D 30mm kaschiert Alu-Folie**
STLB-Bau 2025-10 047
Formstück aus Mineralwolle DIN EN 14303, AS-Qualität und hydrophobiert, Wärmedämmung DIN 4140 an haus- und betriebstechnischen Anlagen, an Luftleitung, rechteckig, Kantenlänge über 500 bis 1000 mm, Mindestabstände DIN 4140 sind nicht eingehalten, Maße DIN EN 1505, im Gebäude, Brandverhaltensklasse DIN EN 13501-1 A1 (nichtbrennbar), Wärmeleitfähigkeit 0,035 W/(mK) bei 40 Grad C Mitteltemperatur DIN EN 12667, Dämmschichtdicke 30 mm, kaschiert mit Aluminiumfolie, Arbeitshöhe des Montageortes bis 5,5 m über der Standfläche des hierfür erforderlichen Gerüstes, Gerüst wird gesondert vergütet.
Menge: 130,000 m2
Kostengruppe DIN 276 2018-12: 431

**01.06.8 Formstück Mineralwolle AS-Qualität hydrophobiert Wärmedämmung Luftltg Kanten-L 500-1000mm Gebäude 0,035W/(mK) D 50mm kaschiert Alu-Folie**
STLB-Bau 2025-10 047
Formstück aus Mineralwolle DIN EN 14303, AS-Qualität und hydrophobiert, Wärmedämmung DIN 4140 an haus- und betriebstechnischen Anlagen, an Luftleitung, rechteckig, Kantenlänge über 500 bis 1000 mm, Mindestabstände DIN 4140 sind nicht eingehalten, Maße DIN EN 1505, im Gebäude, Brandverhaltensklasse DIN EN 13501-1 A1 (nichtbrennbar), Wärmeleitfähigkeit 0,035 W/(mK) bei 40 Grad C Mitteltemperatur DIN EN 12667, Dämmschichtdicke 50 mm, kaschiert mit Aluminiumfolie, Arbeitshöhe des Montageortes bis 3,5 m über der Standfläche des hierfür erforderlichen Gerüstes.
Menge: 30,000 m2
Kostengruppe DIN 276 2018-12: 431

**01.06.9 Formstück Mineralwolle AS-Qualität hydrophobiert Wärmedämmung Luftltg Kanten-L 1000-1500mm Gebäude 0,035W/(mK) D 30mm kaschiert Alu-Folie**
STLB-Bau 2025-10 047
Formstück aus Mineralwolle DIN EN 14303, AS-Qualität und hydrophobiert, Wärmedämmung DIN 4140 an haus- und betriebstechnischen Anlagen, an Luftleitung, rechteckig, Kantenlänge über 1000 bis 1500 mm, Mindestabstände DIN 4140 sind nicht eingehalten, Maße DIN EN 1505, im Gebäude, Brandverhaltensklasse DIN EN 13501-1 A1 (nichtbrennbar), Wärmeleitfähigkeit 0,035 W/(mK) bei 40 Grad C Mitteltemperatur DIN EN 12667, Dämmschichtdicke 30 mm, kaschiert mit Aluminiumfolie, Arbeitshöhe des Montageortes bis 5,5 m über der Standfläche des hierfür erforderlichen Gerüstes, Gerüst wird gesondert vergütet.
Menge: 210,000 m2
Kostengruppe DIN 276 2018-12: 431

**01.06.10 Formstück Mineralwolle AS-Qualität hydrophobiert Wärmedämmung Luftltg Kanten-L 1500-2000mm Gebäude 0,035W/(mK) D 30mm kaschiert Alu-Folie**
STLB-Bau 2025-10 047
Formstück aus Mineralwolle DIN EN 14303, AS-Qualität und hydrophobiert, Wärmedämmung DIN 4140 an haus- und betriebstechnischen Anlagen, an Luftleitung, rechteckig, Kantenlänge über 1500 bis 2000 mm, Mindestabstände DIN 4140 sind nicht eingehalten, Maße DIN EN 1505, im Gebäude, Brandverhaltensklasse DIN EN 13501-1 A1 (nichtbrennbar), Wärmeleitfähigkeit 0,035 W/(mK) bei 40 Grad C Mitteltemperatur DIN EN 12667, Dämmschichtdicke 30 mm, kaschiert mit Aluminiumfolie, Arbeitshöhe des Montageortes bis 5,5 m über der Standfläche des hierfür erforderlichen Gerüstes, Gerüst wird gesondert vergütet.
Menge: 35,000 m2
Kostengruppe DIN 276 2018-12: 431

**01.06.11 Passstück Mineralwolle AS-Qualität hydrophobiert Wärmedämmung Luftltg Kanten-L bis 500mm Gebäude 0,035W/(mK) D 30mm kaschiert Alu-Folie**
STLB-Bau 2025-10 047
Passstück aus Mineralwolle DIN EN 14303, AS-Qualität und hydrophobiert, Wärmedämmung DIN 4140 an haus- und betriebstechnischen Anlagen, an Luftleitung, rechteckig, Kantenlänge bis 500 mm, Mindestabstände DIN 4140 sind nicht eingehalten, Maße DIN EN 1505, im Gebäude, Brandverhaltensklasse DIN EN 13501-1 A1 (nichtbrennbar), Wärmeleitfähigkeit 0,035 W/(mK) bei 40 Grad C Mitteltemperatur DIN EN 12667, Dämmschichtdicke 30 mm, kaschiert mit Aluminiumfolie, Arbeitshöhe des Montageortes bis 5,5 m über der Standfläche des hierfür erforderlichen Gerüstes, Gerüst wird gesondert vergütet.
Menge: 20,000 m2
Kostengruppe DIN 276 2018-12: 431

**01.06.12 Passstück Mineralwolle AS-Qualität hydrophobiert Wärmedämmung Luftltg Kanten-L 500-1000mm Gebäude 0,035W/(mK) D 30mm kaschiert Alu-Folie**
STLB-Bau 2025-10 047
Passstück aus Mineralwolle DIN EN 14303, AS-Qualität und hydrophobiert, Wärmedämmung DIN 4140 an haus- und betriebstechnischen Anlagen, an Luftleitung, rechteckig, Kantenlänge über 500 bis 1000 mm, Mindestabstände DIN 4140 sind nicht eingehalten, Maße DIN EN 1505, im Gebäude, Brandverhaltensklasse DIN EN 13501-1 A1 (nichtbrennbar), Wärmeleitfähigkeit 0,035 W/(mK) bei 40 Grad C Mitteltemperatur DIN EN 12667, Dämmschichtdicke 30 mm, kaschiert mit Aluminiumfolie, Arbeitshöhe des Montageortes bis 5,5 m über der Standfläche des hierfür erforderlichen Gerüstes, Gerüst wird gesondert vergütet.
Menge: 40,000 m2
Kostengruppe DIN 276 2018-12: 431

**01.06.13 Passstück Mineralwolle AS-Qualität hydrophobiert Wärmedämmung Luftltg Kanten-L 500-1000mm Gebäude 0,035W/(mK) D 50mm kaschiert Alu-Folie**
STLB-Bau 2025-10 047
Passstück aus Mineralwolle DIN EN 14303, AS-Qualität und hydrophobiert, Wärmedämmung DIN 4140 an haus- und betriebstechnischen Anlagen, an Luftleitung, rechteckig, Kantenlänge über 500 bis 1000 mm, Mindestabstände DIN 4140 sind nicht eingehalten, Maße DIN EN 1505, im Gebäude, Brandverhaltensklasse DIN EN 13501-1 A1 (nichtbrennbar), Wärmeleitfähigkeit 0,035 W/(mK) bei 40 Grad C Mitteltemperatur DIN EN 12667, Dämmschichtdicke 50 mm, kaschiert mit Aluminiumfolie, Arbeitshöhe des Montageortes bis 3,5 m über der Standfläche des hierfür erforderlichen Gerüstes.
Menge: 16,000 m2
Kostengruppe DIN 276 2018-12: 431

**01.06.14 Passstück Mineralwolle AS-Qualität hydrophobiert Wärmedämmung Luftltg Kanten-L 1000-1500mm Gebäude 0,035W/(mK) D 30mm kaschiert Alu-Folie**
STLB-Bau 2025-10 047
Passstück aus Mineralwolle DIN EN 14303, AS-Qualität und hydrophobiert, Wärmedämmung DIN 4140 an haus- und betriebstechnischen Anlagen, an Luftleitung, rechteckig, Kantenlänge über 1000 bis 1500 mm, Mindestabstände DIN 4140 sind nicht eingehalten, Maße DIN EN 1505, im Gebäude, Brandverhaltensklasse DIN EN 13501-1 A1 (nichtbrennbar), Wärmeleitfähigkeit 0,035 W/(mK) bei 40 Grad C Mitteltemperatur DIN EN 12667, Dämmschichtdicke 30 mm, kaschiert mit Aluminiumfolie, Arbeitshöhe des Montageortes bis 5,5 m über der Standfläche des hierfür erforderlichen Gerüstes, Gerüst wird gesondert vergütet.
Menge: 40,000 m2
Kostengruppe DIN 276 2018-12: 431

**01.06.15 Passstück Mineralwolle AS-Qualität hydrophobiert Wärmedämmung Luftltg Kanten-L 1500-2000mm Gebäude 0,035W/(mK) D 30mm kaschiert Alu-Folie**
STLB-Bau 2025-10 047
Passstück aus Mineralwolle DIN EN 14303, AS-Qualität und hydrophobiert, Wärmedämmung DIN 4140 an haus- und betriebstechnischen Anlagen, an Luftleitung, rechteckig, Kantenlänge über 1500 bis 2000 mm, Mindestabstände DIN 4140 sind nicht eingehalten, Maße DIN EN 1505, im Gebäude, Brandverhaltensklasse DIN EN 13501-1 A1 (nichtbrennbar), Wärmeleitfähigkeit 0,035 W/(mK) bei 40 Grad C Mitteltemperatur DIN EN 12667, Dämmschichtdicke 30 mm, kaschiert mit Aluminiumfolie, Arbeitshöhe des Montageortes bis 5,5 m über der Standfläche des hierfür erforderlichen Gerüstes, Gerüst wird gesondert vergütet.
Menge: 20,000 m2
Kostengruppe DIN 276 2018-12: 431

**01.06.16 Wärmedämmung Luftltg DN100 Gebäude Mineralwolle AS-Qualität hydrophobiert Rohrschale D 30mm**
STLB-Bau 2025-10 047
Wärmedämmung ohne Ummantelung DIN 4140 an haus- und betriebstechnischen Anlagen, an Luftleitung, rund, Maße DIN EN 1506, DN 100, Mindestabstände DIN 4140 sind nicht eingehalten, im Gebäude, Dämmung aus Mineralwolle DIN EN 14303, AS-Qualität und hydrophobiert, als Rohrschale, Dämmschichtdicke 30 mm, Brandverhaltensklasse DIN EN 13501-1 A1 (nichtbrennbar), Schmelzpunkt größer 1000 Grad C, DIN 4102-17, Wärmeleitfähigkeit 0,035 W/(mK) bei 40 Grad C Mitteltemperatur DIN EN 12667, kaschiert mit Alufolie, Arbeitshöhe des Montageortes bis 3,5 m über der Standfläche des hierfür erforderlichen Gerüstes.
Menge: 15,000 m
Kostengruppe DIN 276 2018-12: 431

**01.06.17 Wärmedämmung Luftltg DN125 Gebäude Mineralwolle AS-Qualität hydrophobiert Rohrschale D 30mm**
STLB-Bau 2025-10 047
Wärmedämmung ohne Ummantelung DIN 4140 an haus- und betriebstechnischen Anlagen, an Luftleitung, rund, Maße DIN EN 1506, DN 125, Mindestabstände DIN 4140 sind nicht eingehalten, im Gebäude, Dämmung aus Mineralwolle DIN EN 14303, AS-Qualität und hydrophobiert, als Rohrschale, Dämmschichtdicke 30 mm, Brandverhaltensklasse DIN EN 13501-1 A1 (nichtbrennbar), Schmelzpunkt größer 1000 Grad C, DIN 4102-17, Wärmeleitfähigkeit 0,035 W/(mK) bei 40 Grad C Mitteltemperatur DIN EN 12667, kaschiert mit Alufolie, Arbeitshöhe des Montageortes bis 3,5 m über der Standfläche des hierfür erforderlichen Gerüstes.
Menge: 20,000 m
Kostengruppe DIN 276 2018-12: 431

**01.06.18 Wärmedämmung Luftltg DN140 Gebäude Mineralwolle AS-Qualität hydrophobiert Rohrschale D 30mm**
STLB-Bau 2025-10 047
Wärmedämmung ohne Ummantelung DIN 4140 an haus- und betriebstechnischen Anlagen, an Luftleitung, rund, Maße DIN EN 1506, DN 140, Mindestabstände DIN 4140 sind nicht eingehalten, im Gebäude, Dämmung aus Mineralwolle DIN EN 14303, AS-Qualität und hydrophobiert, als Rohrschale, Dämmschichtdicke 30 mm, Brandverhaltensklasse DIN EN 13501-1 A1 (nichtbrennbar), Schmelzpunkt größer 1000 Grad C, DIN 4102-17, Wärmeleitfähigkeit 0,035 W/(mK) bei 40 Grad C Mitteltemperatur DIN EN 12667, kaschiert mit Alufolie, Arbeitshöhe des Montageortes bis 3,5 m über der Standfläche des hierfür erforderlichen Gerüstes.
Menge: 5,000 m
Kostengruppe DIN 276 2018-12: 431

**01.06.19 Wärmedämmung Luftltg DN150 Gebäude Mineralwolle AS-Qualität hydrophobiert Rohrschale D 30mm**
STLB-Bau 2025-10 047
Wärmedämmung ohne Ummantelung DIN 4140 an haus- und betriebstechnischen Anlagen, an Luftleitung, rund, Maße DIN EN 1506, DN 150, Mindestabstände DIN 4140 sind nicht eingehalten, im Gebäude, Dämmung aus Mineralwolle DIN EN 14303, AS-Qualität und hydrophobiert, als Rohrschale, Dämmschichtdicke 30 mm, Brandverhaltensklasse DIN EN 13501-1 A1 (nichtbrennbar), Schmelzpunkt größer 1000 Grad C, DIN 4102-17, Wärmeleitfähigkeit 0,035 W/(mK) bei 40 Grad C Mitteltemperatur DIN EN 12667, kaschiert mit Alufolie, Arbeitshöhe des Montageortes bis 3,5 m über der Standfläche des hierfür erforderlichen Gerüstes.
Menge: 10,000 m
Kostengruppe DIN 276 2018-12: 431

**01.06.20 Wärmedämmung Luftltg DN180 Gebäude Mineralwolle AS-Qualität hydrophobiert Rohrschale D 30mm**
STLB-Bau 2025-10 047
Wärmedämmung ohne Ummantelung DIN 4140 an haus- und betriebstechnischen Anlagen, an Luftleitung, rund, Maße DIN EN 1506, DN 180, Mindestabstände DIN 4140 sind nicht eingehalten, im Gebäude, Dämmung aus Mineralwolle DIN EN 14303, AS-Qualität und hydrophobiert, als Rohrschale, Dämmschichtdicke 30 mm, Brandverhaltensklasse DIN EN 13501-1 A1 (nichtbrennbar), Schmelzpunkt größer 1000 Grad C, DIN 4102-17, Wärmeleitfähigkeit 0,035 W/(mK) bei 40 Grad C Mitteltemperatur DIN EN 12667, kaschiert mit Alufolie, Arbeitshöhe des Montageortes bis 3,5 m über der Standfläche des hierfür erforderlichen Gerüstes.
Menge: 2,000 m
Kostengruppe DIN 276 2018-12: 431

**01.06.21 Wärmedämmung Luftltg DN200 Gebäude Mineralwolle AS-Qualität hydrophobiert Rohrschale D 30mm**
STLB-Bau 2025-10 047
Wärmedämmung ohne Ummantelung DIN 4140 an haus- und betriebstechnischen Anlagen, an Luftleitung, rund, Maße DIN EN 1506, DN 200, Mindestabstände DIN 4140 sind nicht eingehalten, im Gebäude, Dämmung aus Mineralwolle DIN EN 14303, AS-Qualität und hydrophobiert, als Rohrschale, Dämmschichtdicke 30 mm, Brandverhaltensklasse DIN EN 13501-1 A1 (nichtbrennbar), Schmelzpunkt größer 1000 Grad C, DIN 4102-17, Wärmeleitfähigkeit 0,035 W/(mK) bei 40 Grad C Mitteltemperatur DIN EN 12667, kaschiert mit Alufolie, Arbeitshöhe des Montageortes bis 3,5 m über der Standfläche des hierfür erforderlichen Gerüstes.
Menge: 30,000 m
Kostengruppe DIN 276 2018-12: 431

**01.06.22 Wärmedämmung Luftltg DN224 Gebäude Mineralwolle AS-Qualität hydrophobiert Rohrschale D 30mm**
STLB-Bau 2025-10 047
Wärmedämmung ohne Ummantelung DIN 4140 an haus- und betriebstechnischen Anlagen, an Luftleitung, rund, Maße DIN EN 1506, DN 224, Mindestabstände DIN 4140 sind nicht eingehalten, im Gebäude, Dämmung aus Mineralwolle DIN EN 14303, AS-Qualität und hydrophobiert, als Rohrschale, Dämmschichtdicke 30 mm, Brandverhaltensklasse DIN EN 13501-1 A1 (nichtbrennbar), Schmelzpunkt größer 1000 Grad C, DIN 4102-17, Wärmeleitfähigkeit 0,035 W/(mK) bei 40 Grad C Mitteltemperatur DIN EN 12667, kaschiert mit Alufolie, Arbeitshöhe des Montageortes bis 3,5 m über der Standfläche des hierfür erforderlichen Gerüstes.
Menge: 10,000 m
Kostengruppe DIN 276 2018-12: 431

**01.06.23 Wärmedämmung Luftltg DN250 Gebäude Mineralwolle AS-Qualität hydrophobiert Rohrschale D 30mm**
STLB-Bau 2025-10 047
Wärmedämmung ohne Ummantelung DIN 4140 an haus- und betriebstechnischen Anlagen, an Luftleitung, rund, Maße DIN EN 1506, DN 250, Mindestabstände DIN 4140 sind nicht eingehalten, im Gebäude, Dämmung aus Mineralwolle DIN EN 14303, AS-Qualität und hydrophobiert, als Rohrschale, Dämmschichtdicke 30 mm, Brandverhaltensklasse DIN EN 13501-1 A1 (nichtbrennbar), Schmelzpunkt größer 1000 Grad C, DIN 4102-17, Wärmeleitfähigkeit 0,035 W/(mK) bei 40 Grad C Mitteltemperatur DIN EN 12667, kaschiert mit Alufolie, Arbeitshöhe des Montageortes bis 3,5 m über der Standfläche des hierfür erforderlichen Gerüstes.
Menge: 55,000 m
Kostengruppe DIN 276 2018-12: 431

**01.06.24 Bogen Mineralwolle AS-Qualität hydrophobiert Wärmedämmung Luftltg DN100 Gebäude 0,035W/(mK) D 30mm kaschiert Alu-Folie**
STLB-Bau 2025-10 047
Bogen aus Mineralwolle DIN EN 14303, AS-Qualität und hydrophobiert, Wärmedämmung DIN 4140 an haus- und betriebstechnischen Anlagen, an Luftleitung, rund, DN 100, Mindestabstände DIN 4140 sind nicht eingehalten, Maße DIN EN 1506, im Gebäude, Brandverhaltensklasse DIN EN 13501-1 A1 (nichtbrennbar), Wärmeleitfähigkeit 0,035 W/(mK) bei 40 Grad C Mitteltemperatur DIN EN 12667, Dämmschichtdicke 30 mm, kaschiert mit Aluminiumfolie, Arbeitshöhe des Montageortes bis 3,5 m über der Standfläche des hierfür erforderlichen Gerüstes.
Menge: 10,000 St
Kostengruppe DIN 276 2018-12: 431

**01.06.25 Bogen Mineralwolle AS-Qualität hydrophobiert Wärmedämmung Luftltg DN125 Gebäude 0,035W/(mK) D 30mm kaschiert Alu-Folie**
STLB-Bau 2025-10 047
Bogen aus Mineralwolle DIN EN 14303, AS-Qualität und hydrophobiert, Wärmedämmung DIN 4140 an haus- und betriebstechnischen Anlagen, an Luftleitung, rund, DN 125, Mindestabstände DIN 4140 sind nicht eingehalten, Maße DIN EN 1506, im Gebäude, Brandverhaltensklasse DIN EN 13501-1 A1 (nichtbrennbar), Wärmeleitfähigkeit 0,035 W/(mK) bei 40 Grad C Mitteltemperatur DIN EN 12667, Dämmschichtdicke 30 mm, kaschiert mit Aluminiumfolie, Arbeitshöhe des Montageortes bis 3,5 m über der Standfläche des hierfür erforderlichen Gerüstes.
Menge: 15,000 St
Kostengruppe DIN 276 2018-12: 431

**01.06.26 Bogen Mineralwolle AS-Qualität hydrophobiert Wärmedämmung Luftltg DN140 Gebäude 0,035W/(mK) D 30mm kaschiert Alu-Folie**
STLB-Bau 2025-10 047
Bogen aus Mineralwolle DIN EN 14303, AS-Qualität und hydrophobiert, Wärmedämmung DIN 4140 an haus- und betriebstechnischen Anlagen, an Luftleitung, rund, DN 140, Mindestabstände DIN 4140 sind nicht eingehalten, Maße DIN EN 1506, im Gebäude, Brandverhaltensklasse DIN EN 13501-1 A1 (nichtbrennbar), Wärmeleitfähigkeit 0,035 W/(mK) bei 40 Grad C Mitteltemperatur DIN EN 12667, Dämmschichtdicke 30 mm, kaschiert mit Aluminiumfolie, Arbeitshöhe des Montageortes bis 3,5 m über der Standfläche des hierfür erforderlichen Gerüstes.
Menge: 3,000 St
Kostengruppe DIN 276 2018-12: 431

**01.06.27 Bogen Mineralwolle AS-Qualität hydrophobiert Wärmedämmung Luftltg DN150 Gebäude 0,035W/(mK) D 30mm kaschiert Alu-Folie**
STLB-Bau 2025-10 047
Bogen aus Mineralwolle DIN EN 14303, AS-Qualität und hydrophobiert, Wärmedämmung DIN 4140 an haus- und betriebstechnischen Anlagen, an Luftleitung, rund, DN 150, Mindestabstände DIN 4140 sind nicht eingehalten, Maße DIN EN 1506, im Gebäude, Brandverhaltensklasse DIN EN 13501-1 A1 (nichtbrennbar), Wärmeleitfähigkeit 0,035 W/(mK) bei 40 Grad C Mitteltemperatur DIN EN 12667, Dämmschichtdicke 30 mm, kaschiert mit Aluminiumfolie, Arbeitshöhe des Montageortes bis 3,5 m über der Standfläche des hierfür erforderlichen Gerüstes.
Menge: 10,000 St
Kostengruppe DIN 276 2018-12: 431

**01.06.28 Bogen Mineralwolle AS-Qualität hydrophobiert Wärmedämmung Luftltg DN180 Gebäude 0,035W/(mK) D 30mm kaschiert Alu-Folie**
STLB-Bau 2025-10 047
Bogen aus Mineralwolle DIN EN 14303, AS-Qualität und hydrophobiert, Wärmedämmung DIN 4140 an haus- und betriebstechnischen Anlagen, an Luftleitung, rund, DN 180, Mindestabstände DIN 4140 sind nicht eingehalten, Maße DIN EN 1506, im Gebäude, Brandverhaltensklasse DIN EN 13501-1 A1 (nichtbrennbar), Wärmeleitfähigkeit 0,035 W/(mK) bei 40 Grad C Mitteltemperatur DIN EN 12667, Dämmschichtdicke 30 mm, kaschiert mit Aluminiumfolie, Arbeitshöhe des Montageortes bis 3,5 m über der Standfläche des hierfür erforderlichen Gerüstes.
Menge: 2,000 St
Kostengruppe DIN 276 2018-12: 431

**01.06.29 Bogen Mineralwolle AS-Qualität hydrophobiert Wärmedämmung Luftltg DN200 Gebäude 0,035W/(mK) D 30mm kaschiert Alu-Folie**
STLB-Bau 2025-10 047
Bogen aus Mineralwolle DIN EN 14303, AS-Qualität und hydrophobiert, Wärmedämmung DIN 4140 an haus- und betriebstechnischen Anlagen, an Luftleitung, rund, DN 200, Mindestabstände DIN 4140 sind nicht eingehalten, Maße DIN EN 1506, im Gebäude, Brandverhaltensklasse DIN EN 13501-1 A1 (nichtbrennbar), Wärmeleitfähigkeit 0,035 W/(mK) bei 40 Grad C Mitteltemperatur DIN EN 12667, Dämmschichtdicke 30 mm, kaschiert mit Aluminiumfolie, Arbeitshöhe des Montageortes bis 3,5 m über der Standfläche des hierfür erforderlichen Gerüstes.
Menge: 40,000 St
Kostengruppe DIN 276 2018-12: 431

**01.06.30 Bogen Mineralwolle AS-Qualität hydrophobiert Wärmedämmung Luftltg DN224 Gebäude 0,035W/(mK) D 30mm kaschiert Alu-Folie**
STLB-Bau 2025-10 047
Bogen aus Mineralwolle DIN EN 14303, AS-Qualität und hydrophobiert, Wärmedämmung DIN 4140 an haus- und betriebstechnischen Anlagen, an Luftleitung, rund, DN 224, Mindestabstände DIN 4140 sind nicht eingehalten, Maße DIN EN 1506, im Gebäude, Brandverhaltensklasse DIN EN 13501-1 A1 (nichtbrennbar), Wärmeleitfähigkeit 0,035 W/(mK) bei 40 Grad C Mitteltemperatur DIN EN 12667, Dämmschichtdicke 30 mm, kaschiert mit Aluminiumfolie, Arbeitshöhe des Montageortes bis 3,5 m über der Standfläche des hierfür erforderlichen Gerüstes.
Menge: 1,000 St
Kostengruppe DIN 276 2018-12: 431

**01.06.31 Bogen Mineralwolle AS-Qualität hydrophobiert Wärmedämmung Luftltg DN250 Gebäude 0,035W/(mK) D 30mm kaschiert Alu-Folie**
STLB-Bau 2025-10 047
Bogen aus Mineralwolle DIN EN 14303, AS-Qualität und hydrophobiert, Wärmedämmung DIN 4140 an haus- und betriebstechnischen Anlagen, an Luftleitung, rund, DN 250, Mindestabstände DIN 4140 sind nicht eingehalten, Maße DIN EN 1506, im Gebäude, Brandverhaltensklasse DIN EN 13501-1 A1 (nichtbrennbar), Wärmeleitfähigkeit 0,035 W/(mK) bei 40 Grad C Mitteltemperatur DIN EN 12667, Dämmschichtdicke 30 mm, kaschiert mit Aluminiumfolie, Arbeitshöhe des Montageortes bis 3,5 m über der Standfläche des hierfür erforderlichen Gerüstes.
Menge: 30,000 St
Kostengruppe DIN 276 2018-12: 431

**01.06.32 T-Stück Mineralwolle AS-Qualität hydrophobiert Wärmedämmung Luftltg DN100 Gebäude 0,035W/(mK) D 30mm kaschiert Alu-Folie**
STLB-Bau 2025-10 047
T-Stück aus Mineralwolle DIN EN 14303, AS-Qualität und hydrophobiert, Wärmedämmung DIN 4140 an haus- und betriebstechnischen Anlagen, an Luftleitung, rund, DN 100, Mindestabstände DIN 4140 sind nicht eingehalten, Maße DIN EN 1506, im Gebäude, Brandverhaltensklasse DIN EN 13501-1 A1 (nichtbrennbar), Wärmeleitfähigkeit 0,035 W/(mK) bei 40 Grad C Mitteltemperatur DIN EN 12667, Dämmschichtdicke 30 mm, kaschiert mit Aluminiumfolie, Arbeitshöhe des Montageortes bis 3,5 m über der Standfläche des hierfür erforderlichen Gerüstes.
Menge: 4,000 St
Kostengruppe DIN 276 2018-12: 431

**01.06.33 T-Stück Mineralwolle AS-Qualität hydrophobiert Wärmedämmung Luftltg DN125 Gebäude 0,035W/(mK) D 30mm kaschiert Alu-Folie**
STLB-Bau 2025-10 047
T-Stück aus Mineralwolle DIN EN 14303, AS-Qualität und hydrophobiert, Wärmedämmung DIN 4140 an haus- und betriebstechnischen Anlagen, an Luftleitung, rund, DN 125, Mindestabstände DIN 4140 sind nicht eingehalten, Maße DIN EN 1506, im Gebäude, Brandverhaltensklasse DIN EN 13501-1 A1 (nichtbrennbar), Wärmeleitfähigkeit 0,035 W/(mK) bei 40 Grad C Mitteltemperatur DIN EN 12667, Dämmschichtdicke 30 mm, kaschiert mit Aluminiumfolie, Arbeitshöhe des Montageortes bis 3,5 m über der Standfläche des hierfür erforderlichen Gerüstes.
Menge: 6,000 St
Kostengruppe DIN 276 2018-12: 431

**01.06.34 T-Stück Mineralwolle AS-Qualität hydrophobiert Wärmedämmung Luftltg DN140 Gebäude 0,035W/(mK) D 30mm kaschiert Alu-Folie**
STLB-Bau 2025-10 047
T-Stück aus Mineralwolle DIN EN 14303, AS-Qualität und hydrophobiert, Wärmedämmung DIN 4140 an haus- und betriebstechnischen Anlagen, an Luftleitung, rund, DN 140, Mindestabstände DIN 4140 sind nicht eingehalten, Maße DIN EN 1506, im Gebäude, Brandverhaltensklasse DIN EN 13501-1 A1 (nichtbrennbar), Wärmeleitfähigkeit 0,035 W/(mK) bei 40 Grad C Mitteltemperatur DIN EN 12667, Dämmschichtdicke 30 mm, kaschiert mit Aluminiumfolie, Arbeitshöhe des Montageortes bis 3,5 m über der Standfläche des hierfür erforderlichen Gerüstes.
Menge: 1,000 St
Kostengruppe DIN 276 2018-12: 431

**01.06.35 T-Stück Mineralwolle AS-Qualität hydrophobiert Wärmedämmung Luftltg DN150 Gebäude 0,035W/(mK) D 30mm kaschiert Alu-Folie**
STLB-Bau 2025-10 047
T-Stück aus Mineralwolle DIN EN 14303, AS-Qualität und hydrophobiert, Wärmedämmung DIN 4140 an haus- und betriebstechnischen Anlagen, an Luftleitung, rund, DN 150, Mindestabstände DIN 4140 sind nicht eingehalten, Maße DIN EN 1506, im Gebäude, Brandverhaltensklasse DIN EN 13501-1 A1 (nichtbrennbar), Wärmeleitfähigkeit 0,035 W/(mK) bei 40 Grad C Mitteltemperatur DIN EN 12667, Dämmschichtdicke 30 mm, kaschiert mit Aluminiumfolie, Arbeitshöhe des Montageortes bis 3,5 m über der Standfläche des hierfür erforderlichen Gerüstes.
Menge: 4,000 St
Kostengruppe DIN 276 2018-12: 431

**01.06.36 T-Stück Mineralwolle AS-Qualität hydrophobiert Wärmedämmung Luftltg DN180 Gebäude 0,035W/(mK) D 30mm kaschiert Alu-Folie**
STLB-Bau 2025-10 047
T-Stück aus Mineralwolle DIN EN 14303, AS-Qualität und hydrophobiert, Wärmedämmung DIN 4140 an haus- und betriebstechnischen Anlagen, an Luftleitung, rund, DN 180, Mindestabstände DIN 4140 sind nicht eingehalten, Maße DIN EN 1506, im Gebäude, Brandverhaltensklasse DIN EN 13501-1 A1 (nichtbrennbar), Wärmeleitfähigkeit 0,035 W/(mK) bei 40 Grad C Mitteltemperatur DIN EN 12667, Dämmschichtdicke 30 mm, kaschiert mit Aluminiumfolie, Arbeitshöhe des Montageortes bis 3,5 m über der Standfläche des hierfür erforderlichen Gerüstes.
Menge: 1,000 St
Kostengruppe DIN 276 2018-12: 431

**01.06.37 T-Stück Mineralwolle AS-Qualität hydrophobiert Wärmedämmung Luftltg DN200 Gebäude 0,035W/(mK) D 30mm kaschiert Alu-Folie**
STLB-Bau 2025-10 047
T-Stück aus Mineralwolle DIN EN 14303, AS-Qualität und hydrophobiert, Wärmedämmung DIN 4140 an haus- und betriebstechnischen Anlagen, an Luftleitung, rund, DN 200, Mindestabstände DIN 4140 sind nicht eingehalten, Maße DIN EN 1506, im Gebäude, Brandverhaltensklasse DIN EN 13501-1 A1 (nichtbrennbar), Wärmeleitfähigkeit 0,035 W/(mK) bei 40 Grad C Mitteltemperatur DIN EN 12667, Dämmschichtdicke 30 mm, kaschiert mit Aluminiumfolie, Arbeitshöhe des Montageortes bis 3,5 m über der Standfläche des hierfür erforderlichen Gerüstes.
Menge: 30,000 St
Kostengruppe DIN 276 2018-12: 431

**01.06.38 T-Stück Mineralwolle AS-Qualität hydrophobiert Wärmedämmung Luftltg DN224 Gebäude 0,035W/(mK) D 30mm kaschiert Alu-Folie**
STLB-Bau 2025-10 047
T-Stück aus Mineralwolle DIN EN 14303, AS-Qualität und hydrophobiert, Wärmedämmung DIN 4140 an haus- und betriebstechnischen Anlagen, an Luftleitung, rund, DN 224, Mindestabstände DIN 4140 sind nicht eingehalten, Maße DIN EN 1506, im Gebäude, Brandverhaltensklasse DIN EN 13501-1 A1 (nichtbrennbar), Wärmeleitfähigkeit 0,035 W/(mK) bei 40 Grad C Mitteltemperatur DIN EN 12667, Dämmschichtdicke 30 mm, kaschiert mit Aluminiumfolie, Arbeitshöhe des Montageortes bis 3,5 m über der Standfläche des hierfür erforderlichen Gerüstes.
Menge: 1,000 St
Kostengruppe DIN 276 2018-12: 431

**01.06.39 T-Stück Mineralwolle AS-Qualität hydrophobiert Wärmedämmung Luftltg DN250 Gebäude 0,035W/(mK) D 30mm kaschiert Alu-Folie**
STLB-Bau 2025-10 047
T-Stück aus Mineralwolle DIN EN 14303, AS-Qualität und hydrophobiert, Wärmedämmung DIN 4140 an haus- und betriebstechnischen Anlagen, an Luftleitung, rund, DN 250, Mindestabstände DIN 4140 sind nicht eingehalten, Maße DIN EN 1506, im Gebäude, Brandverhaltensklasse DIN EN 13501-1 A1 (nichtbrennbar), Wärmeleitfähigkeit 0,035 W/(mK) bei 40 Grad C Mitteltemperatur DIN EN 12667, Dämmschichtdicke 30 mm, kaschiert mit Aluminiumfolie, Arbeitshöhe des Montageortes bis 3,5 m über der Standfläche des hierfür erforderlichen Gerüstes.
Menge: 20,000 St
Kostengruppe DIN 276 2018-12: 431

**01.06.40 Konus Mineralwolle AS-Qualität hydrophobiert Wärmedämmung Luftltg DN100 Gebäude 0,035W/(mK) D 30mm kaschiert Alu-Folie**
STLB-Bau 2025-10 047
Konus aus Mineralwolle DIN EN 14303, AS-Qualität und hydrophobiert, Wärmedämmung DIN 4140 an haus- und betriebstechnischen Anlagen, an Luftleitung, rund, DN 100, Mindestabstände DIN 4140 sind nicht eingehalten, Maße DIN EN 1506, im Gebäude, Brandverhaltensklasse DIN EN 13501-1 A1 (nichtbrennbar), Wärmeleitfähigkeit 0,035 W/(mK) bei 40 Grad C Mitteltemperatur DIN EN 12667, Dämmschichtdicke 30 mm, kaschiert mit Aluminiumfolie, Arbeitshöhe des Montageortes bis 3,5 m über der Standfläche des hierfür erforderlichen Gerüstes.
Menge: 1,000 St
Kostengruppe DIN 276 2018-12: 431

**01.06.41 Konus Mineralwolle AS-Qualität hydrophobiert Wärmedämmung Luftltg DN125 Gebäude 0,035W/(mK) D 30mm kaschiert Alu-Folie**
STLB-Bau 2025-10 047
Konus aus Mineralwolle DIN EN 14303, AS-Qualität und hydrophobiert, Wärmedämmung DIN 4140 an haus- und betriebstechnischen Anlagen, an Luftleitung, rund, DN 125, Mindestabstände DIN 4140 sind nicht eingehalten, Maße DIN EN 1506, im Gebäude, Brandverhaltensklasse DIN EN 13501-1 A1 (nichtbrennbar), Wärmeleitfähigkeit 0,035 W/(mK) bei 40 Grad C Mitteltemperatur DIN EN 12667, Dämmschichtdicke 30 mm, kaschiert mit Aluminiumfolie, Arbeitshöhe des Montageortes bis 3,5 m über der Standfläche des hierfür erforderlichen Gerüstes.
Menge: 5,000 St
Kostengruppe DIN 276 2018-12: 431

**01.06.42 Konus Mineralwolle AS-Qualität hydrophobiert Wärmedämmung Luftltg DN140 Gebäude 0,035W/(mK) D 30mm kaschiert Alu-Folie**
STLB-Bau 2025-10 047
Konus aus Mineralwolle DIN EN 14303, AS-Qualität und hydrophobiert, Wärmedämmung DIN 4140 an haus- und betriebstechnischen Anlagen, an Luftleitung, rund, DN 140, Mindestabstände DIN 4140 sind nicht eingehalten, Maße DIN EN 1506, im Gebäude, Brandverhaltensklasse DIN EN 13501-1 A1 (nichtbrennbar), Wärmeleitfähigkeit 0,035 W/(mK) bei 40 Grad C Mitteltemperatur DIN EN 12667, Dämmschichtdicke 30 mm, kaschiert mit Aluminiumfolie, Arbeitshöhe des Montageortes bis 3,5 m über der Standfläche des hierfür erforderlichen Gerüstes.
Menge: 1,000 St
Kostengruppe DIN 276 2018-12: 431

**01.06.43 Konus Mineralwolle AS-Qualität hydrophobiert Wärmedämmung Luftltg DN150 Gebäude 0,035W/(mK) D 30mm kaschiert Alu-Folie**
STLB-Bau 2025-10 047
Konus aus Mineralwolle DIN EN 14303, AS-Qualität und hydrophobiert, Wärmedämmung DIN 4140 an haus- und betriebstechnischen Anlagen, an Luftleitung, rund, DN 150, Mindestabstände DIN 4140 sind nicht eingehalten, Maße DIN EN 1506, im Gebäude, Brandverhaltensklasse DIN EN 13501-1 A1 (nichtbrennbar), Wärmeleitfähigkeit 0,035 W/(mK) bei 40 Grad C Mitteltemperatur DIN EN 12667, Dämmschichtdicke 30 mm, kaschiert mit Aluminiumfolie, Arbeitshöhe des Montageortes bis 3,5 m über der Standfläche des hierfür erforderlichen Gerüstes.
Menge: 2,000 St
Kostengruppe DIN 276 2018-12: 431

**01.06.44 Konus Mineralwolle AS-Qualität hydrophobiert Wärmedämmung Luftltg DN180 Gebäude 0,035W/(mK) D 30mm kaschiert Alu-Folie**
STLB-Bau 2025-10 047
Konus aus Mineralwolle DIN EN 14303, AS-Qualität und hydrophobiert, Wärmedämmung DIN 4140 an haus- und betriebstechnischen Anlagen, an Luftleitung, rund, DN 180, Mindestabstände DIN 4140 sind nicht eingehalten, Maße DIN EN 1506, im Gebäude, Brandverhaltensklasse DIN EN 13501-1 A1 (nichtbrennbar), Wärmeleitfähigkeit 0,035 W/(mK) bei 40 Grad C Mitteltemperatur DIN EN 12667, Dämmschichtdicke 30 mm, kaschiert mit Aluminiumfolie, Arbeitshöhe des Montageortes bis 3,5 m über der Standfläche des hierfür erforderlichen Gerüstes.
Menge: 1,000 St
Kostengruppe DIN 276 2018-12: 431

**01.06.45 Konus Mineralwolle AS-Qualität hydrophobiert Wärmedämmung Luftltg DN200 Gebäude 0,035W/(mK) D 30mm kaschiert Alu-Folie**
STLB-Bau 2025-10 047
Konus aus Mineralwolle DIN EN 14303, AS-Qualität und hydrophobiert, Wärmedämmung DIN 4140 an haus- und betriebstechnischen Anlagen, an Luftleitung, rund, DN 200, Mindestabstände DIN 4140 sind nicht eingehalten, Maße DIN EN 1506, im Gebäude, Brandverhaltensklasse DIN EN 13501-1 A1 (nichtbrennbar), Wärmeleitfähigkeit 0,035 W/(mK) bei 40 Grad C Mitteltemperatur DIN EN 12667, Dämmschichtdicke 30 mm, kaschiert mit Aluminiumfolie, Arbeitshöhe des Montageortes bis 3,5 m über der Standfläche des hierfür erforderlichen Gerüstes.
Menge: 1,000 St
Kostengruppe DIN 276 2018-12: 431

**01.06.46 Konus Mineralwolle AS-Qualität hydrophobiert Wärmedämmung Luftltg DN224 Gebäude 0,035W/(mK) D 30mm kaschiert Alu-Folie**
STLB-Bau 2025-10 047
Konus aus Mineralwolle DIN EN 14303, AS-Qualität und hydrophobiert, Wärmedämmung DIN 4140 an haus- und betriebstechnischen Anlagen, an Luftleitung, rund, DN 224, Mindestabstände DIN 4140 sind nicht eingehalten, Maße DIN EN 1506, im Gebäude, Brandverhaltensklasse DIN EN 13501-1 A1 (nichtbrennbar), Wärmeleitfähigkeit 0,035 W/(mK) bei 40 Grad C Mitteltemperatur DIN EN 12667, Dämmschichtdicke 30 mm, kaschiert mit Aluminiumfolie, Arbeitshöhe des Montageortes bis 3,5 m über der Standfläche des hierfür erforderlichen Gerüstes.
Menge: 1,000 St
Kostengruppe DIN 276 2018-12: 431

**01.06.47 Konus Mineralwolle AS-Qualität hydrophobiert Wärmedämmung Luftltg DN250 Gebäude 0,035W/(mK) D 30mm kaschiert Alu-Folie**
STLB-Bau 2025-10 047
Konus aus Mineralwolle DIN EN 14303, AS-Qualität und hydrophobiert, Wärmedämmung DIN 4140 an haus- und betriebstechnischen Anlagen, an Luftleitung, rund, DN 250, Mindestabstände DIN 4140 sind nicht eingehalten, Maße DIN EN 1506, im Gebäude, Brandverhaltensklasse DIN EN 13501-1 A1 (nichtbrennbar), Wärmeleitfähigkeit 0,035 W/(mK) bei 40 Grad C Mitteltemperatur DIN EN 12667, Dämmschichtdicke 30 mm, kaschiert mit Aluminiumfolie, Arbeitshöhe des Montageortes bis 3,5 m über der Standfläche des hierfür erforderlichen Gerüstes.
Menge: 1,000 St
Kostengruppe DIN 276 2018-12: 431

**01.06.48 Stutzen Mineralwolle AS-Qualität hydrophobiert Wärmedämmung Luftltg DN100 Gebäude 0,035W/(mK) D 30mm kaschiert Alu-Folie**
STLB-Bau 2025-10 047
Stutzen aus Mineralwolle DIN EN 14303, AS-Qualität und hydrophobiert, Wärmedämmung DIN 4140 an haus- und betriebstechnischen Anlagen, an Luftleitung, rund, DN 100, Mindestabstände DIN 4140 sind nicht eingehalten, Maße DIN EN 1506, im Gebäude, Brandverhaltensklasse DIN EN 13501-1 A1 (nichtbrennbar), Wärmeleitfähigkeit 0,035 W/(mK) bei 40 Grad C Mitteltemperatur DIN EN 12667, Dämmschichtdicke 30 mm, kaschiert mit Aluminiumfolie, Arbeitshöhe des Montageortes bis 3,5 m über der Standfläche des hierfür erforderlichen Gerüstes.
Menge: 4,000 St
Kostengruppe DIN 276 2018-12: 431

**01.06.49 Stutzen Mineralwolle AS-Qualität hydrophobiert Wärmedämmung Luftltg DN125 Gebäude 0,035W/(mK) D 30mm kaschiert Alu-Folie**
STLB-Bau 2025-10 047
Stutzen aus Mineralwolle DIN EN 14303, AS-Qualität und hydrophobiert, Wärmedämmung DIN 4140 an haus- und betriebstechnischen Anlagen, an Luftleitung, rund, DN 125, Mindestabstände DIN 4140 sind nicht eingehalten, Maße DIN EN 1506, im Gebäude, Brandverhaltensklasse DIN EN 13501-1 A1 (nichtbrennbar), Wärmeleitfähigkeit 0,035 W/(mK) bei 40 Grad C Mitteltemperatur DIN EN 12667, Dämmschichtdicke 30 mm, kaschiert mit Aluminiumfolie, Arbeitshöhe des Montageortes bis 3,5 m über der Standfläche des hierfür erforderlichen Gerüstes.
Menge: 6,000 St
Kostengruppe DIN 276 2018-12: 431

**01.06.50 Stutzen Mineralwolle AS-Qualität hydrophobiert Wärmedämmung Luftltg DN140 Gebäude 0,035W/(mK) D 30mm kaschiert Alu-Folie**
STLB-Bau 2025-10 047
Stutzen aus Mineralwolle DIN EN 14303, AS-Qualität und hydrophobiert, Wärmedämmung DIN 4140 an haus- und betriebstechnischen Anlagen, an Luftleitung, rund, DN 140, Mindestabstände DIN 4140 sind nicht eingehalten, Maße DIN EN 1506, im Gebäude, Brandverhaltensklasse DIN EN 13501-1 A1 (nichtbrennbar), Wärmeleitfähigkeit 0,035 W/(mK) bei 40 Grad C Mitteltemperatur DIN EN 12667, Dämmschichtdicke 30 mm, kaschiert mit Aluminiumfolie, Arbeitshöhe des Montageortes bis 3,5 m über der Standfläche des hierfür erforderlichen Gerüstes.
Menge: 2,000 St
Kostengruppe DIN 276 2018-12: 431

**01.06.51 Stutzen Mineralwolle AS-Qualität hydrophobiert Wärmedämmung Luftltg DN150 Gebäude 0,035W/(mK) D 30mm kaschiert Alu-Folie**
STLB-Bau 2025-10 047
Stutzen aus Mineralwolle DIN EN 14303, AS-Qualität und hydrophobiert, Wärmedämmung DIN 4140 an haus- und betriebstechnischen Anlagen, an Luftleitung, rund, DN 150, Mindestabstände DIN 4140 sind nicht eingehalten, Maße DIN EN 1506, im Gebäude, Brandverhaltensklasse DIN EN 13501-1 A1 (nichtbrennbar), Wärmeleitfähigkeit 0,035 W/(mK) bei 40 Grad C Mitteltemperatur DIN EN 12667, Dämmschichtdicke 30 mm, kaschiert mit Aluminiumfolie, Arbeitshöhe des Montageortes bis 3,5 m über der Standfläche des hierfür erforderlichen Gerüstes.
Menge: 5,000 St
Kostengruppe DIN 276 2018-12: 431

**01.06.52 Stutzen Mineralwolle AS-Qualität hydrophobiert Wärmedämmung Luftltg DN180 Gebäude 0,035W/(mK) D 30mm kaschiert Alu-Folie**
STLB-Bau 2025-10 047
Stutzen aus Mineralwolle DIN EN 14303, AS-Qualität und hydrophobiert, Wärmedämmung DIN 4140 an haus- und betriebstechnischen Anlagen, an Luftleitung, rund, DN 180, Mindestabstände DIN 4140 sind nicht eingehalten, Maße DIN EN 1506, im Gebäude, Brandverhaltensklasse DIN EN 13501-1 A1 (nichtbrennbar), Wärmeleitfähigkeit 0,035 W/(mK) bei 40 Grad C Mitteltemperatur DIN EN 12667, Dämmschichtdicke 30 mm, kaschiert mit Aluminiumfolie, Arbeitshöhe des Montageortes bis 3,5 m über der Standfläche des hierfür erforderlichen Gerüstes.
Menge: 2,000 St
Kostengruppe DIN 276 2018-12: 431

**01.06.53 Stutzen Mineralwolle AS-Qualität hydrophobiert Wärmedämmung Luftltg DN200 Gebäude 0,035W/(mK) D 30mm kaschiert Alu-Folie**
STLB-Bau 2025-10 047
Stutzen aus Mineralwolle DIN EN 14303, AS-Qualität und hydrophobiert, Wärmedämmung DIN 4140 an haus- und betriebstechnischen Anlagen, an Luftleitung, rund, DN 200, Mindestabstände DIN 4140 sind nicht eingehalten, Maße DIN EN 1506, im Gebäude, Brandverhaltensklasse DIN EN 13501-1 A1 (nichtbrennbar), Wärmeleitfähigkeit 0,035 W/(mK) bei 40 Grad C Mitteltemperatur DIN EN 12667, Dämmschichtdicke 30 mm, kaschiert mit Aluminiumfolie, Arbeitshöhe des Montageortes bis 3,5 m über der Standfläche des hierfür erforderlichen Gerüstes.
Menge: 10,000 St
Kostengruppe DIN 276 2018-12: 431

**01.06.54 Stutzen Mineralwolle AS-Qualität hydrophobiert Wärmedämmung Luftltg DN224 Gebäude 0,035W/(mK) D 30mm kaschiert Alu-Folie**
STLB-Bau 2025-10 047
Stutzen aus Mineralwolle DIN EN 14303, AS-Qualität und hydrophobiert, Wärmedämmung DIN 4140 an haus- und betriebstechnischen Anlagen, an Luftleitung, rund, DN 224, Mindestabstände DIN 4140 sind nicht eingehalten, Maße DIN EN 1506, im Gebäude, Brandverhaltensklasse DIN EN 13501-1 A1 (nichtbrennbar), Wärmeleitfähigkeit 0,035 W/(mK) bei 40 Grad C Mitteltemperatur DIN EN 12667, Dämmschichtdicke 30 mm, kaschiert mit Aluminiumfolie, Arbeitshöhe des Montageortes bis 3,5 m über der Standfläche des hierfür erforderlichen Gerüstes.
Menge: 2,000 St
Kostengruppe DIN 276 2018-12: 431

**01.06.55 Stutzen Mineralwolle AS-Qualität hydrophobiert Wärmedämmung Luftltg DN250 Gebäude 0,035W/(mK) D 30mm kaschiert Alu-Folie**
STLB-Bau 2025-10 047
Stutzen aus Mineralwolle DIN EN 14303, AS-Qualität und hydrophobiert, Wärmedämmung DIN 4140 an haus- und betriebstechnischen Anlagen, an Luftleitung, rund, DN 250, Mindestabstände DIN 4140 sind nicht eingehalten, Maße DIN EN 1506, im Gebäude, Brandverhaltensklasse DIN EN 13501-1 A1 (nichtbrennbar), Wärmeleitfähigkeit 0,035 W/(mK) bei 40 Grad C Mitteltemperatur DIN EN 12667, Dämmschichtdicke 30 mm, kaschiert mit Aluminiumfolie, Arbeitshöhe des Montageortes bis 3,5 m über der Standfläche des hierfür erforderlichen Gerüstes.
Menge: 20,000 St
Kostengruppe DIN 276 2018-12: 431

**01.06.56 Passstück Mineralwolle AS-Qualität hydrophobiert Wärmedämmung Luftltg DN100 Gebäude 0,035W/(mK) D 30mm kaschiert Alu-Folie**
STLB-Bau 2025-10 047
Passstück aus Mineralwolle DIN EN 14303, AS-Qualität und hydrophobiert, Wärmedämmung DIN 4140 an haus- und betriebstechnischen Anlagen, an Luftleitung, rund, DN 100, Mindestabstände DIN 4140 sind nicht eingehalten, Maße DIN EN 1506, im Gebäude, Brandverhaltensklasse DIN EN 13501-1 A1 (nichtbrennbar), Wärmeleitfähigkeit 0,035 W/(mK) bei 40 Grad C Mitteltemperatur DIN EN 12667, Dämmschichtdicke 30 mm, kaschiert mit Aluminiumfolie, Arbeitshöhe des Montageortes bis 3,5 m über der Standfläche des hierfür erforderlichen Gerüstes.
Menge: 6,000 St
Kostengruppe DIN 276 2018-12: 431

**01.06.57 Passstück Mineralwolle AS-Qualität hydrophobiert Wärmedämmung Luftltg DN125 Gebäude 0,035W/(mK) D 30mm kaschiert Alu-Folie**
STLB-Bau 2025-10 047
Passstück aus Mineralwolle DIN EN 14303, AS-Qualität und hydrophobiert, Wärmedämmung DIN 4140 an haus- und betriebstechnischen Anlagen, an Luftleitung, rund, DN 125, Mindestabstände DIN 4140 sind nicht eingehalten, Maße DIN EN 1506, im Gebäude, Brandverhaltensklasse DIN EN 13501-1 A1 (nichtbrennbar), Wärmeleitfähigkeit 0,035 W/(mK) bei 40 Grad C Mitteltemperatur DIN EN 12667, Dämmschichtdicke 30 mm, kaschiert mit Aluminiumfolie, Arbeitshöhe des Montageortes bis 3,5 m über der Standfläche des hierfür erforderlichen Gerüstes.
Menge: 8,000 St
Kostengruppe DIN 276 2018-12: 431

**01.06.58 Passstück Mineralwolle AS-Qualität hydrophobiert Wärmedämmung Luftltg DN140 Gebäude 0,035W/(mK) D 30mm kaschiert Alu-Folie**
STLB-Bau 2025-10 047
Passstück aus Mineralwolle DIN EN 14303, AS-Qualität und hydrophobiert, Wärmedämmung DIN 4140 an haus- und betriebstechnischen Anlagen, an Luftleitung, rund, DN 140, Mindestabstände DIN 4140 sind nicht eingehalten, Maße DIN EN 1506, im Gebäude, Brandverhaltensklasse DIN EN 13501-1 A1 (nichtbrennbar), Wärmeleitfähigkeit 0,035 W/(mK) bei 40 Grad C Mitteltemperatur DIN EN 12667, Dämmschichtdicke 30 mm, kaschiert mit Aluminiumfolie, Arbeitshöhe des Montageortes bis 3,5 m über der Standfläche des hierfür erforderlichen Gerüstes.
Menge: 4,000 St
Kostengruppe DIN 276 2018-12: 431

**01.06.59 Passstück Mineralwolle AS-Qualität hydrophobiert Wärmedämmung Luftltg DN150 Gebäude 0,035W/(mK) D 30mm kaschiert Alu-Folie**
STLB-Bau 2025-10 047
Passstück aus Mineralwolle DIN EN 14303, AS-Qualität und hydrophobiert, Wärmedämmung DIN 4140 an haus- und betriebstechnischen Anlagen, an Luftleitung, rund, DN 150, Mindestabstände DIN 4140 sind nicht eingehalten, Maße DIN EN 1506, im Gebäude, Brandverhaltensklasse DIN EN 13501-1 A1 (nichtbrennbar), Wärmeleitfähigkeit 0,035 W/(mK) bei 40 Grad C Mitteltemperatur DIN EN 12667, Dämmschichtdicke 30 mm, kaschiert mit Aluminiumfolie, Arbeitshöhe des Montageortes bis 3,5 m über der Standfläche des hierfür erforderlichen Gerüstes.
Menge: 8,000 St
Kostengruppe DIN 276 2018-12: 431

**01.06.60 Passstück Mineralwolle AS-Qualität hydrophobiert Wärmedämmung Luftltg DN180 Gebäude 0,035W/(mK) D 30mm kaschiert Alu-Folie**
STLB-Bau 2025-10 047
Passstück aus Mineralwolle DIN EN 14303, AS-Qualität und hydrophobiert, Wärmedämmung DIN 4140 an haus- und betriebstechnischen Anlagen, an Luftleitung, rund, DN 180, Mindestabstände DIN 4140 sind nicht eingehalten, Maße DIN EN 1506, im Gebäude, Brandverhaltensklasse DIN EN 13501-1 A1 (nichtbrennbar), Wärmeleitfähigkeit 0,035 W/(mK) bei 40 Grad C Mitteltemperatur DIN EN 12667, Dämmschichtdicke 30 mm, kaschiert mit Aluminiumfolie, Arbeitshöhe des Montageortes bis 3,5 m über der Standfläche des hierfür erforderlichen Gerüstes.
Menge: 2,000 St
Kostengruppe DIN 276 2018-12: 431

**01.06.61 Passstück Mineralwolle AS-Qualität hydrophobiert Wärmedämmung Luftltg DN200 Gebäude 0,035W/(mK) D 30mm kaschiert Alu-Folie**
STLB-Bau 2025-10 047
Passstück aus Mineralwolle DIN EN 14303, AS-Qualität und hydrophobiert, Wärmedämmung DIN 4140 an haus- und betriebstechnischen Anlagen, an Luftleitung, rund, DN 200, Mindestabstände DIN 4140 sind nicht eingehalten, Maße DIN EN 1506, im Gebäude, Brandverhaltensklasse DIN EN 13501-1 A1 (nichtbrennbar), Wärmeleitfähigkeit 0,035 W/(mK) bei 40 Grad C Mitteltemperatur DIN EN 12667, Dämmschichtdicke 30 mm, kaschiert mit Aluminiumfolie, Arbeitshöhe des Montageortes bis 3,5 m über der Standfläche des hierfür erforderlichen Gerüstes.
Menge: 20,000 St
Kostengruppe DIN 276 2018-12: 431

**01.06.62 Passstück Mineralwolle AS-Qualität hydrophobiert Wärmedämmung Luftltg DN224 Gebäude 0,035W/(mK) D 30mm kaschiert Alu-Folie**
STLB-Bau 2025-10 047
Passstück aus Mineralwolle DIN EN 14303, AS-Qualität und hydrophobiert, Wärmedämmung DIN 4140 an haus- und betriebstechnischen Anlagen, an Luftleitung, rund, DN 224, Mindestabstände DIN 4140 sind nicht eingehalten, Maße DIN EN 1506, im Gebäude, Brandverhaltensklasse DIN EN 13501-1 A1 (nichtbrennbar), Wärmeleitfähigkeit 0,035 W/(mK) bei 40 Grad C Mitteltemperatur DIN EN 12667, Dämmschichtdicke 30 mm, kaschiert mit Aluminiumfolie, Arbeitshöhe des Montageortes bis 3,5 m über der Standfläche des hierfür erforderlichen Gerüstes.
Menge: 4,000 St
Kostengruppe DIN 276 2018-12: 431

**01.06.63 Passstück Mineralwolle AS-Qualität hydrophobiert Wärmedämmung Luftltg DN250 Gebäude 0,035W/(mK) D 30mm kaschiert Alu-Folie**
STLB-Bau 2025-10 047
Passstück aus Mineralwolle DIN EN 14303, AS-Qualität und hydrophobiert, Wärmedämmung DIN 4140 an haus- und betriebstechnischen Anlagen, an Luftleitung, rund, DN 250, Mindestabstände DIN 4140 sind nicht eingehalten, Maße DIN EN 1506, im Gebäude, Brandverhaltensklasse DIN EN 13501-1 A1 (nichtbrennbar), Wärmeleitfähigkeit 0,035 W/(mK) bei 40 Grad C Mitteltemperatur DIN EN 12667, Dämmschichtdicke 30 mm, kaschiert mit Aluminiumfolie, Arbeitshöhe des Montageortes bis 3,5 m über der Standfläche des hierfür erforderlichen Gerüstes.
Menge: 25,000 St
Kostengruppe DIN 276 2018-12: 431

**01.06.64 Kältedämmung Luftltg Kanten-L bis 500mm Gebäude flexibler Elastomerschaum D 19mm**
STLB-Bau 2025-10 047
Kältedämmung DIN 4140, an Luftleitung, rechteckig, Maße DIN EN 1505, Kantenlänge bis 500 mm, Mindestabstände DIN 4140 sind nicht eingehalten, im Gebäude, Dämmung aus flexiblem Elastomerschaum DIN EN 14304, einlagig, Dämmschichtdicke 19 mm, Baustoffklasse DIN 4102-1 B1 (schwerentflammbar), Wärmeleitfähigkeit 0,036 W/(mK) bei 0 Grad C Mitteltemperatur DIN EN 12667, Wasserdampfdiffusionswiderstandszahl 3000 DIN EN ISO 12629, DIN EN 12086, Arbeitshöhe des Montageortes bis 3,5 m über der Standfläche des hierfür erforderlichen Gerüstes.
Menge: 5,000 m2
Kostengruppe DIN 276 2018-12: 431

**01.06.65 Kältedämmung Luftltg Kanten-L 500-1000mm Gebäude flexibler Elastomerschaum D 19mm**
STLB-Bau 2025-10 047
Kältedämmung DIN 4140, an Luftleitung, rechteckig, Maße DIN EN 1505, Kantenlänge über 500 bis 1000 mm, Mindestabstände DIN 4140 sind nicht eingehalten, im Gebäude, Dämmung aus flexiblem Elastomerschaum DIN EN 14304, einlagig, Dämmschichtdicke 19 mm, Baustoffklasse DIN 4102-1 B1 (schwerentflammbar), Wärmeleitfähigkeit 0,036 W/(mK) bei 0 Grad C Mitteltemperatur DIN EN 12667, Wasserdampfdiffusionswiderstandszahl 3000 DIN EN ISO 12629, DIN EN 12086, Arbeitshöhe des Montageortes bis 3,5 m über der Standfläche des hierfür erforderlichen Gerüstes.
Menge: 40,000 m2
Kostengruppe DIN 276 2018-12: 431

**01.06.66 Kältedämmung Luftltg Kanten-L 500-1000mm Gebäude flexibler Elastomerschaum D 32mm**
STLB-Bau 2025-10 047
Kältedämmung DIN 4140, an Luftleitung, rechteckig, Maße DIN EN 1505, Kantenlänge über 500 bis 1000 mm, Mindestabstände DIN 4140 sind nicht eingehalten, im Gebäude, Dämmung aus flexiblem Elastomerschaum DIN EN 14304, einlagig, Dämmschichtdicke 32 mm, Baustoffklasse DIN 4102-1 B1 (schwerentflammbar), Wärmeleitfähigkeit 0,036 W/(mK) bei 0 Grad C Mitteltemperatur DIN EN 12667, Wasserdampfdiffusionswiderstandszahl 3000 DIN EN ISO 12629, DIN EN 12086, Arbeitshöhe des Montageortes bis 3,5 m über der Standfläche des hierfür erforderlichen Gerüstes.
Menge: 5,000 m2
Kostengruppe DIN 276 2018-12: 431

**01.06.67 Kältedämmung Luftltg Kanten-L 1000-1500mm Gebäude flexibler Elastomerschaum D 19mm**
STLB-Bau 2025-10 047
Kältedämmung DIN 4140, an Luftleitung, rechteckig, Maße DIN EN 1505, Kantenlänge über 1000 bis 1500 mm, Mindestabstände DIN 4140 sind nicht eingehalten, im Gebäude, Dämmung aus flexiblem Elastomerschaum DIN EN 14304, einlagig, Dämmschichtdicke 19 mm, Baustoffklasse DIN 4102-1 B1 (schwerentflammbar), Wärmeleitfähigkeit 0,036 W/(mK) bei 0 Grad C Mitteltemperatur DIN EN 12667, Wasserdampfdiffusionswiderstandszahl 3000 DIN EN ISO 12629, DIN EN 12086, Arbeitshöhe des Montageortes bis 3,5 m über der Standfläche des hierfür erforderlichen Gerüstes.
Menge: 25,000 m2
Kostengruppe DIN 276 2018-12: 431

**01.06.68 Kältedämmung Luftltg Kanten-L 1500-2000mm Gebäude flexibler Elastomerschaum D 19mm**
STLB-Bau 2025-10 047
Kältedämmung DIN 4140, an Luftleitung, rechteckig, Maße DIN EN 1505, Kantenlänge über 1500 bis 2000 mm, Mindestabstände DIN 4140 sind nicht eingehalten, im Gebäude, Dämmung aus flexiblem Elastomerschaum DIN EN 14304, einlagig, Dämmschichtdicke 19 mm, Baustoffklasse DIN 4102-1 B1 (schwerentflammbar), Wärmeleitfähigkeit 0,036 W/(mK) bei 0 Grad C Mitteltemperatur DIN EN 12667, Wasserdampfdiffusionswiderstandszahl 3000 DIN EN ISO 12629, DIN EN 12086, Arbeitshöhe des Montageortes bis 3,5 m über der Standfläche des hierfür erforderlichen Gerüstes.
Menge: 10,000 m2
Kostengruppe DIN 276 2018-12: 431

**01.06.69 Formstück flexibler Elastomerschaum Wärmedämmung Luftltg Kanten-L bis 500mm Gebäude 0,036W/(mK) einlagig D 19mm**
STLB-Bau 2025-10 047
Formstück aus flexiblem Elastomerschaum DIN EN 14304, Wärmedämmung DIN 4140 an haus- und betriebstechnischen Anlagen, an Luftleitung, rechteckig, Kantenlänge bis 500 mm, Mindestabstände DIN 4140 sind nicht eingehalten, Maße DIN EN 1505, im Gebäude, Baustoffklasse DIN 4102-1 B1 (schwerentflammbar), Wärmeleitfähigkeit 0,036 W/(mK) bei 40 Grad C Mitteltemperatur DIN EN 12667, einlagig, Dämmschichtdicke 19 mm, Arbeitshöhe des Montageortes bis 3,5 m über der Standfläche des hierfür erforderlichen Gerüstes.
Menge: 15,000 m2
Kostengruppe DIN 276 2018-12: 431

**01.06.70 Formstück flexibler Elastomerschaum Wärmedämmung Luftltg Kanten-L 500-1000mm Gebäude 0,036W/(mK) einlagig D 19mm**
STLB-Bau 2025-10 047
Formstück aus flexiblem Elastomerschaum DIN EN 14304, Wärmedämmung DIN 4140 an haus- und betriebstechnischen Anlagen, an Luftleitung, rechteckig, Kantenlänge über 500 bis 1000 mm, Mindestabstände DIN 4140 sind nicht eingehalten, Maße DIN EN 1505, im Gebäude, Baustoffklasse DIN 4102-1 B1 (schwerentflammbar), Wärmeleitfähigkeit 0,036 W/(mK) bei 40 Grad C Mitteltemperatur DIN EN 12667, einlagig, Dämmschichtdicke 19 mm, Arbeitshöhe des Montageortes bis 3,5 m über der Standfläche des hierfür erforderlichen Gerüstes.
Menge: 45,000 m2
Kostengruppe DIN 276 2018-12: 431

**01.06.71 Formstück flexibler Elastomerschaum Wärmedämmung Luftltg Kanten-L 500-1000mm Gebäude 0,036W/(mK) einlagig D 32mm**
STLB-Bau 2025-10 047
Formstück aus flexiblem Elastomerschaum DIN EN 14304, Wärmedämmung DIN 4140 an haus- und betriebstechnischen Anlagen, an Luftleitung, rechteckig, Kantenlänge über 500 bis 1000 mm, Mindestabstände DIN 4140 sind nicht eingehalten, Maße DIN EN 1505, im Gebäude, Baustoffklasse DIN 4102-1 B1 (schwerentflammbar), Wärmeleitfähigkeit 0,036 W/(mK) bei 40 Grad C Mitteltemperatur DIN EN 12667, einlagig, Dämmschichtdicke 32 mm, Arbeitshöhe des Montageortes bis 3,5 m über der Standfläche des hierfür erforderlichen Gerüstes.
Menge: 5,000 m2
Kostengruppe DIN 276 2018-12: 431

**01.06.72 Formstück flexibler Elastomerschaum Wärmedämmung Luftltg Kanten-L 1000-1500mm Gebäude 0,036W/(mK) einlagig D 19mm**
STLB-Bau 2025-10 047
Formstück aus flexiblem Elastomerschaum DIN EN 14304, Wärmedämmung DIN 4140 an haus- und betriebstechnischen Anlagen, an Luftleitung, rechteckig, Kantenlänge über 1000 bis 1500 mm, Mindestabstände DIN 4140 sind nicht eingehalten, Maße DIN EN 1505, im Gebäude, Baustoffklasse DIN 4102-1 B1 (schwerentflammbar), Wärmeleitfähigkeit 0,036 W/(mK) bei 40 Grad C Mitteltemperatur DIN EN 12667, einlagig, Dämmschichtdicke 19 mm, Arbeitshöhe des Montageortes bis 3,5 m über der Standfläche des hierfür erforderlichen Gerüstes.
Menge: 85,000 m2
Kostengruppe DIN 276 2018-12: 431

**01.06.73 Formstück flexibler Elastomerschaum Wärmedämmung Luftltg Kanten-L 1500-2000mm Gebäude 0,036W/(mK) einlagig D 19mm**
STLB-Bau 2025-10 047
Formstück aus flexiblem Elastomerschaum DIN EN 14304, Wärmedämmung DIN 4140 an haus- und betriebstechnischen Anlagen, an Luftleitung, rechteckig, Kantenlänge über 1500 bis 2000 mm, Mindestabstände DIN 4140 sind nicht eingehalten, Maße DIN EN 1505, im Gebäude, Baustoffklasse DIN 4102-1 B1 (schwerentflammbar), Wärmeleitfähigkeit 0,036 W/(mK) bei 40 Grad C Mitteltemperatur DIN EN 12667, einlagig, Dämmschichtdicke 19 mm, Arbeitshöhe des Montageortes bis 3,5 m über der Standfläche des hierfür erforderlichen Gerüstes.
Menge: 5,000 m2
Kostengruppe DIN 276 2018-12: 431

**01.06.74 Passstück flexibler Elastomerschaum Wärmedämmung Luftltg Kanten-L bis 500mm Gebäude 0,036W/(mK) einlagig D 19mm**
STLB-Bau 2025-10 047
Passstück aus flexiblem Elastomerschaum DIN EN 14304, Wärmedämmung DIN 4140 an haus- und betriebstechnischen Anlagen, an Luftleitung, rechteckig, Kantenlänge bis 500 mm, Mindestabstände DIN 4140 sind nicht eingehalten, Maße DIN EN 1505, im Gebäude, Baustoffklasse DIN 4102-1 B1 (schwerentflammbar), Wärmeleitfähigkeit 0,036 W/(mK) bei 40 Grad C Mitteltemperatur DIN EN 12667, einlagig, Dämmschichtdicke 19 mm, Arbeitshöhe des Montageortes bis 3,5 m über der Standfläche des hierfür erforderlichen Gerüstes.
Menge: 5,000 m2
Kostengruppe DIN 276 2018-12: 431

**01.06.75 Passstück flexibler Elastomerschaum Wärmedämmung Luftltg Kanten-L 500-1000mm Gebäude 0,036W/(mK) einlagig D 19mm**
STLB-Bau 2025-10 047
Passstück aus flexiblem Elastomerschaum DIN EN 14304, Wärmedämmung DIN 4140 an haus- und betriebstechnischen Anlagen, an Luftleitung, rechteckig, Kantenlänge über 500 bis 1000 mm, Mindestabstände DIN 4140 sind nicht eingehalten, Maße DIN EN 1505, im Gebäude, Baustoffklasse DIN 4102-1 B1 (schwerentflammbar), Wärmeleitfähigkeit 0,036 W/(mK) bei 40 Grad C Mitteltemperatur DIN EN 12667, einlagig, Dämmschichtdicke 19 mm, Arbeitshöhe des Montageortes bis 3,5 m über der Standfläche des hierfür erforderlichen Gerüstes.
Menge: 25,000 m2
Kostengruppe DIN 276 2018-12: 431

**01.06.76 Passstück flexibler Elastomerschaum Wärmedämmung Luftltg Kanten-L 500-1000mm Gebäude 0,036W/(mK) einlagig D 32mm**
STLB-Bau 2025-10 047
Passstück aus flexiblem Elastomerschaum DIN EN 14304, Wärmedämmung DIN 4140 an haus- und betriebstechnischen Anlagen, an Luftleitung, rechteckig, Kantenlänge über 500 bis 1000 mm, Mindestabstände DIN 4140 sind nicht eingehalten, Maße DIN EN 1505, im Gebäude, Baustoffklasse DIN 4102-1 B1 (schwerentflammbar), Wärmeleitfähigkeit 0,036 W/(mK) bei 40 Grad C Mitteltemperatur DIN EN 12667, einlagig, Dämmschichtdicke 32 mm, Arbeitshöhe des Montageortes bis 3,5 m über der Standfläche des hierfür erforderlichen Gerüstes.
Menge: 2,000 m2
Kostengruppe DIN 276 2018-12: 431

**01.06.77 Passstück flexibler Elastomerschaum Wärmedämmung Luftltg Kanten-L 1000-1500mm Gebäude 0,036W/(mK) einlagig D 19mm**
STLB-Bau 2025-10 047
Passstück aus flexiblem Elastomerschaum DIN EN 14304, Wärmedämmung DIN 4140 an haus- und betriebstechnischen Anlagen, an Luftleitung, rechteckig, Kantenlänge über 1000 bis 1500 mm, Mindestabstände DIN 4140 sind nicht eingehalten, Maße DIN EN 1505, im Gebäude, Baustoffklasse DIN 4102-1 B1 (schwerentflammbar), Wärmeleitfähigkeit 0,036 W/(mK) bei 40 Grad C Mitteltemperatur DIN EN 12667, einlagig, Dämmschichtdicke 19 mm, Arbeitshöhe des Montageortes bis 3,5 m über der Standfläche des hierfür erforderlichen Gerüstes.
Menge: 35,000 m2
Kostengruppe DIN 276 2018-12: 431

**01.06.78 Passstück flexibler Elastomerschaum Wärmedämmung Luftltg Kanten-L 1500-2000mm Gebäude 0,036W/(mK) einlagig D 19mm**
STLB-Bau 2025-10 047
Passstück aus flexiblem Elastomerschaum DIN EN 14304, Wärmedämmung DIN 4140 an haus- und betriebstechnischen Anlagen, an Luftleitung, rechteckig, Kantenlänge über 1500 bis 2000 mm, Mindestabstände DIN 4140 sind nicht eingehalten, Maße DIN EN 1505, im Gebäude, Baustoffklasse DIN 4102-1 B1 (schwerentflammbar), Wärmeleitfähigkeit 0,036 W/(mK) bei 40 Grad C Mitteltemperatur DIN EN 12667, einlagig, Dämmschichtdicke 19 mm, Arbeitshöhe des Montageortes bis 3,5 m über der Standfläche des hierfür erforderlichen Gerüstes.
Menge: 10,000 m2
Kostengruppe DIN 276 2018-12: 431

**01.06.79 Streifen aus flexiblem Elastomerschaum L bis 500 mm**
Streifen (15 cm) aus flexiblem Elastomerschaum DIN EN 14304 zum Überkleben der Blechkanalflansche, Wärmedämmung DIN 4140 an haus- und betriebstechnische Anlagen, an Luftleitung, rechteckig, Kantenlänge bis 500 mm, Maße
DIN EN 1505, im Gebäude, Oberkante
Dämmung über Gelände/Fußboden bis 3,5 m,
Baustoffklasse DIN 4102-1 B1 (schwerentflammbar), Wärmeleitfähigkeit 0,036 W/(mK) bei
40 Grad C, Mitteltemperatur DIN EN 12667, Gesamt-Dämmschichtdicke 19 mm, einlagig.

Abrechnung:
1 Streifen pro Kanalverbindung
Menge: 4,000 St

**01.06.80 Streifen aus flexiblem Elastomerschaum L 500-1000 mm**
Streifen (15 cm) aus flexiblem Elastomerschaum DIN EN 14304 zum Überkleben der Blechkanalflansche, Wärmedämmung DIN 4140 an haus- und betriebstechnische Anlagen, an Luftleitung, rechteckig, Kantenlänge 500 bis 1000 mm, Maße
DIN EN 1505, im Gebäude, Oberkante
Dämmung über Gelände/Fußboden bis 3,5 m,
Baustoffklasse DIN 4102-1 B1 (schwerentflammbar), Wärmeleitfähigkeit 0,036 W/(mK) bei
40 Grad C, Mitteltemperatur DIN EN 12667, Gesamt-Dämmschichtdicke 19 mm, einlagig.

Abrechnung:
1 Streifen pro Kanalverbindung
Menge: 16,000 St

**01.06.81 Streifen aus flexiblem Elastomerschaum L 500-1000 mm**
Streifen (15 cm) aus flexiblem Elastomerschaum DIN EN 14304 zum Überkleben der Blechkanalflansche, Wärmedämmung DIN 4140 an haus- und betriebstechnische Anlagen, an Luftleitung, rechteckig, Kantenlänge 500 bis 1000 mm, Maße
DIN EN 1505, im Gebäude, Oberkante
Dämmung über Gelände/Fußboden bis 3,5 m,
Baustoffklasse DIN 4102-1 B1 (schwerentflammbar), Wärmeleitfähigkeit 0,036 W/(mK) bei
40 Grad C, Mitteltemperatur DIN EN 12667, Gesamt-Dämmschichtdicke 32 mm, einlagig.

Abrechnung:
1 Streifen pro Kanalverbindung
Menge: 4,000 St

**01.06.82 Streifen aus flexiblem Elastomerschaum L 1000-1500 mm**
Streifen (15 cm) aus flexiblem Elastomerschaum DIN EN 14304 zum Überkleben der Blechkanalflansche, Wärmedämmung DIN 4140 an haus- und betriebstechnische Anlagen, an Luftleitung, rechteckig, Kantenlänge 1000 bis 1500 mm, Maße
DIN EN 1505, im Gebäude, Oberkante
Dämmung über Gelände/Fußboden bis 3,5 m,
Baustoffklasse DIN 4102-1 B1 (schwerentflammbar), Wärmeleitfähigkeit 0,036 W/(mK) bei
40 Grad C, Mitteltemperatur DIN EN 12667, Gesamt-Dämmschichtdicke 19 mm, einlagig.

Abrechnung:
1 Streifen pro Kanalverbindung
Menge: 25,000 St

**01.06.83 Streifen aus flexiblem Elastomerschaum L 1500-2000 mm**
Streifen (15 cm) aus flexiblem Elastomerschaum DIN EN 14304 zum Überkleben der Blechkanalflansche, Wärmedämmung DIN 4140 an haus- und betriebstechnische Anlagen, an Luftleitung, rechteckig, Kantenlänge 1500-2000 mm, Maße
DIN EN 1505, im Gebäude, Oberkante
Dämmung über Gelände/Fußboden bis 3,5 m,
Baustoffklasse DIN 4102-1 B1 (schwerentflammbar), Wärmeleitfähigkeit 0,036 W/(mK) bei
40 Grad C, Mitteltemperatur DIN EN 12667, Gesamt-Dämmschichtdicke 19 mm, einlagig.

Abrechnung:
1 Streifen pro Kanalverbindung
Menge: 5,000 St

**01.06.84 Kältedämmung Ummantelung Luftltg DN200 im Freien flexibler Elastomerschaum D 32mm Mantel Blech Stahl Alu-Zink-besch**
STLB-Bau 2025-10 047
Kältedämmung einschl. Ummantelung DIN 4140, an Luftleitung, rund, Maße DIN EN 1506, DN 200, im Freien, Dämmung aus flexiblem Elastomerschaum DIN EN 14304, einlagig, Dämmschichtdicke 32 mm, Baustoffklasse DIN 4102-1 B1 (schwerentflammbar), Wärmeleitfähigkeit 0,035 W/(mK) bei 0 Grad C Mitteltemperatur DIN EN 12667, Wasserdampfdiffusionswiderstandszahl 7000 DIN EN ISO 12629, DIN EN 12086, Ummantelung aus nichtprofiliertem Blech, Stahl, Aluminium-Zink-beschichtet, Blechdicke 0,8 mm, ohne Luftspalt, Überlappungen vernieten und mit plastischem Dichtstoff abdichten, Arbeitshöhe des Montageortes bis 3,5 m über der Standfläche des hierfür erforderlichen Gerüstes.
Menge: 4,000 m
Kostengruppe DIN 276 2018-12: 431

**01.06.85 Bogen flexibler Elastomerschaum Kältedämmung Ummantelung Luftltg DN200 im Freien 0,035W/(mK) einlagig D 32mm Mantel Blech Stahl Alu-Zink-besch D 0,8mm verschrauben Dichtstoff abdichten**
STLB-Bau 2025-10 047
Bogen aus flexiblem Elastomerschaum DIN EN 14304, Kältedämmung einschl. Ummantelung DIN 4140 an haus- und betriebstechnischen Anlagen, an Luftleitung, rund, Maße DIN EN 1506, DN 200, Mindestabstände DIN 4140 sind nicht eingehalten, im Freien, Baustoffklasse DIN 4102-1 B1 (schwerentflammbar), Wärmeleitfähigkeit 0,035 W/(mK) bei 0 Grad C Mitteltemperatur DIN EN 12667, einlagig, Dämmschichtdicke 32 mm, Ummantelung aus nichtprofiliertem Blech, Stahl, Aluminium-Zink-beschichtet, Blechdicke 0,8 mm, ohne Luftspalt, verschrauben, mit Dichtstoff abdichten, Arbeitshöhe des Montageortes bis 3,5 m über der Standfläche des hierfür erforderlichen Gerüstes.
Menge: 3,000 St
Kostengruppe DIN 276 2018-12: 431

**01.06.86 Stutzen flexibler Elastomerschaum Kältedämmung Ummantelung Luftltg DN200 im Freien 0,035W/(mK) einlagig D 32mm Mantel Blech Stahl Alu-Zink-besch D 0,8mm verschrauben Dichtstoff abdichten**
STLB-Bau 2025-10 047
Stutzen aus flexiblem Elastomerschaum DIN EN 14304, Kältedämmung einschl. Ummantelung DIN 4140 an haus- und betriebstechnischen Anlagen, an Luftleitung, rund, Maße DIN EN 1506, DN 200, Mindestabstände DIN 4140 sind nicht eingehalten, im Freien, Baustoffklasse DIN 4102-1 B1 (schwerentflammbar), Wärmeleitfähigkeit 0,035 W/(mK) bei 0 Grad C Mitteltemperatur DIN EN 12667, einlagig, Dämmschichtdicke 32 mm, Ummantelung aus nichtprofiliertem Blech, Stahl, Aluminium-Zink-beschichtet, Blechdicke 0,8 mm, ohne Luftspalt, verschrauben, mit Dichtstoff abdichten, Arbeitshöhe des Montageortes bis 3,5 m über der Standfläche des hierfür erforderlichen Gerüstes.
Menge: 3,000 St
Kostengruppe DIN 276 2018-12: 431

**01.06.87 Passstück flexibler Elastomerschaum Kältedämmung Ummantelung Luftltg DN200 im Freien 0,035W/(mK) einlagig D 32mm Mantel Blech Stahl Alu-Zink-besch D 0,8mm verschrauben Dichtstoff abdichten**
STLB-Bau 2025-10 047
Passstück aus flexiblem Elastomerschaum DIN EN 14304, Kältedämmung einschl. Ummantelung DIN 4140 an haus- und betriebstechnischen Anlagen, an Luftleitung, rund, Maße DIN EN 1506, DN 200, Mindestabstände DIN 4140 sind nicht eingehalten, im Freien, Baustoffklasse DIN 4102-1 B1 (schwerentflammbar), Wärmeleitfähigkeit 0,035 W/(mK) bei 0 Grad C Mitteltemperatur DIN EN 12667, einlagig, Dämmschichtdicke 32 mm, Ummantelung aus nichtprofiliertem Blech, Stahl, Aluminium-Zink-beschichtet, Blechdicke 0,8 mm, ohne Luftspalt, verschrauben, mit Dichtstoff abdichten, Arbeitshöhe des Montageortes bis 3,5 m über der Standfläche des hierfür erforderlichen Gerüstes.
Menge: 2,000 St
Kostengruppe DIN 276 2018-12: 431

**01.06.88 Farbkennzeichnung Beschilderung Richtungspfeile**
STLB-Bau 2025-10 041
Farbkennzeichnung DIN 2403 der Luftleitung, Kennzeichnung durch Beschilderung und Angabe der Fließrichtung durch Richtungspfeile, Befestigung durch Kleben.
Menge: 40,000 St
Kostengruppe DIN 276 2018-12: 431

*Hinweis: Brandschutzverkleidung von Luftkanälen und Brandschutzklappen*

**01.06.89 Brandschutzbekl. EI90 Luftltg Kalziumsilikat-Platte Gebäude**
Brandschutzbekleidung mit allgemeinem bauaufsichtlichen Prüfzeugnis bzw. DIN 4102-4, Klassifizierung EI 90 DIN EN 13501-3, beidseitig geprüft DIN EN 1366-2, für vertikalen und horizontalen Einbau, rauchdicht S, an Luftleitung, rechteckig, senkrecht, Ausführung 3-seitig, mit Brandschutzplatten aus Kalziumsilikat, Luftleitung aus verzinktem Stahl, im Gebäude.

Brandschutzbekleidung der Luftkanäle für Zu- und Abluft mit notwendigem Boden- und Deckenanschluß
Menge: 50,000 m2
Kostengruppe DIN 276 2018-12: 431

**01.06.90 Brandschutzbekl. EI90 Luftltg Kalziumsilikat-Platte Gebäude**
Brandschutzbekleidung mit allgemeinem bauaufsichtlichen Prüfzeugnis bzw. DIN 4102-4, Klassifizierung EI 90 DIN EN 13501-3, beidseitig geprüft DIN EN 1366-2, für vertikalen und horizontalen Einbau, rauchdicht S, an Luftleitung, rechteckig, senkrecht, Ausführung 4-seitig, mit Brandschutzplatten aus Kalziumsilikat, Luftleitung aus verzinktem Stahl, im Gebäude.

Brandschutzbekleidung von Brandschutzklappen, welche wegen Zugänglichkeit
vor der Wand bzw. oberhalb der Geschossdecke verbaut werden müssen, einschl. dem
benötigten Anschluss an Wand/Decke und
geeignetem Befestigungsmaterial.
Abstand Wand/Decke bis Brandschutzklappenflansch ca. 60 cm.
Menge: 20,000 m2
Kostengruppe DIN 276 2018-12: 431

**01.06.91 Profileisen**
Profileisen verzinkt, Befestigungskonstruktionen,
Montageschienen, etc. für zusätzliche Befestigung
von Brandschutzverkleidungen, einschl. Schrauben
und zugelassenen Metall-Dübeln
Menge: 80,000 kg

#### Titel 01.07 DÄMMUNG KÄLTEMITTELLEITUNG INNERHALB ZENTRALEN

*Hinweis: T I T E L 07*

*Hinweis: Dämmung eines bereits vorisolierten Kältemittelleitungspaares innerhalb von Technikzentralen*
Dämmung eines bereits vorisolierten Kältemittelleitungspaares innerhalb von Technikzentralen

Hierfür soll als Polsterlage Mineralwolle verwendet
werden, welche dann mit einem Blechmantel
verkleidet wird.

**01.07.1 Wärmedämmung Ummantelung Rohr DN65 Gebäude Mineralwolle hydrophobiert Rohrschale D 20mm Mantel Blech Stahl verz**
STLB-Bau 2025-10 047
Wärmedämmung einschl. Ummantelung DIN 4140 an haus- und betriebstechnischen Anlagen, an Rohrleitung, DN 65, Rohrverbindung als Pressverbindung, Mindestabstände DIN 4140 sind nicht eingehalten, im Gebäude, Dämmung aus Mineralwolle DIN EN 14303, hydrophobiert, als Rohrschale, Dämmschichtdicke 20 mm, Brandverhaltensklasse DIN EN 13501-1 A1 (nichtbrennbar), Schmelzpunkt größer 1000 Grad C, DIN 4102-17, Wärmeleitfähigkeit 0,040 W/(mK) bei 40 Grad C Mitteltemperatur DIN EN 12667, unkaschiert, Ummantelung aus nichtprofiliertem Blech, Stahl, feuerverzinkt, Blechdicke 0,8 mm, Überlappungen verschrauben, Arbeitshöhe des Montageortes bis 3,5 m über der Standfläche des hierfür erforderlichen Gerüstes.
Menge: 20,000 m
Kostengruppe DIN 276 2018-12: 499

**01.07.2 Bogen Mineralwolle hydrophobiert Wärmedämmung Ummantelung Rohr DN65 Gebäude 0,040W/(mK) einlagig D 20mm Mantel Blech Stahl verz D 0,8mm verschrauben**
STLB-Bau 2025-10 047
Bogen aus Mineralwolle DIN EN 14303, hydrophobiert, Wärmedämmung einschl. Ummantelung DIN 4140 an haus- und betriebstechnischen Anlagen, an Rohrleitung, DN 65, Mindestabstände DIN 4140 sind nicht eingehalten, im Gebäude, Brandverhaltensklasse DIN EN 13501-1 A1 (nichtbrennbar), Wärmeleitfähigkeit 0,040 W/(mK) bei 40 Grad C Mitteltemperatur DIN EN 12667, einlagig, Dämmschichtdicke 20 mm, Ummantelung aus nichtprofiliertem Blech, Stahl, feuerverzinkt, Blechdicke 0,8 mm, verschrauben, Arbeitshöhe des Montageortes bis 3,5 m über der Standfläche des hierfür erforderlichen Gerüstes.
Menge: 8,000 St
Kostengruppe DIN 276 2018-12: 499

**01.07.3 Passstück Mineralwolle hydrophobiert Wärmedämmung Ummantelung Rohr DN65 Gebäude 0,040W/(mK) einlagig D 20mm Mantel Blech Stahl verz D 0,8mm verschrauben**
STLB-Bau 2025-10 047
Passstück aus Mineralwolle DIN EN 14303, hydrophobiert, Wärmedämmung einschl. Ummantelung DIN 4140 an haus- und betriebstechnischen Anlagen, an Rohrleitung, DN 65, Mindestabstände DIN 4140 sind nicht eingehalten, im Gebäude, Brandverhaltensklasse DIN EN 13501-1 A1 (nichtbrennbar), Wärmeleitfähigkeit 0,040 W/(mK) bei 40 Grad C Mitteltemperatur DIN EN 12667, einlagig, Dämmschichtdicke 20 mm, Ummantelung aus nichtprofiliertem Blech, Stahl, feuerverzinkt, Blechdicke 0,8 mm, verschrauben, Arbeitshöhe des Montageortes bis 3,5 m über der Standfläche des hierfür erforderlichen Gerüstes.
Menge: 4,000 St
Kostengruppe DIN 276 2018-12: 499

**01.07.4 Stutzen Mineralwolle hydrophobiert Wärmedämmung Ummantelung Rohr DN65 Gebäude 0,040W/(mK) einlagig D 20mm Mantel Blech Stahl verz D 0,8mm verschrauben**
STLB-Bau 2025-10 047
Stutzen aus Mineralwolle DIN EN 14303, hydrophobiert, Wärmedämmung einschl. Ummantelung DIN 4140 an haus- und betriebstechnischen Anlagen, an Rohrleitung, DN 65, Mindestabstände DIN 4140 sind nicht eingehalten, im Gebäude, Brandverhaltensklasse DIN EN 13501-1 A1 (nichtbrennbar), Wärmeleitfähigkeit 0,040 W/(mK) bei 40 Grad C Mitteltemperatur DIN EN 12667, einlagig, Dämmschichtdicke 20 mm, Ummantelung aus nichtprofiliertem Blech, Stahl, feuerverzinkt, Blechdicke 0,8 mm, verschrauben, Arbeitshöhe des Montageortes bis 3,5 m über der Standfläche des hierfür erforderlichen Gerüstes.
Menge: 4,000 St
Kostengruppe DIN 276 2018-12: 499

**01.07.5 Endstelle Wärmedämmung Ummantelung Rohr DN65 Gebäude Mineralwolle hydrophobiert D 20mm Mantel Blech Stahl verz D 0,8mm verschrauben**
STLB-Bau 2025-10 047
Endstelle für Wärmedämmung einschl. Ummantelung DIN 4140 an haus- und betriebstechnischen Anlagen, an Rohrleitung, DN 65, im Gebäude, Dämmung aus Mineralwolle DIN EN 14303, hydrophobiert, Brandverhaltensklasse DIN EN 13501-1 A1 (nichtbrennbar), Wärmeleitfähigkeit 0,040 W/(mK) bei 40 Grad C Mitteltemperatur DIN EN 12667, Gesamt-Dämmschichtdicke 20 mm, einlagig, Ummantelung aus nichtprofiliertem Blech, Stahl, feuerverzinkt, Blechdicke 0,8 mm, verschrauben, Arbeitshöhe des Montageortes bis 3,5 m über der Standfläche des hierfür erforderlichen Gerüstes.
Menge: 2,000 St
Kostengruppe DIN 276 2018-12: 499

**01.07.6 Abflachung Wärmedämmung Ummantelung Rohr DN65 Gebäude Mineralwolle hydrophobiert D 20mm Mantel Blech Stahl verz D 0,8mm verschrauben**
STLB-Bau 2025-10 047
Abflachung für Wärmedämmung einschl. Ummantelung DIN 4140 an haus- und betriebstechnischen Anlagen, an Rohrleitung, DN 65, im Gebäude, Dämmung aus Mineralwolle DIN EN 14303, hydrophobiert, Brandverhaltensklasse DIN EN 13501-1 A1 (nichtbrennbar), Wärmeleitfähigkeit 0,040 W/(mK) bei 40 Grad C Mitteltemperatur DIN EN 12667, Gesamt-Dämmschichtdicke 20 mm, einlagig, Ummantelung aus nichtprofiliertem Blech, Stahl, feuerverzinkt, Blechdicke 0,8 mm, verschrauben, Arbeitshöhe des Montageortes bis 3,5 m über der Standfläche des hierfür erforderlichen Gerüstes.
Menge: 4,000 St
Kostengruppe DIN 276 2018-12: 499

*Hinweis: Dämmung der Kältemittelleitungen im Außenbereich mit wasserdichtem Blechmantel*

**01.07.7 Wärmedämmung Ummantelung Rohr DN10 im Freien flexibler Elastomerschaum D 40mm Mantel Blech Stahl verz**
STLB-Bau 2025-10 047
Wärmedämmung einschl. Ummantelung DIN 4140 an haus- und betriebstechnischen Anlagen, an Rohrleitung, DN 10, Mindestabstände DIN 4140 sind nicht eingehalten, im Freien, Dämmung aus flexiblem Elastomerschaum DIN EN 14304, 2-lagig, Gesamtdicke der Dämmlagen 40 mm, Baustoffklasse DIN 4102-1 B1 (schwerentflammbar), Wärmeleitfähigkeit 0,038 W/(mK) bei 40 Grad C Mitteltemperatur DIN EN 12667, Ummantelung aus nichtprofiliertem Blech, Stahl, feuerverzinkt, Blechdicke 0,8 mm, Überlappungen verschrauben und mit plastischem Dichtstoff abdichten.
Menge: 6,000 m
Kostengruppe DIN 276 2018-12: 499

**01.07.8 Bogen flexibler Elastomerschaum Wärmedämmung Ummantelung Rohr DN10 im Freien 0,038W/(mK) 2lagig D 40mm Mantel Blech Stahl verz D 0,8mm verschrauben Dichtstoff abdichten**
STLB-Bau 2025-10 047
Bogen aus flexiblem Elastomerschaum DIN EN 14304, Wärmedämmung einschl. Ummantelung DIN 4140 an haus- und betriebstechnischen Anlagen, an Rohrleitung, DN 10, Mindestabstände DIN 4140 sind nicht eingehalten, im Freien, Baustoffklasse DIN 4102-1 B1 (schwerentflammbar), Wärmeleitfähigkeit 0,038 W/(mK) bei 40 Grad C Mitteltemperatur DIN EN 12667, 2-lagig, Gesamtdicke der Dämmlagen 40 mm, Ummantelung aus nichtprofiliertem Blech, Stahl, feuerverzinkt, Blechdicke 0,8 mm, verschrauben, mit Dichtstoff abdichten.
Menge: 6,000 St
Kostengruppe DIN 276 2018-12: 499

**01.07.9 Stutzen flexibler Elastomerschaum Wärmedämmung Ummantelung Rohr DN10 im Freien 0,038W/(mK) 2lagig D 40mm Mantel Blech Stahl verz D 0,8mm verschrauben Dichtstoff abdichten**
STLB-Bau 2025-10 047
Stutzen aus flexiblem Elastomerschaum DIN EN 14304, Wärmedämmung einschl. Ummantelung DIN 4140 an haus- und betriebstechnischen Anlagen, an Rohrleitung, DN 10, Mindestabstände DIN 4140 sind nicht eingehalten, im Freien, Baustoffklasse DIN 4102-1 B1 (schwerentflammbar), Wärmeleitfähigkeit 0,038 W/(mK) bei 40 Grad C Mitteltemperatur DIN EN 12667, 2-lagig, Gesamtdicke der Dämmlagen 40 mm, Ummantelung aus nichtprofiliertem Blech, Stahl, feuerverzinkt, Blechdicke 0,8 mm, verschrauben, mit Dichtstoff abdichten.
Menge: 3,000 St
Kostengruppe DIN 276 2018-12: 499

**01.07.10 Endstelle Wärmedämmung Ummantelung Rohr DN10 im Freien flexibler Elastomerschaum D 40mm Mantel Blech Stahl verz D 0,8mm verschrauben Dichtstoff abdichten**
STLB-Bau 2025-10 047
Endstelle für Wärmedämmung einschl. Ummantelung DIN 4140 an haus- und betriebstechnischen Anlagen, an Rohrleitung, DN 10, im Freien, Dämmung aus flexiblem Elastomerschaum DIN EN 14304, Baustoffklasse DIN 4102-1 B1 (schwerentflammbar), Wärmeleitfähigkeit 0,038 W/(mK) bei 40 Grad C Mitteltemperatur DIN EN 12667, Gesamt-Dämmschichtdicke 40 mm, 2-lagig, Ummantelung aus nichtprofiliertem Blech, Stahl, feuerverzinkt, Blechdicke 0,8 mm, verschrauben, mit Dichtstoff abdichten.
Menge: 2,000 St
Kostengruppe DIN 276 2018-12: 499

**01.07.11 Abflachung Wärmedämmung Ummantelung Rohr DN10 im Freien flexibler Elastomerschaum D 40mm Mantel Blech Stahl verz D 0,8mm verschrauben Dichtstoff abdichten**
STLB-Bau 2025-10 047
Abflachung für Wärmedämmung einschl. Ummantelung DIN 4140 an haus- und betriebstechnischen Anlagen, an Rohrleitung, DN 10, im Freien, Dämmung aus flexiblem Elastomerschaum DIN EN 14304, Baustoffklasse DIN 4102-1 B1 (schwerentflammbar), Wärmeleitfähigkeit 0,038 W/(mK) bei 40 Grad C Mitteltemperatur DIN EN 12667, Gesamt-Dämmschichtdicke 40 mm, 2-lagig, Ummantelung aus nichtprofiliertem Blech, Stahl, feuerverzinkt, Blechdicke 0,8 mm, verschrauben, mit Dichtstoff abdichten.
Menge: 2,000 St
Kostengruppe DIN 276 2018-12: 499

**01.07.12 Ausschnitt Wärmedämmung Ummantelung Rohr DN10 im Freien flexibler Elastomerschaum D 40mm Mantel Blech Stahl verz D 1mm verschrauben Dichtstoff abdichten**
STLB-Bau 2025-10 047
Ausschnitt für Wärmedämmung einschl. Ummantelung DIN 4140 an haus- und betriebstechnischen Anlagen, an Rohrleitung, DN 10, im Freien, Dämmung aus flexiblem Elastomerschaum DIN EN 14304, Baustoffklasse DIN 4102-1 B1 (schwerentflammbar), Wärmeleitfähigkeit 0,038 W/(mK) bei 40 Grad C Mitteltemperatur DIN EN 12667, Gesamt-Dämmschichtdicke 40 mm, 2-lagig, Ummantelung aus nichtprofiliertem Blech, Stahl, feuerverzinkt, Blechdicke 1 mm, verschrauben, mit Dichtstoff abdichten.
Menge: 1,000 St
Kostengruppe DIN 276 2018-12: 499

**01.07.13 Mediendurchführung durch Umfassungswand Lüftungszentrale**
Mediendurchführung durch Umfassungswand
Lüftungszentrale, bestehend aus Sandwichelement (Aluminium/Dämmung/Aluminium),
einfach, rund, für Kältemittelleitung,  Wanddicke bis 15 cm, in vorh. Kernbohrung, Durchmesser über 50 bis 100 mm, Medienrohr aus Kupfer, Außendurchmesser Medienrohr bis 25 mm, dicht gegen nichtdrückendes Wasser, geschlossene Ausführung.
Menge: 4,000 St
Kostengruppe DIN 276 2018-12: 499

#### Titel 01.08 BRANDSCHUTZ WAND-/DECKENDURCHFÜHRUNGEN

*Hinweis: T I T E L 08*

*Hinweis: Brandschottungen für Bewässerungs-, Entwässerungs- und Heizungsleitungen*

*Hinweis: für Bewässerungsleitungen durch Wände aus Mauerwerk oder Stahlbeton*

**01.08.1 Brandschutzabschottung Rohr Stahl niro R90 AD 18mm Gebäude Wand D 270mm Durchm. 50-100mm**
STLB-Bau 2025-10 047
Brandschutzabschottung von Rohrleitung aus nichtrostendem Stahl, mit allgemeinem bauaufsichtlichen Prüfzeugnis/allgemeiner bauaufsichtlicher Zulassung, Feuerwiderstandsklasse R 90 DIN 4102-11,
Rohrleitung nicht gedämmt, Rohraußendurchmesser 18 mm, Verlegung im Gebäude, mit Kennzeichnungsschild, Arbeitshöhe des Montageortes bis 3,5 m über der Standfläche des hierfür erforderlichen Gerüstes, Wand aus Stahlbeton, Dicke 270 mm, runder Durchbruch ohne Hüllrohr, Durchmesser über 50 bis 100 mm, freier Ringspalt im Durchbruch über 15 bis 30 mm, Spalt füllen mit Mörtel DIN 18580, Mörtelklasse 10.
Menge: 12,000 St
Kostengruppe DIN 276 2018-12: 499

**01.08.2 Brandschutzabschottung Rohr Stahl niro R90 AD 22mm Gebäude Wand D 270mm Durchm. 50-100mm**
STLB-Bau 2025-10 047
Brandschutzabschottung von Rohrleitung aus nichtrostendem Stahl, mit allgemeinem bauaufsichtlichen Prüfzeugnis/allgemeiner bauaufsichtlicher Zulassung, Feuerwiderstandsklasse R 90 DIN 4102-11,
Rohrleitung nicht gedämmt, Rohraußendurchmesser 22 mm, Verlegung im Gebäude, mit Kennzeichnungsschild, Arbeitshöhe des Montageortes bis 3,5 m über der Standfläche des hierfür erforderlichen Gerüstes, Wand aus Stahlbeton, Dicke 270 mm, runder Durchbruch ohne Hüllrohr, Durchmesser über 50 bis 100 mm, freier Ringspalt im Durchbruch über 15 bis 30 mm, Spalt füllen mit Mörtel DIN 18580, Mörtelklasse 10.
Menge: 10,000 St
Kostengruppe DIN 276 2018-12: 499

**01.08.3 Brandschutzabschottung Rohr Stahl niro R90 AD 28mm Gebäude Wand D 270mm Durchm. 50-100mm**
STLB-Bau 2025-10 047
Brandschutzabschottung von Rohrleitung aus nichtrostendem Stahl, mit allgemeinem bauaufsichtlichen Prüfzeugnis/allgemeiner bauaufsichtlicher Zulassung, Feuerwiderstandsklasse R 90 DIN 4102-11,
Rohrleitung nicht gedämmt, Rohraußendurchmesser 28 mm, Verlegung im Gebäude, mit Kennzeichnungsschild, Arbeitshöhe des Montageortes bis 3,5 m über der Standfläche des hierfür erforderlichen Gerüstes, Wand aus Stahlbeton, Dicke 270 mm, runder Durchbruch ohne Hüllrohr, Durchmesser über 50 bis 100 mm, freier Ringspalt im Durchbruch über 15 bis 30 mm, Spalt füllen mit Mörtel DIN 18580, Mörtelklasse 10.
Menge: 8,000 St
Kostengruppe DIN 276 2018-12: 499

**01.08.4 Brandschutzabschottung Rohr Stahl niro R90 AD 35mm Gebäude Wand D 270mm Durchm. 50-100mm**
STLB-Bau 2025-10 047
Brandschutzabschottung von Rohrleitung aus nichtrostendem Stahl, mit allgemeinem bauaufsichtlichen Prüfzeugnis/allgemeiner bauaufsichtlicher Zulassung, Feuerwiderstandsklasse R 90 DIN 4102-11,
Rohrleitung nicht gedämmt, Rohraußendurchmesser 35 mm, Verlegung im Gebäude, mit Kennzeichnungsschild, Arbeitshöhe des Montageortes bis 3,5 m über der Standfläche des hierfür erforderlichen Gerüstes, Wand aus Stahlbeton, Dicke 270 mm, runder Durchbruch ohne Hüllrohr, Durchmesser über 50 bis 100 mm, freier Ringspalt im Durchbruch über 15 bis 30 mm, Spalt füllen mit Mörtel DIN 18580, Mörtelklasse 10.
Menge: 6,000 St
Kostengruppe DIN 276 2018-12: 499

**01.08.5 Brandschutzabschottung Rohr Stahl niro R90 AD 42mm Gebäude Wand D 270mm Durchm. 50-100mm**
STLB-Bau 2025-10 047
Brandschutzabschottung von Rohrleitung aus nichtrostendem Stahl, mit allgemeinem bauaufsichtlichen Prüfzeugnis/allgemeiner bauaufsichtlicher Zulassung, Feuerwiderstandsklasse R 90 DIN 4102-11,
Rohrleitung nicht gedämmt, Rohraußendurchmesser 42 mm, Verlegung im Gebäude, mit Kennzeichnungsschild, Arbeitshöhe des Montageortes bis 3,5 m über der Standfläche des hierfür erforderlichen Gerüstes, Wand aus Stahlbeton, Dicke 270 mm, runder Durchbruch ohne Hüllrohr, Durchmesser über 50 bis 100 mm, freier Ringspalt im Durchbruch über 15 bis 30 mm, Spalt füllen mit Mörtel DIN 18580, Mörtelklasse 10.
Menge: 4,000 St
Kostengruppe DIN 276 2018-12: 499

**01.08.6 Brandschutzabschottung Rohr Stahl niro R90 AD 54mm Gebäude Wand D 270mm Durchm. 50-100mm**
STLB-Bau 2025-10 047
Brandschutzabschottung von Rohrleitung aus nichtrostendem Stahl, mit allgemeinem bauaufsichtlichen Prüfzeugnis/allgemeiner bauaufsichtlicher Zulassung, Feuerwiderstandsklasse R 90 DIN 4102-11,
Rohrleitung nicht gedämmt, Rohraußendurchmesser 54 mm, Verlegung im Gebäude, mit Kennzeichnungsschild, Arbeitshöhe des Montageortes bis 3,5 m über der Standfläche des hierfür erforderlichen Gerüstes, Wand aus Stahlbeton, Dicke 270 mm, runder Durchbruch ohne Hüllrohr, Durchmesser über 50 bis 100 mm, freier Ringspalt im Durchbruch über 15 bis 30 mm, Spalt füllen mit Mörtel DIN 18580, Mörtelklasse 10.
Menge: 1,000 St
Kostengruppe DIN 276 2018-12: 499

**01.08.7 Brandschutzabschottung Rohr Stahl niro R90 AD 76,1mm Gebäude Wand D 270mm Durchm. 100-150mm**
STLB-Bau 2025-10 047
Brandschutzabschottung von Rohrleitung aus nichtrostendem Stahl, mit allgemeinem bauaufsichtlichen Prüfzeugnis/allgemeiner bauaufsichtlicher Zulassung, Feuerwiderstandsklasse R 90 DIN 4102-11,
Rohrleitung nicht gedämmt, Rohraußendurchmesser 76,1 mm, Verlegung im Gebäude, mit Kennzeichnungsschild, Arbeitshöhe des Montageortes bis 3,5 m über der Standfläche des hierfür erforderlichen Gerüstes, Wand aus Stahlbeton, Dicke 270 mm, runder Durchbruch ohne Hüllrohr, Durchmesser über 100 bis 150 mm, freier Ringspalt im Durchbruch über 15 bis 30 mm, Spalt füllen mit Mörtel DIN 18580, Mörtelklasse 10.
Menge: 1,000 St
Kostengruppe DIN 276 2018-12: 499

**01.08.8 Brandschutzabschottung Rohr Stahl niro R90 AD 88,9mm Gebäude Wand D 270mm Durchm. 100-150mm**
STLB-Bau 2025-10 047
Brandschutzabschottung von Rohrleitung aus nichtrostendem Stahl, mit allgemeinem bauaufsichtlichen Prüfzeugnis/allgemeiner bauaufsichtlicher Zulassung, Feuerwiderstandsklasse R 90 DIN 4102-11,
Rohrleitung nicht gedämmt, Rohraußendurchmesser 88,9 mm, Verlegung im Gebäude, mit Kennzeichnungsschild, Arbeitshöhe des Montageortes bis 3,5 m über der Standfläche des hierfür erforderlichen Gerüstes, Wand aus Stahlbeton, Dicke 270 mm, runder Durchbruch ohne Hüllrohr, Durchmesser über 100 bis 150 mm, freier Ringspalt im Durchbruch über 15 bis 30 mm, Spalt füllen mit Mörtel DIN 18580, Mörtelklasse 10.
Menge: 1,000 St
Kostengruppe DIN 276 2018-12: 499

*Hinweis: für Bewässerungsleitungen durch Decken aus Stahlbeton*

**01.08.9 Brandschutzabschottung Rohr Stahl niro R90 AD 18mm Gebäude Decke D 250mm Durchm. 50-100mm**
STLB-Bau 2025-10 047
Brandschutzabschottung von Rohrleitung aus nichtrostendem Stahl, mit allgemeinem bauaufsichtlichen Prüfzeugnis/allgemeiner bauaufsichtlicher Zulassung, Feuerwiderstandsklasse R 90 DIN 4102-11,
Rohrleitung nicht gedämmt, Rohraußendurchmesser 18 mm, Verlegung im Gebäude, mit Kennzeichnungsschild, Decke aus Stahlbeton, Dicke 250 mm, runder Durchbruch ohne Hüllrohr, Durchmesser über 50 bis 100 mm, freier Ringspalt im Durchbruch über 15 bis 30 mm, Spalt füllen mit Mörtel DIN 18580, Mörtelklasse 10.
Menge: 6,000 St
Kostengruppe DIN 276 2018-12: 499

**01.08.10 Brandschutzabschottung Rohr Stahl niro R90 AD 22mm Gebäude Decke D 250mm Durchm. 50-100mm**
STLB-Bau 2025-10 047
Brandschutzabschottung von Rohrleitung aus nichtrostendem Stahl, mit allgemeinem bauaufsichtlichen Prüfzeugnis/allgemeiner bauaufsichtlicher Zulassung, Feuerwiderstandsklasse R 90 DIN 4102-11,
Rohrleitung nicht gedämmt, Rohraußendurchmesser 22 mm, Verlegung im Gebäude, mit Kennzeichnungsschild, Decke aus Stahlbeton, Dicke 250 mm, runder Durchbruch ohne Hüllrohr, Durchmesser über 50 bis 100 mm, freier Ringspalt im Durchbruch über 15 bis 30 mm, Spalt füllen mit Mörtel DIN 18580, Mörtelklasse 10.
Menge: 4,000 St
Kostengruppe DIN 276 2018-12: 499

**01.08.11 Brandschutzabschottung Rohr Stahl niro R90 AD 28mm Gebäude Decke D 250mm Durchm. 50-100mm**
STLB-Bau 2025-10 047
Brandschutzabschottung von Rohrleitung aus nichtrostendem Stahl, mit allgemeinem bauaufsichtlichen Prüfzeugnis/allgemeiner bauaufsichtlicher Zulassung, Feuerwiderstandsklasse R 90 DIN 4102-11,
Rohrleitung nicht gedämmt, Rohraußendurchmesser 28 mm, Verlegung im Gebäude, mit Kennzeichnungsschild, Decke aus Stahlbeton, Dicke 250 mm, runder Durchbruch ohne Hüllrohr, Durchmesser über 50 bis 100 mm, freier Ringspalt im Durchbruch über 15 bis 30 mm, Spalt füllen mit Mörtel DIN 18580, Mörtelklasse 10.
Menge: 4,000 St
Kostengruppe DIN 276 2018-12: 499

**01.08.12 Brandschutzabschottung Rohr Stahl niro R90 AD 35mm Gebäude Decke D 230mm Durchm. 50-100mm**
STLB-Bau 2025-10 047
Brandschutzabschottung von Rohrleitung aus nichtrostendem Stahl, mit allgemeinem bauaufsichtlichen Prüfzeugnis/allgemeiner bauaufsichtlicher Zulassung, Feuerwiderstandsklasse R 90 DIN 4102-11,
Rohrleitung nicht gedämmt, Rohraußendurchmesser 35 mm, Verlegung im Gebäude, mit Kennzeichnungsschild, Decke aus Stahlbeton, Dicke 230 mm, runder Durchbruch ohne Hüllrohr, Durchmesser über 50 bis 100 mm, freier Ringspalt im Durchbruch über 15 bis 30 mm, Spalt füllen mit Mörtel DIN 18580, Mörtelklasse 10.
Menge: 8,000 St
Kostengruppe DIN 276 2018-12: 499

**01.08.13 Brandschutzabschottung Rohr Stahl niro R90 AD 42mm Gebäude Decke D 250mm Durchm. 50-100mm**
STLB-Bau 2025-10 047
Brandschutzabschottung von Rohrleitung aus nichtrostendem Stahl, mit allgemeinem bauaufsichtlichen Prüfzeugnis/allgemeiner bauaufsichtlicher Zulassung, Feuerwiderstandsklasse R 90 DIN 4102-11,
Rohrleitung nicht gedämmt, Rohraußendurchmesser 42 mm, Verlegung im Gebäude, mit Kennzeichnungsschild, Decke aus Stahlbeton, Dicke 250 mm, runder Durchbruch ohne Hüllrohr, Durchmesser über 50 bis 100 mm, freier Ringspalt im Durchbruch über 15 bis 30 mm, Spalt füllen mit Mörtel DIN 18580, Mörtelklasse 10.
Menge: 6,000 St
Kostengruppe DIN 276 2018-12: 499

**01.08.14 Brandschutzabschottung Rohr Stahl niro R90 AD 54mm Gebäude Decke D 250mm Durchm. 50-100mm**
STLB-Bau 2025-10 047
Brandschutzabschottung von Rohrleitung aus nichtrostendem Stahl, mit allgemeinem bauaufsichtlichen Prüfzeugnis/allgemeiner bauaufsichtlicher Zulassung, Feuerwiderstandsklasse R 90 DIN 4102-11,
Rohrleitung nicht gedämmt, Rohraußendurchmesser 54 mm, Verlegung im Gebäude, mit Kennzeichnungsschild, Decke aus Stahlbeton, Dicke 250 mm, runder Durchbruch ohne Hüllrohr, Durchmesser über 50 bis 100 mm, freier Ringspalt im Durchbruch über 15 bis 30 mm, Spalt füllen mit Mörtel DIN 18580, Mörtelklasse 10.
Menge: 1,000 St
Kostengruppe DIN 276 2018-12: 499

**01.08.15 Brandschutzabschottung Rohr Stahl niro R90 AD 76,1mm Gebäude Decke D 250mm Durchm. 100-150mm**
STLB-Bau 2025-10 047
Brandschutzabschottung von Rohrleitung aus nichtrostendem Stahl, mit allgemeinem bauaufsichtlichen Prüfzeugnis/allgemeiner bauaufsichtlicher Zulassung, Feuerwiderstandsklasse R 90 DIN 4102-11,
Rohrleitung nicht gedämmt, Rohraußendurchmesser 76,1 mm, Verlegung im Gebäude, mit Kennzeichnungsschild, Decke aus Stahlbeton, Dicke 250 mm, runder Durchbruch ohne Hüllrohr, Durchmesser über 100 bis 150 mm, freier Ringspalt im Durchbruch über 15 bis 30 mm, Spalt füllen mit Mörtel DIN 18580, Mörtelklasse 10.
Menge: 1,000 St
Kostengruppe DIN 276 2018-12: 499

**01.08.16 Brandschutzabschottung Rohr Stahl niro R90 AD 88,9mm Gebäude Decke D 250mm Durchm. 100-150mm**
STLB-Bau 2025-10 047
Brandschutzabschottung von Rohrleitung aus nichtrostendem Stahl, mit allgemeinem bauaufsichtlichen Prüfzeugnis/allgemeiner bauaufsichtlicher Zulassung, Feuerwiderstandsklasse R 90 DIN 4102-11,
Rohrleitung nicht gedämmt, Rohraußendurchmesser 88,9 mm, Verlegung im Gebäude, mit Kennzeichnungsschild, Decke aus Stahlbeton, Dicke 250 mm, runder Durchbruch ohne Hüllrohr, Durchmesser über 100 bis 150 mm, freier Ringspalt im Durchbruch über 15 bis 30 mm, Spalt füllen mit Mörtel DIN 18580, Mörtelklasse 10.
Menge: 1,000 St
Kostengruppe DIN 276 2018-12: 499

*Hinweis: für Heizungsleitungen durch Wände aus Mauerwerk oder Stahlbeton*

**01.08.17 Brandschutzabschottung Rohr Stahl R90 AD 21,3mm Gebäude Wand D 270mm Durchm. 50-100mm**
STLB-Bau 2025-10 047
Brandschutzabschottung von Rohrleitung aus Stahl, mit allgemeinem bauaufsichtlichen Prüfzeugnis/allgemeiner bauaufsichtlicher Zulassung, Feuerwiderstandsklasse R 90 DIN 4102-11,
Rohrleitung nicht gedämmt, Rohraußendurchmesser 21,3 mm, Verlegung im Gebäude, mit Kennzeichnungsschild, Arbeitshöhe des Montageortes bis 3,5 m über der Standfläche des hierfür erforderlichen Gerüstes, Wand aus Stahlbeton, Dicke 270 mm, runder Durchbruch ohne Hüllrohr, Durchmesser über 50 bis 100 mm, freier Ringspalt im Durchbruch über 15 bis 30 mm, Spalt füllen mit Mörtel DIN 18580, Mörtelklasse 10.
Menge: 4,000 St
Kostengruppe DIN 276 2018-12: 499

**01.08.18 Brandschutzabschottung Rohr Stahl R90 AD 26,9mm Gebäude Wand D 270mm Durchm. 50-100mm**
STLB-Bau 2025-10 047
Brandschutzabschottung von Rohrleitung aus Stahl, mit allgemeinem bauaufsichtlichen Prüfzeugnis/allgemeiner bauaufsichtlicher Zulassung, Feuerwiderstandsklasse R 90 DIN 4102-11,
Rohrleitung nicht gedämmt, Rohraußendurchmesser 26,9 mm, Verlegung im Gebäude, mit Kennzeichnungsschild, Arbeitshöhe des Montageortes bis 3,5 m über der Standfläche des hierfür erforderlichen Gerüstes, Wand aus Stahlbeton, Dicke 270 mm, runder Durchbruch ohne Hüllrohr, Durchmesser über 50 bis 100 mm, freier Ringspalt im Durchbruch über 15 bis 30 mm, Spalt füllen mit Mörtel DIN 18580, Mörtelklasse 10.
Menge: 4,000 St
Kostengruppe DIN 276 2018-12: 499

**01.08.19 Brandschutzabschottung Rohr Stahl R90 AD 33,7mm Gebäude Wand D 270mm Durchm. 50-100mm**
STLB-Bau 2025-10 047
Brandschutzabschottung von Rohrleitung aus Stahl, mit allgemeinem bauaufsichtlichen Prüfzeugnis/allgemeiner bauaufsichtlicher Zulassung, Feuerwiderstandsklasse R 90 DIN 4102-11,
Rohrleitung nicht gedämmt, Rohraußendurchmesser 33,7 mm, Verlegung im Gebäude, mit Kennzeichnungsschild, Arbeitshöhe des Montageortes bis 3,5 m über der Standfläche des hierfür erforderlichen Gerüstes, Wand aus Stahlbeton, Dicke 270 mm, runder Durchbruch ohne Hüllrohr, Durchmesser über 50 bis 100 mm, freier Ringspalt im Durchbruch über 15 bis 30 mm, Spalt füllen mit Mörtel DIN 18580, Mörtelklasse 10.
Menge: 6,000 St
Kostengruppe DIN 276 2018-12: 499

**01.08.20 Brandschutzabschottung Rohr Stahl R90 AD 42,4mm Gebäude Wand D 270mm Durchm. 50-100mm**
STLB-Bau 2025-10 047
Brandschutzabschottung von Rohrleitung aus Stahl, mit allgemeinem bauaufsichtlichen Prüfzeugnis/allgemeiner bauaufsichtlicher Zulassung, Feuerwiderstandsklasse R 90 DIN 4102-11,
Rohrleitung nicht gedämmt, Rohraußendurchmesser 42,4 mm, Verlegung im Gebäude, mit Kennzeichnungsschild, Arbeitshöhe des Montageortes bis 3,5 m über der Standfläche des hierfür erforderlichen Gerüstes, Wand aus Stahlbeton, Dicke 270 mm, runder Durchbruch ohne Hüllrohr, Durchmesser über 50 bis 100 mm, freier Ringspalt im Durchbruch über 15 bis 30 mm, Spalt füllen mit Mörtel DIN 18580, Mörtelklasse 10.
Menge: 8,000 St
Kostengruppe DIN 276 2018-12: 499

**01.08.21 Brandschutzabschottung Rohr Stahl R90 AD 48,3mm Gebäude Wand D 270mm Durchm. 50-100mm**
STLB-Bau 2025-10 047
Brandschutzabschottung von Rohrleitung aus Stahl, mit allgemeinem bauaufsichtlichen Prüfzeugnis/allgemeiner bauaufsichtlicher Zulassung, Feuerwiderstandsklasse R 90 DIN 4102-11,
Rohrleitung nicht gedämmt, Rohraußendurchmesser 48,3 mm, Verlegung im Gebäude, mit Kennzeichnungsschild, Arbeitshöhe des Montageortes bis 3,5 m über der Standfläche des hierfür erforderlichen Gerüstes, Wand aus Stahlbeton, Dicke 270 mm, runder Durchbruch ohne Hüllrohr, Durchmesser über 50 bis 100 mm, freier Ringspalt im Durchbruch über 15 bis 30 mm, Spalt füllen mit Mörtel DIN 18580, Mörtelklasse 10.
Menge: 4,000 St
Kostengruppe DIN 276 2018-12: 499

**01.08.22 Brandschutzabschottung Rohr Stahl R90 AD 60,3mm Gebäude Wand D 270mm Durchm. 50-100mm**
STLB-Bau 2025-10 047
Brandschutzabschottung von Rohrleitung aus Stahl, mit allgemeinem bauaufsichtlichen Prüfzeugnis/allgemeiner bauaufsichtlicher Zulassung, Feuerwiderstandsklasse R 90 DIN 4102-11,
Rohrleitung nicht gedämmt, Rohraußendurchmesser 60,3 mm, Verlegung im Gebäude, mit Kennzeichnungsschild, Arbeitshöhe des Montageortes bis 3,5 m über der Standfläche des hierfür erforderlichen Gerüstes, Wand aus Stahlbeton, Dicke 270 mm, runder Durchbruch ohne Hüllrohr, Durchmesser über 50 bis 100 mm, freier Ringspalt im Durchbruch über 15 bis 30 mm, Spalt füllen mit Mörtel DIN 18580, Mörtelklasse 10.
Menge: 6,000 St
Kostengruppe DIN 276 2018-12: 499

**01.08.23 Brandschutzabschottung Rohr Stahl R90 AD 76,1mm Gebäude Wand D 270mm Durchm. 50-100mm**
STLB-Bau 2025-10 047
Brandschutzabschottung von Rohrleitung aus Stahl, mit allgemeinem bauaufsichtlichen Prüfzeugnis/allgemeiner bauaufsichtlicher Zulassung, Feuerwiderstandsklasse R 90 DIN 4102-11,
Rohrleitung nicht gedämmt, Rohraußendurchmesser 76,1 mm, Verlegung im Gebäude, mit Kennzeichnungsschild, Arbeitshöhe des Montageortes bis 3,5 m über der Standfläche des hierfür erforderlichen Gerüstes, Wand aus Stahlbeton, Dicke 270 mm, runder Durchbruch ohne Hüllrohr, Durchmesser über 50 bis 100 mm, freier Ringspalt im Durchbruch über 15 bis 30 mm, Spalt füllen mit Mörtel DIN 18580, Mörtelklasse 10.
Menge: 2,000 St
Kostengruppe DIN 276 2018-12: 499

**01.08.24 Brandschutzabschottung Rohr Stahl R90 AD 88,9mm Gebäude Wand D 270mm Durchm. 100-150mm**
STLB-Bau 2025-10 047
Brandschutzabschottung von Rohrleitung aus Stahl, mit allgemeinem bauaufsichtlichen Prüfzeugnis/allgemeiner bauaufsichtlicher Zulassung, Feuerwiderstandsklasse R 90 DIN 4102-11,
Rohrleitung nicht gedämmt, Rohraußendurchmesser 88,9 mm, Verlegung im Gebäude, mit Kennzeichnungsschild, Arbeitshöhe des Montageortes bis 3,5 m über der Standfläche des hierfür erforderlichen Gerüstes, Wand aus Stahlbeton, Dicke 270 mm, runder Durchbruch ohne Hüllrohr, Durchmesser über 100 bis 150 mm, freier Ringspalt im Durchbruch über 15 bis 30 mm, Spalt füllen mit Mörtel DIN 18580, Mörtelklasse 10.
Menge: 6,000 St
Kostengruppe DIN 276 2018-12: 499

**01.08.25 Brandschutzabschottung Rohr Stahl R90 AD 114,3mm Gebäude Wand D 270mm Durchm. 100-150mm**
STLB-Bau 2025-10 047
Brandschutzabschottung von Rohrleitung aus Stahl, mit allgemeinem bauaufsichtlichen Prüfzeugnis/allgemeiner bauaufsichtlicher Zulassung, Feuerwiderstandsklasse R 90 DIN 4102-11,
Rohrleitung nicht gedämmt, Rohraußendurchmesser 114,3 mm, Verlegung im Gebäude, mit Kennzeichnungsschild, Arbeitshöhe des Montageortes bis 3,5 m über der Standfläche des hierfür erforderlichen Gerüstes, Wand aus Stahlbeton, Dicke 270 mm, runder Durchbruch ohne Hüllrohr, Durchmesser über 100 bis 150 mm, freier Ringspalt im Durchbruch über 15 bis 30 mm, Spalt füllen mit Mörtel DIN 18580, Mörtelklasse 10.
Menge: 2,000 St
Kostengruppe DIN 276 2018-12: 499

**01.08.26 Brandschutzabschottung Rohr Stahl R90 AD 139,7mm Gebäude Wand D 270mm Durchm. 100-150mm**
STLB-Bau 2025-10 047
Brandschutzabschottung von Rohrleitung aus Stahl, mit allgemeinem bauaufsichtlichen Prüfzeugnis/allgemeiner bauaufsichtlicher Zulassung, Feuerwiderstandsklasse R 90 DIN 4102-11,
Rohrleitung nicht gedämmt, Rohraußendurchmesser 139,7 mm, Verlegung im Gebäude, mit Kennzeichnungsschild, Arbeitshöhe des Montageortes bis 3,5 m über der Standfläche des hierfür erforderlichen Gerüstes, Wand aus Stahlbeton, Dicke 270 mm, runder Durchbruch ohne Hüllrohr, Durchmesser über 100 bis 150 mm, freier Ringspalt im Durchbruch über 15 bis 30 mm, Spalt füllen mit Mörtel DIN 18580, Mörtelklasse 10.
Menge: 2,000 St
Kostengruppe DIN 276 2018-12: 499

*Hinweis: für Heizungsleitungen durch Decken aus Stahlbeton*

**01.08.27 Brandschutzabschottung Rohr Stahl R90 AD 21,3mm Gebäude Decke D 250mm Durchm. 50-100mm**
STLB-Bau 2025-10 047
Brandschutzabschottung von Rohrleitung aus Stahl, mit allgemeinem bauaufsichtlichen Prüfzeugnis/allgemeiner bauaufsichtlicher Zulassung, Feuerwiderstandsklasse R 90 DIN 4102-11,
Rohrleitung nicht gedämmt, Rohraußendurchmesser 21,3 mm, Verlegung im Gebäude, mit Kennzeichnungsschild, Decke aus Stahlbeton, Dicke 250 mm, runder Durchbruch ohne Hüllrohr, Durchmesser über 50 bis 100 mm, freier Ringspalt im Durchbruch über 15 bis 30 mm, Spalt füllen mit Mörtel DIN 18580, Mörtelklasse 10.
Menge: 16,000 St
Kostengruppe DIN 276 2018-12: 499

**01.08.28 Brandschutzabschottung Rohr Stahl R90 AD 26,9mm Gebäude Decke D 250mm Durchm. 50-100mm**
STLB-Bau 2025-10 047
Brandschutzabschottung von Rohrleitung aus Stahl, mit allgemeinem bauaufsichtlichen Prüfzeugnis/allgemeiner bauaufsichtlicher Zulassung, Feuerwiderstandsklasse R 90 DIN 4102-11,
Rohrleitung nicht gedämmt, Rohraußendurchmesser 26,9 mm, Verlegung im Gebäude, mit Kennzeichnungsschild, Decke aus Stahlbeton, Dicke 250 mm, runder Durchbruch ohne Hüllrohr, Durchmesser über 50 bis 100 mm, freier Ringspalt im Durchbruch über 15 bis 30 mm, Spalt füllen mit Mörtel DIN 18580, Mörtelklasse 10.
Menge: 12,000 St
Kostengruppe DIN 276 2018-12: 499

**01.08.29 Brandschutzabschottung Rohr Stahl R90 AD 33,7mm Gebäude Decke D 250mm Durchm. 50-100mm**
STLB-Bau 2025-10 047
Brandschutzabschottung von Rohrleitung aus Stahl, mit allgemeinem bauaufsichtlichen Prüfzeugnis/allgemeiner bauaufsichtlicher Zulassung, Feuerwiderstandsklasse R 90 DIN 4102-11,
Rohrleitung nicht gedämmt, Rohraußendurchmesser 33,7 mm, Verlegung im Gebäude, mit Kennzeichnungsschild, Decke aus Stahlbeton, Dicke 250 mm, runder Durchbruch ohne Hüllrohr, Durchmesser über 50 bis 100 mm, freier Ringspalt im Durchbruch über 15 bis 30 mm, Spalt füllen mit Mörtel DIN 18580, Mörtelklasse 10.
Menge: 6,000 St
Kostengruppe DIN 276 2018-12: 499

**01.08.30 Brandschutzabschottung Rohr Stahl R90 AD 42,4mm Gebäude Decke D 230mm Durchm. 50-100mm**
STLB-Bau 2025-10 047
Brandschutzabschottung von Rohrleitung aus Stahl, mit allgemeinem bauaufsichtlichen Prüfzeugnis/allgemeiner bauaufsichtlicher Zulassung, Feuerwiderstandsklasse R 90 DIN 4102-11,
Rohrleitung nicht gedämmt, Rohraußendurchmesser 42,4 mm, Verlegung im Gebäude, mit Kennzeichnungsschild, Decke aus Stahlbeton, Dicke 230 mm, runder Durchbruch ohne Hüllrohr, Durchmesser über 50 bis 100 mm, freier Ringspalt im Durchbruch über 15 bis 30 mm, Spalt füllen mit Mörtel DIN 18580, Mörtelklasse 10.
Menge: 8,000 St
Kostengruppe DIN 276 2018-12: 499

**01.08.31 Brandschutzabschottung Rohr Stahl R90 AD 48,3mm Gebäude Decke D 250mm Durchm. 50-100mm**
STLB-Bau 2025-10 047
Brandschutzabschottung von Rohrleitung aus Stahl, mit allgemeinem bauaufsichtlichen Prüfzeugnis/allgemeiner bauaufsichtlicher Zulassung, Feuerwiderstandsklasse R 90 DIN 4102-11,
Rohrleitung nicht gedämmt, Rohraußendurchmesser 48,3 mm, Verlegung im Gebäude, mit Kennzeichnungsschild, Decke aus Stahlbeton, Dicke 250 mm, runder Durchbruch ohne Hüllrohr, Durchmesser über 50 bis 100 mm, freier Ringspalt im Durchbruch über 15 bis 30 mm, Spalt füllen mit Mörtel DIN 18580, Mörtelklasse 10.
Menge: 6,000 St
Kostengruppe DIN 276 2018-12: 499

**01.08.32 Brandschutzabschottung Rohr Stahl R90 AD 60,3mm Gebäude Decke D 250mm Durchm. 50-100mm**
STLB-Bau 2025-10 047
Brandschutzabschottung von Rohrleitung aus Stahl, mit allgemeinem bauaufsichtlichen Prüfzeugnis/allgemeiner bauaufsichtlicher Zulassung, Feuerwiderstandsklasse R 90 DIN 4102-11,
Rohrleitung nicht gedämmt, Rohraußendurchmesser 60,3 mm, Verlegung im Gebäude, mit Kennzeichnungsschild, Decke aus Stahlbeton, Dicke 250 mm, runder Durchbruch ohne Hüllrohr, Durchmesser über 50 bis 100 mm, freier Ringspalt im Durchbruch über 15 bis 30 mm, Spalt füllen mit Mörtel DIN 18580, Mörtelklasse 10.
Menge: 6,000 St
Kostengruppe DIN 276 2018-12: 499

**01.08.33 Brandschutzabschottung Rohr Stahl R90 AD 76,1mm Gebäude Decke D 250mm Durchm. 50-100mm**
STLB-Bau 2025-10 047
Brandschutzabschottung von Rohrleitung aus Stahl, mit allgemeinem bauaufsichtlichen Prüfzeugnis/allgemeiner bauaufsichtlicher Zulassung, Feuerwiderstandsklasse R 90 DIN 4102-11,
Rohrleitung nicht gedämmt, Rohraußendurchmesser 76,1 mm, Verlegung im Gebäude, mit Kennzeichnungsschild, Decke aus Stahlbeton, Dicke 250 mm, runder Durchbruch ohne Hüllrohr, Durchmesser über 50 bis 100 mm, freier Ringspalt im Durchbruch über 15 bis 30 mm, Spalt füllen mit Mörtel DIN 18580, Mörtelklasse 10.
Menge: 2,000 St
Kostengruppe DIN 276 2018-12: 499

**01.08.34 Brandschutzabschottung Rohr Stahl R90 AD 88,9mm Gebäude Decke D 250mm Durchm. 100-150mm**
STLB-Bau 2025-10 047
Brandschutzabschottung von Rohrleitung aus Stahl, mit allgemeinem bauaufsichtlichen Prüfzeugnis/allgemeiner bauaufsichtlicher Zulassung, Feuerwiderstandsklasse R 90 DIN 4102-11,
Rohrleitung nicht gedämmt, Rohraußendurchmesser 88,9 mm, Verlegung im Gebäude, mit Kennzeichnungsschild, Decke aus Stahlbeton, Dicke 250 mm, runder Durchbruch ohne Hüllrohr, Durchmesser über 100 bis 150 mm, freier Ringspalt im Durchbruch über 15 bis 30 mm, Spalt füllen mit Mörtel DIN 18580, Mörtelklasse 10.
Menge: 2,000 St
Kostengruppe DIN 276 2018-12: 499

*Hinweis: Brandschottung für Entwässerungsleitungen aus Kunststoff durch Decke aus Stahlbeton*

**01.08.35 Brandschutzabschottung Rohr PP R90 AD 50mm Gebäude Decke D 250mm Durchm. 50-100mm**
STLB-Bau 2025-10 047
Brandschutzabschottung von Rohrleitung aus PP, Baustoffklasse DIN 4102-1 B1 (schwerentflammbar), mit allgemeinem bauaufsichtlichen Prüfzeugnis/allgemeiner bauaufsichtlicher Zulassung, Feuerwiderstandsklasse R 90 DIN 4102-11,
Rohrleitung nicht gedämmt, für Wasser/Abwasser, Rohraußendurchmesser 50 mm, Verlegung im Gebäude, mit Kennzeichnungsschild, Arbeitshöhe des Montageortes bis 3,5 m über der Standfläche des hierfür erforderlichen Gerüstes, Decke aus Stahlbeton, Dicke 250 mm, runder Durchbruch, Durchmesser über 50 bis 100 mm, freier Ringspalt im Durchbruch über 15 bis 30 mm, Spalt füllen mit Mörtel DIN 18580, Mörtelklasse 10.
Menge: 2,000 St
Kostengruppe DIN 276 2018-12: 499

**01.08.36 Brandschutzabschottung Rohr PP R90 AD 75mm Gebäude Decke D 250mm Durchm. 50-100mm**
STLB-Bau 2025-10 047
Brandschutzabschottung von Rohrleitung aus PP, Baustoffklasse DIN 4102-1 B1 (schwerentflammbar), mit allgemeinem bauaufsichtlichen Prüfzeugnis/allgemeiner bauaufsichtlicher Zulassung, Feuerwiderstandsklasse R 90 DIN 4102-11,
Rohrleitung nicht gedämmt, für Wasser/Abwasser, Rohraußendurchmesser 75 mm, Verlegung im Gebäude, mit Kennzeichnungsschild, Arbeitshöhe des Montageortes bis 3,5 m über der Standfläche des hierfür erforderlichen Gerüstes, Decke aus Stahlbeton, Dicke 250 mm, runder Durchbruch, Durchmesser über 50 bis 100 mm, freier Ringspalt im Durchbruch über 15 bis 30 mm, Spalt füllen mit Mörtel DIN 18580, Mörtelklasse 10.
Menge: 2,000 St
Kostengruppe DIN 276 2018-12: 499

**01.08.37 Brandschutzabschottung Rohr PP R90 AD 110mm Gebäude Decke D 250mm Durchm. 100-150mm**
STLB-Bau 2025-10 047
Brandschutzabschottung von Rohrleitung aus PP, Baustoffklasse DIN 4102-1 B1 (schwerentflammbar), mit allgemeinem bauaufsichtlichen Prüfzeugnis/allgemeiner bauaufsichtlicher Zulassung, Feuerwiderstandsklasse R 90 DIN 4102-11,
Rohrleitung nicht gedämmt, für Wasser/Abwasser, Rohraußendurchmesser 110 mm, Verlegung im Gebäude, mit Kennzeichnungsschild, Arbeitshöhe des Montageortes bis 3,5 m über der Standfläche des hierfür erforderlichen Gerüstes, Decke aus Stahlbeton, Dicke 250 mm, runder Durchbruch, Durchmesser über 100 bis 150 mm, freier Ringspalt im Durchbruch über 15 bis 30 mm, Spalt füllen mit Mörtel DIN 18580, Mörtelklasse 10.
Menge: 4,000 St
Kostengruppe DIN 276 2018-12: 499

**01.08.38 Brandschutzabschottung Rohr PP R90 AD 125mm Gebäude Decke D 250mm Durchm. 100-150mm**
STLB-Bau 2025-10 047
Brandschutzabschottung von Rohrleitung aus PP, Baustoffklasse DIN 4102-1 B1 (schwerentflammbar), mit allgemeinem bauaufsichtlichen Prüfzeugnis/allgemeiner bauaufsichtlicher Zulassung, Feuerwiderstandsklasse R 90 DIN 4102-11,
Rohrleitung nicht gedämmt, für Wasser/Abwasser, Rohraußendurchmesser 125 mm, Verlegung im Gebäude, mit Kennzeichnungsschild, Arbeitshöhe des Montageortes bis 3,5 m über der Standfläche des hierfür erforderlichen Gerüstes, Decke aus Stahlbeton, Dicke 250 mm, runder Durchbruch, Durchmesser über 100 bis 150 mm, freier Ringspalt im Durchbruch über 15 bis 30 mm, Spalt füllen mit Mörtel DIN 18580, Mörtelklasse 10.
Menge: 1,000 St
Kostengruppe DIN 276 2018-12: 499

**01.08.39 Brandschutzabschottung Rohr PP R90 AD 160mm Gebäude Decke D 250mm Durchm. 150-200mm**
STLB-Bau 2025-10 047
Brandschutzabschottung von Rohrleitung aus PP, Baustoffklasse DIN 4102-1 B1 (schwerentflammbar), mit allgemeinem bauaufsichtlichen Prüfzeugnis/allgemeiner bauaufsichtlicher Zulassung, Feuerwiderstandsklasse R 90 DIN 4102-11,
Rohrleitung nicht gedämmt, für Wasser/Abwasser, Rohraußendurchmesser 160 mm, Verlegung im Gebäude, mit Kennzeichnungsschild, Arbeitshöhe des Montageortes bis 3,5 m über der Standfläche des hierfür erforderlichen Gerüstes, Decke aus Stahlbeton, Dicke 250 mm, runder Durchbruch, Durchmesser über 150 bis 200 mm, freier Ringspalt im Durchbruch über 15 bis 30 mm, Spalt füllen mit Mörtel DIN 18580, Mörtelklasse 10.
Menge: 1,000 St
Kostengruppe DIN 276 2018-12: 499

*Hinweis: Brandschottung für Entwässerungsleitungen aus Kunststoff durch Wände aus Mauerwerk o. Stahlbeton*
Brandschottung für Entwässerungsleitungen aus
Kunststoff durch Wände aus Mauerwerk
oder Stahlbeton

**01.08.40 Brandschutzabschottung Rohr PP R90 AD 50mm Gebäude Wand D 270mm Durchm. 50-100mm**
STLB-Bau 2025-10 047
Brandschutzabschottung von Rohrleitung aus PP, Baustoffklasse DIN 4102-1 B1 (schwerentflammbar), mit allgemeinem bauaufsichtlichen Prüfzeugnis/allgemeiner bauaufsichtlicher Zulassung, Feuerwiderstandsklasse R 90 DIN 4102-11,
Rohrleitung nicht gedämmt, für Wasser/Abwasser, Rohraußendurchmesser 50 mm, Verlegung im Gebäude, mit Kennzeichnungsschild, Arbeitshöhe des Montageortes bis 3,5 m über der Standfläche des hierfür erforderlichen Gerüstes, Wand aus Stahlbeton, Dicke 270 mm, runder Durchbruch, Durchmesser über 50 bis 100 mm, freier Ringspalt im Durchbruch über 15 bis 30 mm, Spalt füllen mit Mörtel DIN 18580, Mörtelklasse 10.
Menge: 3,000 St
Kostengruppe DIN 276 2018-12: 499

**01.08.41 Brandschutzabschottung Rohr PP R90 AD 75mm Gebäude Wand D 270mm Durchm. 50-100mm**
STLB-Bau 2025-10 047
Brandschutzabschottung von Rohrleitung aus PP, Baustoffklasse DIN 4102-1 B1 (schwerentflammbar), mit allgemeinem bauaufsichtlichen Prüfzeugnis/allgemeiner bauaufsichtlicher Zulassung, Feuerwiderstandsklasse R 90 DIN 4102-11,
Rohrleitung nicht gedämmt, für Wasser/Abwasser, Rohraußendurchmesser 75 mm, Verlegung im Gebäude, mit Kennzeichnungsschild, Arbeitshöhe des Montageortes bis 3,5 m über der Standfläche des hierfür erforderlichen Gerüstes, Wand aus Stahlbeton, Dicke 270 mm, runder Durchbruch, Durchmesser über 50 bis 100 mm, freier Ringspalt im Durchbruch über 15 bis 30 mm, Spalt füllen mit Mörtel DIN 18580, Mörtelklasse 10.
Menge: 5,000 St
Kostengruppe DIN 276 2018-12: 499

**01.08.42 Brandschutzabschottung Rohr PP R90 AD 110mm Gebäude Wand D 270mm Durchm. 100-150mm**
STLB-Bau 2025-10 047
Brandschutzabschottung von Rohrleitung aus PP, Baustoffklasse DIN 4102-1 B1 (schwerentflammbar), mit allgemeinem bauaufsichtlichen Prüfzeugnis/allgemeiner bauaufsichtlicher Zulassung, Feuerwiderstandsklasse R 90 DIN 4102-11,
Rohrleitung nicht gedämmt, für Wasser/Abwasser, Rohraußendurchmesser 110 mm, Verlegung im Gebäude, mit Kennzeichnungsschild, Arbeitshöhe des Montageortes bis 3,5 m über der Standfläche des hierfür erforderlichen Gerüstes, Wand aus Stahlbeton, Dicke 270 mm, runder Durchbruch, Durchmesser über 100 bis 150 mm, freier Ringspalt im Durchbruch über 15 bis 30 mm, Spalt füllen mit Mörtel DIN 18580, Mörtelklasse 10.
Menge: 8,000 St
Kostengruppe DIN 276 2018-12: 499

**01.08.43 Brandschutzabschottung Rohr PP R90 AD 125mm Gebäude Wand D 270mm Durchm. 100-150mm**
STLB-Bau 2025-10 047
Brandschutzabschottung von Rohrleitung aus PP, Baustoffklasse DIN 4102-1 B1 (schwerentflammbar), mit allgemeinem bauaufsichtlichen Prüfzeugnis/allgemeiner bauaufsichtlicher Zulassung, Feuerwiderstandsklasse R 90 DIN 4102-11,
Rohrleitung nicht gedämmt, für Wasser/Abwasser, Rohraußendurchmesser 125 mm, Verlegung im Gebäude, mit Kennzeichnungsschild, Arbeitshöhe des Montageortes bis 3,5 m über der Standfläche des hierfür erforderlichen Gerüstes, Wand aus Stahlbeton, Dicke 270 mm, runder Durchbruch, Durchmesser über 100 bis 150 mm, freier Ringspalt im Durchbruch über 15 bis 30 mm, Spalt füllen mit Mörtel DIN 18580, Mörtelklasse 10.
Menge: 2,000 St
Kostengruppe DIN 276 2018-12: 499

**01.08.44 Brandschutzabschottung Rohr PP R90 AD 160mm Gebäude Wand D 270mm Durchm. 150-200mm**
STLB-Bau 2025-10 047
Brandschutzabschottung von Rohrleitung aus PP, Baustoffklasse DIN 4102-1 B1 (schwerentflammbar), mit allgemeinem bauaufsichtlichen Prüfzeugnis/allgemeiner bauaufsichtlicher Zulassung, Feuerwiderstandsklasse R 90 DIN 4102-11,
Rohrleitung nicht gedämmt, für Wasser/Abwasser, Rohraußendurchmesser 160 mm, Verlegung im Gebäude, mit Kennzeichnungsschild, Arbeitshöhe des Montageortes bis 3,5 m über der Standfläche des hierfür erforderlichen Gerüstes, Wand aus Stahlbeton, Dicke 270 mm, runder Durchbruch, Durchmesser über 150 bis 200 mm, freier Ringspalt im Durchbruch über 15 bis 30 mm, Spalt füllen mit Mörtel DIN 18580, Mörtelklasse 10.
Menge: 1,000 St
Kostengruppe DIN 276 2018-12: 499

*Hinweis: Brandschottung für Regenwasserleitungen aus Kunststoff durch Wände aus Mauerwerk o. Stahlbeton*
Brandschottung für Regenwasserleitungen aus
Kunststoff durch Wände aus Mauerwerk
oder Stahlbeton

**01.08.45 Rohrabschottung mit Brandschutzmanschette für Regenwaserleitung aus PP, DN 100**
Rohrabschottung mit Brandschutzmanschette
für Regenwaserleitung aus PP mit Dämmung
aus synthetischen Kautschuk
R 90 - Rohrabschottung mit Brandschutzmanschette PP zur Montage in Wand aus Mauerwerk oder Decke aus Stahlbeton, Feuerwiderstandsklasse mind. F 90,
einschl. Verschluss des Ringspaltes vollflächig mit Mörtel (MG II, IIa,oder III).
Die Ausführung ist gemäß Zulassung Z-19.17-1601 durchzuführen, einschl. Kennzeichnungsschild
Befestigungslaschen um 90° drehbar
für Rohrleitungen DN 100, DA 110 mm
Menge: 14,000 St

**01.08.46 Rohrabschottung mit Brandschutzmanschette für Regenwaserleitung aus PP, DN 125**
Rohrabschottung mit Brandschutzmanschette
für Regenwaserleitung aus PP mit Dämmung
aus synthetischen Kautschuk
R 90 - Rohrabschottung mit Brandschutzmanschette PP zur Montage in Wand aus Mauerwerk oder Decke aus Stahlbeton, Feuerwiderstandsklasse mind. F 90,
einschl. Verschluss des Ringspaltes vollflächig mit Mörtel (MG II, IIa,oder III).
Die Ausführung ist gemäß Zulassung Z-19.17-1601 durchzuführen, einschl. Kennzeichnungsschild
Befestigungslaschen um 90° drehbar
für Rohrleitungen DN 125, DA 135 mm
Menge: 6,000 St

**01.08.47 Rohrabschottung mit Brandschutzmanschette für Regenwaserleitung aus PP, DN 150**
Rohrabschottung mit Brandschutzmanschette
für Regenwaserleitung aus PP mit Dämmung
aus synthetischen Kautschuk
R 90 - Rohrabschottung mit Brandschutzmanschette PP zur Montage in Wand aus Mauerwerk oder Decke aus Stahlbeton, Feuerwiderstandsklasse mind. F 90,
einschl. Verschluss des Ringspaltes vollflächig mit Mörtel (MG II, IIa,oder III).
Die Ausführung ist gemäß Zulassung Z-19.17-1601 durchzuführen, einschl. Kennzeichnungsschild
Befestigungslaschen um 90° drehbar
für Rohrleitungen DN 150, DA 160 mm
Menge: 3,000 St

#### Titel 01.09 BESTANDSUNTERLAGEN

*Hinweis: T I T E L 09*

**01.09.1 Bestandsunterlagen**
Die Bestandsunterlagen sind 3-fach auf Datenträger und 3-fach als DIN-A-4-Ordner in gedruckter
Form zu übergeben. Die digitalen Unterlagen sind
mit plausibler Ordnerstruktur mit Inhaltsverzeichnis
auf dem Datenträger anzulegen. Die Bestandspläne
sind im PDF- und DWG-Format beizufügen.

Die Übergabe der Unterlagen hat spätestens 2
Wochen vor Abnahme/Einweisung der Leistungen
zu erfolgen.

Bestands- und Revisionsunterlagen aufgestellt gem.
nachfolgender Ordnerstruktur:

Inhaltsverzeichnis:
1. Zusammenstellung der wichtigsten technischen
Daten
2. Vorgeschriebene Prüf- und Herstellerbescheinigungen
3. Protokolle, Analysen, Gutachten
4. Abnahme

Inhalt: (insbesondere)
1. Zusammenstellung der wichtigsten technischen
Daten

2. Vorgeschriebene Prüf- und Herstellerbescheinigungen (je nach Gewerk)
- CE-Kennzeichnung
- Zulassungen
- sonstige Bescheinigungen
- Fachunternehmererklärung

3. Protokolle, Analysen, Gutachten (je nach Gewerk)
4. Abnahme (je nach Gewerk)
- Abnahmebescheinigung
- Abnahmeprotokoll (Mängelliste)
- Teilnehmerliste
Rückenbeschriftung (stehend lesbar):
- Liegenschaft: siehe Auftragsschreiben
- Bestandspläne und Dokumentationsunterlagen
- Gewerk
- Maßnahmenbeschreibung: siehe Auftragsschreiben
- Vergabebeschreibung: siehe Auftragsschreiben
- Monat/Jahr
- Firmenanschrift
Menge: 1,000 St

**01.09.2 Brandschutzunterlagen**
Brandschutzunterlagen
Für die Abnahme des Gebäudetraktes durch
den Brandschutz-Sachverständigen sind
sämtliche hierfür notwendigen Unterlagen
wie:
- Konfirmitätsbescheinigungen
- Bestätigung der ausführenden Firma, dass
  die geltenden Vorschriften eingehalten
  wurden
- Produktunterlagen der brandschutztechnischen Einbauten mit Prüfzeugnissen der
  Hersteller in einer Mappe geordnet und auf
  Datenträger (CD/USB-Stick) spätestens zwei
  Wochen vor der Abnahme dem AG zur Verfügung zu stellen.
Menge: 1,000 psch

#### Titel 01.10 STUNDENLOHNARBEIEN

*Hinweis: T I T E L 10*

*Hinweis: Tageslohnarbeiten*
Tageslohnarbeiten dürfen nur auf Anordnung der
örtlichen Bauleitung ausgeführt werden.
Vergütet wird der Lohnaufwand aufgrund anerkannter Stundenlohnzettel im Rahmen der tariflichen
und gesetzlichen Bestimmungen, nebst den jeweiligen
Zuschlägen.
Im Zuschlag sind alle Gemein- und Nebenkosten
gem. VOB Teil 8, § 15, Nr. 1, Abs. 2, ferner alle
Lohnnebenkosten, Auslösungen, Unterkunfts- und
Übernachtungsgelder etc. enthalten.
Die Stundenlohnzettel sind täglich zu schreiben
und der örtlichen Bauleitung vorzulegen. In den
Stundenlohnzetteln hat der Auftragnehmer aufzuführen:
Datum und Baustelle, Name, Alter und Berufsgruppe
des einzelnen Arbeiters, die ausführliche Beschreibung der ausgeführten Arbeiten, die verarbeiteten
Materialien, alle verwendeten Geräte, Maschinen,
Fahrzeuge usw. unter Angabe von Leistung und
Größe.
Materialien werden auf Grundlage des Haupt-LV,
ohne Lohnanteil, abgerechnet.

**01.10.1 Obermonteurstunden**
Menge: 10,000 h

**01.10.2 A - Monteurstunden**
Menge: 10,000 h

**01.10.3 B - Monteurstunden**
Menge: 10,000 h

**01.10.4 C - Monteurstunden**
Menge: 10,000 h
